# Unterhaltungspflege Grünanlagen BV 3 (Teil 2) 2027-2031
Leistungsbeschreibung (GAEB 90, DA81)
Währung: EUR
Auftraggeber: Stadt Mülheim an der Ruhr Amt für Grünflächenmanagement und

## Zusätzlicher Text
Vorbedingungen!
Es werden Leistungen zur Unterhaltungspflege im öffentlichen Bereich aus
geschrieben.
Dem Bieter wird empfohlen, sich vor Angebotsabgabe durch Besichtigung de
r Örtlichkeiten über die für die Leistungsausführung relevanten Gegebenh
eiten zu informieren.
Die Ausführung erfolgt gemäß DIN 18919, Vertragsgrundlage ist die VOL/B.
Der Vertrag verlängert sich automatisch um ein weiteres Jahr, wenn er ni
cht bis zum 31.10. dJ. vor Ablauf durch den AG gekündigt wird.  Der Vert
rag kann max. 4 mal verlängert werden.
Bei Reduzierung der Haushaltsmittel muss damit gerechnet werden, dass be
i einer Verlängerung zum jeweiligen Folgejahr eine Verminderung um bis z
u 20% der beauftragten Auftragssumme erfolgen kann. Der AG wird eine sol
che Verminderung dem AN bis spätestens zum 31.10. dJ. für das Folgejahr
mitteilen.  Wir machen darauf aufmerksam, dass aus der Verminderung kein
erlei Regressansprüche gegenüber des AG geltend gemacht werden können. D
ie Ausschreibung erfolgt über den Zeitraum von 5 Jahren, die eventuell a
nfallenden Lohn- und Materialpreissteigerungen sind in den E.P. des jewe
iligen Jahres zu berücksichtigen und werden nicht besonders vergütet.

Die Übertragung von Leistungen an andere Unternehmer (Nachunternehmer od
er Nebenunternehmer) ist nur mit schriftlicher Zustimmung des Auftraggeb
ers zulässig.

Die in den Vorbemerkungen sowie in den Positionstexten festgelegten Term
ine sind verbindlich einzuhalten. Abweichungen bedürfen der vorherigen s
chriftlichen Zustimmung des Auftraggebers.

Vorbemerkungen zur Unterhaltungspflege:
Die Anlagen sind in einem jederzeit optimalen Pflegezustand zu halten. D
urch die Pflegearbeiten ist ein funktionsfähiger Zustand zu erzielen bzw
. zu erhalten gemäß DIN 18919.
Für die Ausführung, Leistungsumfang und Abrechnung gelten die Bestimmung
en der VOL/B und der DIN 18919 in der jeweils gültigen Fassung.
Die Unterhaltungspflege ist als Pflegeleistung nach abgeschlossener Entw
icklungspflege oder Unterhaltungspflege zu verstehen und dient der dauer
haften Erhaltung des funktionsgerechten, verkehrssicheren und optisch or
dnungsgemäßen Zustands der Grünanlagen.

Nebenleistungen gelten als vereinbart, sofern sie nach den anerkannten R
egeln der Technik zur ordnungsgemäßen Leistungserbringung erforderlich s
ind.
Die fachtechnische Durchführung der Unterhaltungspflege erfolgt unter Be
achtung der DIN 18919 "?Vegetationstechnik im Landschaftsbau - Instandha
ltungsleistungen", sowie der einschlägigen Regelwerke der FLL und der al
lgemein anerkannten Regeln der Technik in der jeweils gültigen Fassung.

Die Pflege hat standortgerecht, vegetationstypgerecht und nutzungsabhäng
ig zu erfolgen.
Leistungsinhalte der Unterhaltungspflege - Rasenflächen
- Regelmäßiges Mähen unter Einhaltung funktionsgerechter Schnitthöhen
- Sicherstellung eines geschlossenen, trittfesten und gebrauchstaugliche
n Bestandes
- Nachsaat bei lückigen Flächen
- Beseitigung von Schadstellen und Unebenheiten
- Regulierung unerwünschter Vegetation
- Erhalt der Ebenheit und Verkehrssicherheit

Leistungsinhalte der Unterhaltungspflege - Pflanzflächen und Gehölze
- Fachgerechter Erhaltungs- und Pflegeschnitt unter Berücksichtigung art
typischer Wuchsformen
- Entfernung von Totholz und bruchgefährdeten Pflanzenteilen
- Sicherstellung eines vitalen und standsicheren Pflanzenbestandes
- Regulierung unerwünschter Vegetation
- Freihaltung von Verkehrsflächen, Sichtdreiecken und Einbauten

Leistungsinhalte der Unterhaltungspflege - Wege- und Platzflächen
- Beseitigung von Bewuchs in Rand- und Fugenbereichen
- Wiederherstellung der Ebenheit bei wassergebundenen Decken
- Beseitigung von Stolperkanten
- Reinigung von Oberflächen
- Sicherstellung der Gebrauchstauglichkeit und Verkehrssicherheit

Leistungsinhalte der Unterhaltungspflege auf Spielplätzen
- Beseitigung von Verdichtungen und Unebenheiten
- Nachfüllen zur Einhaltung erforderlicher Mindestschichtdicken, wird ge
sondert vergütet
- Entfernung von Fremdkörpern und sicherheitsrelevanten Verunreinigungen
- Sicherstellung der Gebrauchstauglichkeit und Verkehrssicherheit

Des Weiteren sind zwingend die Vorschriften der RSA Teil A für die verke
hrsrechtliche Sicherung von Arbeitsstellen an und auf Straßen zu beachte
n. Die Leistungen sind so auszuführen, dass die Verkehrssicherheit der b
etreuten Flächen jederzeit gewährleistet ist.

Erkennbare Gefahrenstellen sind unverzüglich zu sichern. Sicherheitsrele
vante Mängel sind dem Auftraggeber unverzüglich schriftlich anzuzeigen.

Die Sicherung von Arbeitsstellen im öffentlichen Verkehrsraum erfolgt ge
mäß den jeweils gültigen Richtlinien für die Sicherung von Arbeitsstelle
n an Straßen (RSA), der Straßenverkehrs-Ordnung (StVO) sowie sämtlicher
einschlägiger technischer Regelwerke und Unfallverhütungsvorschriften. D
er Auftraggeber weist darauf hin, dass bei den auszuführenden Arbeiten j
e nach Gefährdungslage der Einsatz eines Sicherheitspostens (SiPo) erfor
derlich sein kann. Die Prüfung der Notwendigkeit sowie die Stellung eine
s geeigneten SiPo obliegen dem Auftragnehmer. Die Verkehrssicherung ist
integraler Bestandteil der ausgeschriebenen Unterhaltungspflegeleistunge
n und mit den angebotenen Einheitspreisen bzw. Pauschalen vollständig ab
gegolten. Eine gesonderte Positionierung im Leistungsverzeichnis ist nic
ht erforderlich.

Der Bieter ist verpflichtet, sich vor Angebotsabgabe eigenverantwortlich
 über:
- örtliche Verkehrsverhältnisse
- Verkehrsbelastung und Verkehrsarten
- Lage im innerörtlichen oder außerörtlichen Bereich
- Erfordernisse wandernder Arbeitsstellen
- mögliche behördliche Auflagen
umfassend zu informieren.

Mit Abgabe des Angebots erklärt der Bieter verbindlich, dass sämtliche z
ur ordnungsgemäßen, sicheren und rechtskonformen Durchführung der Leistu
ngen erforderlichen Maßnahmen der Verkehrssicherung vollständig kalkulie
rt wurden.

Dies umfasst insbesondere:
- Einholung verkehrsrechtlicher Anordnungen
- Erstellung und Anpassung von Verkehrszeichenplänen
- Lieferung, Auf- und Abbau, Vorhalten, Wartung, Kontrolle und Anpassung
 sämtlicher Sicherungsmaßnahmen
- Sicherung während Arbeitsunterbrechungen
- abschnittsweise oder zeitversetzte Leistungserbringung
- Umsetzung behördlicher Auflagen

Maßnahmen, die sich aus üblichen oder zu erwartenden behördlichen Anford
erungen ergeben, gelten nicht als außergewöhnlich.

Nachforderungen wegen:
- fehlender oder unzureichender Kalkulation
- unzutreffender Einschätzung der örtlichen Gegebenheiten
- zusätzlicher behördlicher Anforderungen im üblichen Rahmen
- erhöhter Verkehrsbelastung
- organisatorischer Erschwernisse
sind ausgeschlossen.
Ein Anspruch auf zusätzliche Vergütung entsteht ausschließlich bei einer
 ausdrücklich schriftlich angeordneten Sondermaßnahme des Auftraggebers,
 die objektiv außerhalb des bei Unterhaltungspflege im öffentlichen Raum
 üblichen Sicherungsumfangs liegt.

Im Rahmen der Unterhaltungspflege von Gehölzflächen ist besonders der Pu
nkt p. der Vorbemerkungen zu beachten. Diese Arbeiten werden nicht geson
dert vergütet, sondern sind mit in den dafür vorgesehenen Leistungsposit
ionen einzukalkulieren.

Bei der Bearbeitung ist unabdingbar, die absolute Schonung der Pflanzen
und deren Wurzelwerk zu beachten.

Vertragsinhalt sind die ausgeschriebenen Pflegeleistung und der beschrie
bene Pflegezustand. Dies bedeutet:
a.
Der zu kalkulierende Einheitspreis ist mit 2 Stellen hinter dem Komma an
zugeben und beinhaltet die Pflege während des Pflegezeitraumes laut Punk
t f.
b.
Die Angaben im Leistungsverzeichnis zur Anzahl der Pflegegänge sind so i
m Einheitspreis zu berechnen, dass bei Mehr- oder Minderleistungen der a
ngebotene Einheitspreis durch die jeweils angegebenen Pflegegänge dividi
ert den Einheitspreis für einen Pflegegang ergibt. Dieser Preis dient da
nn als Berechnungsgrundlage für die zu vergütende Leistung.
c.
Die in den einzelnen Positionen angegebene Anzahl der Pflegegänge ist ni
cht bindend. Änderungen sind nur auf Anweisung der AG möglich.
d.
Der Zeitpunkt der Durchführung eines jeden Pflegeganges wird vom Auftrag
nehmer in Abstimmung mit der Bauleitung des Auftraggebers unter Berücksi
chtigung der Witterungsverhältnisse und des Zustandes der zu pflegenden
Flächen festgelegt. Der AN hat jeden Pflegegang vor Beginn und nach Been
digung der Bauleitung schriftlich anzuzeigen. Die zuständige Bauleitung
muss ihre Zustimmung zur Durchführung jedes Pflegeganges geben.
e.
Die Pflegeflächen werden, da sie vorher in der Unterhaltungspflege stand
en, in einem einwandfreien Pflegezustand an den AN übergeben.
f.
Mit der Auftragserteilung übernimmt der Auftragnehmer die Pflege der ihm
 zugeteilten Flächen für die Zeit vom 1.1. bis zum 31.12. des beauftragt
en Jahres gemäß beiliegendem Leistungsverzeichnisses.
g.
Der Einsatz von Herbiziden ist grundsätzlich verboten.
Festgestellte Gefahrenquellen und Mängel im Bereich der Pflegeflächen si
nd uns umgehend mitzuteilen und in dringenden Fällen vor Rückfrage zu si
chern. Eine
gesonderte Vergütung dieser Leistung erfolgt nicht und ist in den Einhei
tspreisen der Leistungspositionen mit einzukalkulieren.
Der Auftragnehmer ist verpflichtet, im Rahmen der Pflege auf Anforderung
 Nachpflanzungs- und sonstige Reparaturarbeiten im Bereich der Lose zu ü
bernehmen und diese bei bauseitiger Bereitstellung der Materialien frühz
eitig und gewissenhaft durchzuführen. Diese Arbeiten werden gesondert zu
m Nachweis vergütet.
h.
Ist ein guter Pflegezustand nicht mehr gegeben, kann die Bauleitung eine
n Pflegegang anweisen. Die Anweisung wird mündlich bzw. fernmündlich ert
eilt. Der AN ist verpflichtet, sich in angemessenen Zeitabständen über d
en Pflegezustand im Bereich seines Pflegeloses zu informieren. Der AN is
t verpflichtet, seine betriebliche Organisation auf die besonderen Erfor
dernisse der öffentlichen Anlage einzurichten. Nach Aufforderung durch d
ie Bauleitung hat die Arbeitsaufnahme unter Berücksichtigung der besonde
ren Werbewirksamkeit der Grünanlagen spätestens am ersten Tag nach der m
ündlichen bzw. fernmündlichen Anweisung zu erfolgen (einmalige Inverzugs
etzungsfrist: 3 Arbeitstage) Bei Nichteinhaltung des Termins kann der Au
ftraggeber den Pflegegang zu Lasten des Auftragnehmers anderweitig durch
führen lassen oder dem Auftragnehmer den Gesamtauftrag des Pflegeloses e
ntziehen. Die Pflegearbeiten sind grundsätzlich an den Wochentagen Monta
g bis Freitag durchzuführen. Ausnahmen bedürfen der Genehmigung der Baul
eitung, die auch die Zufahrtsstellen zuweist. Behinderungen und Belästig
ungen der Parkanlagen-Besucher sind auszuschließen.
i.
Im Zeitraum von Januar bis Ende Februar des jeweiligen Pflegejahres hat
ein Grundpflegegang zu erfolgen. Im März/April erfolgt in Abhängigkeit v
on der Witterung die reguläre Unterhaltungspflege gemäß den ausgeschrieb
enen Positionen. Die Arbeitsgänge der Unterhaltung der Wege/ Spielfläche
n, sind vom AN regelmäßig über das gesamte Pflegejahr auszuführen.
j.
Die Abrechnung erfolgt nach Aufmaß der Flächen durch den Auftraggeber un
d Auftragnehmer. Sofern die Flächen dem Auftraggeber aus vorhergehenden
Aufmaßen genau vorliegen, erfolgt dies nicht.
k.
Abschlagszahlungen erfolgen in regelmäßigen Abständen im beauftragten Pf
legejahr, spätestens jedoch nach 3 Monaten.
l.
Die Schlussrechnung ist bis zum 15.12 des Pflegejahres dem AG vorzulegen
.
Die Leistungen, die nach dem 15.12 noch erbracht werden müssen, sind nac
h Abstimmung mit dem AG in die Schlussrechnung mit aufzunehmen.
Nach vollständiger Erbringung der noch ausstehenden Leistungen wird die
Rechnung zur Auszahlung freigegeben.
Stundenlohnarbeiten sind nur auf schriftliche Anweisung der Bauleitung d
urchzuführen und binnen 3 Arbeitstagen nachzuweisen und abzurechnen.
m.
Durchgeführte Arbeitsleistungen, festgestellte Mängel sowie ergriffene M
aßnahmen vom AN sind nachvollziehbar zu dokumentieren.
Die Dokumentation hat spätestens innerhalb von drei Werktagen nach Durch
führung der jeweiligen Maßnahme zu erfolgen. Dem AG ist in geeigneter sc
hriftlicher Form eine Dokumentation zur Verfügung zu stellen.
Eine Anmeldung vor Arbeitsaufnahme sowie eine Abmeldung nach Abschluss d
er Arbeiten beim Auftraggeber ist verpflichtend. Die An- und Abmeldung d
ient der Nachvollziehbarkeit der Leistungserbringung und der Wahrnehmung
 der Verkehrssicherungspflicht.
Weiterhin dient die erbrachte Dokumentation des AN als Grundlage zur Lei
stungsvergütung. Ohne eine nachvollziehbare Dokumentation, behält der AG
 sich vor, die Leistungen bis zur endgültigen Klärung zu kürzen.
n.
Die Ausführung von Stundenlohnarbeiten erfolgt ausschließlich auf Anweis
ung durch den AG. Ausgeführte Stundenlohnarbeiten des AN, sind binnen 3
Arbeitstagen dem AG schriftlich vorzulegen inkl. der Dokumentation der e
rbrachten Leistung. In der Dokumentation sind Angaben zu erbringen über
Ort, Mitarbeiter, Maschinen, Material, Entsorgung, Aufmaß und Bilder. Oh
ne eine nachvollziehbare Dokumentation, behält der AG sich vor, die Leis
tungen bis zur endgültigen Klärung zu kürzen.
o.
Die Vordersätze der Positionen sind nicht bindend. Es erfolgt generell e
ine Ausführung in Teilflächen. Ein Anspruch auf Bezahlung besteht nur au
f Flächen, die auf Anweisung der AG gepflegt worden sind.
p.
Folgende Arbeiten sind in die Pflanzflächenpflege einzukalkulieren:
Bei Bäumen, Gehölzen und Gehölzflächen: Wildtriebe, Stammausschläge und
austreibende Unterlagen sind fachgerecht zu entfernen bzw. zurückzuschne
iden. Astbrüche, Totholz und Unrat sind vor jedem Rasenschnitt von den R
asenflächen abzusammeln und zu entsorgen zu Lasten des AN.
q.
Grundsätzlich ist aller anfallende Unrat und Wildkraut zur Verwendung de
s AN abzufahren. Dies gilt auch für Rasen- und Wiesenschnitt, der sofort
 mit dem Schnitt von den Flächen zu entfernen ist. Vor dem Rasen- bzw.-
Wiesenschnitt ist ggf. auf der Fläche befindlicher Müll abzusammeln!
Sperrmüll, der sich auf den zu pflegenden Flächen befindet, ist grundsät
zlich von der Entsorgung durch den AN ausgenommen. Ein entsprechender Hi
nweis ist dem AG mittels Fotodokumentation zu übermitteln.
Die Entsorgung von Sperrmüll erfolgt ausschließlich auf ausdrückliche An
weisung des AG und nur nach vorheriger Rücksprache.
Einbau von Häckselmaterial in Gehölzflächen ist nur nach vorheriger Abst
immung mit der Bauleitung möglich.
r.
Abrechnung für Mehr- und Minderleistungen:
Für erforderliche Mehr- und Minderleistungen bei den verschiedenen Pfleg
egängen wird bei Veränderungen der ausgeschriebenen Pflegegänge die ausg
eschriebene Menge durch die Anzahl der ausgeschriebenen Pflegegänge divi
diert. Das Ergebnis dieser Division gilt als Menge für einen Pflegegang
und dient als Berechnungsgrundlage für die abzurechnenden Leistungen.

ausgeschriebene Menge / Zahl der ausgeschriebenen Pflegegänge
=
Menge je Pflegegang

## Unterhaltungspflege Grünanlagen BV 3 (Te
Datum: 28.05.26

### Titel 01 Unterhaltungspflege 2027

#### Bauteil 01.01 SpPl Salierstraße (0308)

**01.01.0010 Natur- bzw. Betonsteinkante pflegen**
Natur- bzw. Betonsteinkante mechanisch oder von Hand
von pflanzlichem Bewuchs reinigen. Anfallendes Material
laden und zur Verwendung des AN abfahren. Wegebeläge
bzw. Fugen mit Brechsand 0/2 nachfugen, einschlämmen,
überschüssiges Material entfernen.
Ausführung in Teilflächen.
Abrechnung: nach Voraufmaß der bewachsenen Natur- bzw.
Betonsteinkanten.

2 Pflegegänge a 46 lfm
Menge: 92,000 lfdm

**01.01.0020 Pflasterfläche pflegen**
Befestigte Flächen aus Betonsteinpflaster oder -platten
,
bzw. Natursteinpflaster oder -platten, mechanisch oder
von Hand von pflanzlichem Bewuchs reinigen.Anfallendes
Material laden und zur Verwendung des AN abfahren.
Wegebeläge mit Brechsand 0/2 nachfugen bzw. einschlämme
n.
Überschüssiges Material entfernen und abfahren.
Ausführung in Teilflächen.
Abrechnung: nach Voraufmaß der bewachsenen Flächen.

2 Pflegegänge a 193 m²
Menge: 389,000 m²

**01.01.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 40 m²
Menge: 2000,000 m²

**01.01.0040 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 352 m²
Menge: 17600,000 m²

**01.01.0050 Unterhaltungspflege an Fallschutzflächen auf Spielplätzen. Rasenfläche n.**
Unterhaltungspflege an Fallschutzflächen auf Spielplätz
en
Art der Spielplatzfläche: Rasenfläche, Säuberung im Ber
eich des Fallraumes und 1,50 m um die entsprechenden Sp
ielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 43,80 m²
Menge: 2190,000 m²

**01.01.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 38 m²
Menge: 1900,000 m²

**01.01.0070 Fallschutzmaterial Rheinsand**
Fallschutzmaterial
Rheinsand 0/2 liefern, abladen und höhengerecht einbaue
n, unter Beachtung der DIN EN 1176.
Abrechnung erfolgt nach Original-Lieferscheinen und Wie
gekarten.
Menge: 1,000 m³

**01.01.0080 Fallschutzmaterial Perlkies**
Fallschutzmaterial
Perlkies 2/8 liefern, abladen und höhengerecht einbauen
, unter Beachtung der DIN EN 1176.
Abrechnung erfolgt nach Original-Lieferscheinen und Wie
gekarten.
Menge: 1,000 m³

**01.01.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 2.174 m²
Menge: 21740,000 m²

**01.01.0100 Rasen- und Wegeflächen von Laub säubern**
Rasen- und Wegeflächen nach Beendigung des
Laubfalles von Laub und Unrat säubern, anfallendes
Material laden und zur Verwendung des AN abfahren.
Ausführung in Teilflächen. Ein Anspruch auf Bezahlung
besteht nur für die Flächen, die auf Anweisung des AG
gesäubert worden sind.

2 Pflegegänge a 2.405 m²
Menge: 4930,000 m²

**01.01.0110 Landschaftsgärtner*innen**
Einsatz von Mitarbeitenden im Garten- und Landschaftsba
u im Rahmen von Stundenlohnarbeiten, ausschließlich auf
 Anweisung der Bauleitung
Menge: 10,000 h

**01.01.0120 Arbeiter*innen und Helfer*innen**
Einsatz von Mitarbeitenden im Garten- und Landschaftsba
u im Rahmen von Stundenlohnarbeiten, ausschließlich auf
 Anweisung der Bauleitung
Menge: 10,000 h

**01.01.0130 Gehölzrandschnitt**
Gehölzrand aus verschiedenen Gehölzen zur
Wegefreihaltung sauber geschnitten halten,
Schnittgut, sowie alle beschädigten und
abgestorbenen Pflanzenteile entfernen, Material laden
und zur Verwendung des AN abfahren.
Habitus der Gehölzhöhe und -breite nach Angabe der
Bauleitung, Höhe ca. 100 cm bis 150 cm,
Abrechnung nach geschnittenen Flächen.

Anzahl der Pflegegänge : 2 St.
Menge: 200,000 lfdm

#### Bauteil 01.02 SpPl Veilchenweg (0312)

**01.02.0010 Wassergebundene Wegedecke pflegen**
Wassergebundene Wegedecke mechanisch von pflanzlichem B
ewuchs reinigen. Anfallendes Material laden und zur Ver
wendung des AN abfahren.Teilflächen bei Bedarf mit zu l
ieferndem Dolomitbrechsand,Körnung: 0/5mm,Farbe: wie vo
rhanden,andecken. Wegedecke nach Pflegegang unter Wasse
rzugabe abwalzen. Ausführung in Teilflächen.
Abrechnung: nach Voraufmaß der bewachsenen Flächen.

2 Pflegegänge a 90 m²
Menge: 180,000 m²

**01.02.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**01.02.0030 Unterhaltungspflege an Fallschutzflächen auf Spielplätzen. Perlkiesflä chen.**
Unterhaltungspflege an Fallschutzflächen auf Spielplätz
enArt der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 138 m²
Menge: 6900,000 m²

**01.02.0040 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,50 m²
Menge: 3225,000 m²

**01.02.0050 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 4 m²
Menge: 200,000 m²

**01.02.0060 Fallschutzmaterial Rheinsand**
Fallschutzmaterial
Rheinsand 0/2 liefern, abladen und höhengerecht einbaue
n, unter Beachtung der DIN EN 1176.
Abrechnung erfolgt nach Original-Lieferscheinen und Wie
gekarten.
Menge: 1,000 m³

**01.02.0070 Fallschutzmaterial Perlkies**
Fallschutzmaterial
Perlkies 2/8 liefern, abladen und höhengerecht einbauen
, unter Beachtung der DIN EN 1176.
Abrechnung erfolgt nach Original-Lieferscheinen und Wie
gekarten.
Menge: 1,000 m³

**01.02.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.024 m²
Menge: 10240,000 m²

**01.02.0090 Rasen- und Wegeflächen von Laub säubern**
Rasenflächen nach Beendigung des
Laubfalles von Laub und Unrat säubern, anfallendes
Material laden und zur Verwendung des AN abfahren.
Ausführung in Teilflächen. Ein Anspruch auf Bezahlung
besteht nur für die Flächen, die auf Anweisung des AG
gesäubert worden sind.

2 Pflegegänge a 1.118 m²
Menge: 2236,000 m²

**01.02.0100 Landschaftsgärtner*innen**
Einsatz von Mitarbeitenden im Garten- und Landschaftsba
u im Rahmen von Stundenlohnarbeiten, ausschließlich auf
 Anweisung der Bauleitung
Menge: 10,000 h

**01.02.0110 Arbeiter*innen und Helfer*innen**
Einsatz von Mitarbeitenden im Garten- und Landschaftsba
u im Rahmen von Stundenlohnarbeiten, ausschließlich auf
 Anweisung der Bauleitung
Menge: 10,000 h

**01.02.0120 Natur- bzw. Betonsteinkante pflegen**
Natur- bzw. Betonsteinkante mechanisch oder von Hand
von pflanzlichem Bewuchs reinigen. Anfallendes Material
laden und zur Verwendung des AN abfahren. Wegebeläge
bzw. Fugen mit Brechsand 0/2 nachfugen, einschlämmen,
überschüssiges Material entfernen.
Ausführung in Teilflächen.
Abrechnung: nach Voraufmaß der bewachsenen Natur- bzw.
Betonsteinkanten.

2 Pflegegänge a 95 lfm
Menge: 190,000 lfdm

**01.02.0130 Gehölzrandschnitt**
Gehölzrand aus verschiedenen Gehölzen zur
Wegefreihaltung sauber geschnitten halten,
Schnittgut, sowie alle beschädigten und
abgestorbenen Pflanzenteile entfernen, Material laden
und zur Verwendung des AN abfahren.
Habitus der Gehölzhöhe und -breite nach Angabe der
Bauleitung, Höhe ca. 100 cm bis 150 cm,
Abrechnung nach geschnittenen Flächen.

Anzahl der Pflegegänge : 2 St.
Menge: 100,000 lfdm

#### Bauteil 01.03 SpPl Saturnweg (0314)

**01.03.0010 Grundpflegegang Gehölzflächen**
Im Zeitraum Januar bis Februar ist ein fachgerechter Gr
undpflegegang in Gehölzflächen mit und ohne Unterpflanz
ung (z. B. Bodendecker) durchzuführen. Die Maßnahme umf
asst insbesondere Pflanzflächen mit dichtem Bewuchs (Be
deckungsgrad meistens über 90 %, z. B. Efeu, Lonicera).

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 96 m²
Menge: 96,000 m²

**01.03.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 96 m²
Menge: 288,000 m²

**01.03.0030 Wassergebundene Wegedecke pflegen**
Wassergebundene Wegedecke mechanisch von pflanzlichem B
ewuchs reinigen. Anfallendes Material laden und zur Ver
wendung des AN abfahren.Teilflächen bei Bedarf mit zu l
ieferndem Dolomitbrechsand,Körnung: 0/5mm,Farbe: wie vo
rhanden,andecken. Wegedecke nach Pflegegang unter Wasse
rzugabe abwalzen. Ausführung in Teilflächen.
Abrechnung: nach Voraufmaß der bewachsenen Flächen.

2 Pflegegänge a 66 m²
Menge: 132,000 m²

**01.03.0040 Natur- bzw. Betonsteinkante pflegen**
Natur- bzw. Betonsteinkante mechanisch oder von Hand
von pflanzlichem Bewuchs reinigen. Anfallendes Material
laden und zur Verwendung des AN abfahren. Wegebeläge
bzw. Fugen mit Brechsand 0/2 nachfugen, einschlämmen,
überschüssiges Material entfernen.
Ausführung in Teilflächen.
Abrechnung: nach Voraufmaß der bewachsenen Natur- bzw.
Betonsteinkanten.

2 Pflegegänge a 46 lfdm
Menge: 92,000 lfdm

**01.03.0050 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**01.03.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 211 m²
Menge: 10550,000 m²

**01.03.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**01.03.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 57,80 m²
Menge: 2890,000 m²

**01.03.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 25,30 m²
Menge: 1265,000 m²

**01.03.0100 Fallschutzmaterial Rheinsand**
Fallschutzmaterial
Rheinsand 0/2 liefern, abladen und höhengerecht einbaue
n, unter Beachtung der DIN EN 1176.
Abrechnung erfolgt nach Original-Lieferscheinen und Wie
gekarten.
Menge: 1,000 m³

**01.03.0110 Fallschutzmaterial Perlkies**
Fallschutzmaterial
Perlkies 2/8 liefern, abladen und höhengerecht einbauen
, unter Beachtung der DIN EN 1176.
Abrechnung erfolgt nach Original-Lieferscheinen und Wie
gekarten.
Menge: 1,000 m³

**01.03.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  968 m²
Menge: 9680,000 m²

**01.03.0130 Rasen- und Wegeflächen von Laub säubern**
Rasen- und Wegeflächen nach Beendigung des
Laubfalles von Laub und Unrat säubern, anfallendes
Material laden und zur Verwendung des AN abfahren.
Ausführung in Teilflächen. Ein Anspruch auf Bezahlung
besteht nur für die Flächen, die auf Anweisung des AG
gesäubert worden sind.

2 Pflegegänge a 1.378 m²
Menge: 2756,000 m²

**01.03.0140 Landschaftsgärtner*innen**
Einsatz von Mitarbeitenden im Garten- und Landschaftsba
u im Rahmen von Stundenlohnarbeiten, ausschließlich auf
 Anweisung der Bauleitung
Menge: 10,000 h

**01.03.0150 Arbeiter*innen und Helfer*innen**
Einsatz von Mitarbeitenden im Garten- und Landschaftsba
u im Rahmen von Stundenlohnarbeiten, ausschließlich auf
 Anweisung der BauleitungArbeitereinsatz, Stundenlohnar
beiten, nur auf Anweisung der Bauleitung
Menge: 10,000 h

**01.03.0160 Gehölzrandschnitt**
Gehölzrand aus verschiedenen Gehölzen zur
Wegefreihaltung sauber geschnitten halten,
Schnittgut, sowie alle beschädigten und
abgestorbenen Pflanzenteile entfernen, Material laden
und zur Verwendung des AN abfahren.
Habitus der Gehölzhöhe und -breite nach Angabe der
Bauleitung, Höhe ca. 100 cm bis 150 cm,
Abrechnung nach geschnittenen Flächen.

Anzahl der Pflegegänge : 2 St.
Menge: 192,000 lfdm

#### Bauteil 01.04 SpPl Nelkenweg (0321)

**01.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 435 m
²
Menge: 435,000 m²

**01.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 435 m²
Menge: 1305,000 m²

**01.04.0030 Pflasterfläche pflegen**
Befestigte Flächen aus Betonsteinpflaster oder -platten
,
bzw. Natursteinpflaster oder -platten, mechanisch oder
von Hand von pflanzlichem Bewuchs reinigen.Anfallendes
Material laden und zur Verwendung des AN abfahren.
Wegebeläge mit Brechsand 0/2 nachfugen bzw. einschlämme
n.
Überschüssiges Material entfernen und abfahren.
Ausführung in Teilflächen.
Abrechnung: nach Voraufmaß der bewachsenen Flächen.

2 Pflegegänge a 427 m²
Menge: 854,000 m²

**01.04.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 122 m²
Menge: 6100,000 m²

**01.04.0050 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,70 m²
Menge: 2835,000 m²

**01.04.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 88,40 m²
Menge: 4420,000 m²

**01.04.0070 Fallschutzmaterial Rheinsand**
Fallschutzmaterial
Rheinsand 0/2 liefern, abladen und höhengerecht einbaue
n, unter Beachtung der DIN EN 1176.
Abrechnung erfolgt nach Original-Lieferscheinen und Wie
gekarten.
Menge: 1,000 m³

**01.04.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.092 m²
Menge: 10920,000 m²

**01.04.0090 Rasen- und Wegeflächen von Laub säubern**
Rasen- und Wegeflächen nach Beendigung des
Laubfalles von Laub und Unrat säubern, anfallendes
Material laden und zur Verwendung des AN abfahren.
Ausführung in Teilflächen. Ein Anspruch auf Bezahlung
besteht nur für die Flächen, die auf Anweisung des AG
gesäubert worden sind.

2 Pflegegänge a 1.519 m²
Menge: 3038,000 m²

**01.04.0100 Landschaftsgärtner*innen**
Einsatz von Mitarbeitenden im Garten- und Landschaftsba
u im Rahmen von Stundenlohnarbeiten, ausschließlich auf
 Anweisung der Bauleitung
Menge: 10,000 h

**01.04.0110 Arbeiter*innen und Helfer*innen**
Einsatz von Mitarbeitenden im Garten- und Landschaftsba
u im Rahmen von Stundenlohnarbeiten, ausschließlich auf
 Anweisung der Bauleitung
Menge: 10,000 h

**01.04.0120 Natur- bzw. Betonsteinkante pflegen**
Natur- bzw. Betonsteinkante mechanisch oder von Hand
von pflanzlichem Bewuchs reinigen. Anfallendes Material
laden und zur Verwendung des AN abfahren. Wegebeläge
bzw. Fugen mit Brechsand 0/2 nachfugen, einschlämmen,
überschüssiges Material entfernen.
Ausführung in Teilflächen.
Abrechnung: nach Voraufmaß der bewachsenen Natur- bzw.
Betonsteinkanten.

2 Pflegegänge a 75 lfdm
Menge: 150,000 lfdm

**01.04.0130 Gehölzrandschnitt**
Gehölzrand aus verschiedenen Gehölzen zur
Wegefreihaltung sauber geschnitten halten,
Schnittgut, sowie alle beschädigten und
abgestorbenen Pflanzenteile entfernen, Material laden
und zur Verwendung des AN abfahren.
Habitus der Gehölzhöhe und -breite nach Angabe der
Bauleitung, Höhe ca. 100 cm bis 150 cm,
Abrechnung nach geschnittenen Flächen.

Anzahl der Pflegegänge : 2 St.
Menge: 100,000 lfdm

#### Bauteil 01.05 SpPl Laubecksweg (0361) inkl. Bolzplatz

**01.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 310 m²
Menge: 310,000 m²

**01.05.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 310 m²
Menge: 930,000 m²

**01.05.0030 Wassergebundene Wegedecke pflegen**
Wassergebundene Wegedecke mechanisch von pflanzlichem B
ewuchs reinigen. Anfallendes Material laden und zur Ver
wendung des AN abfahren.Teilflächen bei Bedarf mit zu l
ieferndem Dolomitbrechsand,Körnung: 0/5mm,Farbe: wie vo
rhanden,andecken. Wegedecke nach Pflegegang unter Wasse
rzugabe abwalzen. Ausführung in Teilflächen.
Abrechnung: nach Voraufmaß der bewachsenen Flächen.

2 Pflegegänge a 571 m²
Menge: 1142,000 m²

**01.05.0040 Natur- bzw. Betonsteinkante pflegen**
Natur- bzw. Betonsteinkante mechanisch oder von Hand
von pflanzlichem Bewuchs reinigen. Anfallendes Material
laden und zur Verwendung des AN abfahren. Wegebeläge
bzw. Fugen mit Brechsand 0/2 nachfugen, einschlämmen,
überschüssiges Material entfernen.
Ausführung in Teilflächen.
Abrechnung: nach Voraufmaß der bewachsenen Natur- bzw.
Betonsteinkanten.

2 Pflegegänge a 75 lfdm
Menge: 150,000 lfdm

**01.05.0050 Pflasterfläche pflegen**
Befestigte Flächen aus Betonsteinpflaster oder -platten
,
bzw. Natursteinpflaster oder -platten, mechanisch oder
von Hand von pflanzlichem Bewuchs reinigen.Anfallendes
Material laden und zur Verwendung des AN abfahren.
Wegebeläge mit Brechsand 0/2 nachfugen bzw. einschlämme
n.
Überschüssiges Material entfernen und abfahren.
Ausführung in Teilflächen.
Abrechnung: nach Voraufmaß der bewachsenen Flächen.

2 Pflegegänge a 189 m²
Menge: 378,000 m²

**01.05.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres. Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 29 m²
Menge: 1450,000 m²

**01.05.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 98 m²
Menge: 4900,000 m²

**01.05.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,20 m²
Menge: 2060,000 m²

**01.05.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,40 m²
Menge: 1770,000 m²

**01.05.0100 Fallschutzmaterial Rheinsand**
Fallschutzmaterial
Rheinsand 0/2 liefern, abladen und höhengerecht einbaue
n, unter Beachtung der DIN EN 1176.
Abrechnung erfolgt nach Original-Lieferscheinen und Wie
gekarten.
Menge: 1,000 m³

**01.05.0110 Fallschutzmaterial Perlkies**
Fallschutzmaterial
Perlkies 2/8 liefern, abladen und höhengerecht einbauen
, unter Beachtung der DIN EN 1176.
Abrechnung erfolgt nach Original-Lieferscheinen und Wie
gekarten.
Menge: 1,000 m³

**01.05.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.163 m²
Menge: 11630,000 m²

**01.05.0130 Rasen- und Wegeflächen von Laub säubern**
Rasen- und Wegeflächen nach Beendigung des
Laubfalles von Laub und Unrat säubern, anfallendes
Material laden und zur Verwendung des AN abfahren.
Ausführung in Teilflächen. Ein Anspruch auf Bezahlung
besteht nur für die Flächen, die auf Anweisung des AG
gesäubert worden sind.

2 Pflegegänge a 1.352 m²
Menge: 2704,000 m²

**01.05.0140 Landschaftsgärtner*innen**
Einsatz von Mitarbeitenden im Garten- und Landschaftsba
u im Rahmen von Stundenlohnarbeiten, ausschließlich auf
 Anweisung der Bauleitung
Menge: 10,000 h

**01.05.0150 Arbeiter*innen und Helfer*innen**
Einsatz von Mitarbeitenden im Garten- und Landschaftsba
u im Rahmen von Stundenlohnarbeiten, ausschließlich auf
 Anweisung der Bauleitung
Menge: 10,000 h

**01.05.0160 Gehölzrandschnitt**
Gehölzrand aus verschiedenen Gehölzen zur
Wegefreihaltung sauber geschnitten halten,
Schnittgut, sowie alle beschädigten und
abgestorbenen Pflanzenteile entfernen, Material laden
und zur Verwendung des AN abfahren.
Habitus der Gehölzhöhe und -breite nach Angabe der
Bauleitung, Höhe ca. 100 cm bis 150 cm,
Abrechnung nach geschnittenen Flächen.

Anzahl der Pflegegänge : 2 St.
Menge: 160,000 lfdm

#### Bauteil 01.06 SpPl Karlsruher Straße (0450)

**01.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 114 m
²
Menge: 114,000 m²

**01.06.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 114 m²
Menge: 228,000 m²

**01.06.0030 Wassergebundene Wegedecke pflegen**
Wassergebundene Wegedecke mechanisch von pflanzlichem B
ewuchs reinigen. Anfallendes Material laden und zur Ver
wendung des AN abfahren.Teilflächen bei Bedarf mit zu l
ieferndem Dolomitbrechsand,Körnung: 0/5mm,Farbe: wie vo
rhanden,andecken. Wegedecke nach Pflegegang unter Wasse
rzugabe abwalzen. Ausführung in Teilflächen.
Abrechnung: nach Voraufmaß der bewachsenen Flächen.

2 Pflegegänge a 85 m²
Menge: 170,000 m²

**01.06.0040 Pflasterfläche pflegen**
Befestigte Flächen aus Betonsteinpflaster oder -platten
,
bzw. Natursteinpflaster oder -platten, mechanisch oder
von Hand von pflanzlichem Bewuchs reinigen.Anfallendes
Material laden und zur Verwendung des AN abfahren.
Wegebeläge mit Brechsand 0/2 nachfugen bzw. einschlämme
n.
Überschüssiges Material entfernen und abfahren.
Ausführung in Teilflächen.
Abrechnung: nach Voraufmaß der bewachsenen Flächen.

2 Pflegegänge a 80 m²
Menge: 160,000 m²

**01.06.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**01.06.0060 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 88 m²
Menge: 4400,000 m²

**01.06.0070 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,70 m²
Menge: 735,000 m²

**01.06.0080 Fallschutzmaterial Rheinsand**
Fallschutzmaterial
Rheinsand 0/2 liefern, abladen und höhengerecht einbaue
n, unter Beachtung der DIN EN 1176.
Abrechnung erfolgt nach Original-Lieferscheinen und Wie
gekarten.
Menge: 1,000 m³

**01.06.0090 Fallschutzmaterial Perlkies**
Fallschutzmaterial
Perlkies 2/8 liefern, abladen und höhengerecht einbauen
, unter Beachtung der DIN EN 1176.
Abrechnung erfolgt nach Original-Lieferscheinen und Wie
gekarten.
Menge: 1,000 m³

**01.06.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  247 m²
Menge: 2470,000 m²

**01.06.0110 Rasen- und Wegeflächen von Laub säubern**
Rasen- und Wegeflächen nach Beendigung des
Laubfalles von Laub und Unrat säubern, anfallendes
Material laden und zur Verwendung des AN abfahren.
Ausführung in Teilflächen. Ein Anspruch auf Bezahlung
besteht nur für die Flächen, die auf Anweisung des AG
gesäubert worden sind.

2 Pflegegänge a 327 m²
Menge: 654,000 m2

**01.06.0120 Landschaftsgärtner*innen**
Einsatz von Mitarbeitenden im Garten- und Landschaftsba
u im Rahmen von Stundenlohnarbeiten, ausschließlich auf
 Anweisung der Bauleitung
Menge: 10,000 h

**01.06.0130 Arbeiter*innen und Helfer*innen**
Einsatz von Mitarbeitenden im Garten- und Landschaftsba
u im Rahmen von Stundenlohnarbeiten, ausschließlich auf
 Anweisung der Bauleitung
Menge: 10,000 h

**01.06.0140 Natur- bzw. Betonsteinkante pflegen**
Natur- bzw. Betonsteinkante mechanisch oder von Hand
von pflanzlichem Bewuchs reinigen. Anfallendes Material
laden und zur Verwendung des AN abfahren. Wegebeläge
bzw. Fugen mit Brechsand 0/2 nachfugen, einschlämmen,
überschüssiges Material entfernen.
Ausführung in Teilflächen.
Abrechnung: nach Voraufmaß der bewachsenen Natur- bzw.
Betonsteinkanten.

2 Pflegegänge a 75 lfdm
Menge: 150,000 lfdm

**01.06.0150 Gehölzrandschnitt**
Gehölzrand aus verschiedenen Gehölzen zur
Wegefreihaltung sauber geschnitten halten,
Schnittgut, sowie alle beschädigten und
abgestorbenen Pflanzenteile entfernen, Material laden
und zur Verwendung des AN abfahren.
Habitus der Gehölzhöhe und -breite nach Angabe der
Bauleitung, Höhe ca. 100 cm bis 150 cm,
Abrechnung nach geschnittenen Flächen.

Anzahl der Pflegegänge : 2 St.
Menge: 80,000 lfdm

#### Bauteil 01.07 SpPl Eltener Straße (0451)

**01.07.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 72 m²
Menge: 3600,000 m²

**01.07.0020 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,70 m²
Menge: 2435,000 m²

**01.07.0030 Fallschutzmaterial Rheinsand**
Fallschutzmaterial
Rheinsand 0/2 liefern, abladen und höhengerecht einbaue
n, unter Beachtung der DIN EN 1176.
Abrechnung erfolgt nach Original-Lieferscheinen und Wie
gekarten.
Menge: 1,000 m³

**01.07.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 318 m²
Menge: 3180,000 m²

**01.07.0050 Rasen- und Wegeflächen von Laub säubern**
Rasen- und Wegeflächen nach Beendigung des
Laubfalles von Laub und Unrat säubern, anfallendes
Material laden und zur Verwendung des AN abfahren.
Ausführung in Teilflächen. Ein Anspruch auf Bezahlung
besteht nur für die Flächen, die auf Anweisung des AG
gesäubert worden sind.

2 Pflegegänge a 367 m²
Menge: 734,000 m²

**01.07.0060 Landschaftsgärtner*innen**
Einsatz von Mitarbeitenden im Garten- und Landschaftsba
u im Rahmen von Stundenlohnarbeiten, ausschließlich auf
 Anweisung der Bauleitung
Menge: 10,000 h

**01.07.0070 Arbeiter*innen und Helfer*innen**
Einsatz von Mitarbeitenden im Garten- und Landschaftsba
u im Rahmen von Stundenlohnarbeiten, ausschließlich auf
 Anweisung der Bauleitung
Menge: 10,000 h

**01.07.0080 Pflasterfläche pflegen**
Befestigte Flächen aus Betonsteinpflaster oder -platten
,
bzw. Natursteinpflaster oder -platten, mechanisch oder
von Hand von pflanzlichem Bewuchs reinigen.Anfallendes
Material laden und zur Verwendung des AN abfahren.
Wegebeläge mit Brechsand 0/2 nachfugen bzw. einschlämme
n.
Überschüssiges Material entfernen und abfahren.
Ausführung in Teilflächen.
Abrechnung: nach Voraufmaß der bewachsenen Flächen.

2 Pflegegänge a 49 m²
Menge: 98,000 m²

#### Bauteil 01.08 SpPl Hoffmannsweg (1286)

**01.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 210
m²
Menge: 210,000 m²

**01.08.0020 Gehölzrandschnitt**
Gehölzrand aus verschiedenen Gehölzen zur
Wegefreihaltung sauber geschnitten halten,
Schnittgut, sowie alle beschädigten und
abgestorbenen Pflanzenteile entfernen, Material laden
und zur Verwendung des AN abfahren.
Habitus der Gehölzhöhe und -breite nach Angabe der
Bauleitung, Höhe ca. 100 cm bis 150 cm,
Abrechnung nach geschnittenen Flächen.

Anzahl der Pflegegänge : 2 St.
Menge: 400,000 lfdm

**01.08.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 210 m²
Menge: 630,000 m²

**01.08.0040 Wassergebundene Wegedecke pflegen**
Wassergebundene Wegedecke mechanisch von pflanzlichem B
ewuchs reinigen. Anfallendes Material laden und zur Ver
wendung des AN abfahren.Teilflächen bei Bedarf mit zu l
ieferndem Dolomitbrechsand,Körnung: 0/5mm,Farbe: wie vo
rhanden,andecken. Wegedecke nach Pflegegang unter Wasse
rzugabe abwalzen. Ausführung in Teilflächen.
Abrechnung: nach Voraufmaß der bewachsenen Flächen.

2 Pflegegänge a 331 m²
Menge: 662,000 m²

**01.08.0050 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 209 m²
Menge: 10450,000 m²

**01.08.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**01.08.0070 Unterhaltungspflege an Fallschutzflächen auf Spielplätzen. Rasenfläche**
Unterhaltungspflege an Fallschutzflächen auf Spielplätz
en
Art der Spielplatzfläche: Rasenfläche,
im Bereich des Fallraumes, 1,50 m um das entsprechende
Spielgerät herum, sowie das Spielgerät selbst von Unrat
 säubern.
Durchführung der Säuberungen wöchentlich, sowie

zusätzliche Durchgänge nach Aufforderung durch den AG.

Anfallender Unrat ist gemäß den Vorbedingungen zu entso
rgen.

50 Pflegegänge a 276,10 m²
Menge: 13805,000 m²

**01.08.0080 Fallschutzmaterial Perlkies**
Fallschutzmaterial
Perlkies 2/8 liefern, abladen und höhengerecht einbauen
, unter Beachtung der DIN EN 1176.
Abrechnung erfolgt nach Original-Lieferscheinen und Wie
gekarten.
Menge: 1,000 m³

**01.08.0090 Fallschutzmaterial Rheinsand**
Fallschutzmaterial
Rheinsand 0/2 liefern, abladen und höhengerecht einbaue
n, unter Beachtung der DIN EN 1176.
Abrechnung erfolgt nach Original-Lieferscheinen und Wie
gekarten.
Menge: 1,000 m³

**01.08.0100 Sämlinge (STD 5-10 cm, H bis 5,0 m) bodennah entfernen**
Sämlinge (STD 5-10 cm, H bis 5,0 m) bodennah entfernen
In dem Gehölzbestand sind alle Sämlinge ab 5 cm Stammdu
rchmesser zu entfernen. Die Sämlinge < 5 cm Stammdurchm
esser sind stehen zu lassen.
Die Auslichtung erfolgt auf Anweisung der Bauleitung.
Die Sämlinge sind bodennah abzusägen.
Anfallendes Material wird Eigentum des AN und ist fachg
erecht zu entsorgen.

1 Pflegegang
Menge: 50,000 Stck

**01.08.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.597 m²
Menge: 15970,000 m²

**01.08.0120 Rasen- und Wegeflächen von Laub säubern**
Rasen- und Wegeflächen nach Beendigung des
Laubfalles von Laub und Unrat säubern, anfallendes
Material laden und zur Verwendung des AN abfahren.
Ausführung in Teilflächen. Ein Anspruch auf Bezahlung
besteht nur für die Flächen, die auf Anweisung des AG
gesäubert worden sind.

2 Pflegegänge a 1.937 m²
Menge: 3874,000 m²

**01.08.0130 Landschaftsgärtner*innen**
Einsatz von Mitarbeitenden im Garten- und Landschaftsba
u im Rahmen von Stundenlohnarbeiten, ausschließlich auf
 Anweisung der Bauleitung
Menge: 10,000 h

**01.08.0140 Arbeiter*innen und Helfer*innen**
Einsatz von Mitarbeitenden im Garten- und Landschaftsba
u im Rahmen von Stundenlohnarbeiten, ausschließlich auf
 Anweisung der Bauleitung
Menge: 10,000 h

**01.08.0150 Pflasterfläche pflegen**
Befestigte Flächen aus Betonsteinpflaster oder -platten
,
bzw. Natursteinpflaster oder -platten, mechanisch oder
von Hand von pflanzlichem Bewuchs reinigen.Anfallendes
Material laden und zur Verwendung des AN abfahren.
Wegebeläge mit Brechsand 0/2 nachfugen bzw. einschlämme
n.
Überschüssiges Material entfernen und abfahren.
Ausführung in Teilflächen.
Abrechnung: nach Voraufmaß der bewachsenen Flächen.

2 Pflegegänge a 9 m²
Menge: 18,000 m²

**01.08.0160 Natur- bzw. Betonsteinkante pflegen**
Natur- bzw. Betonsteinkante mechanisch oder von Hand
von pflanzlichem Bewuchs reinigen. Anfallendes Material
laden und zur Verwendung des AN abfahren. Wegebeläge
bzw. Fugen mit Brechsand 0/2 nachfugen, einschlämmen,
überschüssiges Material entfernen.
Ausführung in Teilflächen.
Abrechnung: nach Voraufmaß der bewachsenen Natur- bzw.
Betonsteinkanten.

2 Pflegegänge a x 30 lfm
Menge: 60,000 lfdm

#### Bauteil 01.09 GA Hoffmannsweg (1309)

**01.09.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.590 m²
Menge: 15900,000 m²

**01.09.0020 Rasen- und Wegeflächen von Laub säubern**
Rasen- und Wegeflächen nach Beendigung des
Laubfalles von Laub und Unrat säubern, anfallendes
Material laden und zur Verwendung des AN abfahren.
Ausführung in Teilflächen. Ein Anspruch auf Bezahlung
besteht nur für die Flächen, die auf Anweisung des AG
gesäubert worden sind.

2 Pflegegänge a 1.076 m²
Menge: 2152,000 m²

**01.09.0030 Wassergebundene Wegedecke pflegen**
Wassergebundene Wegedecke mechanisch von pflanzlichem B
ewuchs reinigen. Anfallendes Material laden und zur Ver
wendung des AN abfahren.Teilflächen bei Bedarf mit zu l
ieferndem Dolomitbrechsand,Körnung: 0/5mm,Farbe: wie vo
rhanden,andecken. Wegedecke nach Pflegegang unter Wasse
rzugabe abwalzen. Ausführung in Teilflächen.
Abrechnung: nach Voraufmaß der bewachsenen Flächen.

2 Pflegegänge a 456 m²
Menge: 912,000 m²

**01.09.0040 Landschaftsgärtner*innen**
Einsatz von Mitarbeitenden im Garten- und Landschaftsba
u im Rahmen von Stundenlohnarbeiten, ausschließlich auf
 Anweisung der Bauleitung
Menge: 10,000 h

**01.09.0050 Arbeiter*innen und Helfer*innen**
Einsatz von Mitarbeitenden im Garten- und Landschaftsba
u im Rahmen von Stundenlohnarbeiten, ausschließlich auf
 Anweisung der Bauleitung
Menge: 10,000 h

#### Bauteil 01.10 Brachfläche Veilchenweg (0715)

**01.10.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.085 m²
Menge: 10850,000 m²

**01.10.0020 Rasen- und Wegeflächen von Laub säubern**
Rasen- und Wegeflächen nach Beendigung des
Laubfalles von Laub und Unrat säubern, anfallendes
Material laden und zur Verwendung des AN abfahren.
Ausführung in Teilflächen. Ein Anspruch auf Bezahlung
besteht nur für die Flächen, die auf Anweisung des AG
gesäubert worden sind.

2 Pflegegänge a 1.085 m²
Menge: 2170,000 m²

**01.10.0030 Landschaftsgärtner*innen**
Einsatz von Mitarbeitenden im Garten- und Landschaftsba
u im Rahmen von Stundenlohnarbeiten, ausschließlich auf
 Anweisung der Bauleitung
Menge: 10,000 h

**01.10.0040 Arbeiter*innen und Helfer*innen**
Einsatz von Mitarbeitenden im Garten- und Landschaftsba
u im Rahmen von Stundenlohnarbeiten, ausschließlich auf
 Anweisung der Bauleitung
Menge: 10,000 h

#### Bauteil 01.11 Brachfläche Eisfahrtstraße (1219)

**01.11.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.120 m²
Menge: 11200,000 m²

**01.11.0020 Rasen- und Wegeflächen von Laub säubern**
Rasen- und Wegeflächen nach Beendigung des
Laubfalles von Laub und Unrat säubern, anfallendes
Material laden und zur Verwendung des AN abfahren.
Ausführung in Teilflächen. Ein Anspruch auf Bezahlung
besteht nur für die Flächen, die auf Anweisung des AG
gesäubert worden sind.

2 Pflegegänge a 1.120 m²
Menge: 2240,000 m²

**01.11.0030 Landschaftsgärtner*innen**
Einsatz von Mitarbeitenden im Garten- und Landschaftsba
u im Rahmen von Stundenlohnarbeiten, ausschließlich auf
 Anweisung der Bauleitung
Menge: 10,000 h

**01.11.0040 Arbeiter*innen und Helfer*innen**
Einsatz von Mitarbeitenden im Garten- und Landschaftsba
u im Rahmen von Stundenlohnarbeiten, ausschließlich auf
 Anweisung der Bauleitung
Menge: 10,000 h

#### Bauteil 01.12 SpPl Nesselbleck (0205) inkl. Bolzplatz

**01.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 183 m²
Menge: 183,000 m²

**01.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 183 m²
Menge: 549,000 m²

**01.12.0030 Wassergebundene Wegedecke pflegen**
Wassergebundene Wegedecke mechanisch von pflanzlichem B
ewuchs reinigen. Anfallendes Material laden und zur Ver
wendung des AN abfahren.Teilflächen bei Bedarf mit zu l
ieferndem Dolomitbrechsand,Körnung: 0/5mm,Farbe: wie vo
rhanden,andecken. Wegedecke nach Pflegegang unter Wasse
rzugabe abwalzen. Ausführung in Teilflächen.
Abrechnung: nach Voraufmaß der bewachsenen Flächen.

2 Pflegegänge a 1.287 m²
Menge: 2574,000 m²

**01.12.0040 Natur- bzw. Betonsteinkante pflegen**
Natur- bzw. Betonsteinkante mechanisch oder von Hand
von pflanzlichem Bewuchs reinigen. Anfallendes Material
laden und zur Verwendung des AN abfahren. Wegebeläge
bzw. Fugen mit Brechsand 0/2 nachfugen, einschlämmen,
überschüssiges Material entfernen.
Ausführung in Teilflächen.
Abrechnung: nach Voraufmaß der bewachsenen Natur- bzw.
Betonsteinkanten.

2 Pflegegänge a 100 lfm
Menge: 200,000 lfdm

**01.12.0050 Pflasterfläche pflegen**
Befestigte Flächen aus Betonsteinpflaster oder -platten
,
bzw. Natursteinpflaster oder -platten, mechanisch oder
von Hand von pflanzlichem Bewuchs reinigen.Anfallendes
Material laden und zur Verwendung des AN abfahren.
Wegebeläge mit Brechsand 0/2 nachfugen bzw. einschlämme
n.
Überschüssiges Material entfernen und abfahren.
Ausführung in Teilflächen.
Abrechnung: nach Voraufmaß der bewachsenen Flächen.

2 Pflegegänge a 248 m²
Menge: 496,000 m²

**01.12.0060 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 250cm.
Abrechnung nach geschnittenen Flächen.

2 Heckenschnitte a 115 m²
Menge: 230,000 m²

**01.12.0070 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 23 lfdm
Menge: 69,000 lfdm

**01.12.0080 Unterhaltungspflege an Fallschutzflächen auf Spielplätzen, Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 119 m²
Menge: 5950,000 m²

**01.12.0090 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 148 m²
Menge: 7400,000 m²

**01.12.0100 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 52,80 m²
Menge: 2640,000 m²

**01.12.0110 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 6 m²
Menge: 300,000 m²

**01.12.0120 Fallschutzmaterial Rheinsand**
Fallschutzmaterial
Rheinsand 0/2 liefern, abladen und höhengerecht einbaue
n, unter Beachtung der DIN EN 1176.
Abrechnung erfolgt nach Original-Lieferscheinen und Wie
gekarten.
Menge: 1,000 m³

**01.12.0130 Fallschutzmaterial Perlkies**
Fallschutzmaterial
Perlkies 2/8 liefern, abladen und höhengerecht einbauen
, unter Beachtung der DIN EN 1176.
Abrechnung erfolgt nach Original-Lieferscheinen und Wie
gekarten.
Menge: 1,000 m³

**01.12.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.395 m²
Menge: 13950,000 m²

**01.12.0150 Rasen- und Wegeflächen von Laub säubern**
Rasen- und Wegeflächen nach Beendigung des
Laubfalles von Laub und Unrat säubern, anfallendes
Material laden und zur Verwendung des AN abfahren.
Ausführung in Teilflächen. Ein Anspruch auf Bezahlung
besteht nur für die Flächen, die auf Anweisung des AG
gesäubert worden sind.

2 Pflegegänge a 1.643 m²
Menge: 3268,000 m²

**01.12.0160 Landschaftsgärtner*innen**
Einsatz von Mitarbeitenden im Garten- und Landschaftsba
u im Rahmen von Stundenlohnarbeiten, ausschließlich auf
 Anweisung der Bauleitung
Menge: 10,000 h

**01.12.0170 Arbeiter*innen und Helfer*innen**
Einsatz von Mitarbeitenden im Garten- und Landschaftsba
u im Rahmen von Stundenlohnarbeiten, ausschließlich auf
 Anweisung der Bauleitung
Menge: 10,000 h

#### Bauteil 01.13 SpPl Ernst-Tommes-Straße (0210)

**01.13.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 33 m²
Menge: 33,000 m²

**01.13.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 33 m²
Menge: 99,000 m²

**01.13.0030 Natur- bzw. Betonsteinkante pflegen**
Natur- bzw. Betonsteinkante mechanisch oder von Hand
von pflanzlichem Bewuchs reinigen. Anfallendes Material
laden und zur Verwendung des AN abfahren. Wegebeläge
bzw. Fugen mit Brechsand 0/2 nachfugen, einschlämmen,
überschüssiges Material entfernen.
Ausführung in Teilflächen.
Abrechnung: nach Voraufmaß der bewachsenen Natur- bzw.
Betonsteinkanten.

2 Pflegegänge a 65 lfdm
Menge: 130,000 lfdm

**01.13.0040 Pflasterfläche pflegen**
Befestigte Flächen aus Betonsteinpflaster oder -platten
,
bzw. Natursteinpflaster oder -platten, mechanisch oder
von Hand von pflanzlichem Bewuchs reinigen.Anfallendes
Material laden und zur Verwendung des AN abfahren.
Wegebeläge mit Brechsand 0/2 nachfugen bzw. einschlämme
n.
Überschüssiges Material entfernen und abfahren.
Ausführung in Teilflächen.
Abrechnung: nach Voraufmaß der bewachsenen Flächen.

2 Pflegegänge a 31 m²
Menge: 62,000 m²

**01.13.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 105 m²
Menge: 5250,000 m²

**01.13.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 32 m²
Menge: 1600,000 m²

**01.13.0070 Unterhaltungspflege an Fallschutzflächen auf Spielplätzen. Mulchfläche n.**
Unterhaltungspflege an Fallschutzflächen auf Spielplätz
en
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 221 m²
Menge: 11050,000 m²

**01.13.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,30 m²
Menge: 3215,000 m²

**01.13.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 31 m²
Menge: 1550,000 m²

**01.13.0100 Fallschutzmaterial Rheinsand**
Fallschutzmaterial
Rheinsand 0/2 liefern, abladen und höhengerecht einbaue
n, unter Beachtung der DIN EN 1176.
Abrechnung erfolgt nach Original-Lieferscheinen und Wie
gekarten.
Menge: 1,000 m³

**01.13.0110 Fallschutzmaterial Perlkies**
Fallschutzmaterial
Perlkies 2/8 liefern, abladen und höhengerecht einbauen
, unter Beachtung der DIN EN 1176.
Abrechnung erfolgt nach Original-Lieferscheinen und Wie
gekarten.
Menge: 1,000 m³

**01.13.0120 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**01.13.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.094 m²
Menge: 10940,000 m²

**01.13.0140 Rasen- und Wegeflächen von Laub säubern**
Rasen- und Wegeflächen nach Beendigung des
Laubfalles von Laub und Unrat säubern, anfallendes
Material laden und zur Verwendung des AN abfahren.
Ausführung in Teilflächen. Ein Anspruch auf Bezahlung
besteht nur für die Flächen, die auf Anweisung des AG
gesäubert worden sind.

2 Pflegegänge a 1.223 m²
Menge: 2446,000 m²

**01.13.0150 Landschaftsgärtner*innen**
Einsatz von Mitarbeitenden im Garten- und Landschaftsba
u im Rahmen von Stundenlohnarbeiten, ausschließlich auf
 Anweisung der Bauleitung
Menge: 10,000 h

**01.13.0160 Arbeiter*innen und Helfer*innen**
Einsatz von Mitarbeitenden im Garten- und Landschaftsba
u im Rahmen von Stundenlohnarbeiten, ausschließlich auf
 Anweisung der Bauleitung
Menge: 10,000 h

#### Bauteil 01.14 SpPl Otto-Pankok-Straße (0226)

**01.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 440 m
²
Menge: 440,000 m²

**01.14.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 440 m²
Menge: 1320,000 m²

**01.14.0030 Wassergebundene Wegedecke pflegen**
Wassergebundene Wegedecke mechanisch von pflanzlichem B
ewuchs reinigen. Anfallendes Material laden und zur Ver
wendung des AN abfahren.Teilflächen bei Bedarf mit zu l
ieferndem Dolomitbrechsand,Körnung: 0/5mm,Farbe: wie vo
rhanden,andecken. Wegedecke nach Pflegegang unter Wasse
rzugabe abwalzen. Ausführung in Teilflächen.
Abrechnung: nach Voraufmaß der bewachsenen Flächen.

2 Pflegegänge a 10 m²
Menge: 20,000 m²

**01.14.0040 Pflasterfläche pflegen**
Befestigte Flächen aus Betonsteinpflaster oder -platten
,
bzw. Natursteinpflaster oder -platten, mechanisch oder
von Hand von pflanzlichem Bewuchs reinigen.Anfallendes
Material laden und zur Verwendung des AN abfahren.
Wegebeläge mit Brechsand 0/2 nachfugen bzw. einschlämme
n.
Überschüssiges Material entfernen und abfahren.
Ausführung in Teilflächen.
Abrechnung: nach Voraufmaß der bewachsenen Flächen.

2 Pflegegänge a 314 m²
Menge: 628,000 m²

**01.14.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 270 m²
Menge: 13500,000 m²

**01.14.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**01.14.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**01.14.0080 Fallschutzmaterial Rheinsand**
Fallschutzmaterial
Rheinsand 0/2 liefern, abladen und höhengerecht einbaue
n, unter Beachtung der DIN EN 1176.
Abrechnung erfolgt nach Original-Lieferscheinen und Wie
gekarten.
Menge: 1,000 m³

**01.14.0090 Fallschutzmaterial Perlkies**
Fallschutzmaterial
Perlkies 2/8 liefern, abladen und höhengerecht einbauen
, unter Beachtung der DIN EN 1176.
Abrechnung erfolgt nach Original-Lieferscheinen und Wie
gekarten.
Menge: 1,000 m³

**01.14.0100 Bürgersteig / Gehweg (Anliegerpflicht) reinigen**
*** Bedarfsposition mit GB
Befestigte Wegefläche aus Gehwegplatten, Betonsteinpfla
ster, Natursteinpflaster etc. abscheren, von Laub, Unra
t usw säubern.
Ausführung nur auf Anweisung der Bauleitung.
Anfallendes Material ist gemäß den Vorbedingungen zu en
tsorgen.

5 Pflegegänge a 44,80 m²
Menge: 224,000 m²

**01.14.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 291 m²
Menge: 2910,000 m²

**01.14.0120 Rasen- und Wegeflächen von Laub säubern**
Rasen- und Wegeflächen nach Beendigung des
Laubfalles von Laub und Unrat säubern, anfallendes
Material laden und zur Verwendung des AN abfahren.
Ausführung in Teilflächen. Ein Anspruch auf Bezahlung
besteht nur für die Flächen, die auf Anweisung des AG
gesäubert worden sind.

2 Pflegegänge a 615 m²
Menge: 1230,000 m²

**01.14.0130 Landschaftsgärtner*innen**
Einsatz von Mitarbeitenden im Garten- und Landschaftsba
u im Rahmen von Stundenlohnarbeiten, ausschließlich auf
 Anweisung der Bauleitung
Menge: 10,000 h

**01.14.0140 Arbeiter*innen und Helfer*innen**
Einsatz von Mitarbeitenden im Garten- und Landschaftsba
u im Rahmen von Stundenlohnarbeiten, ausschließlich auf
 Anweisung der Bauleitung
Menge: 10,000 h

**01.14.0150 Gehölzrandschnitt**
Gehölzrand aus verschiedenen Gehölzen zur
Wegefreihaltung sauber geschnitten halten,
Schnittgut, sowie alle beschädigten und
abgestorbenen Pflanzenteile entfernen, Material laden
und zur Verwendung des AN abfahren.
Habitus der Gehölzhöhe und -breite nach Angabe der
Bauleitung, Höhe ca. 100 cm bis 150 cm,
Abrechnung nach geschnittenen Flächen.

Anzahl der Pflegegänge : 2 St.
Menge: 300,000 lfdm

#### Bauteil 01.15 SpPl Auf den Hufen (0230) inkl. Bolzplat

**01.15.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 161 m
²
Menge: 161,000 m²

**01.15.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 161 m²
Menge: 483,000 m²

**01.15.0030 Natur- bzw. Betonsteinkante pflegen**
Natur- bzw. Betonsteinkante mechanisch oder von Hand
von pflanzlichem Bewuchs reinigen. Anfallendes Material
laden und zur Verwendung des AN abfahren. Wegebeläge
bzw. Fugen mit Brechsand 0/2 nachfugen, einschlämmen,
überschüssiges Material entfernen.
Ausführung in Teilflächen.
Abrechnung: nach Voraufmaß der bewachsenen Natur- bzw.
Betonsteinkanten.

2 Pflegegänge a 100 lfm
Menge: 200,000 lfdm

**01.15.0040 Pflasterfläche pflegen**
Befestigte Flächen aus Betonsteinpflaster oder -platten
,
bzw. Natursteinpflaster oder -platten, mechanisch oder
von Hand von pflanzlichem Bewuchs reinigen.Anfallendes
Material laden und zur Verwendung des AN abfahren.
Wegebeläge mit Brechsand 0/2 nachfugen bzw. einschlämme
n.
Überschüssiges Material entfernen und abfahren.
Ausführung in Teilflächen.
Abrechnung: nach Voraufmaß der bewachsenen Flächen.

2 Pflegegänge a 745 m²
Menge: 1490,000 m²

**01.15.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 112 m²
Menge: 5600,000 m²

**01.15.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 112 m²
Menge: 5600,000 m²

**01.15.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 13,50 m²
Menge: 675,000 m²

**01.15.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 95,10 m²
Menge: 4755,000 m²

**01.15.0090 Fallschutzmaterial Rheinsand**
Fallschutzmaterial
Rheinsand 0/2 liefern, abladen und höhengerecht einbaue
n, unter Beachtung der DIN EN 1176.
Abrechnung erfolgt nach Original-Lieferscheinen und Wie
gekarten.
Menge: 1,000 m³

**01.15.0100 Fallschutzmaterial Perlkies**
Fallschutzmaterial
Perlkies 2/8 liefern, abladen und höhengerecht einbauen
, unter Beachtung der DIN EN 1176.
Abrechnung erfolgt nach Original-Lieferscheinen und Wie
gekarten.
Menge: 1,000 m³

**01.15.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 473 m²
Menge: 4730,000 m²

**01.15.0120 Rasen- und Wegeflächen von Laub säubern**
Rasen- und Wegeflächen nach Beendigung des
Laubfalles von Laub und Unrat säubern, anfallendes
Material laden und zur Verwendung des AN abfahren.
Ausführung in Teilflächen. Ein Anspruch auf Bezahlung
besteht nur für die Flächen, die auf Anweisung des AG
gesäubert worden sind.

2 Pflegegänge a 1.218 m²
Menge: 2436,000 m²

**01.15.0130 Landschaftsgärtner*innen**
Einsatz von Mitarbeitenden im Garten- und Landschaftsba
u im Rahmen von Stundenlohnarbeiten, ausschließlich auf
 Anweisung der Bauleitung
Menge: 10,000 h

**01.15.0140 Arbeiter*innen und Helfer*innen**
Einsatz von Mitarbeitenden im Garten- und Landschaftsba
u im Rahmen von Stundenlohnarbeiten, ausschließlich auf
 Anweisung der Bauleitung
Menge: 10,000 h

**01.15.0150 Gehölzrandschnitt**
Gehölzrand aus verschiedenen Gehölzen zur
Wegefreihaltung sauber geschnitten halten,
Schnittgut, sowie alle beschädigten und
abgestorbenen Pflanzenteile entfernen, Material laden
und zur Verwendung des AN abfahren.
Habitus der Gehölzhöhe und -breite nach Angabe der
Bauleitung, Höhe ca. 100 cm bis 150 cm,
Abrechnung nach geschnittenen Flächen.

Anzahl der Pflegegänge : 2 St.
Menge: 400,000 lfdm

#### Bauteil 01.16 SpPl Dennekamp (0235)

**01.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 153 m²
Menge: 153,000 m²

**01.16.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 153 m²
Menge: 459,000 m²

**01.16.0030 Natur- bzw. Betonsteinkante pflegen**
Natur- bzw. Betonsteinkante mechanisch oder von Hand
von pflanzlichem Bewuchs reinigen. Anfallendes Material
laden und zur Verwendung des AN abfahren. Wegebeläge
bzw. Fugen mit Brechsand 0/2 nachfugen, einschlämmen,
überschüssiges Material entfernen.
Ausführung in Teilflächen.
Abrechnung: nach Voraufmaß der bewachsenen Natur- bzw.
Betonsteinkanten.

2 Pflegegänge a 10 lfdm
Menge: 20,000 lfdm

**01.16.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**01.16.0050 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 300cm.
Abrechnung nach geschnittenen Flächen.

2 Heckenschnitte a 60 m²
Menge: 120,000 m²

**01.16.0060 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 10 lfdm
Menge: 30,000 lfdm

**01.16.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 21 m²
Menge: 1050,000 m²

**01.16.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 103 m²
Menge: 5150,000 m²

**01.16.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 114 m²
Menge: 5700,000 m²

**01.16.0100 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 53,70 m²
Menge: 2685,000 m²

**01.16.0110 Fallschutzmaterial Rheinsand**
Fallschutzmaterial
Rheinsand 0/2 liefern, abladen und höhengerecht einbaue
n, unter Beachtung der DIN EN 1176.
Abrechnung erfolgt nach Original-Lieferscheinen und Wie
gekarten.
Menge: 1,000 m³

**01.16.0120 Fallschutzmaterial Perlkies**
Fallschutzmaterial
Perlkies 2/8 liefern, abladen und höhengerecht einbauen
, unter Beachtung der DIN EN 1176.
Abrechnung erfolgt nach Original-Lieferscheinen und Wie
gekarten.
Menge: 1,000 m³

**01.16.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 699 m²
Menge: 6990,000 m²

**01.16.0140 Rasen- und Wegeflächen von Laub säubern**
Rasen- und Wegeflächen nach Beendigung des
Laubfalles von Laub und Unrat säubern, anfallendes
Material laden und zur Verwendung des AN abfahren.
Ausführung in Teilflächen. Ein Anspruch auf Bezahlung
besteht nur für die Flächen, die auf Anweisung des AG
gesäubert worden sind.

2 Pflegegänge a 1.071 m²
Menge: 2142,000 m²

**01.16.0150 Landschaftsgärtner*innen**
Einsatz von Mitarbeitenden im Garten- und Landschaftsba
u im Rahmen von Stundenlohnarbeiten, ausschließlich auf
 Anweisung der Bauleitung
Menge: 10,000 h

**01.16.0160 Arbeiter*innen und Helfer*innen**
Einsatz von Mitarbeitenden im Garten- und Landschaftsba
u im Rahmen von Stundenlohnarbeiten, ausschließlich auf
 Anweisung der Bauleitung
Menge: 10,000 h

**01.16.0170 Wassergebundene Wegedecke pflegen**
Wassergebundene Wegedecke mechanisch von pflanzlichem B
ewuchs reinigen. Anfallendes Material laden und zur Ver
wendung des AN abfahren.Teilflächen bei Bedarf mit zu l
ieferndem Dolomitbrechsand,Körnung: 0/5mm,Farbe: wie vo
rhanden,andecken. Wegedecke nach Pflegegang unter Wasse
rzugabe abwalzen. Ausführung in Teilflächen.
Abrechnung: nach Voraufmaß der bewachsenen Flächen.

2 Pflegegänge a 229 m²
Menge: 458,000 m²

#### Bauteil 01.17 Bolzplatz Dennekamp (0236)

**01.17.0010 Wegeflächen von Laub säubern**
Wegeflächen nach Beendigung des
Laubfalles von Laub und Unrat säubern, anfallendes
Material laden und zur Verwendung des AN abfahren.
Ausführung in Teilflächen. Ein Anspruch auf Bezahlung
besteht nur für die Flächen, die auf Anweisung des AG
gesäubert worden sind.

2 Pflegegänge a 350 m²
Menge: 700,000 m²

**01.17.0020 Wassergebundene Wegedecke pflegen**
Wassergebundene Wegedecke mechanisch von pflanzlichem B
ewuchs reinigen. Anfallendes Material laden und zur Ver
wendung des AN abfahren.Teilflächen bei Bedarf mit zu l
ieferndem Dolomitbrechsand,Körnung: 0/5mm,Farbe: wie vo
rhanden,andecken. Wegedecke nach Pflegegang unter Wasse
rzugabe abwalzen. Ausführung in Teilflächen.
Abrechnung: nach Voraufmaß der bewachsenen Flächen.

2 Pflegegänge a 350 m²
Menge: 700,000 m²

**01.17.0030 Bolzplatz säubern**
Bolzplatz säubern, einschließlich der Wegefläche, sowie
 der Ausstattungsgegenstände, pflanzlichen Bewuchs und
Unrat entfernen.Ausführungen wöchentlich, sowie zusätzl
ich auf Anweisung des AG.Incl.kompletter Laubentfernung
 zum Ende des Pflegejahres.
Anfallender Unrat wird Eigentumes des AN und ist zu bes
eitigen.

50 Pflegegänge a 100 m²
Menge: 5000,000 m²

**01.17.0040 Landschaftsgärtner*innen**
Einsatz von Mitarbeitenden im Garten- und Landschaftsba
u im Rahmen von Stundenlohnarbeiten, ausschließlich auf
 Anweisung der Bauleitung
Menge: 10,000 h

**01.17.0050 Arbeiter*innen und Helfer*innen**
Einsatz von Mitarbeitenden im Garten- und Landschaftsba
u im Rahmen von Stundenlohnarbeiten, ausschließlich auf
 Anweisung der Bauleitung
Menge: 10,000 h

#### Bauteil 01.18 SpPl Föhrenkamp (0250)

**01.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 125 m²
Menge: 125,000 m²

**01.18.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 125 m²
Menge: 375,000 m²

**01.18.0030 Pflasterfläche pflegen**
Befestigte Flächen aus Betonsteinpflaster oder -platten
,
bzw. Natursteinpflaster oder -platten, mechanisch oder
von Hand von pflanzlichem Bewuchs reinigen.Anfallendes
Material laden und zur Verwendung des AN abfahren.
Wegebeläge mit Brechsand 0/2 nachfugen bzw. einschlämme
n.
Überschüssiges Material entfernen und abfahren.
Ausführung in Teilflächen.
Abrechnung: nach Voraufmaß der bewachsenen Flächen.

2 Pflegegänge a 77 m²
Menge: 154,000 m²

**01.18.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 8 m²
Menge: 400,000 m²

**01.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 38 m²
Menge: 1900,000 m²

**01.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**01.18.0070 Fallschutzmaterial Rheinsand**
Fallschutzmaterial
Rheinsand 0/2 liefern, abladen und höhengerecht einbaue
n, unter Beachtung der DIN EN 1176.
Abrechnung erfolgt nach Original-Lieferscheinen und Wie
gekarten.
Menge: 1,000 m³

**01.18.0080 Fallschutzmaterial Perlkies**
Fallschutzmaterial
Perlkies 2/8 liefern, abladen und höhengerecht einbauen
, unter Beachtung der DIN EN 1176.
Abrechnung erfolgt nach Original-Lieferscheinen und Wie
gekarten.
Menge: 1,000 m³

**01.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  74 m²
Menge: 740,000 m²

**01.18.0100 Rasen- und Wegeflächen von Laub säubern**
Rasen- und Wegeflächen nach Beendigung des
Laubfalles von Laub und Unrat säubern, anfallendes
Material laden und zur Verwendung des AN abfahren.
Ausführung in Teilflächen. Ein Anspruch auf Bezahlung
besteht nur für die Flächen, die auf Anweisung des AG
gesäubert worden sind.

2 Pflegegänge a 151 m²
Menge: 302,000 m²

**01.18.0110 Landschaftsgärtner*innen**
Einsatz von Mitarbeitenden im Garten- und Landschaftsba
u im Rahmen von Stundenlohnarbeiten, ausschließlich auf
 Anweisung der Bauleitung
Menge: 10,000 h

**01.18.0120 Arbeiter*innen und Helfer*innen**
Einsatz von Mitarbeitenden im Garten- und Landschaftsba
u im Rahmen von Stundenlohnarbeiten, ausschließlich auf
 Anweisung der Bauleitung
Menge: 10,000 h

**01.18.0130 Natur- bzw. Betonsteinkante pflegen**
Natur- bzw. Betonsteinkante mechanisch oder von Hand
von pflanzlichem Bewuchs reinigen. Anfallendes Material
laden und zur Verwendung des AN abfahren. Wegebeläge
bzw. Fugen mit Brechsand 0/2 nachfugen, einschlämmen,
überschüssiges Material entfernen.
Ausführung in Teilflächen.
Abrechnung: nach Voraufmaß der bewachsenen Natur- bzw.
Betonsteinkanten.

2 Pflegegänge a 10 lfdm
Menge: 20,000 lfdm

#### Bauteil 01.19 SpPl Weißdornbogen (0259)

**01.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.191 m²
Menge: 2191,000 m²

**01.19.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.191 m²
Menge: 6573,000 m²

**01.19.0030 Wassergebundene Wegedecke pflegen**
Wassergebundene Wegedecke mechanisch von pflanzlichem B
ewuchs reinigen. Anfallendes Material laden und zur Ver
wendung des AN abfahren.Teilflächen bei Bedarf mit zu l
ieferndem Dolomitbrechsand,Körnung: 0/5mm,Farbe: wie vo
rhanden,andecken. Wegedecke nach Pflegegang unter Wasse
rzugabe abwalzen. Ausführung in Teilflächen.
Abrechnung: nach Voraufmaß der bewachsenen Flächen.

2 Pflegegänge a 1.495 m²
Menge: 2990,000 m²

**01.19.0040 Natur- bzw. Betonsteinkante pflegen**
Natur- bzw. Betonsteinkante mechanisch oder von Hand
von pflanzlichem Bewuchs reinigen. Anfallendes Material
laden und zur Verwendung des AN abfahren. Wegebeläge
bzw. Fugen mit Brechsand 0/2 nachfugen, einschlämmen,
überschüssiges Material entfernen.
Ausführung in Teilflächen.
Abrechnung: nach Voraufmaß der bewachsenen Natur- bzw.
Betonsteinkanten.

2 Pflegegänge a 480 lfm
Menge: 960,000 lfdm

**01.19.0050 Pflasterfläche pflegen**
Befestigte Flächen aus Betonsteinpflaster oder -platten
,
bzw. Natursteinpflaster oder -platten, mechanisch oder
von Hand von pflanzlichem Bewuchs reinigen.Anfallendes
Material laden und zur Verwendung des AN abfahren.
Wegebeläge mit Brechsand 0/2 nachfugen bzw. einschlämme
n.
Überschüssiges Material entfernen und abfahren.
Ausführung in Teilflächen.
Abrechnung: nach Voraufmaß der bewachsenen Flächen.

2 Pflegegänge a 591 m²
Menge: 1182,000 m²

**01.19.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 96 m²
Menge: 4800,000 m²

**01.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 44 m²
Menge: 2200,000 m²

**01.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28,20 m²
Menge: 1410,000 m²

**01.19.0090 Fallschutzmaterial Rheinsand**
Fallschutzmaterial
Rheinsand 0/2 liefern, abladen und höhengerecht einbaue
n, unter Beachtung der DIN EN 1176.
Abrechnung erfolgt nach Original-Lieferscheinen und Wie
gekarten.
Menge: 1,000 m³

**01.19.0100 Fallschutzmaterial Perlkies**
Fallschutzmaterial
Perlkies 2/8 liefern, abladen und höhengerecht einbauen
, unter Beachtung der DIN EN 1176.
Abrechnung erfolgt nach Original-Lieferscheinen und Wie
gekarten.
Menge: 1,000 m³

**01.19.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.055 m²
Menge: 10550,000 m²

**01.19.0120 Rasen- und Wegeflächen von Laub säubern**
Rasen- und Wegeflächen nach Beendigung des
Laubfalles von Laub und Unrat säubern, anfallendes
Material laden und zur Verwendung des AN abfahren.
Ausführung in Teilflächen. Ein Anspruch auf Bezahlung
besteht nur für die Flächen, die auf Anweisung des AG
gesäubert worden sind.

2 Pflegegänge a 3.141 m²
Menge: 6282,000 m²

**01.19.0130 Landschaftsgärtner*innen**
Einsatz von Mitarbeitenden im Garten- und Landschaftsba
u im Rahmen von Stundenlohnarbeiten, ausschließlich auf
 Anweisung der Bauleitung
Menge: 10,000 h

**01.19.0140 Arbeiter*innen und Helfer*innen**
Einsatz von Mitarbeitenden im Garten- und Landschaftsba
u im Rahmen von Stundenlohnarbeiten, ausschließlich auf
 Anweisung der Bauleitung
Menge: 10,000 h

**01.19.0150 Gehölzrandschnitt**
Gehölzrand aus verschiedenen Gehölzen zur
Wegefreihaltung sauber geschnitten halten,
Schnittgut, sowie alle beschädigten und
abgestorbenen Pflanzenteile entfernen, Material laden
und zur Verwendung des AN abfahren.
Habitus der Gehölzhöhe und -breite nach Angabe der
Bauleitung, Höhe ca. 100 cm bis 150 cm,
Abrechnung nach geschnittenen Flächen.

Anzahl der Pflegegänge : 2 St.
Menge: 400,000 lfdm

#### Bauteil 01.20 Bolzplatz Weissdornbogen (258)

**01.20.0010 Wegeflächen von Laub säubern**
Wegeflächen nach Beendigung des
Laubfalles von Laub und Unrat säubern, anfallendes
Material laden und zur Verwendung des AN abfahren.
Ausführung in Teilflächen. Ein Anspruch auf Bezahlung
besteht nur für die Flächen, die auf Anweisung des AG
gesäubert worden sind.

2 Pflegegänge a 495 m²
Menge: 990,000 m²

**01.20.0020 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 149 m²
Menge: 1490,000 m²

**01.20.0030 Wassergebundene Wegedecke pflegen**
Wassergebundene Wegedecke mechanisch von pflanzlichem B
ewuchs reinigen. Anfallendes Material laden und zur Ver
wendung des AN abfahren.Teilflächen bei Bedarf mit zu l
ieferndem Dolomitbrechsand,Körnung: 0/5mm,Farbe: wie vo
rhanden,andecken. Wegedecke nach Pflegegang unter Wasse
rzugabe abwalzen. Ausführung in Teilflächen.
Abrechnung: nach Voraufmaß der bewachsenen Flächen.

2 Pflegegänge a 495 m²
Menge: 990,000 m²

**01.20.0040 Bolzplatz säubern**
Bolzplatz säubern, einschließlich der Wegefläche, sowie
 der Ausstattungsgegenstände, pflanzlichen Bewuchs und
Unrat entfernen.Ausführungen wöchentlich, sowie zusätzl
ich auf Anweisung des AG.Incl.kompletter Laubentfernung
 zum Ende des Pflegejahres.
Anfallender Unrat wird Eigentumes des AN und ist zu bes
eitigen.

50 Pflegegänge a 495 m²
Menge: 24750,000 m²

**01.20.0050 Gehölzrandschnitt**
Gehölzrand aus verschiedenen Gehölzen zur
Wegefreihaltung sauber geschnitten halten,
Schnittgut, sowie alle beschädigten und
abgestorbenen Pflanzenteile entfernen, Material laden
und zur Verwendung des AN abfahren.
Habitus der Gehölzhöhe und -breite nach Angabe der
Bauleitung, Höhe ca. 100 cm bis 150 cm,
Abrechnung nach geschnittenen Flächen.

Anzahl der Pflegegänge : 2 St.
Menge: 400,000 lfdm

**01.20.0060 Landschaftsgärtner*innen**
Einsatz von Mitarbeitenden im Garten- und Landschaftsba
u im Rahmen von Stundenlohnarbeiten, ausschließlich auf
 Anweisung der Bauleitung
Menge: 10,000 h

**01.20.0070 Arbeiter*innen und Helfer*innen**
Einsatz von Mitarbeitenden im Garten- und Landschaftsba
u im Rahmen von Stundenlohnarbeiten, ausschließlich auf
 Anweisung der Bauleitung
Menge: 10,000 h

#### Bauteil 01.21 SpPl Rotdornbogen (0260)

**01.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 117 m²
Menge: 117,000 m²

**01.21.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 117 m²
Menge: 351,000 m²

**01.21.0030 Pflasterfläche pflegen**
Befestigte Flächen aus Betonsteinpflaster oder -platten
,
bzw. Natursteinpflaster oder -platten, mechanisch oder
von Hand von pflanzlichem Bewuchs reinigen.Anfallendes
Material laden und zur Verwendung des AN abfahren.
Wegebeläge mit Brechsand 0/2 nachfugen bzw. einschlämme
n.
Überschüssiges Material entfernen und abfahren.
Ausführung in Teilflächen.
Abrechnung: nach Voraufmaß der bewachsenen Flächen.

2 Pflegegänge a 103 m²
Menge: 206,000 m²

**01.21.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 6 m²
Menge: 300,000 m²

**01.21.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 36,10 m²
Menge: 1805,000 m²

**01.21.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**01.21.0070 Fallschutzmaterial Rheinsand**
Fallschutzmaterial
Rheinsand 0/2 liefern, abladen und höhengerecht einbaue
n, unter Beachtung der DIN EN 1176.
Abrechnung erfolgt nach Original-Lieferscheinen und Wie
gekarten.
Menge: 1,000 m³

**01.21.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  66 m²
Menge: 660,000 m²

**01.21.0090 Rasen- und Wegeflächen von Laub säubern**
Rasen- und Wegeflächen nach Beendigung des
Laubfalles von Laub und Unrat säubern, anfallendes
Material laden und zur Verwendung des AN abfahren.
Ausführung in Teilflächen. Ein Anspruch auf Bezahlung
besteht nur für die Flächen, die auf Anweisung des AG
gesäubert worden sind.

2 Pflegegänge a 169 m²
Menge: 338,000 m²

**01.21.0100 Landschaftsgärtner*innen**
Einsatz von Mitarbeitenden im Garten- und Landschaftsba
u im Rahmen von Stundenlohnarbeiten, ausschließlich auf
 Anweisung der Bauleitung
Menge: 10,000 h

**01.21.0110 Arbeiter*innen und Helfer*innen**
Einsatz von Mitarbeitenden im Garten- und Landschaftsba
u im Rahmen von Stundenlohnarbeiten, ausschließlich auf
 Anweisung der Bauleitung
Menge: 10,000 h

**01.21.0120 Natur- bzw. Betonsteinkante pflegen**
Natur- bzw. Betonsteinkante mechanisch oder von Hand
von pflanzlichem Bewuchs reinigen. Anfallendes Material
laden und zur Verwendung des AN abfahren. Wegebeläge
bzw. Fugen mit Brechsand 0/2 nachfugen, einschlämmen,
überschüssiges Material entfernen.
Ausführung in Teilflächen.
Abrechnung: nach Voraufmaß der bewachsenen Natur- bzw.
Betonsteinkanten.

2 Pflegegänge a 100 lfm
Menge: 200,000 lfdm

**01.21.0130 Gehölzrandschnitt**
Gehölzrand aus verschiedenen Gehölzen zur
Wegefreihaltung sauber geschnitten halten,
Schnittgut, sowie alle beschädigten und
abgestorbenen Pflanzenteile entfernen, Material laden
und zur Verwendung des AN abfahren.
Habitus der Gehölzhöhe und -breite nach Angabe der
Bauleitung, Höhe ca. 100 cm bis 150 cm,
Abrechnung nach geschnittenen Flächen.

Anzahl der Pflegegänge : 2 St.
Menge: 200,000 lfdm

#### Bauteil 01.22 SpPl Markscheider Hof (0264)

**01.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 149 m²
Menge: 149,000 m²

**01.22.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 149 m²
Menge: 447,000 m²

**01.22.0030 Wassergebundene Wegedecke pflegen**
Wassergebundene Wegedecke mechanisch von pflanzlichem B
ewuchs reinigen. Anfallendes Material laden und zur Ver
wendung des AN abfahren.Teilflächen bei Bedarf mit zu l
ieferndem Dolomitbrechsand,Körnung: 0/5mm,Farbe: wie vo
rhanden,andecken. Wegedecke nach Pflegegang unter Wasse
rzugabe abwalzen. Ausführung in Teilflächen.
Abrechnung: nach Voraufmaß der bewachsenen Flächen.

2 Pflegegänge a 316 m²
Menge: 632,000 m²

**01.22.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**01.22.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 271 m²
Menge: 13550,000 m²

**01.22.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 134 m²
Menge: 6700,000 m²

**01.22.0070 Unterhaltungspflege an Fallschutzflächen auf Spielplätzen. Mulchfläche n.**
Unterhaltungspflege an Fallschutzflächen auf Spielplätz
en.
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 142 m²
Menge: 7100,000 m²

**01.22.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,20 m²
Menge: 710,000 m²

**01.22.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 60 m²
Menge: 3000,000 m²

**01.22.0100 Fallschutzmaterial Rheinsand**
Fallschutzmaterial
Rheinsand 0/2 liefern, abladen und höhengerecht einbaue
n, unter Beachtung der DIN EN 1176.
Abrechnung erfolgt nach Original-Lieferscheinen und Wie
gekarten.
Menge: 1,000 m³

**01.22.0110 Fallschutzmaterial Perlkies**
Fallschutzmaterial
Perlkies 2/8 liefern, abladen und höhengerecht einbauen
, unter Beachtung der DIN EN 1176.
Abrechnung erfolgt nach Original-Lieferscheinen und Wie
gekarten.
Menge: 1,000 m³

**01.22.0120 Fallschutzmaterial Rindenmulch**
Fallschutzmaterial, bestehend aus
70 % Rindenmulch 0/40mm mit 30% Holzhackschnitzel 20/40
mm,  bauseits gestellt liefern, abladen und einbauen un
ter Beachtung der DIN EN 1176.

  Das Material ist am Lager
platz, Zeppelinstr.132 in Mülheim an der Ruhr zu laden
und zum Einbauort zu transportieren. Ein Ladegerät ist
nach Absprache mit dem AG vor Ort zum beladen. Transpor
twege bis 9 km innerhalb der Stadt sind zu berücksichti
gen. Die Arbeiten erfolgen ausdrücklich nach vorheriger
 Absprache mit dem AG.  Abr
echnung nach Kastenmaß.
Menge: 1,000 m³

**01.22.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.966 m²
Menge: 19660,000 m²

**01.22.0140 Rasen- und Wegeflächen von Laub säubern**
Rasen- und Wegeflächen nach Beendigung des
Laubfalles von Laub und Unrat säubern, anfallendes
Material laden und zur Verwendung des AN abfahren.
Ausführung in Teilflächen. Ein Anspruch auf Bezahlung
besteht nur für die Flächen, die auf Anweisung des AG
gesäubert worden sind.

2 Pflegegänge a 2.425 m²
Menge: 4850,000 m²

**01.22.0150 Landschaftsgärtner*innen**
Einsatz von Mitarbeitenden im Garten- und Landschaftsba
u im Rahmen von Stundenlohnarbeiten, ausschließlich auf
 Anweisung der Bauleitung
Menge: 10,000 h

**01.22.0160 Arbeiter*innen und Helfer*innen**
Einsatz von Mitarbeitenden im Garten- und Landschaftsba
u im Rahmen von Stundenlohnarbeiten, ausschließlich auf
 Anweisung der Bauleitung
Menge: 10,000 h

**01.22.0170 Natur- bzw. Betonsteinkante pflegen**
Natur- bzw. Betonsteinkante mechanisch oder von Hand
von pflanzlichem Bewuchs reinigen. Anfallendes Material
laden und zur Verwendung des AN abfahren. Wegebeläge
bzw. Fugen mit Brechsand 0/2 nachfugen, einschlämmen,
überschüssiges Material entfernen.
Ausführung in Teilflächen.
Abrechnung: nach Voraufmaß der bewachsenen Natur- bzw.
Betonsteinkanten.

2 Pflegegänge a 10 lfm
Menge: 20,000 lfdm

**01.22.0180 Gehölzrandschnitt**
Gehölzrand aus verschiedenen Gehölzen zur
Wegefreihaltung sauber geschnitten halten,
Schnittgut, sowie alle beschädigten und
abgestorbenen Pflanzenteile entfernen, Material laden
und zur Verwendung des AN abfahren.
Habitus der Gehölzhöhe und -breite nach Angabe der
Bauleitung, Höhe ca. 100 cm bis 150 cm,
Abrechnung nach geschnittenen Flächen.

Anzahl der Pflegegänge : 2 St.
Menge: 400,000 lfdm

#### Bauteil 01.23 SpPl Sachsensiedlung (0271)

**01.23.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 264 m²
Menge: 264,000 m²

**01.23.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 264 m²
Menge: 792,000 m²

**01.23.0030 Wassergebundene Wegedecke pflegen**
Wassergebundene Wegedecke mechanisch von pflanzlichem B
ewuchs reinigen. Anfallendes Material laden und zur Ver
wendung des AN abfahren.Teilflächen bei Bedarf mit zu l
ieferndem Dolomitbrechsand,Körnung: 0/5mm,Farbe: wie vo
rhanden,andecken. Wegedecke nach Pflegegang unter Wasse
rzugabe abwalzen. Ausführung in Teilflächen.
Abrechnung: nach Voraufmaß der bewachsenen Flächen.

2 Pflegegänge a 154 m²
Menge: 308,000 m²

**01.23.0040 Natur- bzw. Betonsteinkante pflegen**
Natur- bzw. Betonsteinkante mechanisch oder von Hand
von pflanzlichem Bewuchs reinigen. Anfallendes Material
laden und zur Verwendung des AN abfahren. Wegebeläge
bzw. Fugen mit Brechsand 0/2 nachfugen, einschlämmen,
überschüssiges Material entfernen.
Ausführung in Teilflächen.
Abrechnung: nach Voraufmaß der bewachsenen Natur- bzw.
Betonsteinkanten.

2 Pflegegänge a 10 lfm
Menge: 20,000 lfdm

**01.23.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23 m²
Menge: 1150,000 m²

**01.23.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 56 m²
Menge: 2800,000 m²

**01.23.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,80 m²
Menge: 1790,000 m²

**01.23.0080 Fallschutzmaterial Rheinsand**
Fallschutzmaterial
Rheinsand 0/2 liefern, abladen und höhengerecht einbaue
n, unter Beachtung der DIN EN 1176.
Abrechnung erfolgt nach Original-Lieferscheinen und Wie
gekarten.
Menge: 1,000 m³

**01.23.0090 Fallschutzmaterial Perlkies**
Fallschutzmaterial
Perlkies 2/8 liefern, abladen und höhengerecht einbauen
, unter Beachtung der DIN EN 1176.
Abrechnung erfolgt nach Original-Lieferscheinen und Wie
gekarten.
Menge: 1,000 m³

**01.23.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  224 m²
Menge: 2240,000 m²

**01.23.0110 Rasen- und Wegeflächen von Laub säubern**
Rasen- und Wegeflächen nach Beendigung des
Laubfalles von Laub und Unrat säubern, anfallendes
Material laden und zur Verwendung des AN abfahren.
Ausführung in Teilflächen. Ein Anspruch auf Bezahlung
besteht nur für die Flächen, die auf Anweisung des AG
gesäubert worden sind.

2 Pflegegänge a 378 m²
Menge: 756,000 m²

**01.23.0120 Landschaftsgärtner*innen**
Einsatz von Mitarbeitenden im Garten- und Landschaftsba
u im Rahmen von Stundenlohnarbeiten, ausschließlich auf
 Anweisung der Bauleitung
Menge: 10,000 h

**01.23.0130 Arbeiter*innen und Helfer*innen**
Einsatz von Mitarbeitenden im Garten- und Landschaftsba
u im Rahmen von Stundenlohnarbeiten, ausschließlich auf
 Anweisung der Bauleitung
Menge: 10,000 h

**01.23.0140 Gehölzrandschnitt**
Gehölzrand aus verschiedenen Gehölzen zur
Wegefreihaltung sauber geschnitten halten,
Schnittgut, sowie alle beschädigten und
abgestorbenen Pflanzenteile entfernen, Material laden
und zur Verwendung des AN abfahren.
Habitus der Gehölzhöhe und -breite nach Angabe der
Bauleitung, Höhe ca. 100 cm bis 150 cm,
Abrechnung nach geschnittenen Flächen.

Anzahl der Pflegegänge : 2 St.
Menge: 400,000 lfdm

#### Bauteil 01.24 SpPl Oemberg (0272) inkl. Bolzplatz (105

**01.24.0010 Wassergebundene Wegedecke pflegen**
Wassergebundene Wegedecke mechanisch von pflanzlichem B
ewuchs reinigen. Anfallendes Material laden und zur Ver
wendung des AN abfahren.Teilflächen bei Bedarf mit zu l
ieferndem Dolomitbrechsand,Körnung: 0/5mm,Farbe: wie vo
rhanden,andecken. Wegedecke nach Pflegegang unter Wasse
rzugabe abwalzen. Ausführung in Teilflächen.
Abrechnung: nach Voraufmaß der bewachsenen Flächen.

2 Pflegegänge a 99 m²
Menge: 198,000 m²

**01.24.0020 Natur- bzw. Betonsteinkante pflegen**
Natur- bzw. Betonsteinkante mechanisch oder von Hand
von pflanzlichem Bewuchs reinigen. Anfallendes Material
laden und zur Verwendung des AN abfahren. Wegebeläge
bzw. Fugen mit Brechsand 0/2 nachfugen, einschlämmen,
überschüssiges Material entfernen.
Ausführung in Teilflächen.
Abrechnung: nach Voraufmaß der bewachsenen Natur- bzw.
Betonsteinkanten.

2 Pflegegänge a 125 lfm
Menge: 250,000 lfdm

**01.24.0030 Pflasterfläche pflegen**
Befestigte Flächen aus Betonsteinpflaster oder -platten
,
bzw. Natursteinpflaster oder -platten, mechanisch oder
von Hand von pflanzlichem Bewuchs reinigen.Anfallendes
Material laden und zur Verwendung des AN abfahren.
Wegebeläge mit Brechsand 0/2 nachfugen bzw. einschlämme
n.
Überschüssiges Material entfernen und abfahren.
Ausführung in Teilflächen.
Abrechnung: nach Voraufmaß der bewachsenen Flächen.

2 Pflegegänge a 29 m²
Menge: 58,000 m²

**01.24.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 226 m²
Menge: 452,000 m²

**01.24.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 247 m²
Menge: 12350,000 m²

**01.24.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 118,80 m²
Menge: 5940,000 m²

**01.24.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**01.24.0080 Fallschutzmaterial Rheinsand**
Fallschutzmaterial
Rheinsand 0/2 liefern, abladen und höhengerecht einbaue
n, unter Beachtung der DIN EN 1176.
Abrechnung erfolgt nach Original-Lieferscheinen und Wie
gekarten.
Menge: 1,000 m³

**01.24.0090 Fallschutzmaterial Perlkies**
Fallschutzmaterial
Perlkies 2/8 liefern, abladen und höhengerecht einbauen
, unter Beachtung der DIN EN 1176.
Abrechnung erfolgt nach Original-Lieferscheinen und Wie
gekarten.
Menge: 1,000 m³

**01.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 4.376 m²
Menge: 43760,000 m²

**01.24.0110 Rasen- und Wegeflächen von Laub säubern**
Rasen- und Wegeflächen nach Beendigung des
Laubfalles von Laub und Unrat säubern, anfallendes
Material laden und zur Verwendung des AN abfahren.
Ausführung in Teilflächen. Ein Anspruch auf Bezahlung
besteht nur für die Flächen, die auf Anweisung des AG
gesäubert worden sind.

2 Pflegegänge a 4.504 m²
Menge: 9008,000 m²

**01.24.0120 Landschaftsgärtner*innen**
Einsatz von Mitarbeitenden im Garten- und Landschaftsba
u im Rahmen von Stundenlohnarbeiten, ausschließlich auf
 Anweisung der Bauleitung
Menge: 10,000 h

**01.24.0130 Arbeiter*innen und Helfer*innen**
Einsatz von Mitarbeitenden im Garten- und Landschaftsba
u im Rahmen von Stundenlohnarbeiten, ausschließlich auf
 Anweisung der Bauleitung
Menge: 10,000 h

**01.24.0140 Gehölzrandschnitt**
Gehölzrand aus verschiedenen Gehölzen zur
Wegefreihaltung sauber geschnitten halten,
Schnittgut, sowie alle beschädigten und
abgestorbenen Pflanzenteile entfernen, Material laden
und zur Verwendung des AN abfahren.
Habitus der Gehölzhöhe und -breite nach Angabe der
Bauleitung, Höhe ca. 100 cm bis 150 cm,
Abrechnung nach geschnittenen Flächen.

Anzahl der Pflegegänge : 2 St.
Menge: 400,000 lfdm

#### Bauteil 01.25 SpPl Kieler Straße (0292)

**01.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 251 m²
Menge: 251,000 m²

**01.25.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 251 m²
Menge: 753,000 m²

**01.25.0030 Natur- bzw. Betonsteinkante pflegen**
Natur- bzw. Betonsteinkante mechanisch oder von Hand
von pflanzlichem Bewuchs reinigen. Anfallendes Material
laden und zur Verwendung des AN abfahren. Wegebeläge
bzw. Fugen mit Brechsand 0/2 nachfugen, einschlämmen,
überschüssiges Material entfernen.
Ausführung in Teilflächen.
Abrechnung: nach Voraufmaß der bewachsenen Natur- bzw.
Betonsteinkanten.

2 Pflegegänge a 60 lfm
Menge: 120,000 lfdm

**01.25.0040 Pflasterfläche pflegen**
Befestigte Flächen aus Betonsteinpflaster oder -platten
,
bzw. Natursteinpflaster oder -platten, mechanisch oder
von Hand von pflanzlichem Bewuchs reinigen.Anfallendes
Material laden und zur Verwendung des AN abfahren.
Wegebeläge mit Brechsand 0/2 nachfugen bzw. einschlämme
n.
Überschüssiges Material entfernen und abfahren.
Ausführung in Teilflächen.
Abrechnung: nach Voraufmaß der bewachsenen Flächen.

2 Pflegegänge a 20 m²
Menge: 40,000 m²

**01.25.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 127 m²
Menge: 6350,000 m²

**01.25.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 78 m²
Menge: 3900,000 m²

**01.25.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 138,50 m²
Menge: 6925,000 m²

**01.25.0080 Fallschutzmaterial Rheinsand**
Fallschutzmaterial
Rheinsand 0/2 liefern, abladen und höhengerecht einbaue
n, unter Beachtung der DIN EN 1176.
Abrechnung erfolgt nach Original-Lieferscheinen und Wie
gekarten.
Menge: 1,000 m³

**01.25.0090 Fallschutzmaterial Perlkies**
Fallschutzmaterial
Perlkies 2/8 liefern, abladen und höhengerecht einbauen
, unter Beachtung der DIN EN 1176.
Abrechnung erfolgt nach Original-Lieferscheinen und Wie
gekarten.
Menge: 1,000 m³

**01.25.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.363 m²
Menge: 13630,000 m²

**01.25.0110 Rasen- und Wegeflächen von Laub säubern**
Rasen- und Wegeflächen nach Beendigung des
Laubfalles von Laub und Unrat säubern, anfallendes
Material laden und zur Verwendung des AN abfahren.
Ausführung in Teilflächen. Ein Anspruch auf Bezahlung
besteht nur für die Flächen, die auf Anweisung des AG
gesäubert worden sind.

2 Pflegegänge a 1.383 m²
Menge: 2766,000 m²

**01.25.0120 Landschaftsgärtner*innen**
Einsatz von Mitarbeitenden im Garten- und Landschaftsba
u im Rahmen von Stundenlohnarbeiten, ausschließlich auf
 Anweisung der Bauleitung
Menge: 10,000 h

**01.25.0130 Arbeiter*innen und Helfer*innen**
Einsatz von Mitarbeitenden im Garten- und Landschaftsba
u im Rahmen von Stundenlohnarbeiten, ausschließlich auf
 Anweisung der Bauleitung
Menge: 10,000 h

**01.25.0140 Gehölzrandschnitt**
Gehölzrand aus verschiedenen Gehölzen zur
Wegefreihaltung sauber geschnitten halten,
Schnittgut, sowie alle beschädigten und
abgestorbenen Pflanzenteile entfernen, Material laden
und zur Verwendung des AN abfahren.
Habitus der Gehölzhöhe und -breite nach Angabe der
Bauleitung, Höhe ca. 100 cm bis 150 cm,
Abrechnung nach geschnittenen Flächen.

Anzahl der Pflegegänge : 2 St.
Menge: 400,000 lfdm

#### Bauteil 01.26 SpPl Luxemburger Allee (0955)

**01.26.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 240 m²
Menge: 240,000 m²

**01.26.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 240 m²
Menge: 720,000 m²

**01.26.0030 Natur- bzw. Betonsteinkante pflegen**
Natur- bzw. Betonsteinkante mechanisch oder von Hand
von pflanzlichem Bewuchs reinigen. Anfallendes Material
laden und zur Verwendung des AN abfahren. Wegebeläge
bzw. Fugen mit Brechsand 0/2 nachfugen, einschlämmen,
überschüssiges Material entfernen.
Ausführung in Teilflächen.
Abrechnung: nach Voraufmaß der bewachsenen Natur- bzw.
Betonsteinkanten.

2 Pflegegänge a 250 lfm
Menge: 500,000 lfdm

**01.26.0040 Pflasterfläche pflegen**
Befestigte Flächen aus Betonsteinpflaster oder -platten
,
bzw. Natursteinpflaster oder -platten, mechanisch oder
von Hand von pflanzlichem Bewuchs reinigen.Anfallendes
Material laden und zur Verwendung des AN abfahren.
Wegebeläge mit Brechsand 0/2 nachfugen bzw. einschlämme
n.
Überschüssiges Material entfernen und abfahren.
Ausführung in Teilflächen.
Abrechnung: nach Voraufmaß der bewachsenen Flächen.

2 Pflegegänge a 633 m²
Menge: 1266,000 m²

**01.26.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**01.26.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 28 m²
Menge: 1400,000 m²

**01.26.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,10 m²
Menge: 2205,000 m²

**01.26.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,30 m²
Menge: 565,000 m²

**01.26.0090 Fallschutzmaterial Rheinsand**
Fallschutzmaterial
Rheinsand 0/2 liefern, abladen und höhengerecht einbaue
n, unter Beachtung der DIN EN 1176.
Abrechnung erfolgt nach Original-Lieferscheinen und Wie
gekarten.
Menge: 1,000 m³

**01.26.0100 Fallschutzmaterial Perlkies**
Fallschutzmaterial
Perlkies 2/8 liefern, abladen und höhengerecht einbauen
, unter Beachtung der DIN EN 1176.
Abrechnung erfolgt nach Original-Lieferscheinen und Wie
gekarten.
Menge: 1,000 m³

**01.26.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  129 m²
Menge: 1290,000 m²

**01.26.0120 Rasen- und Wegeflächen von Laub säubern**
Rasen- und Wegeflächen nach Beendigung des
Laubfalles von Laub und Unrat säubern, anfallendes
Material laden und zur Verwendung des AN abfahren.
Ausführung in Teilflächen. Ein Anspruch auf Bezahlung
besteht nur für die Flächen, die auf Anweisung des AG
gesäubert worden sind.

2 Pflegegänge a 762 m²
Menge: 1524,000 m²

**01.26.0130 Landschaftsgärtner*innen**
Einsatz von Mitarbeitenden im Garten- und Landschaftsba
u im Rahmen von Stundenlohnarbeiten, ausschließlich auf
 Anweisung der Bauleitung
Menge: 10,000 h

**01.26.0140 Arbeiter*innen und Helfer*innen**
Einsatz von Mitarbeitenden im Garten- und Landschaftsba
u im Rahmen von Stundenlohnarbeiten, ausschließlich auf
 Anweisung der Bauleitung
Menge: 10,000 h

**01.26.0150 Gehölzrandschnitt**
Gehölzrand aus verschiedenen Gehölzen zur
Wegefreihaltung sauber geschnitten halten,
Schnittgut, sowie alle beschädigten und
abgestorbenen Pflanzenteile entfernen, Material laden
und zur Verwendung des AN abfahren.
Habitus der Gehölzhöhe und -breite nach Angabe der
Bauleitung, Höhe ca. 100 cm bis 150 cm,
Abrechnung nach geschnittenen Flächen.

Anzahl der Pflegegänge : 2 St.
Menge: 400,000 lfdm

#### Bauteil 01.27 SpPl Alexander-Wiedenhoff-Straße (1120)

**01.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 15 m²
Menge: 15,000 m²

**01.27.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 15 m²
Menge: 45,000 m²

**01.27.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 180cm.
Abrechnung nach geschnittenen Flächen.

2 Heckenschnitte a 110 m²
Menge: 220,000 m²

**01.27.0040 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 27,50 lfdm
Menge: 82,500 lfdm

**01.27.0050 Natur- bzw. Betonsteinkante pflegen**
Natur- bzw. Betonsteinkante mechanisch oder von Hand
von pflanzlichem Bewuchs reinigen. Anfallendes Material
laden und zur Verwendung des AN abfahren. Wegebeläge
bzw. Fugen mit Brechsand 0/2 nachfugen, einschlämmen,
überschüssiges Material entfernen.
Ausführung in Teilflächen.
Abrechnung: nach Voraufmaß der bewachsenen Natur- bzw.
Betonsteinkanten.

2 Pflegegänge a 100 lfm
Menge: 200,000 lfdm

**01.27.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**01.27.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 37 m²
Menge: 1850,000 m²

**01.27.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 283 m²
Menge: 14150,000 m²

**01.27.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 10,90 m²
Menge: 545,000 m²

**01.27.0100 Fallschutzmaterial Rheinsand**
Fallschutzmaterial
Rheinsand 0/2 liefern, abladen und höhengerecht einbaue
n, unter Beachtung der DIN EN 1176.
Abrechnung erfolgt nach Original-Lieferscheinen und Wie
gekarten.
Menge: 1,000 m³

**01.27.0110 Fallschutzmaterial Perlkies**
Fallschutzmaterial
Perlkies 2/8 liefern, abladen und höhengerecht einbauen
, unter Beachtung der DIN EN 1176.
Abrechnung erfolgt nach Original-Lieferscheinen und Wie
gekarten.
Menge: 1,000 m³

**01.27.0120 Rasen mähen**
Rasenflächen mähen. Wuchshöhe 5 bis 8 cm. Schnitthöhe 3
 cm.Schnittfolge unter Beachtung der Wuchshöhe bei Beda
rf wöchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 709 m²
Menge: 7090,000 m²

**01.27.0130 Rasen und Wegeflächen von Laub säubern**
Rasenflächen und Wegeflächen in der Anliegerpflicht um
den Spielplatz außen,
nach Beendigung des Laubfalles von Laub und Unrat säube
rn, anfallendes Material laden und zur Verwendung des A
N abfahren.
Ausführung in Teilflächen. Ein Anspruch auf Bezahlung
besteht nur für die Flächen, die auf Anweisung des AG
gesäubert worden sind.

2 Pflegegänge a 810 m²
Menge: 1620,000 m²

**01.27.0140 Landschaftsgärtner*innen**
Einsatz von Mitarbeitenden im Garten- und Landschaftsba
u im Rahmen von Stundenlohnarbeiten, ausschließlich auf
 Anweisung der Bauleitung
Menge: 10,000 h

**01.27.0150 Arbeiter*innen und Helfer*innen**
Einsatz von Mitarbeitenden im Garten- und Landschaftsba
u im Rahmen von Stundenlohnarbeiten, ausschließlich auf
 Anweisung der Bauleitung
Menge: 10,000 h

**01.27.0160 Wassergebundene Wegedecke pflegen**
Wassergebundene Wegedecke mechanisch von pflanzlichem B
ewuchs reinigen. Anfallendes Material laden und zur Ver
wendung des AN abfahren.Teilflächen bei Bedarf mit zu l
ieferndem Dolomitbrechsand,Körnung: 0/5mm,Farbe: wie vo
rhanden,andecken. Wegedecke nach Pflegegang unter Wasse
rzugabe abwalzen. Ausführung in Teilflächen.
Abrechnung: nach Voraufmaß der bewachsenen Flächen.

2 Pflegegänge a 87 m²
Menge: 174,000 m²

**01.27.0170 Gehölzrandschnitt**
Gehölzrand aus verschiedenen Gehölzen zur
Wegefreihaltung sauber geschnitten halten,
Schnittgut, sowie alle beschädigten und
abgestorbenen Pflanzenteile entfernen, Material laden
und zur Verwendung des AN abfahren.
Habitus der Gehölzhöhe und -breite nach Angabe der
Bauleitung, Höhe ca. 100 cm bis 150 cm,
Abrechnung nach geschnittenen Flächen.

Anzahl der Pflegegänge : 2 St.
Menge: 20,000 lfdm

#### Bauteil 01.28 GA Winsterstraße (1211)

**01.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 146 m²
Menge: 146,000 m²

**01.28.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 146 m²
Menge: 438,000 m²

**01.28.0030 Pflasterfläche pflegen**
Befestigte Flächen aus Betonsteinpflaster oder -platten
,
bzw. Natursteinpflaster oder -platten, mechanisch oder
von Hand von pflanzlichem Bewuchs reinigen.Anfallendes
Material laden und zur Verwendung des AN abfahren.
Wegebeläge mit Brechsand 0/2 nachfugen bzw. einschlämme
n.
Überschüssiges Material entfernen und abfahren.
Ausführung in Teilflächen.
Abrechnung: nach Voraufmaß der bewachsenen Flächen.

2 Pflegegänge a 53 m²
Menge: 106,000 m²

**01.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  500 m²
Menge: 5000,000 m²

**01.28.0050 Rasen- und Wegeflächen von Laub säubern**
Rasen- und Wegeflächen nach Beendigung des
Laubfalles von Laub und Unrat säubern, anfallendes
Material laden und zur Verwendung des AN abfahren.
Ausführung in Teilflächen. Ein Anspruch auf Bezahlung
besteht nur für die Flächen, die auf Anweisung des AG
gesäubert worden sind.

2 Pflegegänge a 553 m²
Menge: 1106,000 m²

**01.28.0060 Landschaftsgärtner*innen**
Einsatz von Mitarbeitenden im Garten- und Landschaftsba
u im Rahmen von Stundenlohnarbeiten, ausschließlich auf
 Anweisung der Bauleitung
Menge: 10,000 h

**01.28.0070 Arbeiter*innen und Helfer*innen**
Einsatz von Mitarbeitenden im Garten- und Landschaftsba
u im Rahmen von Stundenlohnarbeiten, ausschließlich auf
 Anweisung der Bauleitung
Menge: 10,000 h

**01.28.0080 Natur- bzw. Betonsteinkante pflegen**
Natur- bzw. Betonsteinkante mechanisch oder von Hand
von pflanzlichem Bewuchs reinigen. Anfallendes Material
laden und zur Verwendung des AN abfahren. Wegebeläge
bzw. Fugen mit Brechsand 0/2 nachfugen, einschlämmen,
überschüssiges Material entfernen.
Ausführung in Teilflächen.
Abrechnung: nach Voraufmaß der bewachsenen Natur- bzw.
Betonsteinkanten.

2 Pflegegänge a 10 lfm
Menge: 20,000 lfdm

**01.28.0090 Gehölzrandschnitt**
Gehölzrand aus verschiedenen Gehölzen zur
Wegefreihaltung sauber geschnitten halten,
Schnittgut, sowie alle beschädigten und
abgestorbenen Pflanzenteile entfernen, Material laden
und zur Verwendung des AN abfahren.
Habitus der Gehölzhöhe und -breite nach Angabe der
Bauleitung, Höhe ca. 100 cm bis 150 cm,
Abrechnung nach geschnittenen Flächen.

Anzahl der Pflegegänge : 2 St.
Menge: 100,000 lfdm

#### Bauteil 01.29 Brachfläche Fängerweg (1273)

**01.29.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 290 m²
Menge: 2900,000 m²

**01.29.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.540 m²
Menge: 1540,000 m²

**01.29.0030 Rasen- und Wegeflächen von Laub säubern**
Rasen- und Wegeflächen nach Beendigung des
Laubfalles von Laub und Unrat säubern, anfallendes
Material laden und zur Verwendung des AN abfahren.
Ausführung in Teilflächen. Ein Anspruch auf Bezahlung
besteht nur für die Flächen, die auf Anweisung des AG
gesäubert worden sind.

2 Pflegegänge a 1.830 m²
Menge: 3660,000 m²

**01.29.0040 Landschaftsgärtner*innen**
Einsatz von Mitarbeitenden im Garten- und Landschaftsba
u im Rahmen von Stundenlohnarbeiten, ausschließlich auf
 Anweisung der Bauleitung
Menge: 10,000 h

**01.29.0050 Arbeiter*innen und Helfer*innen**
Einsatz von Mitarbeitenden im Garten- und Landschaftsba
u im Rahmen von Stundenlohnarbeiten, ausschließlich auf
 Anweisung der Bauleitung
Menge: 10,000 h

#### Bauteil 01.30 SpPl. Brahmsweg (1324)

**01.30.0010 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 124 m²
Menge: 6200,000 m²

**01.30.0020 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 41 m²
Menge: 2050,000 m²

**01.30.0030 Unterhaltungspflege an Fallschutzflächen auf Spielplätzen. Rasenfläche n.**
Unterhaltungspflege an Fallschutzflächen auf Spielplät
zen.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**01.30.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  292 m²
Menge: 2920,000 m²

**01.30.0050 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**01.30.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35 m²
Menge: 1750,000 m²

**01.30.0070 Natur- bzw. Betonsteinkante pflegen**
Natur- bzw. Betonsteinkante mechanisch oder von Hand
von pflanzlichem Bewuchs reinigen. Anfallendes Material
laden und zur Verwendung des AN abfahren. Wegebeläge
bzw. Fugen mit Brechsand 0/2 nachfugen, einschlämmen,
überschüssiges Material entfernen.
Ausführung in Teilflächen.
Abrechnung: nach Voraufmaß der bewachsenen Natur- bzw.
Betonsteinkanten.

2 Pflegegänge a 50 lfm
Menge: 100,000 lfdm

**01.30.0080 Rasen- und Wegeflächen von Laub säubern**
Rasen- und Wegeflächen nach Beendigung des
Laubfalles von Laub und Unrat säubern, anfallendes
Material laden und zur Verwendung des AN abfahren.
Ausführung in Teilflächen. Ein Anspruch auf Bezahlung
besteht nur für die Flächen, die auf Anweisung des AG
gesäubert worden sind.

2 Pflegegänge a 327 m²
Menge: 654,000 m²

**01.30.0090 Gehölzrandschnitt**
Gehölzrand aus verschiedenen Gehölzen zur
Wegefreihaltung sauber geschnitten halten,
Schnittgut, sowie alle beschädigten und
abgestorbenen Pflanzenteile entfernen, Material laden
und zur Verwendung des AN abfahren.
Habitus der Gehölzhöhe und -breite nach Angabe der
Bauleitung, Höhe ca. 100 cm bis 150 cm,
Abrechnung nach geschnittenen Flächen.

Anzahl der Pflegegänge : 2 St.
Menge: 200,000 lfdm

**01.30.0100 Landschaftsgärtner*innen**
Einsatz von Mitarbeitenden im Garten- und Landschaftsba
u im Rahmen von Stundenlohnarbeiten, ausschließlich auf
 Anweisung der Bauleitung
Menge: 10,000 h

**01.30.0110 Arbeiter*innen und Helfer*innen**
Einsatz von Mitarbeitenden im Garten- und Landschaftsba
u im Rahmen von Stundenlohnarbeiten, ausschließlich auf
 Anweisung der Bauleitung
Menge: 10,000 h

#### Bauteil 01.31

**01.31.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 3000,000 m²

**01.31.0020 Gehölzflächen/Optionsflächen mit Neigung durchforsten**
Gehölzflächen mit Bodendecker, Strauch- und Baumbestand
 sind in Teilbereichen selektiv zu durchforsten. Dies g
ilt für alle Pflegebereiche. Sträucher und Heister (Sta
mmumfang < 60 cm), Wildanflüge, Sämlinge sowie Brombeer
aufwuchs sind vollständig zu entfernen oder auf Stock z
u setzen. Ergänzend sind beschädigte bzw. abgestorbene
Pflanzenteile fachgerecht zurückzuschneiden.

Neigung der Flächen 1:4 bis 1:1.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 2000,000 m²

**01.31.0030 Landschaftsgärtner*innen**
Einsatz von Mitarbeitenden im Garten- und Landschaftsba
u im Rahmen von Stundenlohnarbeiten, ausschließlich auf
 Anweisung der Bauleitung
Menge: 10,000 h

**01.31.0040 Arbeiter*innen und Helfer*innen**
Einsatz von Mitarbeitenden im Garten- und Landschaftsba
u im Rahmen von Stundenlohnarbeiten, ausschließlich auf
 Anweisung der Bauleitung
Menge: 10,000 h

### Titel 02 Unterhaltungspflege 2028

#### Bauteil 02.01 SpPl Salierstraße (0308)

**02.01.0010 Natur- bzw. Betonsteinkante pflegen**
Natur- bzw. Betonsteinkante mechanisch oder von Hand
von pflanzlichem Bewuchs reinigen. Anfallendes Material
laden und zur Verwendung des AN abfahren. Wegebeläge
bzw. Fugen mit Brechsand 0/2 nachfugen, einschlämmen,
überschüssiges Material entfernen.
Ausführung in Teilflächen.
Abrechnung: nach Voraufmaß der bewachsenen Natur- bzw.
Betonsteinkanten.

2 Pflegegänge a 46 lfm
Menge: 92,000 lfdm

**02.01.0020 Pflasterfläche pflegen**
Befestigte Flächen aus Betonsteinpflaster oder -platten
,
bzw. Natursteinpflaster oder -platten, mechanisch oder
von Hand von pflanzlichem Bewuchs reinigen.Anfallendes
Material laden und zur Verwendung des AN abfahren.
Wegebeläge mit Brechsand 0/2 nachfugen bzw. einschlämme
n.
Überschüssiges Material entfernen und abfahren.
Ausführung in Teilflächen.
Abrechnung: nach Voraufmaß der bewachsenen Flächen.

2 Pflegegänge a 193 m²
Menge: 389,000 m²

**02.01.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 40 m²
Menge: 2000,000 m²

**02.01.0040 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 352 m²
Menge: 17600,000 m²

**02.01.0050 Unterhaltungspflege an Fallschutzflächen auf Spielplätzen. Rasenfläche n.**
Unterhaltungspflege an Fallschutzflächen auf Spielplätz
en
Art der Spielplatzfläche: Rasenfläche, Säuberung im Ber
eich des Fallraumes und 1,50 m um die entsprechenden Sp
ielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 43,80 m²
Menge: 2190,000 m²

**02.01.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 38 m²
Menge: 1900,000 m²

**02.01.0070 Fallschutzmaterial Rheinsand**
Fallschutzmaterial
Rheinsand 0/2 liefern, abladen und höhengerecht einbaue
n, unter Beachtung der DIN EN 1176.
Abrechnung erfolgt nach Original-Lieferscheinen und Wie
gekarten.
Menge: 1,000 m³

**02.01.0080 Fallschutzmaterial Perlkies**
Fallschutzmaterial
Perlkies 2/8 liefern, abladen und höhengerecht einbauen
, unter Beachtung der DIN EN 1176.
Abrechnung erfolgt nach Original-Lieferscheinen und Wie
gekarten.
Menge: 1,000 m³

**02.01.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 2.174 m²
Menge: 21740,000 m²

**02.01.0100 Rasen- und Wegeflächen von Laub säubern**
Rasen- und Wegeflächen nach Beendigung des
Laubfalles von Laub und Unrat säubern, anfallendes
Material laden und zur Verwendung des AN abfahren.
Ausführung in Teilflächen. Ein Anspruch auf Bezahlung
besteht nur für die Flächen, die auf Anweisung des AG
gesäubert worden sind.

2 Pflegegänge a 2.405 m²
Menge: 4930,000 m²

**02.01.0110 Landschaftsgärtner*innen**
Einsatz von Mitarbeitenden im Garten- und Landschaftsba
u im Rahmen von Stundenlohnarbeiten, ausschließlich auf
 Anweisung der Bauleitung
Menge: 10,000 h

**02.01.0120 Arbeiter*innen und Helfer*innen**
Einsatz von Mitarbeitenden im Garten- und Landschaftsba
u im Rahmen von Stundenlohnarbeiten, ausschließlich auf
 Anweisung der Bauleitung
Menge: 10,000 h

**02.01.0130 Gehölzrandschnitt**
Gehölzrand aus verschiedenen Gehölzen zur
Wegefreihaltung sauber geschnitten halten,
Schnittgut, sowie alle beschädigten und
abgestorbenen Pflanzenteile entfernen, Material laden
und zur Verwendung des AN abfahren.
Habitus der Gehölzhöhe und -breite nach Angabe der
Bauleitung, Höhe ca. 100 cm bis 150 cm,
Abrechnung nach geschnittenen Flächen.

Anzahl der Pflegegänge : 2 St.
Menge: 200,000 lfdm

#### Bauteil 02.02 SpPl Veilchenweg (0312)

**02.02.0010 Wassergebundene Wegedecke pflegen**
Wassergebundene Wegedecke mechanisch von pflanzlichem B
ewuchs reinigen. Anfallendes Material laden und zur Ver
wendung des AN abfahren.Teilflächen bei Bedarf mit zu l
ieferndem Dolomitbrechsand,Körnung: 0/5mm,Farbe: wie vo
rhanden,andecken. Wegedecke nach Pflegegang unter Wasse
rzugabe abwalzen. Ausführung in Teilflächen.
Abrechnung: nach Voraufmaß der bewachsenen Flächen.

2 Pflegegänge a 90 m²
Menge: 180,000 m²

**02.02.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**02.02.0030 Unterhaltungspflege an Fallschutzflächen auf Spielplätzen. Perlkiesflä chen.**
Unterhaltungspflege an Fallschutzflächen auf Spielplätz
enArt der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 138 m²
Menge: 6900,000 m²

**02.02.0040 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,50 m²
Menge: 3225,000 m²

**02.02.0050 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 4 m²
Menge: 200,000 m²

**02.02.0060 Fallschutzmaterial Rheinsand**
Fallschutzmaterial
Rheinsand 0/2 liefern, abladen und höhengerecht einbaue
n, unter Beachtung der DIN EN 1176.
Abrechnung erfolgt nach Original-Lieferscheinen und Wie
gekarten.
Menge: 1,000 m³

**02.02.0070 Fallschutzmaterial Perlkies**
Fallschutzmaterial
Perlkies 2/8 liefern, abladen und höhengerecht einbauen
, unter Beachtung der DIN EN 1176.
Abrechnung erfolgt nach Original-Lieferscheinen und Wie
gekarten.
Menge: 1,000 m³

**02.02.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.024 m²
Menge: 10240,000 m²

**02.02.0090 Rasen- und Wegeflächen von Laub säubern**
Rasenflächen nach Beendigung des
Laubfalles von Laub und Unrat säubern, anfallendes
Material laden und zur Verwendung des AN abfahren.
Ausführung in Teilflächen. Ein Anspruch auf Bezahlung
besteht nur für die Flächen, die auf Anweisung des AG
gesäubert worden sind.

2 Pflegegänge a 1.118 m²
Menge: 2236,000 m²

**02.02.0100 Landschaftsgärtner*innen**
Einsatz von Mitarbeitenden im Garten- und Landschaftsba
u im Rahmen von Stundenlohnarbeiten, ausschließlich auf
 Anweisung der Bauleitung
Menge: 10,000 h

**02.02.0110 Arbeiter*innen und Helfer*innen**
Einsatz von Mitarbeitenden im Garten- und Landschaftsba
u im Rahmen von Stundenlohnarbeiten, ausschließlich auf
 Anweisung der Bauleitung
Menge: 10,000 h

**02.02.0120 Natur- bzw. Betonsteinkante pflegen**
Natur- bzw. Betonsteinkante mechanisch oder von Hand
von pflanzlichem Bewuchs reinigen. Anfallendes Material
laden und zur Verwendung des AN abfahren. Wegebeläge
bzw. Fugen mit Brechsand 0/2 nachfugen, einschlämmen,
überschüssiges Material entfernen.
Ausführung in Teilflächen.
Abrechnung: nach Voraufmaß der bewachsenen Natur- bzw.
Betonsteinkanten.

2 Pflegegänge a 95 lfm
Menge: 190,000 lfdm

**02.02.0130 Gehölzrandschnitt**
Gehölzrand aus verschiedenen Gehölzen zur
Wegefreihaltung sauber geschnitten halten,
Schnittgut, sowie alle beschädigten und
abgestorbenen Pflanzenteile entfernen, Material laden
und zur Verwendung des AN abfahren.
Habitus der Gehölzhöhe und -breite nach Angabe der
Bauleitung, Höhe ca. 100 cm bis 150 cm,
Abrechnung nach geschnittenen Flächen.

Anzahl der Pflegegänge : 2 St.
Menge: 100,000 lfdm

#### Bauteil 02.03 SpPl Saturnweg (0314)

**02.03.0010 Grundpflegegang Gehölzflächen**
Im Zeitraum Januar bis Februar ist ein fachgerechter Gr
undpflegegang in Gehölzflächen mit und ohne Unterpflanz
ung (z. B. Bodendecker) durchzuführen. Die Maßnahme umf
asst insbesondere Pflanzflächen mit dichtem Bewuchs (Be
deckungsgrad meistens über 90 %, z. B. Efeu, Lonicera).

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 96 m²
Menge: 96,000 m²

**02.03.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 96 m²
Menge: 288,000 m²

**02.03.0030 Wassergebundene Wegedecke pflegen**
Wassergebundene Wegedecke mechanisch von pflanzlichem B
ewuchs reinigen. Anfallendes Material laden und zur Ver
wendung des AN abfahren.Teilflächen bei Bedarf mit zu l
ieferndem Dolomitbrechsand,Körnung: 0/5mm,Farbe: wie vo
rhanden,andecken. Wegedecke nach Pflegegang unter Wasse
rzugabe abwalzen. Ausführung in Teilflächen.
Abrechnung: nach Voraufmaß der bewachsenen Flächen.

2 Pflegegänge a 66 m²
Menge: 132,000 m²

**02.03.0040 Natur- bzw. Betonsteinkante pflegen**
Natur- bzw. Betonsteinkante mechanisch oder von Hand
von pflanzlichem Bewuchs reinigen. Anfallendes Material
laden und zur Verwendung des AN abfahren. Wegebeläge
bzw. Fugen mit Brechsand 0/2 nachfugen, einschlämmen,
überschüssiges Material entfernen.
Ausführung in Teilflächen.
Abrechnung: nach Voraufmaß der bewachsenen Natur- bzw.
Betonsteinkanten.

2 Pflegegänge a 46 lfdm
Menge: 92,000 lfdm

**02.03.0050 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**02.03.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 211 m²
Menge: 10550,000 m²

**02.03.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**02.03.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 57,80 m²
Menge: 2890,000 m²

**02.03.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 25,30 m²
Menge: 1265,000 m²

**02.03.0100 Fallschutzmaterial Rheinsand**
Fallschutzmaterial
Rheinsand 0/2 liefern, abladen und höhengerecht einbaue
n, unter Beachtung der DIN EN 1176.
Abrechnung erfolgt nach Original-Lieferscheinen und Wie
gekarten.
Menge: 1,000 m³

**02.03.0110 Fallschutzmaterial Perlkies**
Fallschutzmaterial
Perlkies 2/8 liefern, abladen und höhengerecht einbauen
, unter Beachtung der DIN EN 1176.
Abrechnung erfolgt nach Original-Lieferscheinen und Wie
gekarten.
Menge: 1,000 m³

**02.03.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  968 m²
Menge: 9680,000 m²

**02.03.0130 Rasen- und Wegeflächen von Laub säubern**
Rasen- und Wegeflächen nach Beendigung des
Laubfalles von Laub und Unrat säubern, anfallendes
Material laden und zur Verwendung des AN abfahren.
Ausführung in Teilflächen. Ein Anspruch auf Bezahlung
besteht nur für die Flächen, die auf Anweisung des AG
gesäubert worden sind.

2 Pflegegänge a 1.378 m²
Menge: 2756,000 m²

**02.03.0140 Landschaftsgärtner*innen**
Einsatz von Mitarbeitenden im Garten- und Landschaftsba
u im Rahmen von Stundenlohnarbeiten, ausschließlich auf
 Anweisung der Bauleitung
Menge: 10,000 h

**02.03.0150 Arbeiter*innen und Helfer*innen**
Einsatz von Mitarbeitenden im Garten- und Landschaftsba
u im Rahmen von Stundenlohnarbeiten, ausschließlich auf
 Anweisung der BauleitungArbeitereinsatz, Stundenlohnar
beiten, nur auf Anweisung der Bauleitung
Menge: 10,000 h

**02.03.0160 Gehölzrandschnitt**
Gehölzrand aus verschiedenen Gehölzen zur
Wegefreihaltung sauber geschnitten halten,
Schnittgut, sowie alle beschädigten und
abgestorbenen Pflanzenteile entfernen, Material laden
und zur Verwendung des AN abfahren.
Habitus der Gehölzhöhe und -breite nach Angabe der
Bauleitung, Höhe ca. 100 cm bis 150 cm,
Abrechnung nach geschnittenen Flächen.

Anzahl der Pflegegänge : 2 St.
Menge: 192,000 lfdm

#### Bauteil 02.04 SpPl Nelkenweg (0321)

**02.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 435 m
²
Menge: 435,000 m²

**02.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 435 m²
Menge: 1305,000 m²

**02.04.0030 Pflasterfläche pflegen**
Befestigte Flächen aus Betonsteinpflaster oder -platten
,
bzw. Natursteinpflaster oder -platten, mechanisch oder
von Hand von pflanzlichem Bewuchs reinigen.Anfallendes
Material laden und zur Verwendung des AN abfahren.
Wegebeläge mit Brechsand 0/2 nachfugen bzw. einschlämme
n.
Überschüssiges Material entfernen und abfahren.
Ausführung in Teilflächen.
Abrechnung: nach Voraufmaß der bewachsenen Flächen.

2 Pflegegänge a 427 m²
Menge: 854,000 m²

**02.04.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 122 m²
Menge: 6100,000 m²

**02.04.0050 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,70 m²
Menge: 2835,000 m²

**02.04.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 88,40 m²
Menge: 4420,000 m²

**02.04.0070 Fallschutzmaterial Rheinsand**
Fallschutzmaterial
Rheinsand 0/2 liefern, abladen und höhengerecht einbaue
n, unter Beachtung der DIN EN 1176.
Abrechnung erfolgt nach Original-Lieferscheinen und Wie
gekarten.
Menge: 1,000 m³

**02.04.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.092 m²
Menge: 10920,000 m²

**02.04.0090 Rasen- und Wegeflächen von Laub säubern**
Rasen- und Wegeflächen nach Beendigung des
Laubfalles von Laub und Unrat säubern, anfallendes
Material laden und zur Verwendung des AN abfahren.
Ausführung in Teilflächen. Ein Anspruch auf Bezahlung
besteht nur für die Flächen, die auf Anweisung des AG
gesäubert worden sind.

2 Pflegegänge a 1.519 m²
Menge: 3038,000 m²

**02.04.0100 Landschaftsgärtner*innen**
Einsatz von Mitarbeitenden im Garten- und Landschaftsba
u im Rahmen von Stundenlohnarbeiten, ausschließlich auf
 Anweisung der Bauleitung
Menge: 10,000 h

**02.04.0110 Arbeiter*innen und Helfer*innen**
Einsatz von Mitarbeitenden im Garten- und Landschaftsba
u im Rahmen von Stundenlohnarbeiten, ausschließlich auf
 Anweisung der Bauleitung
Menge: 10,000 h

**02.04.0120 Natur- bzw. Betonsteinkante pflegen**
Natur- bzw. Betonsteinkante mechanisch oder von Hand
von pflanzlichem Bewuchs reinigen. Anfallendes Material
laden und zur Verwendung des AN abfahren. Wegebeläge
bzw. Fugen mit Brechsand 0/2 nachfugen, einschlämmen,
überschüssiges Material entfernen.
Ausführung in Teilflächen.
Abrechnung: nach Voraufmaß der bewachsenen Natur- bzw.
Betonsteinkanten.

2 Pflegegänge a 75 lfdm
Menge: 150,000 lfdm

**02.04.0130 Gehölzrandschnitt**
Gehölzrand aus verschiedenen Gehölzen zur
Wegefreihaltung sauber geschnitten halten,
Schnittgut, sowie alle beschädigten und
abgestorbenen Pflanzenteile entfernen, Material laden
und zur Verwendung des AN abfahren.
Habitus der Gehölzhöhe und -breite nach Angabe der
Bauleitung, Höhe ca. 100 cm bis 150 cm,
Abrechnung nach geschnittenen Flächen.

Anzahl der Pflegegänge : 2 St.
Menge: 100,000 lfdm

#### Bauteil 02.05 SpPl Laubecksweg (0361) inkl. Bolzplatz

**02.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 310 m²
Menge: 310,000 m²

**02.05.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 310 m²
Menge: 930,000 m²

**02.05.0030 Wassergebundene Wegedecke pflegen**
Wassergebundene Wegedecke mechanisch von pflanzlichem B
ewuchs reinigen. Anfallendes Material laden und zur Ver
wendung des AN abfahren.Teilflächen bei Bedarf mit zu l
ieferndem Dolomitbrechsand,Körnung: 0/5mm,Farbe: wie vo
rhanden,andecken. Wegedecke nach Pflegegang unter Wasse
rzugabe abwalzen. Ausführung in Teilflächen.
Abrechnung: nach Voraufmaß der bewachsenen Flächen.

2 Pflegegänge a 571 m²
Menge: 1142,000 m²

**02.05.0040 Natur- bzw. Betonsteinkante pflegen**
Natur- bzw. Betonsteinkante mechanisch oder von Hand
von pflanzlichem Bewuchs reinigen. Anfallendes Material
laden und zur Verwendung des AN abfahren. Wegebeläge
bzw. Fugen mit Brechsand 0/2 nachfugen, einschlämmen,
überschüssiges Material entfernen.
Ausführung in Teilflächen.
Abrechnung: nach Voraufmaß der bewachsenen Natur- bzw.
Betonsteinkanten.

2 Pflegegänge a 75 lfdm
Menge: 150,000 lfdm

**02.05.0050 Pflasterfläche pflegen**
Befestigte Flächen aus Betonsteinpflaster oder -platten
,
bzw. Natursteinpflaster oder -platten, mechanisch oder
von Hand von pflanzlichem Bewuchs reinigen.Anfallendes
Material laden und zur Verwendung des AN abfahren.
Wegebeläge mit Brechsand 0/2 nachfugen bzw. einschlämme
n.
Überschüssiges Material entfernen und abfahren.
Ausführung in Teilflächen.
Abrechnung: nach Voraufmaß der bewachsenen Flächen.

2 Pflegegänge a 189 m²
Menge: 378,000 m²

**02.05.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres. Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 29 m²
Menge: 1450,000 m²

**02.05.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 98 m²
Menge: 4900,000 m²

**02.05.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,20 m²
Menge: 2060,000 m²

**02.05.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,40 m²
Menge: 1770,000 m²

**02.05.0100 Fallschutzmaterial Rheinsand**
Fallschutzmaterial
Rheinsand 0/2 liefern, abladen und höhengerecht einbaue
n, unter Beachtung der DIN EN 1176.
Abrechnung erfolgt nach Original-Lieferscheinen und Wie
gekarten.
Menge: 1,000 m³

**02.05.0110 Fallschutzmaterial Perlkies**
Fallschutzmaterial
Perlkies 2/8 liefern, abladen und höhengerecht einbauen
, unter Beachtung der DIN EN 1176.
Abrechnung erfolgt nach Original-Lieferscheinen und Wie
gekarten.
Menge: 1,000 m³

**02.05.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.163 m²
Menge: 11630,000 m²

**02.05.0130 Rasen- und Wegeflächen von Laub säubern**
Rasen- und Wegeflächen nach Beendigung des
Laubfalles von Laub und Unrat säubern, anfallendes
Material laden und zur Verwendung des AN abfahren.
Ausführung in Teilflächen. Ein Anspruch auf Bezahlung
besteht nur für die Flächen, die auf Anweisung des AG
gesäubert worden sind.

2 Pflegegänge a 1.352 m²
Menge: 2704,000 m²

**02.05.0140 Landschaftsgärtner*innen**
Einsatz von Mitarbeitenden im Garten- und Landschaftsba
u im Rahmen von Stundenlohnarbeiten, ausschließlich auf
 Anweisung der Bauleitung
Menge: 10,000 h

**02.05.0150 Arbeiter*innen und Helfer*innen**
Einsatz von Mitarbeitenden im Garten- und Landschaftsba
u im Rahmen von Stundenlohnarbeiten, ausschließlich auf
 Anweisung der Bauleitung
Menge: 10,000 h

**02.05.0160 Gehölzrandschnitt**
Gehölzrand aus verschiedenen Gehölzen zur
Wegefreihaltung sauber geschnitten halten,
Schnittgut, sowie alle beschädigten und
abgestorbenen Pflanzenteile entfernen, Material laden
und zur Verwendung des AN abfahren.
Habitus der Gehölzhöhe und -breite nach Angabe der
Bauleitung, Höhe ca. 100 cm bis 150 cm,
Abrechnung nach geschnittenen Flächen.

Anzahl der Pflegegänge : 2 St.
Menge: 160,000 lfdm

#### Bauteil 02.06 SpPl Karlsruher Straße (0450)

**02.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 114 m
²
Menge: 114,000 m²

**02.06.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 114 m²
Menge: 228,000 m²

**02.06.0030 Wassergebundene Wegedecke pflegen**
Wassergebundene Wegedecke mechanisch von pflanzlichem B
ewuchs reinigen. Anfallendes Material laden und zur Ver
wendung des AN abfahren.Teilflächen bei Bedarf mit zu l
ieferndem Dolomitbrechsand,Körnung: 0/5mm,Farbe: wie vo
rhanden,andecken. Wegedecke nach Pflegegang unter Wasse
rzugabe abwalzen. Ausführung in Teilflächen.
Abrechnung: nach Voraufmaß der bewachsenen Flächen.

2 Pflegegänge a 85 m²
Menge: 170,000 m²

**02.06.0040 Pflasterfläche pflegen**
Befestigte Flächen aus Betonsteinpflaster oder -platten
,
bzw. Natursteinpflaster oder -platten, mechanisch oder
von Hand von pflanzlichem Bewuchs reinigen.Anfallendes
Material laden und zur Verwendung des AN abfahren.
Wegebeläge mit Brechsand 0/2 nachfugen bzw. einschlämme
n.
Überschüssiges Material entfernen und abfahren.
Ausführung in Teilflächen.
Abrechnung: nach Voraufmaß der bewachsenen Flächen.

2 Pflegegänge a 80 m²
Menge: 160,000 m²

**02.06.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**02.06.0060 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 88 m²
Menge: 4400,000 m²

**02.06.0070 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,70 m²
Menge: 735,000 m²

**02.06.0080 Fallschutzmaterial Rheinsand**
Fallschutzmaterial
Rheinsand 0/2 liefern, abladen und höhengerecht einbaue
n, unter Beachtung der DIN EN 1176.
Abrechnung erfolgt nach Original-Lieferscheinen und Wie
gekarten.
Menge: 1,000 m³

**02.06.0090 Fallschutzmaterial Perlkies**
Fallschutzmaterial
Perlkies 2/8 liefern, abladen und höhengerecht einbauen
, unter Beachtung der DIN EN 1176.
Abrechnung erfolgt nach Original-Lieferscheinen und Wie
gekarten.
Menge: 1,000 m³

**02.06.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  247 m²
Menge: 2470,000 m²

**02.06.0110 Rasen- und Wegeflächen von Laub säubern**
Rasen- und Wegeflächen nach Beendigung des
Laubfalles von Laub und Unrat säubern, anfallendes
Material laden und zur Verwendung des AN abfahren.
Ausführung in Teilflächen. Ein Anspruch auf Bezahlung
besteht nur für die Flächen, die auf Anweisung des AG
gesäubert worden sind.

2 Pflegegänge a 327 m²
Menge: 654,000 m2

**02.06.0120 Landschaftsgärtner*innen**
Einsatz von Mitarbeitenden im Garten- und Landschaftsba
u im Rahmen von Stundenlohnarbeiten, ausschließlich auf
 Anweisung der Bauleitung
Menge: 10,000 h

**02.06.0130 Arbeiter*innen und Helfer*innen**
Einsatz von Mitarbeitenden im Garten- und Landschaftsba
u im Rahmen von Stundenlohnarbeiten, ausschließlich auf
 Anweisung der Bauleitung
Menge: 10,000 h

**02.06.0140 Natur- bzw. Betonsteinkante pflegen**
Natur- bzw. Betonsteinkante mechanisch oder von Hand
von pflanzlichem Bewuchs reinigen. Anfallendes Material
laden und zur Verwendung des AN abfahren. Wegebeläge
bzw. Fugen mit Brechsand 0/2 nachfugen, einschlämmen,
überschüssiges Material entfernen.
Ausführung in Teilflächen.
Abrechnung: nach Voraufmaß der bewachsenen Natur- bzw.
Betonsteinkanten.

2 Pflegegänge a 75 lfdm
Menge: 150,000 lfdm

**02.06.0150 Gehölzrandschnitt**
Gehölzrand aus verschiedenen Gehölzen zur
Wegefreihaltung sauber geschnitten halten,
Schnittgut, sowie alle beschädigten und
abgestorbenen Pflanzenteile entfernen, Material laden
und zur Verwendung des AN abfahren.
Habitus der Gehölzhöhe und -breite nach Angabe der
Bauleitung, Höhe ca. 100 cm bis 150 cm,
Abrechnung nach geschnittenen Flächen.

Anzahl der Pflegegänge : 2 St.
Menge: 80,000 lfdm

#### Bauteil 02.07 SpPl Eltener Straße (0451)

**02.07.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 72 m²
Menge: 3600,000 m²

**02.07.0020 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,70 m²
Menge: 2435,000 m²

**02.07.0030 Fallschutzmaterial Rheinsand**
Fallschutzmaterial
Rheinsand 0/2 liefern, abladen und höhengerecht einbaue
n, unter Beachtung der DIN EN 1176.
Abrechnung erfolgt nach Original-Lieferscheinen und Wie
gekarten.
Menge: 1,000 m³

**02.07.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 318 m²
Menge: 3180,000 m²

**02.07.0050 Rasen- und Wegeflächen von Laub säubern**
Rasen- und Wegeflächen nach Beendigung des
Laubfalles von Laub und Unrat säubern, anfallendes
Material laden und zur Verwendung des AN abfahren.
Ausführung in Teilflächen. Ein Anspruch auf Bezahlung
besteht nur für die Flächen, die auf Anweisung des AG
gesäubert worden sind.

2 Pflegegänge a 367 m²
Menge: 734,000 m²

**02.07.0060 Landschaftsgärtner*innen**
Einsatz von Mitarbeitenden im Garten- und Landschaftsba
u im Rahmen von Stundenlohnarbeiten, ausschließlich auf
 Anweisung der Bauleitung
Menge: 10,000 h

**02.07.0070 Arbeiter*innen und Helfer*innen**
Einsatz von Mitarbeitenden im Garten- und Landschaftsba
u im Rahmen von Stundenlohnarbeiten, ausschließlich auf
 Anweisung der Bauleitung
Menge: 10,000 h

**02.07.0080 Pflasterfläche pflegen**
Befestigte Flächen aus Betonsteinpflaster oder -platten
,
bzw. Natursteinpflaster oder -platten, mechanisch oder
von Hand von pflanzlichem Bewuchs reinigen.Anfallendes
Material laden und zur Verwendung des AN abfahren.
Wegebeläge mit Brechsand 0/2 nachfugen bzw. einschlämme
n.
Überschüssiges Material entfernen und abfahren.
Ausführung in Teilflächen.
Abrechnung: nach Voraufmaß der bewachsenen Flächen.

2 Pflegegänge a 49 m²
Menge: 98,000 m²

#### Bauteil 02.08 SpPl Hoffmannsweg (1286)

**02.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 210
m²
Menge: 210,000 m²

**02.08.0020 Gehölzrandschnitt**
Gehölzrand aus verschiedenen Gehölzen zur
Wegefreihaltung sauber geschnitten halten,
Schnittgut, sowie alle beschädigten und
abgestorbenen Pflanzenteile entfernen, Material laden
und zur Verwendung des AN abfahren.
Habitus der Gehölzhöhe und -breite nach Angabe der
Bauleitung, Höhe ca. 100 cm bis 150 cm,
Abrechnung nach geschnittenen Flächen.

Anzahl der Pflegegänge : 2 St.
Menge: 400,000 lfdm

**02.08.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 210 m²
Menge: 630,000 m²

**02.08.0040 Wassergebundene Wegedecke pflegen**
Wassergebundene Wegedecke mechanisch von pflanzlichem B
ewuchs reinigen. Anfallendes Material laden und zur Ver
wendung des AN abfahren.Teilflächen bei Bedarf mit zu l
ieferndem Dolomitbrechsand,Körnung: 0/5mm,Farbe: wie vo
rhanden,andecken. Wegedecke nach Pflegegang unter Wasse
rzugabe abwalzen. Ausführung in Teilflächen.
Abrechnung: nach Voraufmaß der bewachsenen Flächen.

2 Pflegegänge a 331 m²
Menge: 662,000 m²

**02.08.0050 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 209 m²
Menge: 10450,000 m²

**02.08.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**02.08.0070 Unterhaltungspflege an Fallschutzflächen auf Spielplätzen. Rasenfläche**
Unterhaltungspflege an Fallschutzflächen auf Spielplätz
en
Art der Spielplatzfläche: Rasenfläche,
im Bereich des Fallraumes, 1,50 m um das entsprechende
Spielgerät herum, sowie das Spielgerät selbst von Unrat
 säubern.
Durchführung der Säuberungen wöchentlich, sowie

zusätzliche Durchgänge nach Aufforderung durch den AG.

Anfallender Unrat ist gemäß den Vorbedingungen zu entso
rgen.

50 Pflegegänge a 276,10 m²
Menge: 13805,000 m²

**02.08.0080 Fallschutzmaterial Perlkies**
Fallschutzmaterial
Perlkies 2/8 liefern, abladen und höhengerecht einbauen
, unter Beachtung der DIN EN 1176.
Abrechnung erfolgt nach Original-Lieferscheinen und Wie
gekarten.
Menge: 1,000 m³

**02.08.0090 Fallschutzmaterial Rheinsand**
Fallschutzmaterial
Rheinsand 0/2 liefern, abladen und höhengerecht einbaue
n, unter Beachtung der DIN EN 1176.
Abrechnung erfolgt nach Original-Lieferscheinen und Wie
gekarten.
Menge: 1,000 m³

**02.08.0100 Sämlinge (STD 5-10 cm, H bis 5,0 m) bodennah entfernen**
Sämlinge (STD 5-10 cm, H bis 5,0 m) bodennah entfernen
In dem Gehölzbestand sind alle Sämlinge ab 5 cm Stammdu
rchmesser zu entfernen. Die Sämlinge < 5 cm Stammdurchm
esser sind stehen zu lassen.
Die Auslichtung erfolgt auf Anweisung der Bauleitung.
Die Sämlinge sind bodennah abzusägen.
Anfallendes Material wird Eigentum des AN und ist fachg
erecht zu entsorgen.

1 Pflegegang
Menge: 50,000 Stck

**02.08.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.597 m²
Menge: 15970,000 m²

**02.08.0120 Rasen- und Wegeflächen von Laub säubern**
Rasen- und Wegeflächen nach Beendigung des
Laubfalles von Laub und Unrat säubern, anfallendes
Material laden und zur Verwendung des AN abfahren.
Ausführung in Teilflächen. Ein Anspruch auf Bezahlung
besteht nur für die Flächen, die auf Anweisung des AG
gesäubert worden sind.

2 Pflegegänge a 1.937 m²
Menge: 3874,000 m²

**02.08.0130 Landschaftsgärtner*innen**
Einsatz von Mitarbeitenden im Garten- und Landschaftsba
u im Rahmen von Stundenlohnarbeiten, ausschließlich auf
 Anweisung der Bauleitung
Menge: 10,000 h

**02.08.0140 Arbeiter*innen und Helfer*innen**
Einsatz von Mitarbeitenden im Garten- und Landschaftsba
u im Rahmen von Stundenlohnarbeiten, ausschließlich auf
 Anweisung der Bauleitung
Menge: 10,000 h

**02.08.0150 Pflasterfläche pflegen**
Befestigte Flächen aus Betonsteinpflaster oder -platten
,
bzw. Natursteinpflaster oder -platten, mechanisch oder
von Hand von pflanzlichem Bewuchs reinigen.Anfallendes
Material laden und zur Verwendung des AN abfahren.
Wegebeläge mit Brechsand 0/2 nachfugen bzw. einschlämme
n.
Überschüssiges Material entfernen und abfahren.
Ausführung in Teilflächen.
Abrechnung: nach Voraufmaß der bewachsenen Flächen.

2 Pflegegänge a 9 m²
Menge: 18,000 m²

**02.08.0160 Natur- bzw. Betonsteinkante pflegen**
Natur- bzw. Betonsteinkante mechanisch oder von Hand
von pflanzlichem Bewuchs reinigen. Anfallendes Material
laden und zur Verwendung des AN abfahren. Wegebeläge
bzw. Fugen mit Brechsand 0/2 nachfugen, einschlämmen,
überschüssiges Material entfernen.
Ausführung in Teilflächen.
Abrechnung: nach Voraufmaß der bewachsenen Natur- bzw.
Betonsteinkanten.

2 Pflegegänge a x 30 lfm
Menge: 60,000 lfdm

#### Bauteil 02.09 GA Hoffmannsweg (1309)

**02.09.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.590 m²
Menge: 15900,000 m²

**02.09.0020 Rasen- und Wegeflächen von Laub säubern**
Rasen- und Wegeflächen nach Beendigung des
Laubfalles von Laub und Unrat säubern, anfallendes
Material laden und zur Verwendung des AN abfahren.
Ausführung in Teilflächen. Ein Anspruch auf Bezahlung
besteht nur für die Flächen, die auf Anweisung des AG
gesäubert worden sind.

2 Pflegegänge a 1.076 m²
Menge: 2152,000 m²

**02.09.0030 Wassergebundene Wegedecke pflegen**
Wassergebundene Wegedecke mechanisch von pflanzlichem B
ewuchs reinigen. Anfallendes Material laden und zur Ver
wendung des AN abfahren.Teilflächen bei Bedarf mit zu l
ieferndem Dolomitbrechsand,Körnung: 0/5mm,Farbe: wie vo
rhanden,andecken. Wegedecke nach Pflegegang unter Wasse
rzugabe abwalzen. Ausführung in Teilflächen.
Abrechnung: nach Voraufmaß der bewachsenen Flächen.

2 Pflegegänge a 456 m²
Menge: 912,000 m²

**02.09.0040 Landschaftsgärtner*innen**
Einsatz von Mitarbeitenden im Garten- und Landschaftsba
u im Rahmen von Stundenlohnarbeiten, ausschließlich auf
 Anweisung der Bauleitung
Menge: 10,000 h

**02.09.0050 Arbeiter*innen und Helfer*innen**
Einsatz von Mitarbeitenden im Garten- und Landschaftsba
u im Rahmen von Stundenlohnarbeiten, ausschließlich auf
 Anweisung der Bauleitung
Menge: 10,000 h

#### Bauteil 02.10 Brachfläche Veilchenweg (0715)

**02.10.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.085 m²
Menge: 10850,000 m²

**02.10.0020 Rasen- und Wegeflächen von Laub säubern**
Rasen- und Wegeflächen nach Beendigung des
Laubfalles von Laub und Unrat säubern, anfallendes
Material laden und zur Verwendung des AN abfahren.
Ausführung in Teilflächen. Ein Anspruch auf Bezahlung
besteht nur für die Flächen, die auf Anweisung des AG
gesäubert worden sind.

2 Pflegegänge a 1.085 m²
Menge: 2170,000 m²

**02.10.0030 Landschaftsgärtner*innen**
Einsatz von Mitarbeitenden im Garten- und Landschaftsba
u im Rahmen von Stundenlohnarbeiten, ausschließlich auf
 Anweisung der Bauleitung
Menge: 10,000 h

**02.10.0040 Arbeiter*innen und Helfer*innen**
Einsatz von Mitarbeitenden im Garten- und Landschaftsba
u im Rahmen von Stundenlohnarbeiten, ausschließlich auf
 Anweisung der Bauleitung
Menge: 10,000 h

#### Bauteil 02.11 Brachfläche Eisfahrtstraße (1219)

**02.11.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.120 m²
Menge: 11200,000 m²

**02.11.0020 Rasen- und Wegeflächen von Laub säubern**
Rasen- und Wegeflächen nach Beendigung des
Laubfalles von Laub und Unrat säubern, anfallendes
Material laden und zur Verwendung des AN abfahren.
Ausführung in Teilflächen. Ein Anspruch auf Bezahlung
besteht nur für die Flächen, die auf Anweisung des AG
gesäubert worden sind.

2 Pflegegänge a 1.120 m²
Menge: 2240,000 m²

**02.11.0030 Landschaftsgärtner*innen**
Einsatz von Mitarbeitenden im Garten- und Landschaftsba
u im Rahmen von Stundenlohnarbeiten, ausschließlich auf
 Anweisung der Bauleitung
Menge: 10,000 h

**02.11.0040 Arbeiter*innen und Helfer*innen**
Einsatz von Mitarbeitenden im Garten- und Landschaftsba
u im Rahmen von Stundenlohnarbeiten, ausschließlich auf
 Anweisung der Bauleitung
Menge: 10,000 h

#### Bauteil 02.12 SpPl Nesselbleck (0205) inkl. Bolzplatz

**02.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 183 m²
Menge: 183,000 m²

**02.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 183 m²
Menge: 549,000 m²

**02.12.0030 Wassergebundene Wegedecke pflegen**
Wassergebundene Wegedecke mechanisch von pflanzlichem B
ewuchs reinigen. Anfallendes Material laden und zur Ver
wendung des AN abfahren.Teilflächen bei Bedarf mit zu l
ieferndem Dolomitbrechsand,Körnung: 0/5mm,Farbe: wie vo
rhanden,andecken. Wegedecke nach Pflegegang unter Wasse
rzugabe abwalzen. Ausführung in Teilflächen.
Abrechnung: nach Voraufmaß der bewachsenen Flächen.

2 Pflegegänge a 1.287 m²
Menge: 2574,000 m²

**02.12.0040 Natur- bzw. Betonsteinkante pflegen**
Natur- bzw. Betonsteinkante mechanisch oder von Hand
von pflanzlichem Bewuchs reinigen. Anfallendes Material
laden und zur Verwendung des AN abfahren. Wegebeläge
bzw. Fugen mit Brechsand 0/2 nachfugen, einschlämmen,
überschüssiges Material entfernen.
Ausführung in Teilflächen.
Abrechnung: nach Voraufmaß der bewachsenen Natur- bzw.
Betonsteinkanten.

2 Pflegegänge a 100 lfm
Menge: 200,000 lfdm

**02.12.0050 Pflasterfläche pflegen**
Befestigte Flächen aus Betonsteinpflaster oder -platten
,
bzw. Natursteinpflaster oder -platten, mechanisch oder
von Hand von pflanzlichem Bewuchs reinigen.Anfallendes
Material laden und zur Verwendung des AN abfahren.
Wegebeläge mit Brechsand 0/2 nachfugen bzw. einschlämme
n.
Überschüssiges Material entfernen und abfahren.
Ausführung in Teilflächen.
Abrechnung: nach Voraufmaß der bewachsenen Flächen.

2 Pflegegänge a 248 m²
Menge: 496,000 m²

**02.12.0060 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 250cm.
Abrechnung nach geschnittenen Flächen.

2 Heckenschnitte a 115 m²
Menge: 230,000 m²

**02.12.0070 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 23 lfdm
Menge: 69,000 lfdm

**02.12.0080 Unterhaltungspflege an Fallschutzflächen auf Spielplätzen, Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 119 m²
Menge: 5950,000 m²

**02.12.0090 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 148 m²
Menge: 7400,000 m²

**02.12.0100 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 52,80 m²
Menge: 2640,000 m²

**02.12.0110 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 6 m²
Menge: 300,000 m²

**02.12.0120 Fallschutzmaterial Rheinsand**
Fallschutzmaterial
Rheinsand 0/2 liefern, abladen und höhengerecht einbaue
n, unter Beachtung der DIN EN 1176.
Abrechnung erfolgt nach Original-Lieferscheinen und Wie
gekarten.
Menge: 1,000 m³

**02.12.0130 Fallschutzmaterial Perlkies**
Fallschutzmaterial
Perlkies 2/8 liefern, abladen und höhengerecht einbauen
, unter Beachtung der DIN EN 1176.
Abrechnung erfolgt nach Original-Lieferscheinen und Wie
gekarten.
Menge: 1,000 m³

**02.12.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.395 m²
Menge: 13950,000 m²

**02.12.0150 Rasen- und Wegeflächen von Laub säubern**
Rasen- und Wegeflächen nach Beendigung des
Laubfalles von Laub und Unrat säubern, anfallendes
Material laden und zur Verwendung des AN abfahren.
Ausführung in Teilflächen. Ein Anspruch auf Bezahlung
besteht nur für die Flächen, die auf Anweisung des AG
gesäubert worden sind.

2 Pflegegänge a 1.643 m²
Menge: 3268,000 m²

**02.12.0160 Landschaftsgärtner*innen**
Einsatz von Mitarbeitenden im Garten- und Landschaftsba
u im Rahmen von Stundenlohnarbeiten, ausschließlich auf
 Anweisung der Bauleitung
Menge: 10,000 h

**02.12.0170 Arbeiter*innen und Helfer*innen**
Einsatz von Mitarbeitenden im Garten- und Landschaftsba
u im Rahmen von Stundenlohnarbeiten, ausschließlich auf
 Anweisung der Bauleitung
Menge: 10,000 h

#### Bauteil 02.13 SpPl Ernst-Tommes-Straße (0210)

**02.13.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 33 m²
Menge: 33,000 m²

**02.13.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 33 m²
Menge: 99,000 m²

**02.13.0030 Natur- bzw. Betonsteinkante pflegen**
Natur- bzw. Betonsteinkante mechanisch oder von Hand
von pflanzlichem Bewuchs reinigen. Anfallendes Material
laden und zur Verwendung des AN abfahren. Wegebeläge
bzw. Fugen mit Brechsand 0/2 nachfugen, einschlämmen,
überschüssiges Material entfernen.
Ausführung in Teilflächen.
Abrechnung: nach Voraufmaß der bewachsenen Natur- bzw.
Betonsteinkanten.

2 Pflegegänge a 65 lfdm
Menge: 130,000 lfdm

**02.13.0040 Pflasterfläche pflegen**
Befestigte Flächen aus Betonsteinpflaster oder -platten
,
bzw. Natursteinpflaster oder -platten, mechanisch oder
von Hand von pflanzlichem Bewuchs reinigen.Anfallendes
Material laden und zur Verwendung des AN abfahren.
Wegebeläge mit Brechsand 0/2 nachfugen bzw. einschlämme
n.
Überschüssiges Material entfernen und abfahren.
Ausführung in Teilflächen.
Abrechnung: nach Voraufmaß der bewachsenen Flächen.

2 Pflegegänge a 31 m²
Menge: 62,000 m²

**02.13.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 105 m²
Menge: 5250,000 m²

**02.13.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 32 m²
Menge: 1600,000 m²

**02.13.0070 Unterhaltungspflege an Fallschutzflächen auf Spielplätzen. Mulchfläche n.**
Unterhaltungspflege an Fallschutzflächen auf Spielplätz
en
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 221 m²
Menge: 11050,000 m²

**02.13.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,30 m²
Menge: 3215,000 m²

**02.13.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 31 m²
Menge: 1550,000 m²

**02.13.0100 Fallschutzmaterial Rheinsand**
Fallschutzmaterial
Rheinsand 0/2 liefern, abladen und höhengerecht einbaue
n, unter Beachtung der DIN EN 1176.
Abrechnung erfolgt nach Original-Lieferscheinen und Wie
gekarten.
Menge: 1,000 m³

**02.13.0110 Fallschutzmaterial Perlkies**
Fallschutzmaterial
Perlkies 2/8 liefern, abladen und höhengerecht einbauen
, unter Beachtung der DIN EN 1176.
Abrechnung erfolgt nach Original-Lieferscheinen und Wie
gekarten.
Menge: 1,000 m³

**02.13.0120 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**02.13.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.094 m²
Menge: 10940,000 m²

**02.13.0140 Rasen- und Wegeflächen von Laub säubern**
Rasen- und Wegeflächen nach Beendigung des
Laubfalles von Laub und Unrat säubern, anfallendes
Material laden und zur Verwendung des AN abfahren.
Ausführung in Teilflächen. Ein Anspruch auf Bezahlung
besteht nur für die Flächen, die auf Anweisung des AG
gesäubert worden sind.

2 Pflegegänge a 1.223 m²
Menge: 2446,000 m²

**02.13.0150 Landschaftsgärtner*innen**
Einsatz von Mitarbeitenden im Garten- und Landschaftsba
u im Rahmen von Stundenlohnarbeiten, ausschließlich auf
 Anweisung der Bauleitung
Menge: 10,000 h

**02.13.0160 Arbeiter*innen und Helfer*innen**
Einsatz von Mitarbeitenden im Garten- und Landschaftsba
u im Rahmen von Stundenlohnarbeiten, ausschließlich auf
 Anweisung der Bauleitung
Menge: 10,000 h

#### Bauteil 02.14 SpPl Otto-Pankok-Straße (0226)

**02.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 440 m
²
Menge: 440,000 m²

**02.14.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 440 m²
Menge: 1320,000 m²

**02.14.0030 Wassergebundene Wegedecke pflegen**
Wassergebundene Wegedecke mechanisch von pflanzlichem B
ewuchs reinigen. Anfallendes Material laden und zur Ver
wendung des AN abfahren.Teilflächen bei Bedarf mit zu l
ieferndem Dolomitbrechsand,Körnung: 0/5mm,Farbe: wie vo
rhanden,andecken. Wegedecke nach Pflegegang unter Wasse
rzugabe abwalzen. Ausführung in Teilflächen.
Abrechnung: nach Voraufmaß der bewachsenen Flächen.

2 Pflegegänge a 10 m²
Menge: 20,000 m²

**02.14.0040 Pflasterfläche pflegen**
Befestigte Flächen aus Betonsteinpflaster oder -platten
,
bzw. Natursteinpflaster oder -platten, mechanisch oder
von Hand von pflanzlichem Bewuchs reinigen.Anfallendes
Material laden und zur Verwendung des AN abfahren.
Wegebeläge mit Brechsand 0/2 nachfugen bzw. einschlämme
n.
Überschüssiges Material entfernen und abfahren.
Ausführung in Teilflächen.
Abrechnung: nach Voraufmaß der bewachsenen Flächen.

2 Pflegegänge a 314 m²
Menge: 628,000 m²

**02.14.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 270 m²
Menge: 13500,000 m²

**02.14.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**02.14.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**02.14.0080 Fallschutzmaterial Rheinsand**
Fallschutzmaterial
Rheinsand 0/2 liefern, abladen und höhengerecht einbaue
n, unter Beachtung der DIN EN 1176.
Abrechnung erfolgt nach Original-Lieferscheinen und Wie
gekarten.
Menge: 1,000 m³

**02.14.0090 Fallschutzmaterial Perlkies**
Fallschutzmaterial
Perlkies 2/8 liefern, abladen und höhengerecht einbauen
, unter Beachtung der DIN EN 1176.
Abrechnung erfolgt nach Original-Lieferscheinen und Wie
gekarten.
Menge: 1,000 m³

**02.14.0100 Bürgersteig / Gehweg (Anliegerpflicht) reinigen**
*** Bedarfsposition mit GB
Befestigte Wegefläche aus Gehwegplatten, Betonsteinpfla
ster, Natursteinpflaster etc. abscheren, von Laub, Unra
t usw säubern.
Ausführung nur auf Anweisung der Bauleitung.
Anfallendes Material ist gemäß den Vorbedingungen zu en
tsorgen.

5 Pflegegänge a 44,80 m²
Menge: 224,000 m²

**02.14.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 291 m²
Menge: 2910,000 m²

**02.14.0120 Rasen- und Wegeflächen von Laub säubern**
Rasen- und Wegeflächen nach Beendigung des
Laubfalles von Laub und Unrat säubern, anfallendes
Material laden und zur Verwendung des AN abfahren.
Ausführung in Teilflächen. Ein Anspruch auf Bezahlung
besteht nur für die Flächen, die auf Anweisung des AG
gesäubert worden sind.

2 Pflegegänge a 615 m²
Menge: 1230,000 m²

**02.14.0130 Landschaftsgärtner*innen**
Einsatz von Mitarbeitenden im Garten- und Landschaftsba
u im Rahmen von Stundenlohnarbeiten, ausschließlich auf
 Anweisung der Bauleitung
Menge: 10,000 h

**02.14.0140 Arbeiter*innen und Helfer*innen**
Einsatz von Mitarbeitenden im Garten- und Landschaftsba
u im Rahmen von Stundenlohnarbeiten, ausschließlich auf
 Anweisung der Bauleitung
Menge: 10,000 h

**02.14.0150 Gehölzrandschnitt**
Gehölzrand aus verschiedenen Gehölzen zur
Wegefreihaltung sauber geschnitten halten,
Schnittgut, sowie alle beschädigten und
abgestorbenen Pflanzenteile entfernen, Material laden
und zur Verwendung des AN abfahren.
Habitus der Gehölzhöhe und -breite nach Angabe der
Bauleitung, Höhe ca. 100 cm bis 150 cm,
Abrechnung nach geschnittenen Flächen.

Anzahl der Pflegegänge : 2 St.
Menge: 300,000 lfdm

#### Bauteil 02.15 SpPl Auf den Hufen (0230) inkl. Bolzplat

**02.15.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 161 m
²
Menge: 161,000 m²

**02.15.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 161 m²
Menge: 483,000 m²

**02.15.0030 Natur- bzw. Betonsteinkante pflegen**
Natur- bzw. Betonsteinkante mechanisch oder von Hand
von pflanzlichem Bewuchs reinigen. Anfallendes Material
laden und zur Verwendung des AN abfahren. Wegebeläge
bzw. Fugen mit Brechsand 0/2 nachfugen, einschlämmen,
überschüssiges Material entfernen.
Ausführung in Teilflächen.
Abrechnung: nach Voraufmaß der bewachsenen Natur- bzw.
Betonsteinkanten.

2 Pflegegänge a 100 lfm
Menge: 200,000 lfdm

**02.15.0040 Pflasterfläche pflegen**
Befestigte Flächen aus Betonsteinpflaster oder -platten
,
bzw. Natursteinpflaster oder -platten, mechanisch oder
von Hand von pflanzlichem Bewuchs reinigen.Anfallendes
Material laden und zur Verwendung des AN abfahren.
Wegebeläge mit Brechsand 0/2 nachfugen bzw. einschlämme
n.
Überschüssiges Material entfernen und abfahren.
Ausführung in Teilflächen.
Abrechnung: nach Voraufmaß der bewachsenen Flächen.

2 Pflegegänge a 745 m²
Menge: 1490,000 m²

**02.15.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 112 m²
Menge: 5600,000 m²

**02.15.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 112 m²
Menge: 5600,000 m²

**02.15.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 13,50 m²
Menge: 675,000 m²

**02.15.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 95,10 m²
Menge: 4755,000 m²

**02.15.0090 Fallschutzmaterial Rheinsand**
Fallschutzmaterial
Rheinsand 0/2 liefern, abladen und höhengerecht einbaue
n, unter Beachtung der DIN EN 1176.
Abrechnung erfolgt nach Original-Lieferscheinen und Wie
gekarten.
Menge: 1,000 m³

**02.15.0100 Fallschutzmaterial Perlkies**
Fallschutzmaterial
Perlkies 2/8 liefern, abladen und höhengerecht einbauen
, unter Beachtung der DIN EN 1176.
Abrechnung erfolgt nach Original-Lieferscheinen und Wie
gekarten.
Menge: 1,000 m³

**02.15.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 473 m²
Menge: 4730,000 m²

**02.15.0120 Rasen- und Wegeflächen von Laub säubern**
Rasen- und Wegeflächen nach Beendigung des
Laubfalles von Laub und Unrat säubern, anfallendes
Material laden und zur Verwendung des AN abfahren.
Ausführung in Teilflächen. Ein Anspruch auf Bezahlung
besteht nur für die Flächen, die auf Anweisung des AG
gesäubert worden sind.

2 Pflegegänge a 1.218 m²
Menge: 2436,000 m²

**02.15.0130 Landschaftsgärtner*innen**
Einsatz von Mitarbeitenden im Garten- und Landschaftsba
u im Rahmen von Stundenlohnarbeiten, ausschließlich auf
 Anweisung der Bauleitung
Menge: 10,000 h

**02.15.0140 Arbeiter*innen und Helfer*innen**
Einsatz von Mitarbeitenden im Garten- und Landschaftsba
u im Rahmen von Stundenlohnarbeiten, ausschließlich auf
 Anweisung der Bauleitung
Menge: 10,000 h

**02.15.0150 Gehölzrandschnitt**
Gehölzrand aus verschiedenen Gehölzen zur
Wegefreihaltung sauber geschnitten halten,
Schnittgut, sowie alle beschädigten und
abgestorbenen Pflanzenteile entfernen, Material laden
und zur Verwendung des AN abfahren.
Habitus der Gehölzhöhe und -breite nach Angabe der
Bauleitung, Höhe ca. 100 cm bis 150 cm,
Abrechnung nach geschnittenen Flächen.

Anzahl der Pflegegänge : 2 St.
Menge: 400,000 lfdm

#### Bauteil 02.16 SpPl Dennekamp (0235)

**02.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 153 m²
Menge: 153,000 m²

**02.16.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 153 m²
Menge: 459,000 m²

**02.16.0030 Natur- bzw. Betonsteinkante pflegen**
Natur- bzw. Betonsteinkante mechanisch oder von Hand
von pflanzlichem Bewuchs reinigen. Anfallendes Material
laden und zur Verwendung des AN abfahren. Wegebeläge
bzw. Fugen mit Brechsand 0/2 nachfugen, einschlämmen,
überschüssiges Material entfernen.
Ausführung in Teilflächen.
Abrechnung: nach Voraufmaß der bewachsenen Natur- bzw.
Betonsteinkanten.

2 Pflegegänge a 10 lfdm
Menge: 20,000 lfdm

**02.16.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**02.16.0050 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 300cm.
Abrechnung nach geschnittenen Flächen.

2 Heckenschnitte a 60 m²
Menge: 120,000 m²

**02.16.0060 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 10 lfdm
Menge: 30,000 lfdm

**02.16.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 21 m²
Menge: 1050,000 m²

**02.16.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 103 m²
Menge: 5150,000 m²

**02.16.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 114 m²
Menge: 5700,000 m²

**02.16.0100 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 53,70 m²
Menge: 2685,000 m²

**02.16.0110 Fallschutzmaterial Rheinsand**
Fallschutzmaterial
Rheinsand 0/2 liefern, abladen und höhengerecht einbaue
n, unter Beachtung der DIN EN 1176.
Abrechnung erfolgt nach Original-Lieferscheinen und Wie
gekarten.
Menge: 1,000 m³

**02.16.0120 Fallschutzmaterial Perlkies**
Fallschutzmaterial
Perlkies 2/8 liefern, abladen und höhengerecht einbauen
, unter Beachtung der DIN EN 1176.
Abrechnung erfolgt nach Original-Lieferscheinen und Wie
gekarten.
Menge: 1,000 m³

**02.16.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 699 m²
Menge: 6990,000 m²

**02.16.0140 Rasen- und Wegeflächen von Laub säubern**
Rasen- und Wegeflächen nach Beendigung des
Laubfalles von Laub und Unrat säubern, anfallendes
Material laden und zur Verwendung des AN abfahren.
Ausführung in Teilflächen. Ein Anspruch auf Bezahlung
besteht nur für die Flächen, die auf Anweisung des AG
gesäubert worden sind.

2 Pflegegänge a 1.071 m²
Menge: 2142,000 m²

**02.16.0150 Landschaftsgärtner*innen**
Einsatz von Mitarbeitenden im Garten- und Landschaftsba
u im Rahmen von Stundenlohnarbeiten, ausschließlich auf
 Anweisung der Bauleitung
Menge: 10,000 h

**02.16.0160 Arbeiter*innen und Helfer*innen**
Einsatz von Mitarbeitenden im Garten- und Landschaftsba
u im Rahmen von Stundenlohnarbeiten, ausschließlich auf
 Anweisung der Bauleitung
Menge: 10,000 h

**02.16.0170 Wassergebundene Wegedecke pflegen**
Wassergebundene Wegedecke mechanisch von pflanzlichem B
ewuchs reinigen. Anfallendes Material laden und zur Ver
wendung des AN abfahren.Teilflächen bei Bedarf mit zu l
ieferndem Dolomitbrechsand,Körnung: 0/5mm,Farbe: wie vo
rhanden,andecken. Wegedecke nach Pflegegang unter Wasse
rzugabe abwalzen. Ausführung in Teilflächen.
Abrechnung: nach Voraufmaß der bewachsenen Flächen.

2 Pflegegänge a 229 m²
Menge: 458,000 m²

#### Bauteil 02.17 Bolzplatz Dennekamp (0236)

**02.17.0010 Wegeflächen von Laub säubern**
Wegeflächen nach Beendigung des
Laubfalles von Laub und Unrat säubern, anfallendes
Material laden und zur Verwendung des AN abfahren.
Ausführung in Teilflächen. Ein Anspruch auf Bezahlung
besteht nur für die Flächen, die auf Anweisung des AG
gesäubert worden sind.

2 Pflegegänge a 350 m²
Menge: 700,000 m²

**02.17.0020 Wassergebundene Wegedecke pflegen**
Wassergebundene Wegedecke mechanisch von pflanzlichem B
ewuchs reinigen. Anfallendes Material laden und zur Ver
wendung des AN abfahren.Teilflächen bei Bedarf mit zu l
ieferndem Dolomitbrechsand,Körnung: 0/5mm,Farbe: wie vo
rhanden,andecken. Wegedecke nach Pflegegang unter Wasse
rzugabe abwalzen. Ausführung in Teilflächen.
Abrechnung: nach Voraufmaß der bewachsenen Flächen.

2 Pflegegänge a 350 m²
Menge: 700,000 m²

**02.17.0030 Bolzplatz säubern**
Bolzplatz säubern, einschließlich der Wegefläche, sowie
 der Ausstattungsgegenstände, pflanzlichen Bewuchs und
Unrat entfernen.Ausführungen wöchentlich, sowie zusätzl
ich auf Anweisung des AG.Incl.kompletter Laubentfernung
 zum Ende des Pflegejahres.
Anfallender Unrat wird Eigentumes des AN und ist zu bes
eitigen.

50 Pflegegänge a 100 m²
Menge: 5000,000 m²

**02.17.0040 Landschaftsgärtner*innen**
Einsatz von Mitarbeitenden im Garten- und Landschaftsba
u im Rahmen von Stundenlohnarbeiten, ausschließlich auf
 Anweisung der Bauleitung
Menge: 10,000 h

**02.17.0050 Arbeiter*innen und Helfer*innen**
Einsatz von Mitarbeitenden im Garten- und Landschaftsba
u im Rahmen von Stundenlohnarbeiten, ausschließlich auf
 Anweisung der Bauleitung
Menge: 10,000 h

#### Bauteil 02.18 SpPl Föhrenkamp (0250)

**02.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 125 m²
Menge: 125,000 m²

**02.18.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 125 m²
Menge: 375,000 m²

**02.18.0030 Pflasterfläche pflegen**
Befestigte Flächen aus Betonsteinpflaster oder -platten
,
bzw. Natursteinpflaster oder -platten, mechanisch oder
von Hand von pflanzlichem Bewuchs reinigen.Anfallendes
Material laden und zur Verwendung des AN abfahren.
Wegebeläge mit Brechsand 0/2 nachfugen bzw. einschlämme
n.
Überschüssiges Material entfernen und abfahren.
Ausführung in Teilflächen.
Abrechnung: nach Voraufmaß der bewachsenen Flächen.

2 Pflegegänge a 77 m²
Menge: 154,000 m²

**02.18.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 8 m²
Menge: 400,000 m²

**02.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 38 m²
Menge: 1900,000 m²

**02.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**02.18.0070 Fallschutzmaterial Rheinsand**
Fallschutzmaterial
Rheinsand 0/2 liefern, abladen und höhengerecht einbaue
n, unter Beachtung der DIN EN 1176.
Abrechnung erfolgt nach Original-Lieferscheinen und Wie
gekarten.
Menge: 1,000 m³

**02.18.0080 Fallschutzmaterial Perlkies**
Fallschutzmaterial
Perlkies 2/8 liefern, abladen und höhengerecht einbauen
, unter Beachtung der DIN EN 1176.
Abrechnung erfolgt nach Original-Lieferscheinen und Wie
gekarten.
Menge: 1,000 m³

**02.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  74 m²
Menge: 740,000 m²

**02.18.0100 Rasen- und Wegeflächen von Laub säubern**
Rasen- und Wegeflächen nach Beendigung des
Laubfalles von Laub und Unrat säubern, anfallendes
Material laden und zur Verwendung des AN abfahren.
Ausführung in Teilflächen. Ein Anspruch auf Bezahlung
besteht nur für die Flächen, die auf Anweisung des AG
gesäubert worden sind.

2 Pflegegänge a 151 m²
Menge: 302,000 m²

**02.18.0110 Landschaftsgärtner*innen**
Einsatz von Mitarbeitenden im Garten- und Landschaftsba
u im Rahmen von Stundenlohnarbeiten, ausschließlich auf
 Anweisung der Bauleitung
Menge: 10,000 h

**02.18.0120 Arbeiter*innen und Helfer*innen**
Einsatz von Mitarbeitenden im Garten- und Landschaftsba
u im Rahmen von Stundenlohnarbeiten, ausschließlich auf
 Anweisung der Bauleitung
Menge: 10,000 h

**02.18.0130 Natur- bzw. Betonsteinkante pflegen**
Natur- bzw. Betonsteinkante mechanisch oder von Hand
von pflanzlichem Bewuchs reinigen. Anfallendes Material
laden und zur Verwendung des AN abfahren. Wegebeläge
bzw. Fugen mit Brechsand 0/2 nachfugen, einschlämmen,
überschüssiges Material entfernen.
Ausführung in Teilflächen.
Abrechnung: nach Voraufmaß der bewachsenen Natur- bzw.
Betonsteinkanten.

2 Pflegegänge a 10 lfdm
Menge: 20,000 lfdm

#### Bauteil 02.19 SpPl Weißdornbogen (0259)

**02.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.191 m²
Menge: 2191,000 m²

**02.19.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.191 m²
Menge: 6573,000 m²

**02.19.0030 Wassergebundene Wegedecke pflegen**
Wassergebundene Wegedecke mechanisch von pflanzlichem B
ewuchs reinigen. Anfallendes Material laden und zur Ver
wendung des AN abfahren.Teilflächen bei Bedarf mit zu l
ieferndem Dolomitbrechsand,Körnung: 0/5mm,Farbe: wie vo
rhanden,andecken. Wegedecke nach Pflegegang unter Wasse
rzugabe abwalzen. Ausführung in Teilflächen.
Abrechnung: nach Voraufmaß der bewachsenen Flächen.

2 Pflegegänge a 1.495 m²
Menge: 2990,000 m²

**02.19.0040 Natur- bzw. Betonsteinkante pflegen**
Natur- bzw. Betonsteinkante mechanisch oder von Hand
von pflanzlichem Bewuchs reinigen. Anfallendes Material
laden und zur Verwendung des AN abfahren. Wegebeläge
bzw. Fugen mit Brechsand 0/2 nachfugen, einschlämmen,
überschüssiges Material entfernen.
Ausführung in Teilflächen.
Abrechnung: nach Voraufmaß der bewachsenen Natur- bzw.
Betonsteinkanten.

2 Pflegegänge a 480 lfm
Menge: 960,000 lfdm

**02.19.0050 Pflasterfläche pflegen**
Befestigte Flächen aus Betonsteinpflaster oder -platten
,
bzw. Natursteinpflaster oder -platten, mechanisch oder
von Hand von pflanzlichem Bewuchs reinigen.Anfallendes
Material laden und zur Verwendung des AN abfahren.
Wegebeläge mit Brechsand 0/2 nachfugen bzw. einschlämme
n.
Überschüssiges Material entfernen und abfahren.
Ausführung in Teilflächen.
Abrechnung: nach Voraufmaß der bewachsenen Flächen.

2 Pflegegänge a 591 m²
Menge: 1182,000 m²

**02.19.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 96 m²
Menge: 4800,000 m²

**02.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 44 m²
Menge: 2200,000 m²

**02.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28,20 m²
Menge: 1410,000 m²

**02.19.0090 Fallschutzmaterial Rheinsand**
Fallschutzmaterial
Rheinsand 0/2 liefern, abladen und höhengerecht einbaue
n, unter Beachtung der DIN EN 1176.
Abrechnung erfolgt nach Original-Lieferscheinen und Wie
gekarten.
Menge: 1,000 m³

**02.19.0100 Fallschutzmaterial Perlkies**
Fallschutzmaterial
Perlkies 2/8 liefern, abladen und höhengerecht einbauen
, unter Beachtung der DIN EN 1176.
Abrechnung erfolgt nach Original-Lieferscheinen und Wie
gekarten.
Menge: 1,000 m³

**02.19.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.055 m²
Menge: 10550,000 m²

**02.19.0120 Rasen- und Wegeflächen von Laub säubern**
Rasen- und Wegeflächen nach Beendigung des
Laubfalles von Laub und Unrat säubern, anfallendes
Material laden und zur Verwendung des AN abfahren.
Ausführung in Teilflächen. Ein Anspruch auf Bezahlung
besteht nur für die Flächen, die auf Anweisung des AG
gesäubert worden sind.

2 Pflegegänge a 3.141 m²
Menge: 6282,000 m²

**02.19.0130 Landschaftsgärtner*innen**
Einsatz von Mitarbeitenden im Garten- und Landschaftsba
u im Rahmen von Stundenlohnarbeiten, ausschließlich auf
 Anweisung der Bauleitung
Menge: 10,000 h

**02.19.0140 Arbeiter*innen und Helfer*innen**
Einsatz von Mitarbeitenden im Garten- und Landschaftsba
u im Rahmen von Stundenlohnarbeiten, ausschließlich auf
 Anweisung der Bauleitung
Menge: 10,000 h

**02.19.0150 Gehölzrandschnitt**
Gehölzrand aus verschiedenen Gehölzen zur
Wegefreihaltung sauber geschnitten halten,
Schnittgut, sowie alle beschädigten und
abgestorbenen Pflanzenteile entfernen, Material laden
und zur Verwendung des AN abfahren.
Habitus der Gehölzhöhe und -breite nach Angabe der
Bauleitung, Höhe ca. 100 cm bis 150 cm,
Abrechnung nach geschnittenen Flächen.

Anzahl der Pflegegänge : 2 St.
Menge: 400,000 lfdm

#### Bauteil 02.20 Bolzplatz Weissdornbogen (258)

**02.20.0010 Wegeflächen von Laub säubern**
Wegeflächen nach Beendigung des
Laubfalles von Laub und Unrat säubern, anfallendes
Material laden und zur Verwendung des AN abfahren.
Ausführung in Teilflächen. Ein Anspruch auf Bezahlung
besteht nur für die Flächen, die auf Anweisung des AG
gesäubert worden sind.

2 Pflegegänge a 495 m²
Menge: 990,000 m²

**02.20.0020 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 149 m²
Menge: 1490,000 m²

**02.20.0030 Wassergebundene Wegedecke pflegen**
Wassergebundene Wegedecke mechanisch von pflanzlichem B
ewuchs reinigen. Anfallendes Material laden und zur Ver
wendung des AN abfahren.Teilflächen bei Bedarf mit zu l
ieferndem Dolomitbrechsand,Körnung: 0/5mm,Farbe: wie vo
rhanden,andecken. Wegedecke nach Pflegegang unter Wasse
rzugabe abwalzen. Ausführung in Teilflächen.
Abrechnung: nach Voraufmaß der bewachsenen Flächen.

2 Pflegegänge a 495 m²
Menge: 990,000 m²

**02.20.0040 Bolzplatz säubern**
Bolzplatz säubern, einschließlich der Wegefläche, sowie
 der Ausstattungsgegenstände, pflanzlichen Bewuchs und
Unrat entfernen.Ausführungen wöchentlich, sowie zusätzl
ich auf Anweisung des AG.Incl.kompletter Laubentfernung
 zum Ende des Pflegejahres.
Anfallender Unrat wird Eigentumes des AN und ist zu bes
eitigen.

50 Pflegegänge a 495 m²
Menge: 24750,000 m²

**02.20.0050 Gehölzrandschnitt**
Gehölzrand aus verschiedenen Gehölzen zur
Wegefreihaltung sauber geschnitten halten,
Schnittgut, sowie alle beschädigten und
abgestorbenen Pflanzenteile entfernen, Material laden
und zur Verwendung des AN abfahren.
Habitus der Gehölzhöhe und -breite nach Angabe der
Bauleitung, Höhe ca. 100 cm bis 150 cm,
Abrechnung nach geschnittenen Flächen.

Anzahl der Pflegegänge : 2 St.
Menge: 400,000 lfdm

**02.20.0060 Landschaftsgärtner*innen**
Einsatz von Mitarbeitenden im Garten- und Landschaftsba
u im Rahmen von Stundenlohnarbeiten, ausschließlich auf
 Anweisung der Bauleitung
Menge: 10,000 h

**02.20.0070 Arbeiter*innen und Helfer*innen**
Einsatz von Mitarbeitenden im Garten- und Landschaftsba
u im Rahmen von Stundenlohnarbeiten, ausschließlich auf
 Anweisung der Bauleitung
Menge: 10,000 h

#### Bauteil 02.21 SpPl Rotdornbogen (0260)

**02.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 117 m²
Menge: 117,000 m²

**02.21.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 117 m²
Menge: 351,000 m²

**02.21.0030 Pflasterfläche pflegen**
Befestigte Flächen aus Betonsteinpflaster oder -platten
,
bzw. Natursteinpflaster oder -platten, mechanisch oder
von Hand von pflanzlichem Bewuchs reinigen.Anfallendes
Material laden und zur Verwendung des AN abfahren.
Wegebeläge mit Brechsand 0/2 nachfugen bzw. einschlämme
n.
Überschüssiges Material entfernen und abfahren.
Ausführung in Teilflächen.
Abrechnung: nach Voraufmaß der bewachsenen Flächen.

2 Pflegegänge a 103 m²
Menge: 206,000 m²

**02.21.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 6 m²
Menge: 300,000 m²

**02.21.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 36,10 m²
Menge: 1805,000 m²

**02.21.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**02.21.0070 Fallschutzmaterial Rheinsand**
Fallschutzmaterial
Rheinsand 0/2 liefern, abladen und höhengerecht einbaue
n, unter Beachtung der DIN EN 1176.
Abrechnung erfolgt nach Original-Lieferscheinen und Wie
gekarten.
Menge: 1,000 m³

**02.21.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  66 m²
Menge: 660,000 m²

**02.21.0090 Rasen- und Wegeflächen von Laub säubern**
Rasen- und Wegeflächen nach Beendigung des
Laubfalles von Laub und Unrat säubern, anfallendes
Material laden und zur Verwendung des AN abfahren.
Ausführung in Teilflächen. Ein Anspruch auf Bezahlung
besteht nur für die Flächen, die auf Anweisung des AG
gesäubert worden sind.

2 Pflegegänge a 169 m²
Menge: 338,000 m²

**02.21.0100 Landschaftsgärtner*innen**
Einsatz von Mitarbeitenden im Garten- und Landschaftsba
u im Rahmen von Stundenlohnarbeiten, ausschließlich auf
 Anweisung der Bauleitung
Menge: 10,000 h

**02.21.0110 Arbeiter*innen und Helfer*innen**
Einsatz von Mitarbeitenden im Garten- und Landschaftsba
u im Rahmen von Stundenlohnarbeiten, ausschließlich auf
 Anweisung der Bauleitung
Menge: 10,000 h

**02.21.0120 Natur- bzw. Betonsteinkante pflegen**
Natur- bzw. Betonsteinkante mechanisch oder von Hand
von pflanzlichem Bewuchs reinigen. Anfallendes Material
laden und zur Verwendung des AN abfahren. Wegebeläge
bzw. Fugen mit Brechsand 0/2 nachfugen, einschlämmen,
überschüssiges Material entfernen.
Ausführung in Teilflächen.
Abrechnung: nach Voraufmaß der bewachsenen Natur- bzw.
Betonsteinkanten.

2 Pflegegänge a 100 lfm
Menge: 200,000 lfdm

**02.21.0130 Gehölzrandschnitt**
Gehölzrand aus verschiedenen Gehölzen zur
Wegefreihaltung sauber geschnitten halten,
Schnittgut, sowie alle beschädigten und
abgestorbenen Pflanzenteile entfernen, Material laden
und zur Verwendung des AN abfahren.
Habitus der Gehölzhöhe und -breite nach Angabe der
Bauleitung, Höhe ca. 100 cm bis 150 cm,
Abrechnung nach geschnittenen Flächen.

Anzahl der Pflegegänge : 2 St.
Menge: 200,000 lfdm

#### Bauteil 02.22 SpPl Markscheider Hof (0264)

**02.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 149 m²
Menge: 149,000 m²

**02.22.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 149 m²
Menge: 447,000 m²

**02.22.0030 Wassergebundene Wegedecke pflegen**
Wassergebundene Wegedecke mechanisch von pflanzlichem B
ewuchs reinigen. Anfallendes Material laden und zur Ver
wendung des AN abfahren.Teilflächen bei Bedarf mit zu l
ieferndem Dolomitbrechsand,Körnung: 0/5mm,Farbe: wie vo
rhanden,andecken. Wegedecke nach Pflegegang unter Wasse
rzugabe abwalzen. Ausführung in Teilflächen.
Abrechnung: nach Voraufmaß der bewachsenen Flächen.

2 Pflegegänge a 316 m²
Menge: 632,000 m²

**02.22.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**02.22.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 271 m²
Menge: 13550,000 m²

**02.22.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 134 m²
Menge: 6700,000 m²

**02.22.0070 Unterhaltungspflege an Fallschutzflächen auf Spielplätzen. Mulchfläche n.**
Unterhaltungspflege an Fallschutzflächen auf Spielplätz
en.
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 142 m²
Menge: 7100,000 m²

**02.22.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,20 m²
Menge: 710,000 m²

**02.22.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 60 m²
Menge: 3000,000 m²

**02.22.0100 Fallschutzmaterial Rheinsand**
Fallschutzmaterial
Rheinsand 0/2 liefern, abladen und höhengerecht einbaue
n, unter Beachtung der DIN EN 1176.
Abrechnung erfolgt nach Original-Lieferscheinen und Wie
gekarten.
Menge: 1,000 m³

**02.22.0110 Fallschutzmaterial Perlkies**
Fallschutzmaterial
Perlkies 2/8 liefern, abladen und höhengerecht einbauen
, unter Beachtung der DIN EN 1176.
Abrechnung erfolgt nach Original-Lieferscheinen und Wie
gekarten.
Menge: 1,000 m³

**02.22.0120 Fallschutzmaterial Rindenmulch**
Fallschutzmaterial, bestehend aus
70 % Rindenmulch 0/40mm mit 30% Holzhackschnitzel 20/40
mm,  bauseits gestellt liefern, abladen und einbauen un
ter Beachtung der DIN EN 1176.

  Das Material ist am Lager
platz, Zeppelinstr.132 in Mülheim an der Ruhr zu laden
und zum Einbauort zu transportieren. Ein Ladegerät ist
nach Absprache mit dem AG vor Ort zum beladen. Transpor
twege bis 9 km innerhalb der Stadt sind zu berücksichti
gen. Die Arbeiten erfolgen ausdrücklich nach vorheriger
 Absprache mit dem AG.  Abr
echnung nach Kastenmaß.
Menge: 1,000 m³

**02.22.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.966 m²
Menge: 19660,000 m²

**02.22.0140 Rasen- und Wegeflächen von Laub säubern**
Rasen- und Wegeflächen nach Beendigung des
Laubfalles von Laub und Unrat säubern, anfallendes
Material laden und zur Verwendung des AN abfahren.
Ausführung in Teilflächen. Ein Anspruch auf Bezahlung
besteht nur für die Flächen, die auf Anweisung des AG
gesäubert worden sind.

2 Pflegegänge a 2.425 m²
Menge: 4850,000 m²

**02.22.0150 Landschaftsgärtner*innen**
Einsatz von Mitarbeitenden im Garten- und Landschaftsba
u im Rahmen von Stundenlohnarbeiten, ausschließlich auf
 Anweisung der Bauleitung
Menge: 10,000 h

**02.22.0160 Arbeiter*innen und Helfer*innen**
Einsatz von Mitarbeitenden im Garten- und Landschaftsba
u im Rahmen von Stundenlohnarbeiten, ausschließlich auf
 Anweisung der Bauleitung
Menge: 10,000 h

**02.22.0170 Natur- bzw. Betonsteinkante pflegen**
Natur- bzw. Betonsteinkante mechanisch oder von Hand
von pflanzlichem Bewuchs reinigen. Anfallendes Material
laden und zur Verwendung des AN abfahren. Wegebeläge
bzw. Fugen mit Brechsand 0/2 nachfugen, einschlämmen,
überschüssiges Material entfernen.
Ausführung in Teilflächen.
Abrechnung: nach Voraufmaß der bewachsenen Natur- bzw.
Betonsteinkanten.

2 Pflegegänge a 10 lfm
Menge: 20,000 lfdm

**02.22.0180 Gehölzrandschnitt**
Gehölzrand aus verschiedenen Gehölzen zur
Wegefreihaltung sauber geschnitten halten,
Schnittgut, sowie alle beschädigten und
abgestorbenen Pflanzenteile entfernen, Material laden
und zur Verwendung des AN abfahren.
Habitus der Gehölzhöhe und -breite nach Angabe der
Bauleitung, Höhe ca. 100 cm bis 150 cm,
Abrechnung nach geschnittenen Flächen.

Anzahl der Pflegegänge : 2 St.
Menge: 400,000 lfdm

#### Bauteil 02.23 SpPl Sachsensiedlung (0271)

**02.23.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 264 m²
Menge: 264,000 m²

**02.23.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 264 m²
Menge: 792,000 m²

**02.23.0030 Wassergebundene Wegedecke pflegen**
Wassergebundene Wegedecke mechanisch von pflanzlichem B
ewuchs reinigen. Anfallendes Material laden und zur Ver
wendung des AN abfahren.Teilflächen bei Bedarf mit zu l
ieferndem Dolomitbrechsand,Körnung: 0/5mm,Farbe: wie vo
rhanden,andecken. Wegedecke nach Pflegegang unter Wasse
rzugabe abwalzen. Ausführung in Teilflächen.
Abrechnung: nach Voraufmaß der bewachsenen Flächen.

2 Pflegegänge a 154 m²
Menge: 308,000 m²

**02.23.0040 Natur- bzw. Betonsteinkante pflegen**
Natur- bzw. Betonsteinkante mechanisch oder von Hand
von pflanzlichem Bewuchs reinigen. Anfallendes Material
laden und zur Verwendung des AN abfahren. Wegebeläge
bzw. Fugen mit Brechsand 0/2 nachfugen, einschlämmen,
überschüssiges Material entfernen.
Ausführung in Teilflächen.
Abrechnung: nach Voraufmaß der bewachsenen Natur- bzw.
Betonsteinkanten.

2 Pflegegänge a 10 lfm
Menge: 20,000 lfdm

**02.23.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23 m²
Menge: 1150,000 m²

**02.23.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 56 m²
Menge: 2800,000 m²

**02.23.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,80 m²
Menge: 1790,000 m²

**02.23.0080 Fallschutzmaterial Rheinsand**
Fallschutzmaterial
Rheinsand 0/2 liefern, abladen und höhengerecht einbaue
n, unter Beachtung der DIN EN 1176.
Abrechnung erfolgt nach Original-Lieferscheinen und Wie
gekarten.
Menge: 1,000 m³

**02.23.0090 Fallschutzmaterial Perlkies**
Fallschutzmaterial
Perlkies 2/8 liefern, abladen und höhengerecht einbauen
, unter Beachtung der DIN EN 1176.
Abrechnung erfolgt nach Original-Lieferscheinen und Wie
gekarten.
Menge: 1,000 m³

**02.23.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  224 m²
Menge: 2240,000 m²

**02.23.0110 Rasen- und Wegeflächen von Laub säubern**
Rasen- und Wegeflächen nach Beendigung des
Laubfalles von Laub und Unrat säubern, anfallendes
Material laden und zur Verwendung des AN abfahren.
Ausführung in Teilflächen. Ein Anspruch auf Bezahlung
besteht nur für die Flächen, die auf Anweisung des AG
gesäubert worden sind.

2 Pflegegänge a 378 m²
Menge: 756,000 m²

**02.23.0120 Landschaftsgärtner*innen**
Einsatz von Mitarbeitenden im Garten- und Landschaftsba
u im Rahmen von Stundenlohnarbeiten, ausschließlich auf
 Anweisung der Bauleitung
Menge: 10,000 h

**02.23.0130 Arbeiter*innen und Helfer*innen**
Einsatz von Mitarbeitenden im Garten- und Landschaftsba
u im Rahmen von Stundenlohnarbeiten, ausschließlich auf
 Anweisung der Bauleitung
Menge: 10,000 h

**02.23.0140 Gehölzrandschnitt**
Gehölzrand aus verschiedenen Gehölzen zur
Wegefreihaltung sauber geschnitten halten,
Schnittgut, sowie alle beschädigten und
abgestorbenen Pflanzenteile entfernen, Material laden
und zur Verwendung des AN abfahren.
Habitus der Gehölzhöhe und -breite nach Angabe der
Bauleitung, Höhe ca. 100 cm bis 150 cm,
Abrechnung nach geschnittenen Flächen.

Anzahl der Pflegegänge : 2 St.
Menge: 400,000 lfdm

#### Bauteil 02.24 SpPl Oemberg (0272) inkl. Bolzplatz (105

**02.24.0010 Wassergebundene Wegedecke pflegen**
Wassergebundene Wegedecke mechanisch von pflanzlichem B
ewuchs reinigen. Anfallendes Material laden und zur Ver
wendung des AN abfahren.Teilflächen bei Bedarf mit zu l
ieferndem Dolomitbrechsand,Körnung: 0/5mm,Farbe: wie vo
rhanden,andecken. Wegedecke nach Pflegegang unter Wasse
rzugabe abwalzen. Ausführung in Teilflächen.
Abrechnung: nach Voraufmaß der bewachsenen Flächen.

2 Pflegegänge a 99 m²
Menge: 198,000 m²

**02.24.0020 Natur- bzw. Betonsteinkante pflegen**
Natur- bzw. Betonsteinkante mechanisch oder von Hand
von pflanzlichem Bewuchs reinigen. Anfallendes Material
laden und zur Verwendung des AN abfahren. Wegebeläge
bzw. Fugen mit Brechsand 0/2 nachfugen, einschlämmen,
überschüssiges Material entfernen.
Ausführung in Teilflächen.
Abrechnung: nach Voraufmaß der bewachsenen Natur- bzw.
Betonsteinkanten.

2 Pflegegänge a 125 lfm
Menge: 250,000 lfdm

**02.24.0030 Pflasterfläche pflegen**
Befestigte Flächen aus Betonsteinpflaster oder -platten
,
bzw. Natursteinpflaster oder -platten, mechanisch oder
von Hand von pflanzlichem Bewuchs reinigen.Anfallendes
Material laden und zur Verwendung des AN abfahren.
Wegebeläge mit Brechsand 0/2 nachfugen bzw. einschlämme
n.
Überschüssiges Material entfernen und abfahren.
Ausführung in Teilflächen.
Abrechnung: nach Voraufmaß der bewachsenen Flächen.

2 Pflegegänge a 29 m²
Menge: 58,000 m²

**02.24.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 226 m²
Menge: 452,000 m²

**02.24.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 247 m²
Menge: 12350,000 m²

**02.24.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 118,80 m²
Menge: 5940,000 m²

**02.24.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**02.24.0080 Fallschutzmaterial Rheinsand**
Fallschutzmaterial
Rheinsand 0/2 liefern, abladen und höhengerecht einbaue
n, unter Beachtung der DIN EN 1176.
Abrechnung erfolgt nach Original-Lieferscheinen und Wie
gekarten.
Menge: 1,000 m³

**02.24.0090 Fallschutzmaterial Perlkies**
Fallschutzmaterial
Perlkies 2/8 liefern, abladen und höhengerecht einbauen
, unter Beachtung der DIN EN 1176.
Abrechnung erfolgt nach Original-Lieferscheinen und Wie
gekarten.
Menge: 1,000 m³

**02.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 4.376 m²
Menge: 43760,000 m²

**02.24.0110 Rasen- und Wegeflächen von Laub säubern**
Rasen- und Wegeflächen nach Beendigung des
Laubfalles von Laub und Unrat säubern, anfallendes
Material laden und zur Verwendung des AN abfahren.
Ausführung in Teilflächen. Ein Anspruch auf Bezahlung
besteht nur für die Flächen, die auf Anweisung des AG
gesäubert worden sind.

2 Pflegegänge a 4.504 m²
Menge: 9008,000 m²

**02.24.0120 Landschaftsgärtner*innen**
Einsatz von Mitarbeitenden im Garten- und Landschaftsba
u im Rahmen von Stundenlohnarbeiten, ausschließlich auf
 Anweisung der Bauleitung
Menge: 10,000 h

**02.24.0130 Arbeiter*innen und Helfer*innen**
Einsatz von Mitarbeitenden im Garten- und Landschaftsba
u im Rahmen von Stundenlohnarbeiten, ausschließlich auf
 Anweisung der Bauleitung
Menge: 10,000 h

**02.24.0140 Gehölzrandschnitt**
Gehölzrand aus verschiedenen Gehölzen zur
Wegefreihaltung sauber geschnitten halten,
Schnittgut, sowie alle beschädigten und
abgestorbenen Pflanzenteile entfernen, Material laden
und zur Verwendung des AN abfahren.
Habitus der Gehölzhöhe und -breite nach Angabe der
Bauleitung, Höhe ca. 100 cm bis 150 cm,
Abrechnung nach geschnittenen Flächen.

Anzahl der Pflegegänge : 2 St.
Menge: 400,000 lfdm

#### Bauteil 02.25 SpPl Kieler Straße (0292)

**02.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 251 m²
Menge: 251,000 m²

**02.25.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 251 m²
Menge: 753,000 m²

**02.25.0030 Natur- bzw. Betonsteinkante pflegen**
Natur- bzw. Betonsteinkante mechanisch oder von Hand
von pflanzlichem Bewuchs reinigen. Anfallendes Material
laden und zur Verwendung des AN abfahren. Wegebeläge
bzw. Fugen mit Brechsand 0/2 nachfugen, einschlämmen,
überschüssiges Material entfernen.
Ausführung in Teilflächen.
Abrechnung: nach Voraufmaß der bewachsenen Natur- bzw.
Betonsteinkanten.

2 Pflegegänge a 60 lfm
Menge: 120,000 lfdm

**02.25.0040 Pflasterfläche pflegen**
Befestigte Flächen aus Betonsteinpflaster oder -platten
,
bzw. Natursteinpflaster oder -platten, mechanisch oder
von Hand von pflanzlichem Bewuchs reinigen.Anfallendes
Material laden und zur Verwendung des AN abfahren.
Wegebeläge mit Brechsand 0/2 nachfugen bzw. einschlämme
n.
Überschüssiges Material entfernen und abfahren.
Ausführung in Teilflächen.
Abrechnung: nach Voraufmaß der bewachsenen Flächen.

2 Pflegegänge a 20 m²
Menge: 40,000 m²

**02.25.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 127 m²
Menge: 6350,000 m²

**02.25.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 78 m²
Menge: 3900,000 m²

**02.25.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 138,50 m²
Menge: 6925,000 m²

**02.25.0080 Fallschutzmaterial Rheinsand**
Fallschutzmaterial
Rheinsand 0/2 liefern, abladen und höhengerecht einbaue
n, unter Beachtung der DIN EN 1176.
Abrechnung erfolgt nach Original-Lieferscheinen und Wie
gekarten.
Menge: 1,000 m³

**02.25.0090 Fallschutzmaterial Perlkies**
Fallschutzmaterial
Perlkies 2/8 liefern, abladen und höhengerecht einbauen
, unter Beachtung der DIN EN 1176.
Abrechnung erfolgt nach Original-Lieferscheinen und Wie
gekarten.
Menge: 1,000 m³

**02.25.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.363 m²
Menge: 13630,000 m²

**02.25.0110 Rasen- und Wegeflächen von Laub säubern**
Rasen- und Wegeflächen nach Beendigung des
Laubfalles von Laub und Unrat säubern, anfallendes
Material laden und zur Verwendung des AN abfahren.
Ausführung in Teilflächen. Ein Anspruch auf Bezahlung
besteht nur für die Flächen, die auf Anweisung des AG
gesäubert worden sind.

2 Pflegegänge a 1.383 m²
Menge: 2766,000 m²

**02.25.0120 Landschaftsgärtner*innen**
Einsatz von Mitarbeitenden im Garten- und Landschaftsba
u im Rahmen von Stundenlohnarbeiten, ausschließlich auf
 Anweisung der Bauleitung
Menge: 10,000 h

**02.25.0130 Arbeiter*innen und Helfer*innen**
Einsatz von Mitarbeitenden im Garten- und Landschaftsba
u im Rahmen von Stundenlohnarbeiten, ausschließlich auf
 Anweisung der Bauleitung
Menge: 10,000 h

**02.25.0140 Gehölzrandschnitt**
Gehölzrand aus verschiedenen Gehölzen zur
Wegefreihaltung sauber geschnitten halten,
Schnittgut, sowie alle beschädigten und
abgestorbenen Pflanzenteile entfernen, Material laden
und zur Verwendung des AN abfahren.
Habitus der Gehölzhöhe und -breite nach Angabe der
Bauleitung, Höhe ca. 100 cm bis 150 cm,
Abrechnung nach geschnittenen Flächen.

Anzahl der Pflegegänge : 2 St.
Menge: 400,000 lfdm

#### Bauteil 02.26 SpPl Luxemburger Allee (0955)

**02.26.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 240 m²
Menge: 240,000 m²

**02.26.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 240 m²
Menge: 720,000 m²

**02.26.0030 Natur- bzw. Betonsteinkante pflegen**
Natur- bzw. Betonsteinkante mechanisch oder von Hand
von pflanzlichem Bewuchs reinigen. Anfallendes Material
laden und zur Verwendung des AN abfahren. Wegebeläge
bzw. Fugen mit Brechsand 0/2 nachfugen, einschlämmen,
überschüssiges Material entfernen.
Ausführung in Teilflächen.
Abrechnung: nach Voraufmaß der bewachsenen Natur- bzw.
Betonsteinkanten.

2 Pflegegänge a 250 lfm
Menge: 500,000 lfdm

**02.26.0040 Pflasterfläche pflegen**
Befestigte Flächen aus Betonsteinpflaster oder -platten
,
bzw. Natursteinpflaster oder -platten, mechanisch oder
von Hand von pflanzlichem Bewuchs reinigen.Anfallendes
Material laden und zur Verwendung des AN abfahren.
Wegebeläge mit Brechsand 0/2 nachfugen bzw. einschlämme
n.
Überschüssiges Material entfernen und abfahren.
Ausführung in Teilflächen.
Abrechnung: nach Voraufmaß der bewachsenen Flächen.

2 Pflegegänge a 633 m²
Menge: 1266,000 m²

**02.26.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**02.26.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 28 m²
Menge: 1400,000 m²

**02.26.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,10 m²
Menge: 2205,000 m²

**02.26.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,30 m²
Menge: 565,000 m²

**02.26.0090 Fallschutzmaterial Rheinsand**
Fallschutzmaterial
Rheinsand 0/2 liefern, abladen und höhengerecht einbaue
n, unter Beachtung der DIN EN 1176.
Abrechnung erfolgt nach Original-Lieferscheinen und Wie
gekarten.
Menge: 1,000 m³

**02.26.0100 Fallschutzmaterial Perlkies**
Fallschutzmaterial
Perlkies 2/8 liefern, abladen und höhengerecht einbauen
, unter Beachtung der DIN EN 1176.
Abrechnung erfolgt nach Original-Lieferscheinen und Wie
gekarten.
Menge: 1,000 m³

**02.26.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  129 m²
Menge: 1290,000 m²

**02.26.0120 Rasen- und Wegeflächen von Laub säubern**
Rasen- und Wegeflächen nach Beendigung des
Laubfalles von Laub und Unrat säubern, anfallendes
Material laden und zur Verwendung des AN abfahren.
Ausführung in Teilflächen. Ein Anspruch auf Bezahlung
besteht nur für die Flächen, die auf Anweisung des AG
gesäubert worden sind.

2 Pflegegänge a 762 m²
Menge: 1524,000 m²

**02.26.0130 Landschaftsgärtner*innen**
Einsatz von Mitarbeitenden im Garten- und Landschaftsba
u im Rahmen von Stundenlohnarbeiten, ausschließlich auf
 Anweisung der Bauleitung
Menge: 10,000 h

**02.26.0140 Arbeiter*innen und Helfer*innen**
Einsatz von Mitarbeitenden im Garten- und Landschaftsba
u im Rahmen von Stundenlohnarbeiten, ausschließlich auf
 Anweisung der Bauleitung
Menge: 10,000 h

**02.26.0150 Gehölzrandschnitt**
Gehölzrand aus verschiedenen Gehölzen zur
Wegefreihaltung sauber geschnitten halten,
Schnittgut, sowie alle beschädigten und
abgestorbenen Pflanzenteile entfernen, Material laden
und zur Verwendung des AN abfahren.
Habitus der Gehölzhöhe und -breite nach Angabe der
Bauleitung, Höhe ca. 100 cm bis 150 cm,
Abrechnung nach geschnittenen Flächen.

Anzahl der Pflegegänge : 2 St.
Menge: 400,000 lfdm

#### Bauteil 02.27 SpPl Alexander-Wiedenhoff-Straße (1120)

**02.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 15 m²
Menge: 15,000 m²

**02.27.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 15 m²
Menge: 45,000 m²

**02.27.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 180cm.
Abrechnung nach geschnittenen Flächen.

2 Heckenschnitte a 110 m²
Menge: 220,000 m²

**02.27.0040 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 27,50 lfdm
Menge: 82,500 lfdm

**02.27.0050 Natur- bzw. Betonsteinkante pflegen**
Natur- bzw. Betonsteinkante mechanisch oder von Hand
von pflanzlichem Bewuchs reinigen. Anfallendes Material
laden und zur Verwendung des AN abfahren. Wegebeläge
bzw. Fugen mit Brechsand 0/2 nachfugen, einschlämmen,
überschüssiges Material entfernen.
Ausführung in Teilflächen.
Abrechnung: nach Voraufmaß der bewachsenen Natur- bzw.
Betonsteinkanten.

2 Pflegegänge a 100 lfm
Menge: 200,000 lfdm

**02.27.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**02.27.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 37 m²
Menge: 1850,000 m²

**02.27.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 283 m²
Menge: 14150,000 m²

**02.27.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 10,90 m²
Menge: 545,000 m²

**02.27.0100 Fallschutzmaterial Rheinsand**
Fallschutzmaterial
Rheinsand 0/2 liefern, abladen und höhengerecht einbaue
n, unter Beachtung der DIN EN 1176.
Abrechnung erfolgt nach Original-Lieferscheinen und Wie
gekarten.
Menge: 1,000 m³

**02.27.0110 Fallschutzmaterial Perlkies**
Fallschutzmaterial
Perlkies 2/8 liefern, abladen und höhengerecht einbauen
, unter Beachtung der DIN EN 1176.
Abrechnung erfolgt nach Original-Lieferscheinen und Wie
gekarten.
Menge: 1,000 m³

**02.27.0120 Rasen mähen**
Rasenflächen mähen. Wuchshöhe 5 bis 8 cm. Schnitthöhe 3
 cm.Schnittfolge unter Beachtung der Wuchshöhe bei Beda
rf wöchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 709 m²
Menge: 7090,000 m²

**02.27.0130 Rasen und Wegeflächen von Laub säubern**
Rasenflächen und Wegeflächen in der Anliegerpflicht um
den Spielplatz außen,
nach Beendigung des Laubfalles von Laub und Unrat säube
rn, anfallendes Material laden und zur Verwendung des A
N abfahren.
Ausführung in Teilflächen. Ein Anspruch auf Bezahlung
besteht nur für die Flächen, die auf Anweisung des AG
gesäubert worden sind.

2 Pflegegänge a 810 m²
Menge: 1620,000 m²

**02.27.0140 Landschaftsgärtner*innen**
Einsatz von Mitarbeitenden im Garten- und Landschaftsba
u im Rahmen von Stundenlohnarbeiten, ausschließlich auf
 Anweisung der Bauleitung
Menge: 10,000 h

**02.27.0150 Arbeiter*innen und Helfer*innen**
Einsatz von Mitarbeitenden im Garten- und Landschaftsba
u im Rahmen von Stundenlohnarbeiten, ausschließlich auf
 Anweisung der Bauleitung
Menge: 10,000 h

**02.27.0160 Wassergebundene Wegedecke pflegen**
Wassergebundene Wegedecke mechanisch von pflanzlichem B
ewuchs reinigen. Anfallendes Material laden und zur Ver
wendung des AN abfahren.Teilflächen bei Bedarf mit zu l
ieferndem Dolomitbrechsand,Körnung: 0/5mm,Farbe: wie vo
rhanden,andecken. Wegedecke nach Pflegegang unter Wasse
rzugabe abwalzen. Ausführung in Teilflächen.
Abrechnung: nach Voraufmaß der bewachsenen Flächen.

2 Pflegegänge a 87 m²
Menge: 174,000 m²

**02.27.0170 Gehölzrandschnitt**
Gehölzrand aus verschiedenen Gehölzen zur
Wegefreihaltung sauber geschnitten halten,
Schnittgut, sowie alle beschädigten und
abgestorbenen Pflanzenteile entfernen, Material laden
und zur Verwendung des AN abfahren.
Habitus der Gehölzhöhe und -breite nach Angabe der
Bauleitung, Höhe ca. 100 cm bis 150 cm,
Abrechnung nach geschnittenen Flächen.

Anzahl der Pflegegänge : 2 St.
Menge: 20,000 lfdm

#### Bauteil 02.28 GA Winsterstraße (1211)

**02.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 146 m²
Menge: 146,000 m²

**02.28.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 146 m²
Menge: 438,000 m²

**02.28.0030 Pflasterfläche pflegen**
Befestigte Flächen aus Betonsteinpflaster oder -platten
,
bzw. Natursteinpflaster oder -platten, mechanisch oder
von Hand von pflanzlichem Bewuchs reinigen.Anfallendes
Material laden und zur Verwendung des AN abfahren.
Wegebeläge mit Brechsand 0/2 nachfugen bzw. einschlämme
n.
Überschüssiges Material entfernen und abfahren.
Ausführung in Teilflächen.
Abrechnung: nach Voraufmaß der bewachsenen Flächen.

2 Pflegegänge a 53 m²
Menge: 106,000 m²

**02.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  500 m²
Menge: 5000,000 m²

**02.28.0050 Rasen- und Wegeflächen von Laub säubern**
Rasen- und Wegeflächen nach Beendigung des
Laubfalles von Laub und Unrat säubern, anfallendes
Material laden und zur Verwendung des AN abfahren.
Ausführung in Teilflächen. Ein Anspruch auf Bezahlung
besteht nur für die Flächen, die auf Anweisung des AG
gesäubert worden sind.

2 Pflegegänge a 553 m²
Menge: 1106,000 m²

**02.28.0060 Landschaftsgärtner*innen**
Einsatz von Mitarbeitenden im Garten- und Landschaftsba
u im Rahmen von Stundenlohnarbeiten, ausschließlich auf
 Anweisung der Bauleitung
Menge: 10,000 h

**02.28.0070 Arbeiter*innen und Helfer*innen**
Einsatz von Mitarbeitenden im Garten- und Landschaftsba
u im Rahmen von Stundenlohnarbeiten, ausschließlich auf
 Anweisung der Bauleitung
Menge: 10,000 h

**02.28.0080 Natur- bzw. Betonsteinkante pflegen**
Natur- bzw. Betonsteinkante mechanisch oder von Hand
von pflanzlichem Bewuchs reinigen. Anfallendes Material
laden und zur Verwendung des AN abfahren. Wegebeläge
bzw. Fugen mit Brechsand 0/2 nachfugen, einschlämmen,
überschüssiges Material entfernen.
Ausführung in Teilflächen.
Abrechnung: nach Voraufmaß der bewachsenen Natur- bzw.
Betonsteinkanten.

2 Pflegegänge a 10 lfm
Menge: 20,000 lfdm

**02.28.0090 Gehölzrandschnitt**
Gehölzrand aus verschiedenen Gehölzen zur
Wegefreihaltung sauber geschnitten halten,
Schnittgut, sowie alle beschädigten und
abgestorbenen Pflanzenteile entfernen, Material laden
und zur Verwendung des AN abfahren.
Habitus der Gehölzhöhe und -breite nach Angabe der
Bauleitung, Höhe ca. 100 cm bis 150 cm,
Abrechnung nach geschnittenen Flächen.

Anzahl der Pflegegänge : 2 St.
Menge: 100,000 lfdm

#### Bauteil 02.29 Brachfläche Fängerweg (1273)

**02.29.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 290 m²
Menge: 2900,000 m²

**02.29.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.540 m²
Menge: 1540,000 m²

**02.29.0030 Rasen- und Wegeflächen von Laub säubern**
Rasen- und Wegeflächen nach Beendigung des
Laubfalles von Laub und Unrat säubern, anfallendes
Material laden und zur Verwendung des AN abfahren.
Ausführung in Teilflächen. Ein Anspruch auf Bezahlung
besteht nur für die Flächen, die auf Anweisung des AG
gesäubert worden sind.

2 Pflegegänge a 1.830 m²
Menge: 3660,000 m²

**02.29.0040 Landschaftsgärtner*innen**
Einsatz von Mitarbeitenden im Garten- und Landschaftsba
u im Rahmen von Stundenlohnarbeiten, ausschließlich auf
 Anweisung der Bauleitung
Menge: 10,000 h

**02.29.0050 Arbeiter*innen und Helfer*innen**
Einsatz von Mitarbeitenden im Garten- und Landschaftsba
u im Rahmen von Stundenlohnarbeiten, ausschließlich auf
 Anweisung der Bauleitung
Menge: 10,000 h

#### Bauteil 02.30 SpPl. Brahmsweg (1324)

**02.30.0010 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 124 m²
Menge: 6200,000 m²

**02.30.0020 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 41 m²
Menge: 2050,000 m²

**02.30.0030 Unterhaltungspflege an Fallschutzflächen auf Spielplätzen. Rasenfläche n.**
Unterhaltungspflege an Fallschutzflächen auf Spielplät
zen.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**02.30.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  292 m²
Menge: 2920,000 m²

**02.30.0050 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**02.30.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35 m²
Menge: 1750,000 m²

**02.30.0070 Natur- bzw. Betonsteinkante pflegen**
Natur- bzw. Betonsteinkante mechanisch oder von Hand
von pflanzlichem Bewuchs reinigen. Anfallendes Material
laden und zur Verwendung des AN abfahren. Wegebeläge
bzw. Fugen mit Brechsand 0/2 nachfugen, einschlämmen,
überschüssiges Material entfernen.
Ausführung in Teilflächen.
Abrechnung: nach Voraufmaß der bewachsenen Natur- bzw.
Betonsteinkanten.

2 Pflegegänge a 50 lfm
Menge: 100,000 lfdm

**02.30.0080 Rasen- und Wegeflächen von Laub säubern**
Rasen- und Wegeflächen nach Beendigung des
Laubfalles von Laub und Unrat säubern, anfallendes
Material laden und zur Verwendung des AN abfahren.
Ausführung in Teilflächen. Ein Anspruch auf Bezahlung
besteht nur für die Flächen, die auf Anweisung des AG
gesäubert worden sind.

2 Pflegegänge a 327 m²
Menge: 654,000 m²

**02.30.0090 Gehölzrandschnitt**
Gehölzrand aus verschiedenen Gehölzen zur
Wegefreihaltung sauber geschnitten halten,
Schnittgut, sowie alle beschädigten und
abgestorbenen Pflanzenteile entfernen, Material laden
und zur Verwendung des AN abfahren.
Habitus der Gehölzhöhe und -breite nach Angabe der
Bauleitung, Höhe ca. 100 cm bis 150 cm,
Abrechnung nach geschnittenen Flächen.

Anzahl der Pflegegänge : 2 St.
Menge: 200,000 lfdm

**02.30.0100 Landschaftsgärtner*innen**
Einsatz von Mitarbeitenden im Garten- und Landschaftsba
u im Rahmen von Stundenlohnarbeiten, ausschließlich auf
 Anweisung der Bauleitung
Menge: 10,000 h

**02.30.0110 Arbeiter*innen und Helfer*innen**
Einsatz von Mitarbeitenden im Garten- und Landschaftsba
u im Rahmen von Stundenlohnarbeiten, ausschließlich auf
 Anweisung der Bauleitung
Menge: 10,000 h

#### Bauteil 02.31

**02.31.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 3000,000 m²

**02.31.0020 Gehölzflächen/Optionsflächen mit Neigung durchforsten**
Gehölzflächen mit Bodendecker, Strauch- und Baumbestand
 sind in Teilbereichen selektiv zu durchforsten. Dies g
ilt für alle Pflegebereiche. Sträucher und Heister (Sta
mmumfang < 60 cm), Wildanflüge, Sämlinge sowie Brombeer
aufwuchs sind vollständig zu entfernen oder auf Stock z
u setzen. Ergänzend sind beschädigte bzw. abgestorbene
Pflanzenteile fachgerecht zurückzuschneiden.

Neigung der Flächen 1:4 bis 1:1.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 2000,000 m²

**02.31.0030 Landschaftsgärtner*innen**
Einsatz von Mitarbeitenden im Garten- und Landschaftsba
u im Rahmen von Stundenlohnarbeiten, ausschließlich auf
 Anweisung der Bauleitung
Menge: 10,000 h

**02.31.0040 Arbeiter*innen und Helfer*innen**
Einsatz von Mitarbeitenden im Garten- und Landschaftsba
u im Rahmen von Stundenlohnarbeiten, ausschließlich auf
 Anweisung der Bauleitung
Menge: 10,000 h

### Titel 03 Unterhaltungspflege 2029

#### Bauteil 03.01 SpPl Salierstraße (0308)

**03.01.0010 Natur- bzw. Betonsteinkante pflegen**
Natur- bzw. Betonsteinkante mechanisch oder von Hand
von pflanzlichem Bewuchs reinigen. Anfallendes Material
laden und zur Verwendung des AN abfahren. Wegebeläge
bzw. Fugen mit Brechsand 0/2 nachfugen, einschlämmen,
überschüssiges Material entfernen.
Ausführung in Teilflächen.
Abrechnung: nach Voraufmaß der bewachsenen Natur- bzw.
Betonsteinkanten.

2 Pflegegänge a 46 lfm
Menge: 92,000 lfdm

**03.01.0020 Pflasterfläche pflegen**
Befestigte Flächen aus Betonsteinpflaster oder -platten
,
bzw. Natursteinpflaster oder -platten, mechanisch oder
von Hand von pflanzlichem Bewuchs reinigen.Anfallendes
Material laden und zur Verwendung des AN abfahren.
Wegebeläge mit Brechsand 0/2 nachfugen bzw. einschlämme
n.
Überschüssiges Material entfernen und abfahren.
Ausführung in Teilflächen.
Abrechnung: nach Voraufmaß der bewachsenen Flächen.

2 Pflegegänge a 193 m²
Menge: 389,000 m²

**03.01.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 40 m²
Menge: 2000,000 m²

**03.01.0040 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 352 m²
Menge: 17600,000 m²

**03.01.0050 Unterhaltungspflege an Fallschutzflächen auf Spielplätzen. Rasenfläche n.**
Unterhaltungspflege an Fallschutzflächen auf Spielplätz
en
Art der Spielplatzfläche: Rasenfläche, Säuberung im Ber
eich des Fallraumes und 1,50 m um die entsprechenden Sp
ielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 43,80 m²
Menge: 2190,000 m²

**03.01.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 38 m²
Menge: 1900,000 m²

**03.01.0070 Fallschutzmaterial Rheinsand**
Fallschutzmaterial
Rheinsand 0/2 liefern, abladen und höhengerecht einbaue
n, unter Beachtung der DIN EN 1176.
Abrechnung erfolgt nach Original-Lieferscheinen und Wie
gekarten.
Menge: 1,000 m³

**03.01.0080 Fallschutzmaterial Perlkies**
Fallschutzmaterial
Perlkies 2/8 liefern, abladen und höhengerecht einbauen
, unter Beachtung der DIN EN 1176.
Abrechnung erfolgt nach Original-Lieferscheinen und Wie
gekarten.
Menge: 1,000 m³

**03.01.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 2.174 m²
Menge: 21740,000 m²

**03.01.0100 Rasen- und Wegeflächen von Laub säubern**
Rasen- und Wegeflächen nach Beendigung des
Laubfalles von Laub und Unrat säubern, anfallendes
Material laden und zur Verwendung des AN abfahren.
Ausführung in Teilflächen. Ein Anspruch auf Bezahlung
besteht nur für die Flächen, die auf Anweisung des AG
gesäubert worden sind.

2 Pflegegänge a 2.405 m²
Menge: 4930,000 m²

**03.01.0110 Landschaftsgärtner*innen**
Einsatz von Mitarbeitenden im Garten- und Landschaftsba
u im Rahmen von Stundenlohnarbeiten, ausschließlich auf
 Anweisung der Bauleitung
Menge: 10,000 h

**03.01.0120 Arbeiter*innen und Helfer*innen**
Einsatz von Mitarbeitenden im Garten- und Landschaftsba
u im Rahmen von Stundenlohnarbeiten, ausschließlich auf
 Anweisung der Bauleitung
Menge: 10,000 h

**03.01.0130 Gehölzrandschnitt**
Gehölzrand aus verschiedenen Gehölzen zur
Wegefreihaltung sauber geschnitten halten,
Schnittgut, sowie alle beschädigten und
abgestorbenen Pflanzenteile entfernen, Material laden
und zur Verwendung des AN abfahren.
Habitus der Gehölzhöhe und -breite nach Angabe der
Bauleitung, Höhe ca. 100 cm bis 150 cm,
Abrechnung nach geschnittenen Flächen.

Anzahl der Pflegegänge : 2 St.
Menge: 200,000 lfdm

#### Bauteil 03.02 SpPl Veilchenweg (0312)

**03.02.0010 Wassergebundene Wegedecke pflegen**
Wassergebundene Wegedecke mechanisch von pflanzlichem B
ewuchs reinigen. Anfallendes Material laden und zur Ver
wendung des AN abfahren.Teilflächen bei Bedarf mit zu l
ieferndem Dolomitbrechsand,Körnung: 0/5mm,Farbe: wie vo
rhanden,andecken. Wegedecke nach Pflegegang unter Wasse
rzugabe abwalzen. Ausführung in Teilflächen.
Abrechnung: nach Voraufmaß der bewachsenen Flächen.

2 Pflegegänge a 90 m²
Menge: 180,000 m²

**03.02.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**03.02.0030 Unterhaltungspflege an Fallschutzflächen auf Spielplätzen. Perlkiesflä chen.**
Unterhaltungspflege an Fallschutzflächen auf Spielplätz
enArt der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 138 m²
Menge: 6900,000 m²

**03.02.0040 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,50 m²
Menge: 3225,000 m²

**03.02.0050 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 4 m²
Menge: 200,000 m²

**03.02.0060 Fallschutzmaterial Rheinsand**
Fallschutzmaterial
Rheinsand 0/2 liefern, abladen und höhengerecht einbaue
n, unter Beachtung der DIN EN 1176.
Abrechnung erfolgt nach Original-Lieferscheinen und Wie
gekarten.
Menge: 1,000 m³

**03.02.0070 Fallschutzmaterial Perlkies**
Fallschutzmaterial
Perlkies 2/8 liefern, abladen und höhengerecht einbauen
, unter Beachtung der DIN EN 1176.
Abrechnung erfolgt nach Original-Lieferscheinen und Wie
gekarten.
Menge: 1,000 m³

**03.02.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.024 m²
Menge: 10240,000 m²

**03.02.0090 Rasen- und Wegeflächen von Laub säubern**
Rasenflächen nach Beendigung des
Laubfalles von Laub und Unrat säubern, anfallendes
Material laden und zur Verwendung des AN abfahren.
Ausführung in Teilflächen. Ein Anspruch auf Bezahlung
besteht nur für die Flächen, die auf Anweisung des AG
gesäubert worden sind.

2 Pflegegänge a 1.118 m²
Menge: 2236,000 m²

**03.02.0100 Landschaftsgärtner*innen**
Einsatz von Mitarbeitenden im Garten- und Landschaftsba
u im Rahmen von Stundenlohnarbeiten, ausschließlich auf
 Anweisung der Bauleitung
Menge: 10,000 h

**03.02.0110 Arbeiter*innen und Helfer*innen**
Einsatz von Mitarbeitenden im Garten- und Landschaftsba
u im Rahmen von Stundenlohnarbeiten, ausschließlich auf
 Anweisung der Bauleitung
Menge: 10,000 h

**03.02.0120 Natur- bzw. Betonsteinkante pflegen**
Natur- bzw. Betonsteinkante mechanisch oder von Hand
von pflanzlichem Bewuchs reinigen. Anfallendes Material
laden und zur Verwendung des AN abfahren. Wegebeläge
bzw. Fugen mit Brechsand 0/2 nachfugen, einschlämmen,
überschüssiges Material entfernen.
Ausführung in Teilflächen.
Abrechnung: nach Voraufmaß der bewachsenen Natur- bzw.
Betonsteinkanten.

2 Pflegegänge a 95 lfm
Menge: 190,000 lfdm

**03.02.0130 Gehölzrandschnitt**
Gehölzrand aus verschiedenen Gehölzen zur
Wegefreihaltung sauber geschnitten halten,
Schnittgut, sowie alle beschädigten und
abgestorbenen Pflanzenteile entfernen, Material laden
und zur Verwendung des AN abfahren.
Habitus der Gehölzhöhe und -breite nach Angabe der
Bauleitung, Höhe ca. 100 cm bis 150 cm,
Abrechnung nach geschnittenen Flächen.

Anzahl der Pflegegänge : 2 St.
Menge: 100,000 lfdm

#### Bauteil 03.03 SpPl Saturnweg (0314)

**03.03.0010 Grundpflegegang Gehölzflächen**
Im Zeitraum Januar bis Februar ist ein fachgerechter Gr
undpflegegang in Gehölzflächen mit und ohne Unterpflanz
ung (z. B. Bodendecker) durchzuführen. Die Maßnahme umf
asst insbesondere Pflanzflächen mit dichtem Bewuchs (Be
deckungsgrad meistens über 90 %, z. B. Efeu, Lonicera).

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 96 m²
Menge: 96,000 m²

**03.03.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 96 m²
Menge: 288,000 m²

**03.03.0030 Wassergebundene Wegedecke pflegen**
Wassergebundene Wegedecke mechanisch von pflanzlichem B
ewuchs reinigen. Anfallendes Material laden und zur Ver
wendung des AN abfahren.Teilflächen bei Bedarf mit zu l
ieferndem Dolomitbrechsand,Körnung: 0/5mm,Farbe: wie vo
rhanden,andecken. Wegedecke nach Pflegegang unter Wasse
rzugabe abwalzen. Ausführung in Teilflächen.
Abrechnung: nach Voraufmaß der bewachsenen Flächen.

2 Pflegegänge a 66 m²
Menge: 132,000 m²

**03.03.0040 Natur- bzw. Betonsteinkante pflegen**
Natur- bzw. Betonsteinkante mechanisch oder von Hand
von pflanzlichem Bewuchs reinigen. Anfallendes Material
laden und zur Verwendung des AN abfahren. Wegebeläge
bzw. Fugen mit Brechsand 0/2 nachfugen, einschlämmen,
überschüssiges Material entfernen.
Ausführung in Teilflächen.
Abrechnung: nach Voraufmaß der bewachsenen Natur- bzw.
Betonsteinkanten.

2 Pflegegänge a 46 lfdm
Menge: 92,000 lfdm

**03.03.0050 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**03.03.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 211 m²
Menge: 10550,000 m²

**03.03.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**03.03.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 57,80 m²
Menge: 2890,000 m²

**03.03.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 25,30 m²
Menge: 1265,000 m²

**03.03.0100 Fallschutzmaterial Rheinsand**
Fallschutzmaterial
Rheinsand 0/2 liefern, abladen und höhengerecht einbaue
n, unter Beachtung der DIN EN 1176.
Abrechnung erfolgt nach Original-Lieferscheinen und Wie
gekarten.
Menge: 1,000 m³

**03.03.0110 Fallschutzmaterial Perlkies**
Fallschutzmaterial
Perlkies 2/8 liefern, abladen und höhengerecht einbauen
, unter Beachtung der DIN EN 1176.
Abrechnung erfolgt nach Original-Lieferscheinen und Wie
gekarten.
Menge: 1,000 m³

**03.03.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  968 m²
Menge: 9680,000 m²

**03.03.0130 Rasen- und Wegeflächen von Laub säubern**
Rasen- und Wegeflächen nach Beendigung des
Laubfalles von Laub und Unrat säubern, anfallendes
Material laden und zur Verwendung des AN abfahren.
Ausführung in Teilflächen. Ein Anspruch auf Bezahlung
besteht nur für die Flächen, die auf Anweisung des AG
gesäubert worden sind.

2 Pflegegänge a 1.378 m²
Menge: 2756,000 m²

**03.03.0140 Landschaftsgärtner*innen**
Einsatz von Mitarbeitenden im Garten- und Landschaftsba
u im Rahmen von Stundenlohnarbeiten, ausschließlich auf
 Anweisung der Bauleitung
Menge: 10,000 h

**03.03.0150 Arbeiter*innen und Helfer*innen**
Einsatz von Mitarbeitenden im Garten- und Landschaftsba
u im Rahmen von Stundenlohnarbeiten, ausschließlich auf
 Anweisung der BauleitungArbeitereinsatz, Stundenlohnar
beiten, nur auf Anweisung der Bauleitung
Menge: 10,000 h

**03.03.0160 Gehölzrandschnitt**
Gehölzrand aus verschiedenen Gehölzen zur
Wegefreihaltung sauber geschnitten halten,
Schnittgut, sowie alle beschädigten und
abgestorbenen Pflanzenteile entfernen, Material laden
und zur Verwendung des AN abfahren.
Habitus der Gehölzhöhe und -breite nach Angabe der
Bauleitung, Höhe ca. 100 cm bis 150 cm,
Abrechnung nach geschnittenen Flächen.

Anzahl der Pflegegänge : 2 St.
Menge: 192,000 lfdm

#### Bauteil 03.04 SpPl Nelkenweg (0321)

**03.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 435 m
²
Menge: 435,000 m²

**03.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 435 m²
Menge: 1305,000 m²

**03.04.0030 Pflasterfläche pflegen**
Befestigte Flächen aus Betonsteinpflaster oder -platten
,
bzw. Natursteinpflaster oder -platten, mechanisch oder
von Hand von pflanzlichem Bewuchs reinigen.Anfallendes
Material laden und zur Verwendung des AN abfahren.
Wegebeläge mit Brechsand 0/2 nachfugen bzw. einschlämme
n.
Überschüssiges Material entfernen und abfahren.
Ausführung in Teilflächen.
Abrechnung: nach Voraufmaß der bewachsenen Flächen.

2 Pflegegänge a 427 m²
Menge: 854,000 m²

**03.04.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 122 m²
Menge: 6100,000 m²

**03.04.0050 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,70 m²
Menge: 2835,000 m²

**03.04.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 88,40 m²
Menge: 4420,000 m²

**03.04.0070 Fallschutzmaterial Rheinsand**
Fallschutzmaterial
Rheinsand 0/2 liefern, abladen und höhengerecht einbaue
n, unter Beachtung der DIN EN 1176.
Abrechnung erfolgt nach Original-Lieferscheinen und Wie
gekarten.
Menge: 1,000 m³

**03.04.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.092 m²
Menge: 10920,000 m²

**03.04.0090 Rasen- und Wegeflächen von Laub säubern**
Rasen- und Wegeflächen nach Beendigung des
Laubfalles von Laub und Unrat säubern, anfallendes
Material laden und zur Verwendung des AN abfahren.
Ausführung in Teilflächen. Ein Anspruch auf Bezahlung
besteht nur für die Flächen, die auf Anweisung des AG
gesäubert worden sind.

2 Pflegegänge a 1.519 m²
Menge: 3038,000 m²

**03.04.0100 Landschaftsgärtner*innen**
Einsatz von Mitarbeitenden im Garten- und Landschaftsba
u im Rahmen von Stundenlohnarbeiten, ausschließlich auf
 Anweisung der Bauleitung
Menge: 10,000 h

**03.04.0110 Arbeiter*innen und Helfer*innen**
Einsatz von Mitarbeitenden im Garten- und Landschaftsba
u im Rahmen von Stundenlohnarbeiten, ausschließlich auf
 Anweisung der Bauleitung
Menge: 10,000 h

**03.04.0120 Natur- bzw. Betonsteinkante pflegen**
Natur- bzw. Betonsteinkante mechanisch oder von Hand
von pflanzlichem Bewuchs reinigen. Anfallendes Material
laden und zur Verwendung des AN abfahren. Wegebeläge
bzw. Fugen mit Brechsand 0/2 nachfugen, einschlämmen,
überschüssiges Material entfernen.
Ausführung in Teilflächen.
Abrechnung: nach Voraufmaß der bewachsenen Natur- bzw.
Betonsteinkanten.

2 Pflegegänge a 75 lfdm
Menge: 150,000 lfdm

**03.04.0130 Gehölzrandschnitt**
Gehölzrand aus verschiedenen Gehölzen zur
Wegefreihaltung sauber geschnitten halten,
Schnittgut, sowie alle beschädigten und
abgestorbenen Pflanzenteile entfernen, Material laden
und zur Verwendung des AN abfahren.
Habitus der Gehölzhöhe und -breite nach Angabe der
Bauleitung, Höhe ca. 100 cm bis 150 cm,
Abrechnung nach geschnittenen Flächen.

Anzahl der Pflegegänge : 2 St.
Menge: 100,000 lfdm

#### Bauteil 03.05 SpPl Laubecksweg (0361) inkl. Bolzplatz

**03.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 310 m²
Menge: 310,000 m²

**03.05.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 310 m²
Menge: 930,000 m²

**03.05.0030 Wassergebundene Wegedecke pflegen**
Wassergebundene Wegedecke mechanisch von pflanzlichem B
ewuchs reinigen. Anfallendes Material laden und zur Ver
wendung des AN abfahren.Teilflächen bei Bedarf mit zu l
ieferndem Dolomitbrechsand,Körnung: 0/5mm,Farbe: wie vo
rhanden,andecken. Wegedecke nach Pflegegang unter Wasse
rzugabe abwalzen. Ausführung in Teilflächen.
Abrechnung: nach Voraufmaß der bewachsenen Flächen.

2 Pflegegänge a 571 m²
Menge: 1142,000 m²

**03.05.0040 Natur- bzw. Betonsteinkante pflegen**
Natur- bzw. Betonsteinkante mechanisch oder von Hand
von pflanzlichem Bewuchs reinigen. Anfallendes Material
laden und zur Verwendung des AN abfahren. Wegebeläge
bzw. Fugen mit Brechsand 0/2 nachfugen, einschlämmen,
überschüssiges Material entfernen.
Ausführung in Teilflächen.
Abrechnung: nach Voraufmaß der bewachsenen Natur- bzw.
Betonsteinkanten.

2 Pflegegänge a 75 lfdm
Menge: 150,000 lfdm

**03.05.0050 Pflasterfläche pflegen**
Befestigte Flächen aus Betonsteinpflaster oder -platten
,
bzw. Natursteinpflaster oder -platten, mechanisch oder
von Hand von pflanzlichem Bewuchs reinigen.Anfallendes
Material laden und zur Verwendung des AN abfahren.
Wegebeläge mit Brechsand 0/2 nachfugen bzw. einschlämme
n.
Überschüssiges Material entfernen und abfahren.
Ausführung in Teilflächen.
Abrechnung: nach Voraufmaß der bewachsenen Flächen.

2 Pflegegänge a 189 m²
Menge: 378,000 m²

**03.05.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres. Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 29 m²
Menge: 1450,000 m²

**03.05.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 98 m²
Menge: 4900,000 m²

**03.05.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,20 m²
Menge: 2060,000 m²

**03.05.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,40 m²
Menge: 1770,000 m²

**03.05.0100 Fallschutzmaterial Rheinsand**
Fallschutzmaterial
Rheinsand 0/2 liefern, abladen und höhengerecht einbaue
n, unter Beachtung der DIN EN 1176.
Abrechnung erfolgt nach Original-Lieferscheinen und Wie
gekarten.
Menge: 1,000 m³

**03.05.0110 Fallschutzmaterial Perlkies**
Fallschutzmaterial
Perlkies 2/8 liefern, abladen und höhengerecht einbauen
, unter Beachtung der DIN EN 1176.
Abrechnung erfolgt nach Original-Lieferscheinen und Wie
gekarten.
Menge: 1,000 m³

**03.05.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.163 m²
Menge: 11630,000 m²

**03.05.0130 Rasen- und Wegeflächen von Laub säubern**
Rasen- und Wegeflächen nach Beendigung des
Laubfalles von Laub und Unrat säubern, anfallendes
Material laden und zur Verwendung des AN abfahren.
Ausführung in Teilflächen. Ein Anspruch auf Bezahlung
besteht nur für die Flächen, die auf Anweisung des AG
gesäubert worden sind.

2 Pflegegänge a 1.352 m²
Menge: 2704,000 m²

**03.05.0140 Landschaftsgärtner*innen**
Einsatz von Mitarbeitenden im Garten- und Landschaftsba
u im Rahmen von Stundenlohnarbeiten, ausschließlich auf
 Anweisung der Bauleitung
Menge: 10,000 h

**03.05.0150 Arbeiter*innen und Helfer*innen**
Einsatz von Mitarbeitenden im Garten- und Landschaftsba
u im Rahmen von Stundenlohnarbeiten, ausschließlich auf
 Anweisung der Bauleitung
Menge: 10,000 h

**03.05.0160 Gehölzrandschnitt**
Gehölzrand aus verschiedenen Gehölzen zur
Wegefreihaltung sauber geschnitten halten,
Schnittgut, sowie alle beschädigten und
abgestorbenen Pflanzenteile entfernen, Material laden
und zur Verwendung des AN abfahren.
Habitus der Gehölzhöhe und -breite nach Angabe der
Bauleitung, Höhe ca. 100 cm bis 150 cm,
Abrechnung nach geschnittenen Flächen.

Anzahl der Pflegegänge : 2 St.
Menge: 160,000 lfdm

#### Bauteil 03.06 SpPl Karlsruher Straße (0450)

**03.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 114 m
²
Menge: 114,000 m²

**03.06.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 114 m²
Menge: 228,000 m²

**03.06.0030 Wassergebundene Wegedecke pflegen**
Wassergebundene Wegedecke mechanisch von pflanzlichem B
ewuchs reinigen. Anfallendes Material laden und zur Ver
wendung des AN abfahren.Teilflächen bei Bedarf mit zu l
ieferndem Dolomitbrechsand,Körnung: 0/5mm,Farbe: wie vo
rhanden,andecken. Wegedecke nach Pflegegang unter Wasse
rzugabe abwalzen. Ausführung in Teilflächen.
Abrechnung: nach Voraufmaß der bewachsenen Flächen.

2 Pflegegänge a 85 m²
Menge: 170,000 m²

**03.06.0040 Pflasterfläche pflegen**
Befestigte Flächen aus Betonsteinpflaster oder -platten
,
bzw. Natursteinpflaster oder -platten, mechanisch oder
von Hand von pflanzlichem Bewuchs reinigen.Anfallendes
Material laden und zur Verwendung des AN abfahren.
Wegebeläge mit Brechsand 0/2 nachfugen bzw. einschlämme
n.
Überschüssiges Material entfernen und abfahren.
Ausführung in Teilflächen.
Abrechnung: nach Voraufmaß der bewachsenen Flächen.

2 Pflegegänge a 80 m²
Menge: 160,000 m²

**03.06.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**03.06.0060 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 88 m²
Menge: 4400,000 m²

**03.06.0070 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,70 m²
Menge: 735,000 m²

**03.06.0080 Fallschutzmaterial Rheinsand**
Fallschutzmaterial
Rheinsand 0/2 liefern, abladen und höhengerecht einbaue
n, unter Beachtung der DIN EN 1176.
Abrechnung erfolgt nach Original-Lieferscheinen und Wie
gekarten.
Menge: 1,000 m³

**03.06.0090 Fallschutzmaterial Perlkies**
Fallschutzmaterial
Perlkies 2/8 liefern, abladen und höhengerecht einbauen
, unter Beachtung der DIN EN 1176.
Abrechnung erfolgt nach Original-Lieferscheinen und Wie
gekarten.
Menge: 1,000 m³

**03.06.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  247 m²
Menge: 2470,000 m²

**03.06.0110 Rasen- und Wegeflächen von Laub säubern**
Rasen- und Wegeflächen nach Beendigung des
Laubfalles von Laub und Unrat säubern, anfallendes
Material laden und zur Verwendung des AN abfahren.
Ausführung in Teilflächen. Ein Anspruch auf Bezahlung
besteht nur für die Flächen, die auf Anweisung des AG
gesäubert worden sind.

2 Pflegegänge a 327 m²
Menge: 654,000 m2

**03.06.0120 Landschaftsgärtner*innen**
Einsatz von Mitarbeitenden im Garten- und Landschaftsba
u im Rahmen von Stundenlohnarbeiten, ausschließlich auf
 Anweisung der Bauleitung
Menge: 10,000 h

**03.06.0130 Arbeiter*innen und Helfer*innen**
Einsatz von Mitarbeitenden im Garten- und Landschaftsba
u im Rahmen von Stundenlohnarbeiten, ausschließlich auf
 Anweisung der Bauleitung
Menge: 10,000 h

**03.06.0140 Natur- bzw. Betonsteinkante pflegen**
Natur- bzw. Betonsteinkante mechanisch oder von Hand
von pflanzlichem Bewuchs reinigen. Anfallendes Material
laden und zur Verwendung des AN abfahren. Wegebeläge
bzw. Fugen mit Brechsand 0/2 nachfugen, einschlämmen,
überschüssiges Material entfernen.
Ausführung in Teilflächen.
Abrechnung: nach Voraufmaß der bewachsenen Natur- bzw.
Betonsteinkanten.

2 Pflegegänge a 75 lfdm
Menge: 150,000 lfdm

**03.06.0150 Gehölzrandschnitt**
Gehölzrand aus verschiedenen Gehölzen zur
Wegefreihaltung sauber geschnitten halten,
Schnittgut, sowie alle beschädigten und
abgestorbenen Pflanzenteile entfernen, Material laden
und zur Verwendung des AN abfahren.
Habitus der Gehölzhöhe und -breite nach Angabe der
Bauleitung, Höhe ca. 100 cm bis 150 cm,
Abrechnung nach geschnittenen Flächen.

Anzahl der Pflegegänge : 2 St.
Menge: 80,000 lfdm

#### Bauteil 03.07 SpPl Eltener Straße (0451)

**03.07.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 72 m²
Menge: 3600,000 m²

**03.07.0020 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,70 m²
Menge: 2435,000 m²

**03.07.0030 Fallschutzmaterial Rheinsand**
Fallschutzmaterial
Rheinsand 0/2 liefern, abladen und höhengerecht einbaue
n, unter Beachtung der DIN EN 1176.
Abrechnung erfolgt nach Original-Lieferscheinen und Wie
gekarten.
Menge: 1,000 m³

**03.07.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 318 m²
Menge: 3180,000 m²

**03.07.0050 Rasen- und Wegeflächen von Laub säubern**
Rasen- und Wegeflächen nach Beendigung des
Laubfalles von Laub und Unrat säubern, anfallendes
Material laden und zur Verwendung des AN abfahren.
Ausführung in Teilflächen. Ein Anspruch auf Bezahlung
besteht nur für die Flächen, die auf Anweisung des AG
gesäubert worden sind.

2 Pflegegänge a 367 m²
Menge: 734,000 m²

**03.07.0060 Landschaftsgärtner*innen**
Einsatz von Mitarbeitenden im Garten- und Landschaftsba
u im Rahmen von Stundenlohnarbeiten, ausschließlich auf
 Anweisung der Bauleitung
Menge: 10,000 h

**03.07.0070 Arbeiter*innen und Helfer*innen**
Einsatz von Mitarbeitenden im Garten- und Landschaftsba
u im Rahmen von Stundenlohnarbeiten, ausschließlich auf
 Anweisung der Bauleitung
Menge: 10,000 h

**03.07.0080 Pflasterfläche pflegen**
Befestigte Flächen aus Betonsteinpflaster oder -platten
,
bzw. Natursteinpflaster oder -platten, mechanisch oder
von Hand von pflanzlichem Bewuchs reinigen.Anfallendes
Material laden und zur Verwendung des AN abfahren.
Wegebeläge mit Brechsand 0/2 nachfugen bzw. einschlämme
n.
Überschüssiges Material entfernen und abfahren.
Ausführung in Teilflächen.
Abrechnung: nach Voraufmaß der bewachsenen Flächen.

2 Pflegegänge a 49 m²
Menge: 98,000 m²

#### Bauteil 03.08 SpPl Hoffmannsweg (1286)

**03.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 210
m²
Menge: 210,000 m²

**03.08.0020 Gehölzrandschnitt**
Gehölzrand aus verschiedenen Gehölzen zur
Wegefreihaltung sauber geschnitten halten,
Schnittgut, sowie alle beschädigten und
abgestorbenen Pflanzenteile entfernen, Material laden
und zur Verwendung des AN abfahren.
Habitus der Gehölzhöhe und -breite nach Angabe der
Bauleitung, Höhe ca. 100 cm bis 150 cm,
Abrechnung nach geschnittenen Flächen.

Anzahl der Pflegegänge : 2 St.
Menge: 400,000 lfdm

**03.08.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 210 m²
Menge: 630,000 m²

**03.08.0040 Wassergebundene Wegedecke pflegen**
Wassergebundene Wegedecke mechanisch von pflanzlichem B
ewuchs reinigen. Anfallendes Material laden und zur Ver
wendung des AN abfahren.Teilflächen bei Bedarf mit zu l
ieferndem Dolomitbrechsand,Körnung: 0/5mm,Farbe: wie vo
rhanden,andecken. Wegedecke nach Pflegegang unter Wasse
rzugabe abwalzen. Ausführung in Teilflächen.
Abrechnung: nach Voraufmaß der bewachsenen Flächen.

2 Pflegegänge a 331 m²
Menge: 662,000 m²

**03.08.0050 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 209 m²
Menge: 10450,000 m²

**03.08.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**03.08.0070 Unterhaltungspflege an Fallschutzflächen auf Spielplätzen. Rasenfläche**
Unterhaltungspflege an Fallschutzflächen auf Spielplätz
en
Art der Spielplatzfläche: Rasenfläche,
im Bereich des Fallraumes, 1,50 m um das entsprechende
Spielgerät herum, sowie das Spielgerät selbst von Unrat
 säubern.
Durchführung der Säuberungen wöchentlich, sowie

zusätzliche Durchgänge nach Aufforderung durch den AG.

Anfallender Unrat ist gemäß den Vorbedingungen zu entso
rgen.

50 Pflegegänge a 276,10 m²
Menge: 13805,000 m²

**03.08.0080 Fallschutzmaterial Perlkies**
Fallschutzmaterial
Perlkies 2/8 liefern, abladen und höhengerecht einbauen
, unter Beachtung der DIN EN 1176.
Abrechnung erfolgt nach Original-Lieferscheinen und Wie
gekarten.
Menge: 1,000 m³

**03.08.0090 Fallschutzmaterial Rheinsand**
Fallschutzmaterial
Rheinsand 0/2 liefern, abladen und höhengerecht einbaue
n, unter Beachtung der DIN EN 1176.
Abrechnung erfolgt nach Original-Lieferscheinen und Wie
gekarten.
Menge: 1,000 m³

**03.08.0100 Sämlinge (STD 5-10 cm, H bis 5,0 m) bodennah entfernen**
Sämlinge (STD 5-10 cm, H bis 5,0 m) bodennah entfernen
In dem Gehölzbestand sind alle Sämlinge ab 5 cm Stammdu
rchmesser zu entfernen. Die Sämlinge < 5 cm Stammdurchm
esser sind stehen zu lassen.
Die Auslichtung erfolgt auf Anweisung der Bauleitung.
Die Sämlinge sind bodennah abzusägen.
Anfallendes Material wird Eigentum des AN und ist fachg
erecht zu entsorgen.

1 Pflegegang
Menge: 50,000 Stck

**03.08.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.597 m²
Menge: 15970,000 m²

**03.08.0120 Rasen- und Wegeflächen von Laub säubern**
Rasen- und Wegeflächen nach Beendigung des
Laubfalles von Laub und Unrat säubern, anfallendes
Material laden und zur Verwendung des AN abfahren.
Ausführung in Teilflächen. Ein Anspruch auf Bezahlung
besteht nur für die Flächen, die auf Anweisung des AG
gesäubert worden sind.

2 Pflegegänge a 1.937 m²
Menge: 3874,000 m²

**03.08.0130 Landschaftsgärtner*innen**
Einsatz von Mitarbeitenden im Garten- und Landschaftsba
u im Rahmen von Stundenlohnarbeiten, ausschließlich auf
 Anweisung der Bauleitung
Menge: 10,000 h

**03.08.0140 Arbeiter*innen und Helfer*innen**
Einsatz von Mitarbeitenden im Garten- und Landschaftsba
u im Rahmen von Stundenlohnarbeiten, ausschließlich auf
 Anweisung der Bauleitung
Menge: 10,000 h

**03.08.0150 Pflasterfläche pflegen**
Befestigte Flächen aus Betonsteinpflaster oder -platten
,
bzw. Natursteinpflaster oder -platten, mechanisch oder
von Hand von pflanzlichem Bewuchs reinigen.Anfallendes
Material laden und zur Verwendung des AN abfahren.
Wegebeläge mit Brechsand 0/2 nachfugen bzw. einschlämme
n.
Überschüssiges Material entfernen und abfahren.
Ausführung in Teilflächen.
Abrechnung: nach Voraufmaß der bewachsenen Flächen.

2 Pflegegänge a 9 m²
Menge: 18,000 m²

**03.08.0160 Natur- bzw. Betonsteinkante pflegen**
Natur- bzw. Betonsteinkante mechanisch oder von Hand
von pflanzlichem Bewuchs reinigen. Anfallendes Material
laden und zur Verwendung des AN abfahren. Wegebeläge
bzw. Fugen mit Brechsand 0/2 nachfugen, einschlämmen,
überschüssiges Material entfernen.
Ausführung in Teilflächen.
Abrechnung: nach Voraufmaß der bewachsenen Natur- bzw.
Betonsteinkanten.

2 Pflegegänge a x 30 lfm
Menge: 60,000 lfdm

#### Bauteil 03.09 GA Hoffmannsweg (1309)

**03.09.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.590 m²
Menge: 15900,000 m²

**03.09.0020 Rasen- und Wegeflächen von Laub säubern**
Rasen- und Wegeflächen nach Beendigung des
Laubfalles von Laub und Unrat säubern, anfallendes
Material laden und zur Verwendung des AN abfahren.
Ausführung in Teilflächen. Ein Anspruch auf Bezahlung
besteht nur für die Flächen, die auf Anweisung des AG
gesäubert worden sind.

2 Pflegegänge a 1.076 m²
Menge: 2152,000 m²

**03.09.0030 Wassergebundene Wegedecke pflegen**
Wassergebundene Wegedecke mechanisch von pflanzlichem B
ewuchs reinigen. Anfallendes Material laden und zur Ver
wendung des AN abfahren.Teilflächen bei Bedarf mit zu l
ieferndem Dolomitbrechsand,Körnung: 0/5mm,Farbe: wie vo
rhanden,andecken. Wegedecke nach Pflegegang unter Wasse
rzugabe abwalzen. Ausführung in Teilflächen.
Abrechnung: nach Voraufmaß der bewachsenen Flächen.

2 Pflegegänge a 456 m²
Menge: 912,000 m²

**03.09.0040 Landschaftsgärtner*innen**
Einsatz von Mitarbeitenden im Garten- und Landschaftsba
u im Rahmen von Stundenlohnarbeiten, ausschließlich auf
 Anweisung der Bauleitung
Menge: 10,000 h

**03.09.0050 Arbeiter*innen und Helfer*innen**
Einsatz von Mitarbeitenden im Garten- und Landschaftsba
u im Rahmen von Stundenlohnarbeiten, ausschließlich auf
 Anweisung der Bauleitung
Menge: 10,000 h

#### Bauteil 03.10 Brachfläche Veilchenweg (0715)

**03.10.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.085 m²
Menge: 10850,000 m²

**03.10.0020 Rasen- und Wegeflächen von Laub säubern**
Rasen- und Wegeflächen nach Beendigung des
Laubfalles von Laub und Unrat säubern, anfallendes
Material laden und zur Verwendung des AN abfahren.
Ausführung in Teilflächen. Ein Anspruch auf Bezahlung
besteht nur für die Flächen, die auf Anweisung des AG
gesäubert worden sind.

2 Pflegegänge a 1.085 m²
Menge: 2170,000 m²

**03.10.0030 Landschaftsgärtner*innen**
Einsatz von Mitarbeitenden im Garten- und Landschaftsba
u im Rahmen von Stundenlohnarbeiten, ausschließlich auf
 Anweisung der Bauleitung
Menge: 10,000 h

**03.10.0040 Arbeiter*innen und Helfer*innen**
Einsatz von Mitarbeitenden im Garten- und Landschaftsba
u im Rahmen von Stundenlohnarbeiten, ausschließlich auf
 Anweisung der Bauleitung
Menge: 10,000 h

#### Bauteil 03.11 Brachfläche Eisfahrtstraße (1219)

**03.11.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.120 m²
Menge: 11200,000 m²

**03.11.0020 Rasen- und Wegeflächen von Laub säubern**
Rasen- und Wegeflächen nach Beendigung des
Laubfalles von Laub und Unrat säubern, anfallendes
Material laden und zur Verwendung des AN abfahren.
Ausführung in Teilflächen. Ein Anspruch auf Bezahlung
besteht nur für die Flächen, die auf Anweisung des AG
gesäubert worden sind.

2 Pflegegänge a 1.120 m²
Menge: 2240,000 m²

**03.11.0030 Landschaftsgärtner*innen**
Einsatz von Mitarbeitenden im Garten- und Landschaftsba
u im Rahmen von Stundenlohnarbeiten, ausschließlich auf
 Anweisung der Bauleitung
Menge: 10,000 h

**03.11.0040 Arbeiter*innen und Helfer*innen**
Einsatz von Mitarbeitenden im Garten- und Landschaftsba
u im Rahmen von Stundenlohnarbeiten, ausschließlich auf
 Anweisung der Bauleitung
Menge: 10,000 h

#### Bauteil 03.12 SpPl Nesselbleck (0205) inkl. Bolzplatz

**03.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 183 m²
Menge: 183,000 m²

**03.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 183 m²
Menge: 549,000 m²

**03.12.0030 Wassergebundene Wegedecke pflegen**
Wassergebundene Wegedecke mechanisch von pflanzlichem B
ewuchs reinigen. Anfallendes Material laden und zur Ver
wendung des AN abfahren.Teilflächen bei Bedarf mit zu l
ieferndem Dolomitbrechsand,Körnung: 0/5mm,Farbe: wie vo
rhanden,andecken. Wegedecke nach Pflegegang unter Wasse
rzugabe abwalzen. Ausführung in Teilflächen.
Abrechnung: nach Voraufmaß der bewachsenen Flächen.

2 Pflegegänge a 1.287 m²
Menge: 2574,000 m²

**03.12.0040 Natur- bzw. Betonsteinkante pflegen**
Natur- bzw. Betonsteinkante mechanisch oder von Hand
von pflanzlichem Bewuchs reinigen. Anfallendes Material
laden und zur Verwendung des AN abfahren. Wegebeläge
bzw. Fugen mit Brechsand 0/2 nachfugen, einschlämmen,
überschüssiges Material entfernen.
Ausführung in Teilflächen.
Abrechnung: nach Voraufmaß der bewachsenen Natur- bzw.
Betonsteinkanten.

2 Pflegegänge a 100 lfm
Menge: 200,000 lfdm

**03.12.0050 Pflasterfläche pflegen**
Befestigte Flächen aus Betonsteinpflaster oder -platten
,
bzw. Natursteinpflaster oder -platten, mechanisch oder
von Hand von pflanzlichem Bewuchs reinigen.Anfallendes
Material laden und zur Verwendung des AN abfahren.
Wegebeläge mit Brechsand 0/2 nachfugen bzw. einschlämme
n.
Überschüssiges Material entfernen und abfahren.
Ausführung in Teilflächen.
Abrechnung: nach Voraufmaß der bewachsenen Flächen.

2 Pflegegänge a 248 m²
Menge: 496,000 m²

**03.12.0060 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 250cm.
Abrechnung nach geschnittenen Flächen.

2 Heckenschnitte a 115 m²
Menge: 230,000 m²

**03.12.0070 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 23 lfdm
Menge: 69,000 lfdm

**03.12.0080 Unterhaltungspflege an Fallschutzflächen auf Spielplätzen, Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 119 m²
Menge: 5950,000 m²

**03.12.0090 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 148 m²
Menge: 7400,000 m²

**03.12.0100 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 52,80 m²
Menge: 2640,000 m²

**03.12.0110 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 6 m²
Menge: 300,000 m²

**03.12.0120 Fallschutzmaterial Rheinsand**
Fallschutzmaterial
Rheinsand 0/2 liefern, abladen und höhengerecht einbaue
n, unter Beachtung der DIN EN 1176.
Abrechnung erfolgt nach Original-Lieferscheinen und Wie
gekarten.
Menge: 1,000 m³

**03.12.0130 Fallschutzmaterial Perlkies**
Fallschutzmaterial
Perlkies 2/8 liefern, abladen und höhengerecht einbauen
, unter Beachtung der DIN EN 1176.
Abrechnung erfolgt nach Original-Lieferscheinen und Wie
gekarten.
Menge: 1,000 m³

**03.12.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.395 m²
Menge: 13950,000 m²

**03.12.0150 Rasen- und Wegeflächen von Laub säubern**
Rasen- und Wegeflächen nach Beendigung des
Laubfalles von Laub und Unrat säubern, anfallendes
Material laden und zur Verwendung des AN abfahren.
Ausführung in Teilflächen. Ein Anspruch auf Bezahlung
besteht nur für die Flächen, die auf Anweisung des AG
gesäubert worden sind.

2 Pflegegänge a 1.643 m²
Menge: 3268,000 m²

**03.12.0160 Landschaftsgärtner*innen**
Einsatz von Mitarbeitenden im Garten- und Landschaftsba
u im Rahmen von Stundenlohnarbeiten, ausschließlich auf
 Anweisung der Bauleitung
Menge: 10,000 h

**03.12.0170 Arbeiter*innen und Helfer*innen**
Einsatz von Mitarbeitenden im Garten- und Landschaftsba
u im Rahmen von Stundenlohnarbeiten, ausschließlich auf
 Anweisung der Bauleitung
Menge: 10,000 h

#### Bauteil 03.13 SpPl Ernst-Tommes-Straße (0210)

**03.13.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 33 m²
Menge: 33,000 m²

**03.13.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 33 m²
Menge: 99,000 m²

**03.13.0030 Natur- bzw. Betonsteinkante pflegen**
Natur- bzw. Betonsteinkante mechanisch oder von Hand
von pflanzlichem Bewuchs reinigen. Anfallendes Material
laden und zur Verwendung des AN abfahren. Wegebeläge
bzw. Fugen mit Brechsand 0/2 nachfugen, einschlämmen,
überschüssiges Material entfernen.
Ausführung in Teilflächen.
Abrechnung: nach Voraufmaß der bewachsenen Natur- bzw.
Betonsteinkanten.

2 Pflegegänge a 65 lfdm
Menge: 130,000 lfdm

**03.13.0040 Pflasterfläche pflegen**
Befestigte Flächen aus Betonsteinpflaster oder -platten
,
bzw. Natursteinpflaster oder -platten, mechanisch oder
von Hand von pflanzlichem Bewuchs reinigen.Anfallendes
Material laden und zur Verwendung des AN abfahren.
Wegebeläge mit Brechsand 0/2 nachfugen bzw. einschlämme
n.
Überschüssiges Material entfernen und abfahren.
Ausführung in Teilflächen.
Abrechnung: nach Voraufmaß der bewachsenen Flächen.

2 Pflegegänge a 31 m²
Menge: 62,000 m²

**03.13.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 105 m²
Menge: 5250,000 m²

**03.13.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 32 m²
Menge: 1600,000 m²

**03.13.0070 Unterhaltungspflege an Fallschutzflächen auf Spielplätzen. Mulchfläche n.**
Unterhaltungspflege an Fallschutzflächen auf Spielplätz
en
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 221 m²
Menge: 11050,000 m²

**03.13.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,30 m²
Menge: 3215,000 m²

**03.13.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 31 m²
Menge: 1550,000 m²

**03.13.0100 Fallschutzmaterial Rheinsand**
Fallschutzmaterial
Rheinsand 0/2 liefern, abladen und höhengerecht einbaue
n, unter Beachtung der DIN EN 1176.
Abrechnung erfolgt nach Original-Lieferscheinen und Wie
gekarten.
Menge: 1,000 m³

**03.13.0110 Fallschutzmaterial Perlkies**
Fallschutzmaterial
Perlkies 2/8 liefern, abladen und höhengerecht einbauen
, unter Beachtung der DIN EN 1176.
Abrechnung erfolgt nach Original-Lieferscheinen und Wie
gekarten.
Menge: 1,000 m³

**03.13.0120 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**03.13.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.094 m²
Menge: 10940,000 m²

**03.13.0140 Rasen- und Wegeflächen von Laub säubern**
Rasen- und Wegeflächen nach Beendigung des
Laubfalles von Laub und Unrat säubern, anfallendes
Material laden und zur Verwendung des AN abfahren.
Ausführung in Teilflächen. Ein Anspruch auf Bezahlung
besteht nur für die Flächen, die auf Anweisung des AG
gesäubert worden sind.

2 Pflegegänge a 1.223 m²
Menge: 2446,000 m²

**03.13.0150 Landschaftsgärtner*innen**
Einsatz von Mitarbeitenden im Garten- und Landschaftsba
u im Rahmen von Stundenlohnarbeiten, ausschließlich auf
 Anweisung der Bauleitung
Menge: 10,000 h

**03.13.0160 Arbeiter*innen und Helfer*innen**
Einsatz von Mitarbeitenden im Garten- und Landschaftsba
u im Rahmen von Stundenlohnarbeiten, ausschließlich auf
 Anweisung der Bauleitung
Menge: 10,000 h

#### Bauteil 03.14 SpPl Otto-Pankok-Straße (0226)

**03.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 440 m
²
Menge: 440,000 m²

**03.14.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 440 m²
Menge: 1320,000 m²

**03.14.0030 Wassergebundene Wegedecke pflegen**
Wassergebundene Wegedecke mechanisch von pflanzlichem B
ewuchs reinigen. Anfallendes Material laden und zur Ver
wendung des AN abfahren.Teilflächen bei Bedarf mit zu l
ieferndem Dolomitbrechsand,Körnung: 0/5mm,Farbe: wie vo
rhanden,andecken. Wegedecke nach Pflegegang unter Wasse
rzugabe abwalzen. Ausführung in Teilflächen.
Abrechnung: nach Voraufmaß der bewachsenen Flächen.

2 Pflegegänge a 10 m²
Menge: 20,000 m²

**03.14.0040 Pflasterfläche pflegen**
Befestigte Flächen aus Betonsteinpflaster oder -platten
,
bzw. Natursteinpflaster oder -platten, mechanisch oder
von Hand von pflanzlichem Bewuchs reinigen.Anfallendes
Material laden und zur Verwendung des AN abfahren.
Wegebeläge mit Brechsand 0/2 nachfugen bzw. einschlämme
n.
Überschüssiges Material entfernen und abfahren.
Ausführung in Teilflächen.
Abrechnung: nach Voraufmaß der bewachsenen Flächen.

2 Pflegegänge a 314 m²
Menge: 628,000 m²

**03.14.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 270 m²
Menge: 13500,000 m²

**03.14.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**03.14.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**03.14.0080 Fallschutzmaterial Rheinsand**
Fallschutzmaterial
Rheinsand 0/2 liefern, abladen und höhengerecht einbaue
n, unter Beachtung der DIN EN 1176.
Abrechnung erfolgt nach Original-Lieferscheinen und Wie
gekarten.
Menge: 1,000 m³

**03.14.0090 Fallschutzmaterial Perlkies**
Fallschutzmaterial
Perlkies 2/8 liefern, abladen und höhengerecht einbauen
, unter Beachtung der DIN EN 1176.
Abrechnung erfolgt nach Original-Lieferscheinen und Wie
gekarten.
Menge: 1,000 m³

**03.14.0100 Bürgersteig / Gehweg (Anliegerpflicht) reinigen**
*** Bedarfsposition mit GB
Befestigte Wegefläche aus Gehwegplatten, Betonsteinpfla
ster, Natursteinpflaster etc. abscheren, von Laub, Unra
t usw säubern.
Ausführung nur auf Anweisung der Bauleitung.
Anfallendes Material ist gemäß den Vorbedingungen zu en
tsorgen.

5 Pflegegänge a 44,80 m²
Menge: 224,000 m²

**03.14.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 291 m²
Menge: 2910,000 m²

**03.14.0120 Rasen- und Wegeflächen von Laub säubern**
Rasen- und Wegeflächen nach Beendigung des
Laubfalles von Laub und Unrat säubern, anfallendes
Material laden und zur Verwendung des AN abfahren.
Ausführung in Teilflächen. Ein Anspruch auf Bezahlung
besteht nur für die Flächen, die auf Anweisung des AG
gesäubert worden sind.

2 Pflegegänge a 615 m²
Menge: 1230,000 m²

**03.14.0130 Landschaftsgärtner*innen**
Einsatz von Mitarbeitenden im Garten- und Landschaftsba
u im Rahmen von Stundenlohnarbeiten, ausschließlich auf
 Anweisung der Bauleitung
Menge: 10,000 h

**03.14.0140 Arbeiter*innen und Helfer*innen**
Einsatz von Mitarbeitenden im Garten- und Landschaftsba
u im Rahmen von Stundenlohnarbeiten, ausschließlich auf
 Anweisung der Bauleitung
Menge: 10,000 h

**03.14.0150 Gehölzrandschnitt**
Gehölzrand aus verschiedenen Gehölzen zur
Wegefreihaltung sauber geschnitten halten,
Schnittgut, sowie alle beschädigten und
abgestorbenen Pflanzenteile entfernen, Material laden
und zur Verwendung des AN abfahren.
Habitus der Gehölzhöhe und -breite nach Angabe der
Bauleitung, Höhe ca. 100 cm bis 150 cm,
Abrechnung nach geschnittenen Flächen.

Anzahl der Pflegegänge : 2 St.
Menge: 300,000 lfdm

#### Bauteil 03.15 SpPl Auf den Hufen (0230) inkl. Bolzplat

**03.15.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 161 m
²
Menge: 161,000 m²

**03.15.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 161 m²
Menge: 483,000 m²

**03.15.0030 Natur- bzw. Betonsteinkante pflegen**
Natur- bzw. Betonsteinkante mechanisch oder von Hand
von pflanzlichem Bewuchs reinigen. Anfallendes Material
laden und zur Verwendung des AN abfahren. Wegebeläge
bzw. Fugen mit Brechsand 0/2 nachfugen, einschlämmen,
überschüssiges Material entfernen.
Ausführung in Teilflächen.
Abrechnung: nach Voraufmaß der bewachsenen Natur- bzw.
Betonsteinkanten.

2 Pflegegänge a 100 lfm
Menge: 200,000 lfdm

**03.15.0040 Pflasterfläche pflegen**
Befestigte Flächen aus Betonsteinpflaster oder -platten
,
bzw. Natursteinpflaster oder -platten, mechanisch oder
von Hand von pflanzlichem Bewuchs reinigen.Anfallendes
Material laden und zur Verwendung des AN abfahren.
Wegebeläge mit Brechsand 0/2 nachfugen bzw. einschlämme
n.
Überschüssiges Material entfernen und abfahren.
Ausführung in Teilflächen.
Abrechnung: nach Voraufmaß der bewachsenen Flächen.

2 Pflegegänge a 745 m²
Menge: 1490,000 m²

**03.15.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 112 m²
Menge: 5600,000 m²

**03.15.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 112 m²
Menge: 5600,000 m²

**03.15.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 13,50 m²
Menge: 675,000 m²

**03.15.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 95,10 m²
Menge: 4755,000 m²

**03.15.0090 Fallschutzmaterial Rheinsand**
Fallschutzmaterial
Rheinsand 0/2 liefern, abladen und höhengerecht einbaue
n, unter Beachtung der DIN EN 1176.
Abrechnung erfolgt nach Original-Lieferscheinen und Wie
gekarten.
Menge: 1,000 m³

**03.15.0100 Fallschutzmaterial Perlkies**
Fallschutzmaterial
Perlkies 2/8 liefern, abladen und höhengerecht einbauen
, unter Beachtung der DIN EN 1176.
Abrechnung erfolgt nach Original-Lieferscheinen und Wie
gekarten.
Menge: 1,000 m³

**03.15.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 473 m²
Menge: 4730,000 m²

**03.15.0120 Rasen- und Wegeflächen von Laub säubern**
Rasen- und Wegeflächen nach Beendigung des
Laubfalles von Laub und Unrat säubern, anfallendes
Material laden und zur Verwendung des AN abfahren.
Ausführung in Teilflächen. Ein Anspruch auf Bezahlung
besteht nur für die Flächen, die auf Anweisung des AG
gesäubert worden sind.

2 Pflegegänge a 1.218 m²
Menge: 2436,000 m²

**03.15.0130 Landschaftsgärtner*innen**
Einsatz von Mitarbeitenden im Garten- und Landschaftsba
u im Rahmen von Stundenlohnarbeiten, ausschließlich auf
 Anweisung der Bauleitung
Menge: 10,000 h

**03.15.0140 Arbeiter*innen und Helfer*innen**
Einsatz von Mitarbeitenden im Garten- und Landschaftsba
u im Rahmen von Stundenlohnarbeiten, ausschließlich auf
 Anweisung der Bauleitung
Menge: 10,000 h

**03.15.0150 Gehölzrandschnitt**
Gehölzrand aus verschiedenen Gehölzen zur
Wegefreihaltung sauber geschnitten halten,
Schnittgut, sowie alle beschädigten und
abgestorbenen Pflanzenteile entfernen, Material laden
und zur Verwendung des AN abfahren.
Habitus der Gehölzhöhe und -breite nach Angabe der
Bauleitung, Höhe ca. 100 cm bis 150 cm,
Abrechnung nach geschnittenen Flächen.

Anzahl der Pflegegänge : 2 St.
Menge: 400,000 lfdm

#### Bauteil 03.16 SpPl Dennekamp (0235)

**03.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 153 m²
Menge: 153,000 m²

**03.16.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 153 m²
Menge: 459,000 m²

**03.16.0030 Natur- bzw. Betonsteinkante pflegen**
Natur- bzw. Betonsteinkante mechanisch oder von Hand
von pflanzlichem Bewuchs reinigen. Anfallendes Material
laden und zur Verwendung des AN abfahren. Wegebeläge
bzw. Fugen mit Brechsand 0/2 nachfugen, einschlämmen,
überschüssiges Material entfernen.
Ausführung in Teilflächen.
Abrechnung: nach Voraufmaß der bewachsenen Natur- bzw.
Betonsteinkanten.

2 Pflegegänge a 10 lfdm
Menge: 20,000 lfdm

**03.16.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**03.16.0050 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 300cm.
Abrechnung nach geschnittenen Flächen.

2 Heckenschnitte a 60 m²
Menge: 120,000 m²

**03.16.0060 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 10 lfdm
Menge: 30,000 lfdm

**03.16.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 21 m²
Menge: 1050,000 m²

**03.16.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 103 m²
Menge: 5150,000 m²

**03.16.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 114 m²
Menge: 5700,000 m²

**03.16.0100 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 53,70 m²
Menge: 2685,000 m²

**03.16.0110 Fallschutzmaterial Rheinsand**
Fallschutzmaterial
Rheinsand 0/2 liefern, abladen und höhengerecht einbaue
n, unter Beachtung der DIN EN 1176.
Abrechnung erfolgt nach Original-Lieferscheinen und Wie
gekarten.
Menge: 1,000 m³

**03.16.0120 Fallschutzmaterial Perlkies**
Fallschutzmaterial
Perlkies 2/8 liefern, abladen und höhengerecht einbauen
, unter Beachtung der DIN EN 1176.
Abrechnung erfolgt nach Original-Lieferscheinen und Wie
gekarten.
Menge: 1,000 m³

**03.16.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 699 m²
Menge: 6990,000 m²

**03.16.0140 Rasen- und Wegeflächen von Laub säubern**
Rasen- und Wegeflächen nach Beendigung des
Laubfalles von Laub und Unrat säubern, anfallendes
Material laden und zur Verwendung des AN abfahren.
Ausführung in Teilflächen. Ein Anspruch auf Bezahlung
besteht nur für die Flächen, die auf Anweisung des AG
gesäubert worden sind.

2 Pflegegänge a 1.071 m²
Menge: 2142,000 m²

**03.16.0150 Landschaftsgärtner*innen**
Einsatz von Mitarbeitenden im Garten- und Landschaftsba
u im Rahmen von Stundenlohnarbeiten, ausschließlich auf
 Anweisung der Bauleitung
Menge: 10,000 h

**03.16.0160 Arbeiter*innen und Helfer*innen**
Einsatz von Mitarbeitenden im Garten- und Landschaftsba
u im Rahmen von Stundenlohnarbeiten, ausschließlich auf
 Anweisung der Bauleitung
Menge: 10,000 h

**03.16.0170 Wassergebundene Wegedecke pflegen**
Wassergebundene Wegedecke mechanisch von pflanzlichem B
ewuchs reinigen. Anfallendes Material laden und zur Ver
wendung des AN abfahren.Teilflächen bei Bedarf mit zu l
ieferndem Dolomitbrechsand,Körnung: 0/5mm,Farbe: wie vo
rhanden,andecken. Wegedecke nach Pflegegang unter Wasse
rzugabe abwalzen. Ausführung in Teilflächen.
Abrechnung: nach Voraufmaß der bewachsenen Flächen.

2 Pflegegänge a 229 m²
Menge: 458,000 m²

#### Bauteil 03.17 Bolzplatz Dennekamp (0236)

**03.17.0010 Wegeflächen von Laub säubern**
Wegeflächen nach Beendigung des
Laubfalles von Laub und Unrat säubern, anfallendes
Material laden und zur Verwendung des AN abfahren.
Ausführung in Teilflächen. Ein Anspruch auf Bezahlung
besteht nur für die Flächen, die auf Anweisung des AG
gesäubert worden sind.

2 Pflegegänge a 350 m²
Menge: 700,000 m²

**03.17.0020 Wassergebundene Wegedecke pflegen**
Wassergebundene Wegedecke mechanisch von pflanzlichem B
ewuchs reinigen. Anfallendes Material laden und zur Ver
wendung des AN abfahren.Teilflächen bei Bedarf mit zu l
ieferndem Dolomitbrechsand,Körnung: 0/5mm,Farbe: wie vo
rhanden,andecken. Wegedecke nach Pflegegang unter Wasse
rzugabe abwalzen. Ausführung in Teilflächen.
Abrechnung: nach Voraufmaß der bewachsenen Flächen.

2 Pflegegänge a 350 m²
Menge: 700,000 m²

**03.17.0030 Bolzplatz säubern**
Bolzplatz säubern, einschließlich der Wegefläche, sowie
 der Ausstattungsgegenstände, pflanzlichen Bewuchs und
Unrat entfernen.Ausführungen wöchentlich, sowie zusätzl
ich auf Anweisung des AG.Incl.kompletter Laubentfernung
 zum Ende des Pflegejahres.
Anfallender Unrat wird Eigentumes des AN und ist zu bes
eitigen.

50 Pflegegänge a 100 m²
Menge: 5000,000 m²

**03.17.0040 Landschaftsgärtner*innen**
Einsatz von Mitarbeitenden im Garten- und Landschaftsba
u im Rahmen von Stundenlohnarbeiten, ausschließlich auf
 Anweisung der Bauleitung
Menge: 10,000 h

**03.17.0050 Arbeiter*innen und Helfer*innen**
Einsatz von Mitarbeitenden im Garten- und Landschaftsba
u im Rahmen von Stundenlohnarbeiten, ausschließlich auf
 Anweisung der Bauleitung
Menge: 10,000 h

#### Bauteil 03.18 SpPl Föhrenkamp (0250)

**03.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 125 m²
Menge: 125,000 m²

**03.18.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 125 m²
Menge: 375,000 m²

**03.18.0030 Pflasterfläche pflegen**
Befestigte Flächen aus Betonsteinpflaster oder -platten
,
bzw. Natursteinpflaster oder -platten, mechanisch oder
von Hand von pflanzlichem Bewuchs reinigen.Anfallendes
Material laden und zur Verwendung des AN abfahren.
Wegebeläge mit Brechsand 0/2 nachfugen bzw. einschlämme
n.
Überschüssiges Material entfernen und abfahren.
Ausführung in Teilflächen.
Abrechnung: nach Voraufmaß der bewachsenen Flächen.

2 Pflegegänge a 77 m²
Menge: 154,000 m²

**03.18.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 8 m²
Menge: 400,000 m²

**03.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 38 m²
Menge: 1900,000 m²

**03.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**03.18.0070 Fallschutzmaterial Rheinsand**
Fallschutzmaterial
Rheinsand 0/2 liefern, abladen und höhengerecht einbaue
n, unter Beachtung der DIN EN 1176.
Abrechnung erfolgt nach Original-Lieferscheinen und Wie
gekarten.
Menge: 1,000 m³

**03.18.0080 Fallschutzmaterial Perlkies**
Fallschutzmaterial
Perlkies 2/8 liefern, abladen und höhengerecht einbauen
, unter Beachtung der DIN EN 1176.
Abrechnung erfolgt nach Original-Lieferscheinen und Wie
gekarten.
Menge: 1,000 m³

**03.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  74 m²
Menge: 740,000 m²

**03.18.0100 Rasen- und Wegeflächen von Laub säubern**
Rasen- und Wegeflächen nach Beendigung des
Laubfalles von Laub und Unrat säubern, anfallendes
Material laden und zur Verwendung des AN abfahren.
Ausführung in Teilflächen. Ein Anspruch auf Bezahlung
besteht nur für die Flächen, die auf Anweisung des AG
gesäubert worden sind.

2 Pflegegänge a 151 m²
Menge: 302,000 m²

**03.18.0110 Landschaftsgärtner*innen**
Einsatz von Mitarbeitenden im Garten- und Landschaftsba
u im Rahmen von Stundenlohnarbeiten, ausschließlich auf
 Anweisung der Bauleitung
Menge: 10,000 h

**03.18.0120 Arbeiter*innen und Helfer*innen**
Einsatz von Mitarbeitenden im Garten- und Landschaftsba
u im Rahmen von Stundenlohnarbeiten, ausschließlich auf
 Anweisung der Bauleitung
Menge: 10,000 h

**03.18.0130 Natur- bzw. Betonsteinkante pflegen**
Natur- bzw. Betonsteinkante mechanisch oder von Hand
von pflanzlichem Bewuchs reinigen. Anfallendes Material
laden und zur Verwendung des AN abfahren. Wegebeläge
bzw. Fugen mit Brechsand 0/2 nachfugen, einschlämmen,
überschüssiges Material entfernen.
Ausführung in Teilflächen.
Abrechnung: nach Voraufmaß der bewachsenen Natur- bzw.
Betonsteinkanten.

2 Pflegegänge a 10 lfdm
Menge: 20,000 lfdm

#### Bauteil 03.19 SpPl Weißdornbogen (0259)

**03.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.191 m²
Menge: 2191,000 m²

**03.19.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.191 m²
Menge: 6573,000 m²

**03.19.0030 Wassergebundene Wegedecke pflegen**
Wassergebundene Wegedecke mechanisch von pflanzlichem B
ewuchs reinigen. Anfallendes Material laden und zur Ver
wendung des AN abfahren.Teilflächen bei Bedarf mit zu l
ieferndem Dolomitbrechsand,Körnung: 0/5mm,Farbe: wie vo
rhanden,andecken. Wegedecke nach Pflegegang unter Wasse
rzugabe abwalzen. Ausführung in Teilflächen.
Abrechnung: nach Voraufmaß der bewachsenen Flächen.

2 Pflegegänge a 1.495 m²
Menge: 2990,000 m²

**03.19.0040 Natur- bzw. Betonsteinkante pflegen**
Natur- bzw. Betonsteinkante mechanisch oder von Hand
von pflanzlichem Bewuchs reinigen. Anfallendes Material
laden und zur Verwendung des AN abfahren. Wegebeläge
bzw. Fugen mit Brechsand 0/2 nachfugen, einschlämmen,
überschüssiges Material entfernen.
Ausführung in Teilflächen.
Abrechnung: nach Voraufmaß der bewachsenen Natur- bzw.
Betonsteinkanten.

2 Pflegegänge a 480 lfm
Menge: 960,000 lfdm

**03.19.0050 Pflasterfläche pflegen**
Befestigte Flächen aus Betonsteinpflaster oder -platten
,
bzw. Natursteinpflaster oder -platten, mechanisch oder
von Hand von pflanzlichem Bewuchs reinigen.Anfallendes
Material laden und zur Verwendung des AN abfahren.
Wegebeläge mit Brechsand 0/2 nachfugen bzw. einschlämme
n.
Überschüssiges Material entfernen und abfahren.
Ausführung in Teilflächen.
Abrechnung: nach Voraufmaß der bewachsenen Flächen.

2 Pflegegänge a 591 m²
Menge: 1182,000 m²

**03.19.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 96 m²
Menge: 4800,000 m²

**03.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 44 m²
Menge: 2200,000 m²

**03.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28,20 m²
Menge: 1410,000 m²

**03.19.0090 Fallschutzmaterial Rheinsand**
Fallschutzmaterial
Rheinsand 0/2 liefern, abladen und höhengerecht einbaue
n, unter Beachtung der DIN EN 1176.
Abrechnung erfolgt nach Original-Lieferscheinen und Wie
gekarten.
Menge: 1,000 m³

**03.19.0100 Fallschutzmaterial Perlkies**
Fallschutzmaterial
Perlkies 2/8 liefern, abladen und höhengerecht einbauen
, unter Beachtung der DIN EN 1176.
Abrechnung erfolgt nach Original-Lieferscheinen und Wie
gekarten.
Menge: 1,000 m³

**03.19.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.055 m²
Menge: 10550,000 m²

**03.19.0120 Rasen- und Wegeflächen von Laub säubern**
Rasen- und Wegeflächen nach Beendigung des
Laubfalles von Laub und Unrat säubern, anfallendes
Material laden und zur Verwendung des AN abfahren.
Ausführung in Teilflächen. Ein Anspruch auf Bezahlung
besteht nur für die Flächen, die auf Anweisung des AG
gesäubert worden sind.

2 Pflegegänge a 3.141 m²
Menge: 6282,000 m²

**03.19.0130 Landschaftsgärtner*innen**
Einsatz von Mitarbeitenden im Garten- und Landschaftsba
u im Rahmen von Stundenlohnarbeiten, ausschließlich auf
 Anweisung der Bauleitung
Menge: 10,000 h

**03.19.0140 Arbeiter*innen und Helfer*innen**
Einsatz von Mitarbeitenden im Garten- und Landschaftsba
u im Rahmen von Stundenlohnarbeiten, ausschließlich auf
 Anweisung der Bauleitung
Menge: 10,000 h

**03.19.0150 Gehölzrandschnitt**
Gehölzrand aus verschiedenen Gehölzen zur
Wegefreihaltung sauber geschnitten halten,
Schnittgut, sowie alle beschädigten und
abgestorbenen Pflanzenteile entfernen, Material laden
und zur Verwendung des AN abfahren.
Habitus der Gehölzhöhe und -breite nach Angabe der
Bauleitung, Höhe ca. 100 cm bis 150 cm,
Abrechnung nach geschnittenen Flächen.

Anzahl der Pflegegänge : 2 St.
Menge: 400,000 lfdm

#### Bauteil 03.20 Bolzplatz Weissdornbogen (258)

**03.20.0010 Wegeflächen von Laub säubern**
Wegeflächen nach Beendigung des
Laubfalles von Laub und Unrat säubern, anfallendes
Material laden und zur Verwendung des AN abfahren.
Ausführung in Teilflächen. Ein Anspruch auf Bezahlung
besteht nur für die Flächen, die auf Anweisung des AG
gesäubert worden sind.

2 Pflegegänge a 495 m²
Menge: 990,000 m²

**03.20.0020 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 149 m²
Menge: 1490,000 m²

**03.20.0030 Wassergebundene Wegedecke pflegen**
Wassergebundene Wegedecke mechanisch von pflanzlichem B
ewuchs reinigen. Anfallendes Material laden und zur Ver
wendung des AN abfahren.Teilflächen bei Bedarf mit zu l
ieferndem Dolomitbrechsand,Körnung: 0/5mm,Farbe: wie vo
rhanden,andecken. Wegedecke nach Pflegegang unter Wasse
rzugabe abwalzen. Ausführung in Teilflächen.
Abrechnung: nach Voraufmaß der bewachsenen Flächen.

2 Pflegegänge a 495 m²
Menge: 990,000 m²

**03.20.0040 Bolzplatz säubern**
Bolzplatz säubern, einschließlich der Wegefläche, sowie
 der Ausstattungsgegenstände, pflanzlichen Bewuchs und
Unrat entfernen.Ausführungen wöchentlich, sowie zusätzl
ich auf Anweisung des AG.Incl.kompletter Laubentfernung
 zum Ende des Pflegejahres.
Anfallender Unrat wird Eigentumes des AN und ist zu bes
eitigen.

50 Pflegegänge a 495 m²
Menge: 24750,000 m²

**03.20.0050 Gehölzrandschnitt**
Gehölzrand aus verschiedenen Gehölzen zur
Wegefreihaltung sauber geschnitten halten,
Schnittgut, sowie alle beschädigten und
abgestorbenen Pflanzenteile entfernen, Material laden
und zur Verwendung des AN abfahren.
Habitus der Gehölzhöhe und -breite nach Angabe der
Bauleitung, Höhe ca. 100 cm bis 150 cm,
Abrechnung nach geschnittenen Flächen.

Anzahl der Pflegegänge : 2 St.
Menge: 400,000 lfdm

**03.20.0060 Landschaftsgärtner*innen**
Einsatz von Mitarbeitenden im Garten- und Landschaftsba
u im Rahmen von Stundenlohnarbeiten, ausschließlich auf
 Anweisung der Bauleitung
Menge: 10,000 h

**03.20.0070 Arbeiter*innen und Helfer*innen**
Einsatz von Mitarbeitenden im Garten- und Landschaftsba
u im Rahmen von Stundenlohnarbeiten, ausschließlich auf
 Anweisung der Bauleitung
Menge: 10,000 h

#### Bauteil 03.21 SpPl Rotdornbogen (0260)

**03.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 117 m²
Menge: 117,000 m²

**03.21.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 117 m²
Menge: 351,000 m²

**03.21.0030 Pflasterfläche pflegen**
Befestigte Flächen aus Betonsteinpflaster oder -platten
,
bzw. Natursteinpflaster oder -platten, mechanisch oder
von Hand von pflanzlichem Bewuchs reinigen.Anfallendes
Material laden und zur Verwendung des AN abfahren.
Wegebeläge mit Brechsand 0/2 nachfugen bzw. einschlämme
n.
Überschüssiges Material entfernen und abfahren.
Ausführung in Teilflächen.
Abrechnung: nach Voraufmaß der bewachsenen Flächen.

2 Pflegegänge a 103 m²
Menge: 206,000 m²

**03.21.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 6 m²
Menge: 300,000 m²

**03.21.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 36,10 m²
Menge: 1805,000 m²

**03.21.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**03.21.0070 Fallschutzmaterial Rheinsand**
Fallschutzmaterial
Rheinsand 0/2 liefern, abladen und höhengerecht einbaue
n, unter Beachtung der DIN EN 1176.
Abrechnung erfolgt nach Original-Lieferscheinen und Wie
gekarten.
Menge: 1,000 m³

**03.21.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  66 m²
Menge: 660,000 m²

**03.21.0090 Rasen- und Wegeflächen von Laub säubern**
Rasen- und Wegeflächen nach Beendigung des
Laubfalles von Laub und Unrat säubern, anfallendes
Material laden und zur Verwendung des AN abfahren.
Ausführung in Teilflächen. Ein Anspruch auf Bezahlung
besteht nur für die Flächen, die auf Anweisung des AG
gesäubert worden sind.

2 Pflegegänge a 169 m²
Menge: 338,000 m²

**03.21.0100 Landschaftsgärtner*innen**
Einsatz von Mitarbeitenden im Garten- und Landschaftsba
u im Rahmen von Stundenlohnarbeiten, ausschließlich auf
 Anweisung der Bauleitung
Menge: 10,000 h

**03.21.0110 Arbeiter*innen und Helfer*innen**
Einsatz von Mitarbeitenden im Garten- und Landschaftsba
u im Rahmen von Stundenlohnarbeiten, ausschließlich auf
 Anweisung der Bauleitung
Menge: 10,000 h

**03.21.0120 Natur- bzw. Betonsteinkante pflegen**
Natur- bzw. Betonsteinkante mechanisch oder von Hand
von pflanzlichem Bewuchs reinigen. Anfallendes Material
laden und zur Verwendung des AN abfahren. Wegebeläge
bzw. Fugen mit Brechsand 0/2 nachfugen, einschlämmen,
überschüssiges Material entfernen.
Ausführung in Teilflächen.
Abrechnung: nach Voraufmaß der bewachsenen Natur- bzw.
Betonsteinkanten.

2 Pflegegänge a 100 lfm
Menge: 200,000 lfdm

**03.21.0130 Gehölzrandschnitt**
Gehölzrand aus verschiedenen Gehölzen zur
Wegefreihaltung sauber geschnitten halten,
Schnittgut, sowie alle beschädigten und
abgestorbenen Pflanzenteile entfernen, Material laden
und zur Verwendung des AN abfahren.
Habitus der Gehölzhöhe und -breite nach Angabe der
Bauleitung, Höhe ca. 100 cm bis 150 cm,
Abrechnung nach geschnittenen Flächen.

Anzahl der Pflegegänge : 2 St.
Menge: 200,000 lfdm

#### Bauteil 03.22 SpPl Markscheider Hof (0264)

**03.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 149 m²
Menge: 149,000 m²

**03.22.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 149 m²
Menge: 447,000 m²

**03.22.0030 Wassergebundene Wegedecke pflegen**
Wassergebundene Wegedecke mechanisch von pflanzlichem B
ewuchs reinigen. Anfallendes Material laden und zur Ver
wendung des AN abfahren.Teilflächen bei Bedarf mit zu l
ieferndem Dolomitbrechsand,Körnung: 0/5mm,Farbe: wie vo
rhanden,andecken. Wegedecke nach Pflegegang unter Wasse
rzugabe abwalzen. Ausführung in Teilflächen.
Abrechnung: nach Voraufmaß der bewachsenen Flächen.

2 Pflegegänge a 316 m²
Menge: 632,000 m²

**03.22.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**03.22.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 271 m²
Menge: 13550,000 m²

**03.22.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 134 m²
Menge: 6700,000 m²

**03.22.0070 Unterhaltungspflege an Fallschutzflächen auf Spielplätzen. Mulchfläche n.**
Unterhaltungspflege an Fallschutzflächen auf Spielplätz
en.
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 142 m²
Menge: 7100,000 m²

**03.22.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,20 m²
Menge: 710,000 m²

**03.22.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 60 m²
Menge: 3000,000 m²

**03.22.0100 Fallschutzmaterial Rheinsand**
Fallschutzmaterial
Rheinsand 0/2 liefern, abladen und höhengerecht einbaue
n, unter Beachtung der DIN EN 1176.
Abrechnung erfolgt nach Original-Lieferscheinen und Wie
gekarten.
Menge: 1,000 m³

**03.22.0110 Fallschutzmaterial Perlkies**
Fallschutzmaterial
Perlkies 2/8 liefern, abladen und höhengerecht einbauen
, unter Beachtung der DIN EN 1176.
Abrechnung erfolgt nach Original-Lieferscheinen und Wie
gekarten.
Menge: 1,000 m³

**03.22.0120 Fallschutzmaterial Rindenmulch**
Fallschutzmaterial, bestehend aus
70 % Rindenmulch 0/40mm mit 30% Holzhackschnitzel 20/40
mm,  bauseits gestellt liefern, abladen und einbauen un
ter Beachtung der DIN EN 1176.

  Das Material ist am Lager
platz, Zeppelinstr.132 in Mülheim an der Ruhr zu laden
und zum Einbauort zu transportieren. Ein Ladegerät ist
nach Absprache mit dem AG vor Ort zum beladen. Transpor
twege bis 9 km innerhalb der Stadt sind zu berücksichti
gen. Die Arbeiten erfolgen ausdrücklich nach vorheriger
 Absprache mit dem AG.  Abr
echnung nach Kastenmaß.
Menge: 1,000 m³

**03.22.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.966 m²
Menge: 19660,000 m²

**03.22.0140 Rasen- und Wegeflächen von Laub säubern**
Rasen- und Wegeflächen nach Beendigung des
Laubfalles von Laub und Unrat säubern, anfallendes
Material laden und zur Verwendung des AN abfahren.
Ausführung in Teilflächen. Ein Anspruch auf Bezahlung
besteht nur für die Flächen, die auf Anweisung des AG
gesäubert worden sind.

2 Pflegegänge a 2.425 m²
Menge: 4850,000 m²

**03.22.0150 Landschaftsgärtner*innen**
Einsatz von Mitarbeitenden im Garten- und Landschaftsba
u im Rahmen von Stundenlohnarbeiten, ausschließlich auf
 Anweisung der Bauleitung
Menge: 10,000 h

**03.22.0160 Arbeiter*innen und Helfer*innen**
Einsatz von Mitarbeitenden im Garten- und Landschaftsba
u im Rahmen von Stundenlohnarbeiten, ausschließlich auf
 Anweisung der Bauleitung
Menge: 10,000 h

**03.22.0170 Natur- bzw. Betonsteinkante pflegen**
Natur- bzw. Betonsteinkante mechanisch oder von Hand
von pflanzlichem Bewuchs reinigen. Anfallendes Material
laden und zur Verwendung des AN abfahren. Wegebeläge
bzw. Fugen mit Brechsand 0/2 nachfugen, einschlämmen,
überschüssiges Material entfernen.
Ausführung in Teilflächen.
Abrechnung: nach Voraufmaß der bewachsenen Natur- bzw.
Betonsteinkanten.

2 Pflegegänge a 10 lfm
Menge: 20,000 lfdm

**03.22.0180 Gehölzrandschnitt**
Gehölzrand aus verschiedenen Gehölzen zur
Wegefreihaltung sauber geschnitten halten,
Schnittgut, sowie alle beschädigten und
abgestorbenen Pflanzenteile entfernen, Material laden
und zur Verwendung des AN abfahren.
Habitus der Gehölzhöhe und -breite nach Angabe der
Bauleitung, Höhe ca. 100 cm bis 150 cm,
Abrechnung nach geschnittenen Flächen.

Anzahl der Pflegegänge : 2 St.
Menge: 400,000 lfdm

#### Bauteil 03.23 SpPl Sachsensiedlung (0271)

**03.23.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 264 m²
Menge: 264,000 m²

**03.23.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 264 m²
Menge: 792,000 m²

**03.23.0030 Wassergebundene Wegedecke pflegen**
Wassergebundene Wegedecke mechanisch von pflanzlichem B
ewuchs reinigen. Anfallendes Material laden und zur Ver
wendung des AN abfahren.Teilflächen bei Bedarf mit zu l
ieferndem Dolomitbrechsand,Körnung: 0/5mm,Farbe: wie vo
rhanden,andecken. Wegedecke nach Pflegegang unter Wasse
rzugabe abwalzen. Ausführung in Teilflächen.
Abrechnung: nach Voraufmaß der bewachsenen Flächen.

2 Pflegegänge a 154 m²
Menge: 308,000 m²

**03.23.0040 Natur- bzw. Betonsteinkante pflegen**
Natur- bzw. Betonsteinkante mechanisch oder von Hand
von pflanzlichem Bewuchs reinigen. Anfallendes Material
laden und zur Verwendung des AN abfahren. Wegebeläge
bzw. Fugen mit Brechsand 0/2 nachfugen, einschlämmen,
überschüssiges Material entfernen.
Ausführung in Teilflächen.
Abrechnung: nach Voraufmaß der bewachsenen Natur- bzw.
Betonsteinkanten.

2 Pflegegänge a 10 lfm
Menge: 20,000 lfdm

**03.23.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23 m²
Menge: 1150,000 m²

**03.23.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 56 m²
Menge: 2800,000 m²

**03.23.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,80 m²
Menge: 1790,000 m²

**03.23.0080 Fallschutzmaterial Rheinsand**
Fallschutzmaterial
Rheinsand 0/2 liefern, abladen und höhengerecht einbaue
n, unter Beachtung der DIN EN 1176.
Abrechnung erfolgt nach Original-Lieferscheinen und Wie
gekarten.
Menge: 1,000 m³

**03.23.0090 Fallschutzmaterial Perlkies**
Fallschutzmaterial
Perlkies 2/8 liefern, abladen und höhengerecht einbauen
, unter Beachtung der DIN EN 1176.
Abrechnung erfolgt nach Original-Lieferscheinen und Wie
gekarten.
Menge: 1,000 m³

**03.23.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  224 m²
Menge: 2240,000 m²

**03.23.0110 Rasen- und Wegeflächen von Laub säubern**
Rasen- und Wegeflächen nach Beendigung des
Laubfalles von Laub und Unrat säubern, anfallendes
Material laden und zur Verwendung des AN abfahren.
Ausführung in Teilflächen. Ein Anspruch auf Bezahlung
besteht nur für die Flächen, die auf Anweisung des AG
gesäubert worden sind.

2 Pflegegänge a 378 m²
Menge: 756,000 m²

**03.23.0120 Landschaftsgärtner*innen**
Einsatz von Mitarbeitenden im Garten- und Landschaftsba
u im Rahmen von Stundenlohnarbeiten, ausschließlich auf
 Anweisung der Bauleitung
Menge: 10,000 h

**03.23.0130 Arbeiter*innen und Helfer*innen**
Einsatz von Mitarbeitenden im Garten- und Landschaftsba
u im Rahmen von Stundenlohnarbeiten, ausschließlich auf
 Anweisung der Bauleitung
Menge: 10,000 h

**03.23.0140 Gehölzrandschnitt**
Gehölzrand aus verschiedenen Gehölzen zur
Wegefreihaltung sauber geschnitten halten,
Schnittgut, sowie alle beschädigten und
abgestorbenen Pflanzenteile entfernen, Material laden
und zur Verwendung des AN abfahren.
Habitus der Gehölzhöhe und -breite nach Angabe der
Bauleitung, Höhe ca. 100 cm bis 150 cm,
Abrechnung nach geschnittenen Flächen.

Anzahl der Pflegegänge : 2 St.
Menge: 400,000 lfdm

#### Bauteil 03.24 SpPl Oemberg (0272) inkl. Bolzplatz (105

**03.24.0010 Wassergebundene Wegedecke pflegen**
Wassergebundene Wegedecke mechanisch von pflanzlichem B
ewuchs reinigen. Anfallendes Material laden und zur Ver
wendung des AN abfahren.Teilflächen bei Bedarf mit zu l
ieferndem Dolomitbrechsand,Körnung: 0/5mm,Farbe: wie vo
rhanden,andecken. Wegedecke nach Pflegegang unter Wasse
rzugabe abwalzen. Ausführung in Teilflächen.
Abrechnung: nach Voraufmaß der bewachsenen Flächen.

2 Pflegegänge a 99 m²
Menge: 198,000 m²

**03.24.0020 Natur- bzw. Betonsteinkante pflegen**
Natur- bzw. Betonsteinkante mechanisch oder von Hand
von pflanzlichem Bewuchs reinigen. Anfallendes Material
laden und zur Verwendung des AN abfahren. Wegebeläge
bzw. Fugen mit Brechsand 0/2 nachfugen, einschlämmen,
überschüssiges Material entfernen.
Ausführung in Teilflächen.
Abrechnung: nach Voraufmaß der bewachsenen Natur- bzw.
Betonsteinkanten.

2 Pflegegänge a 125 lfm
Menge: 250,000 lfdm

**03.24.0030 Pflasterfläche pflegen**
Befestigte Flächen aus Betonsteinpflaster oder -platten
,
bzw. Natursteinpflaster oder -platten, mechanisch oder
von Hand von pflanzlichem Bewuchs reinigen.Anfallendes
Material laden und zur Verwendung des AN abfahren.
Wegebeläge mit Brechsand 0/2 nachfugen bzw. einschlämme
n.
Überschüssiges Material entfernen und abfahren.
Ausführung in Teilflächen.
Abrechnung: nach Voraufmaß der bewachsenen Flächen.

2 Pflegegänge a 29 m²
Menge: 58,000 m²

**03.24.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 226 m²
Menge: 452,000 m²

**03.24.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 247 m²
Menge: 12350,000 m²

**03.24.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 118,80 m²
Menge: 5940,000 m²

**03.24.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**03.24.0080 Fallschutzmaterial Rheinsand**
Fallschutzmaterial
Rheinsand 0/2 liefern, abladen und höhengerecht einbaue
n, unter Beachtung der DIN EN 1176.
Abrechnung erfolgt nach Original-Lieferscheinen und Wie
gekarten.
Menge: 1,000 m³

**03.24.0090 Fallschutzmaterial Perlkies**
Fallschutzmaterial
Perlkies 2/8 liefern, abladen und höhengerecht einbauen
, unter Beachtung der DIN EN 1176.
Abrechnung erfolgt nach Original-Lieferscheinen und Wie
gekarten.
Menge: 1,000 m³

**03.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 4.376 m²
Menge: 43760,000 m²

**03.24.0110 Rasen- und Wegeflächen von Laub säubern**
Rasen- und Wegeflächen nach Beendigung des
Laubfalles von Laub und Unrat säubern, anfallendes
Material laden und zur Verwendung des AN abfahren.
Ausführung in Teilflächen. Ein Anspruch auf Bezahlung
besteht nur für die Flächen, die auf Anweisung des AG
gesäubert worden sind.

2 Pflegegänge a 4.504 m²
Menge: 9008,000 m²

**03.24.0120 Landschaftsgärtner*innen**
Einsatz von Mitarbeitenden im Garten- und Landschaftsba
u im Rahmen von Stundenlohnarbeiten, ausschließlich auf
 Anweisung der Bauleitung
Menge: 10,000 h

**03.24.0130 Arbeiter*innen und Helfer*innen**
Einsatz von Mitarbeitenden im Garten- und Landschaftsba
u im Rahmen von Stundenlohnarbeiten, ausschließlich auf
 Anweisung der Bauleitung
Menge: 10,000 h

**03.24.0140 Gehölzrandschnitt**
Gehölzrand aus verschiedenen Gehölzen zur
Wegefreihaltung sauber geschnitten halten,
Schnittgut, sowie alle beschädigten und
abgestorbenen Pflanzenteile entfernen, Material laden
und zur Verwendung des AN abfahren.
Habitus der Gehölzhöhe und -breite nach Angabe der
Bauleitung, Höhe ca. 100 cm bis 150 cm,
Abrechnung nach geschnittenen Flächen.

Anzahl der Pflegegänge : 2 St.
Menge: 400,000 lfdm

#### Bauteil 03.25 SpPl Kieler Straße (0292)

**03.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 251 m²
Menge: 251,000 m²

**03.25.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 251 m²
Menge: 753,000 m²

**03.25.0030 Natur- bzw. Betonsteinkante pflegen**
Natur- bzw. Betonsteinkante mechanisch oder von Hand
von pflanzlichem Bewuchs reinigen. Anfallendes Material
laden und zur Verwendung des AN abfahren. Wegebeläge
bzw. Fugen mit Brechsand 0/2 nachfugen, einschlämmen,
überschüssiges Material entfernen.
Ausführung in Teilflächen.
Abrechnung: nach Voraufmaß der bewachsenen Natur- bzw.
Betonsteinkanten.

2 Pflegegänge a 60 lfm
Menge: 120,000 lfdm

**03.25.0040 Pflasterfläche pflegen**
Befestigte Flächen aus Betonsteinpflaster oder -platten
,
bzw. Natursteinpflaster oder -platten, mechanisch oder
von Hand von pflanzlichem Bewuchs reinigen.Anfallendes
Material laden und zur Verwendung des AN abfahren.
Wegebeläge mit Brechsand 0/2 nachfugen bzw. einschlämme
n.
Überschüssiges Material entfernen und abfahren.
Ausführung in Teilflächen.
Abrechnung: nach Voraufmaß der bewachsenen Flächen.

2 Pflegegänge a 20 m²
Menge: 40,000 m²

**03.25.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 127 m²
Menge: 6350,000 m²

**03.25.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 78 m²
Menge: 3900,000 m²

**03.25.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 138,50 m²
Menge: 6925,000 m²

**03.25.0080 Fallschutzmaterial Rheinsand**
Fallschutzmaterial
Rheinsand 0/2 liefern, abladen und höhengerecht einbaue
n, unter Beachtung der DIN EN 1176.
Abrechnung erfolgt nach Original-Lieferscheinen und Wie
gekarten.
Menge: 1,000 m³

**03.25.0090 Fallschutzmaterial Perlkies**
Fallschutzmaterial
Perlkies 2/8 liefern, abladen und höhengerecht einbauen
, unter Beachtung der DIN EN 1176.
Abrechnung erfolgt nach Original-Lieferscheinen und Wie
gekarten.
Menge: 1,000 m³

**03.25.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.363 m²
Menge: 13630,000 m²

**03.25.0110 Rasen- und Wegeflächen von Laub säubern**
Rasen- und Wegeflächen nach Beendigung des
Laubfalles von Laub und Unrat säubern, anfallendes
Material laden und zur Verwendung des AN abfahren.
Ausführung in Teilflächen. Ein Anspruch auf Bezahlung
besteht nur für die Flächen, die auf Anweisung des AG
gesäubert worden sind.

2 Pflegegänge a 1.383 m²
Menge: 2766,000 m²

**03.25.0120 Landschaftsgärtner*innen**
Einsatz von Mitarbeitenden im Garten- und Landschaftsba
u im Rahmen von Stundenlohnarbeiten, ausschließlich auf
 Anweisung der Bauleitung
Menge: 10,000 h

**03.25.0130 Arbeiter*innen und Helfer*innen**
Einsatz von Mitarbeitenden im Garten- und Landschaftsba
u im Rahmen von Stundenlohnarbeiten, ausschließlich auf
 Anweisung der Bauleitung
Menge: 10,000 h

**03.25.0140 Gehölzrandschnitt**
Gehölzrand aus verschiedenen Gehölzen zur
Wegefreihaltung sauber geschnitten halten,
Schnittgut, sowie alle beschädigten und
abgestorbenen Pflanzenteile entfernen, Material laden
und zur Verwendung des AN abfahren.
Habitus der Gehölzhöhe und -breite nach Angabe der
Bauleitung, Höhe ca. 100 cm bis 150 cm,
Abrechnung nach geschnittenen Flächen.

Anzahl der Pflegegänge : 2 St.
Menge: 400,000 lfdm

#### Bauteil 03.26 SpPl Luxemburger Allee (0955)

**03.26.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 240 m²
Menge: 240,000 m²

**03.26.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 240 m²
Menge: 720,000 m²

**03.26.0030 Natur- bzw. Betonsteinkante pflegen**
Natur- bzw. Betonsteinkante mechanisch oder von Hand
von pflanzlichem Bewuchs reinigen. Anfallendes Material
laden und zur Verwendung des AN abfahren. Wegebeläge
bzw. Fugen mit Brechsand 0/2 nachfugen, einschlämmen,
überschüssiges Material entfernen.
Ausführung in Teilflächen.
Abrechnung: nach Voraufmaß der bewachsenen Natur- bzw.
Betonsteinkanten.

2 Pflegegänge a 250 lfm
Menge: 500,000 lfdm

**03.26.0040 Pflasterfläche pflegen**
Befestigte Flächen aus Betonsteinpflaster oder -platten
,
bzw. Natursteinpflaster oder -platten, mechanisch oder
von Hand von pflanzlichem Bewuchs reinigen.Anfallendes
Material laden und zur Verwendung des AN abfahren.
Wegebeläge mit Brechsand 0/2 nachfugen bzw. einschlämme
n.
Überschüssiges Material entfernen und abfahren.
Ausführung in Teilflächen.
Abrechnung: nach Voraufmaß der bewachsenen Flächen.

2 Pflegegänge a 633 m²
Menge: 1266,000 m²

**03.26.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**03.26.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 28 m²
Menge: 1400,000 m²

**03.26.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,10 m²
Menge: 2205,000 m²

**03.26.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,30 m²
Menge: 565,000 m²

**03.26.0090 Fallschutzmaterial Rheinsand**
Fallschutzmaterial
Rheinsand 0/2 liefern, abladen und höhengerecht einbaue
n, unter Beachtung der DIN EN 1176.
Abrechnung erfolgt nach Original-Lieferscheinen und Wie
gekarten.
Menge: 1,000 m³

**03.26.0100 Fallschutzmaterial Perlkies**
Fallschutzmaterial
Perlkies 2/8 liefern, abladen und höhengerecht einbauen
, unter Beachtung der DIN EN 1176.
Abrechnung erfolgt nach Original-Lieferscheinen und Wie
gekarten.
Menge: 1,000 m³

**03.26.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  129 m²
Menge: 1290,000 m²

**03.26.0120 Rasen- und Wegeflächen von Laub säubern**
Rasen- und Wegeflächen nach Beendigung des
Laubfalles von Laub und Unrat säubern, anfallendes
Material laden und zur Verwendung des AN abfahren.
Ausführung in Teilflächen. Ein Anspruch auf Bezahlung
besteht nur für die Flächen, die auf Anweisung des AG
gesäubert worden sind.

2 Pflegegänge a 762 m²
Menge: 1524,000 m²

**03.26.0130 Landschaftsgärtner*innen**
Einsatz von Mitarbeitenden im Garten- und Landschaftsba
u im Rahmen von Stundenlohnarbeiten, ausschließlich auf
 Anweisung der Bauleitung
Menge: 10,000 h

**03.26.0140 Arbeiter*innen und Helfer*innen**
Einsatz von Mitarbeitenden im Garten- und Landschaftsba
u im Rahmen von Stundenlohnarbeiten, ausschließlich auf
 Anweisung der Bauleitung
Menge: 10,000 h

**03.26.0150 Gehölzrandschnitt**
Gehölzrand aus verschiedenen Gehölzen zur
Wegefreihaltung sauber geschnitten halten,
Schnittgut, sowie alle beschädigten und
abgestorbenen Pflanzenteile entfernen, Material laden
und zur Verwendung des AN abfahren.
Habitus der Gehölzhöhe und -breite nach Angabe der
Bauleitung, Höhe ca. 100 cm bis 150 cm,
Abrechnung nach geschnittenen Flächen.

Anzahl der Pflegegänge : 2 St.
Menge: 400,000 lfdm

#### Bauteil 03.27 SpPl Alexander-Wiedenhoff-Straße (1120)

**03.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 15 m²
Menge: 15,000 m²

**03.27.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 15 m²
Menge: 45,000 m²

**03.27.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 180cm.
Abrechnung nach geschnittenen Flächen.

2 Heckenschnitte a 110 m²
Menge: 220,000 m²

**03.27.0040 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 27,50 lfdm
Menge: 82,500 lfdm

**03.27.0050 Natur- bzw. Betonsteinkante pflegen**
Natur- bzw. Betonsteinkante mechanisch oder von Hand
von pflanzlichem Bewuchs reinigen. Anfallendes Material
laden und zur Verwendung des AN abfahren. Wegebeläge
bzw. Fugen mit Brechsand 0/2 nachfugen, einschlämmen,
überschüssiges Material entfernen.
Ausführung in Teilflächen.
Abrechnung: nach Voraufmaß der bewachsenen Natur- bzw.
Betonsteinkanten.

2 Pflegegänge a 100 lfm
Menge: 200,000 lfdm

**03.27.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**03.27.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 37 m²
Menge: 1850,000 m²

**03.27.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 283 m²
Menge: 14150,000 m²

**03.27.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 10,90 m²
Menge: 545,000 m²

**03.27.0100 Fallschutzmaterial Rheinsand**
Fallschutzmaterial
Rheinsand 0/2 liefern, abladen und höhengerecht einbaue
n, unter Beachtung der DIN EN 1176.
Abrechnung erfolgt nach Original-Lieferscheinen und Wie
gekarten.
Menge: 1,000 m³

**03.27.0110 Fallschutzmaterial Perlkies**
Fallschutzmaterial
Perlkies 2/8 liefern, abladen und höhengerecht einbauen
, unter Beachtung der DIN EN 1176.
Abrechnung erfolgt nach Original-Lieferscheinen und Wie
gekarten.
Menge: 1,000 m³

**03.27.0120 Rasen mähen**
Rasenflächen mähen. Wuchshöhe 5 bis 8 cm. Schnitthöhe 3
 cm.Schnittfolge unter Beachtung der Wuchshöhe bei Beda
rf wöchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 709 m²
Menge: 7090,000 m²

**03.27.0130 Rasen und Wegeflächen von Laub säubern**
Rasenflächen und Wegeflächen in der Anliegerpflicht um
den Spielplatz außen,
nach Beendigung des Laubfalles von Laub und Unrat säube
rn, anfallendes Material laden und zur Verwendung des A
N abfahren.
Ausführung in Teilflächen. Ein Anspruch auf Bezahlung
besteht nur für die Flächen, die auf Anweisung des AG
gesäubert worden sind.

2 Pflegegänge a 810 m²
Menge: 1620,000 m²

**03.27.0140 Landschaftsgärtner*innen**
Einsatz von Mitarbeitenden im Garten- und Landschaftsba
u im Rahmen von Stundenlohnarbeiten, ausschließlich auf
 Anweisung der Bauleitung
Menge: 10,000 h

**03.27.0150 Arbeiter*innen und Helfer*innen**
Einsatz von Mitarbeitenden im Garten- und Landschaftsba
u im Rahmen von Stundenlohnarbeiten, ausschließlich auf
 Anweisung der Bauleitung
Menge: 10,000 h

**03.27.0160 Wassergebundene Wegedecke pflegen**
Wassergebundene Wegedecke mechanisch von pflanzlichem B
ewuchs reinigen. Anfallendes Material laden und zur Ver
wendung des AN abfahren.Teilflächen bei Bedarf mit zu l
ieferndem Dolomitbrechsand,Körnung: 0/5mm,Farbe: wie vo
rhanden,andecken. Wegedecke nach Pflegegang unter Wasse
rzugabe abwalzen. Ausführung in Teilflächen.
Abrechnung: nach Voraufmaß der bewachsenen Flächen.

2 Pflegegänge a 87 m²
Menge: 174,000 m²

**03.27.0170 Gehölzrandschnitt**
Gehölzrand aus verschiedenen Gehölzen zur
Wegefreihaltung sauber geschnitten halten,
Schnittgut, sowie alle beschädigten und
abgestorbenen Pflanzenteile entfernen, Material laden
und zur Verwendung des AN abfahren.
Habitus der Gehölzhöhe und -breite nach Angabe der
Bauleitung, Höhe ca. 100 cm bis 150 cm,
Abrechnung nach geschnittenen Flächen.

Anzahl der Pflegegänge : 2 St.
Menge: 20,000 lfdm

#### Bauteil 03.28 GA Winsterstraße (1211)

**03.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 146 m²
Menge: 146,000 m²

**03.28.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 146 m²
Menge: 438,000 m²

**03.28.0030 Pflasterfläche pflegen**
Befestigte Flächen aus Betonsteinpflaster oder -platten
,
bzw. Natursteinpflaster oder -platten, mechanisch oder
von Hand von pflanzlichem Bewuchs reinigen.Anfallendes
Material laden und zur Verwendung des AN abfahren.
Wegebeläge mit Brechsand 0/2 nachfugen bzw. einschlämme
n.
Überschüssiges Material entfernen und abfahren.
Ausführung in Teilflächen.
Abrechnung: nach Voraufmaß der bewachsenen Flächen.

2 Pflegegänge a 53 m²
Menge: 106,000 m²

**03.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  500 m²
Menge: 5000,000 m²

**03.28.0050 Rasen- und Wegeflächen von Laub säubern**
Rasen- und Wegeflächen nach Beendigung des
Laubfalles von Laub und Unrat säubern, anfallendes
Material laden und zur Verwendung des AN abfahren.
Ausführung in Teilflächen. Ein Anspruch auf Bezahlung
besteht nur für die Flächen, die auf Anweisung des AG
gesäubert worden sind.

2 Pflegegänge a 553 m²
Menge: 1106,000 m²

**03.28.0060 Landschaftsgärtner*innen**
Einsatz von Mitarbeitenden im Garten- und Landschaftsba
u im Rahmen von Stundenlohnarbeiten, ausschließlich auf
 Anweisung der Bauleitung
Menge: 10,000 h

**03.28.0070 Arbeiter*innen und Helfer*innen**
Einsatz von Mitarbeitenden im Garten- und Landschaftsba
u im Rahmen von Stundenlohnarbeiten, ausschließlich auf
 Anweisung der Bauleitung
Menge: 10,000 h

**03.28.0080 Natur- bzw. Betonsteinkante pflegen**
Natur- bzw. Betonsteinkante mechanisch oder von Hand
von pflanzlichem Bewuchs reinigen. Anfallendes Material
laden und zur Verwendung des AN abfahren. Wegebeläge
bzw. Fugen mit Brechsand 0/2 nachfugen, einschlämmen,
überschüssiges Material entfernen.
Ausführung in Teilflächen.
Abrechnung: nach Voraufmaß der bewachsenen Natur- bzw.
Betonsteinkanten.

2 Pflegegänge a 10 lfm
Menge: 20,000 lfdm

**03.28.0090 Gehölzrandschnitt**
Gehölzrand aus verschiedenen Gehölzen zur
Wegefreihaltung sauber geschnitten halten,
Schnittgut, sowie alle beschädigten und
abgestorbenen Pflanzenteile entfernen, Material laden
und zur Verwendung des AN abfahren.
Habitus der Gehölzhöhe und -breite nach Angabe der
Bauleitung, Höhe ca. 100 cm bis 150 cm,
Abrechnung nach geschnittenen Flächen.

Anzahl der Pflegegänge : 2 St.
Menge: 100,000 lfdm

#### Bauteil 03.29 Brachfläche Fängerweg (1273)

**03.29.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 290 m²
Menge: 2900,000 m²

**03.29.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.540 m²
Menge: 1540,000 m²

**03.29.0030 Rasen- und Wegeflächen von Laub säubern**
Rasen- und Wegeflächen nach Beendigung des
Laubfalles von Laub und Unrat säubern, anfallendes
Material laden und zur Verwendung des AN abfahren.
Ausführung in Teilflächen. Ein Anspruch auf Bezahlung
besteht nur für die Flächen, die auf Anweisung des AG
gesäubert worden sind.

2 Pflegegänge a 1.830 m²
Menge: 3660,000 m²

**03.29.0040 Landschaftsgärtner*innen**
Einsatz von Mitarbeitenden im Garten- und Landschaftsba
u im Rahmen von Stundenlohnarbeiten, ausschließlich auf
 Anweisung der Bauleitung
Menge: 10,000 h

**03.29.0050 Arbeiter*innen und Helfer*innen**
Einsatz von Mitarbeitenden im Garten- und Landschaftsba
u im Rahmen von Stundenlohnarbeiten, ausschließlich auf
 Anweisung der Bauleitung
Menge: 10,000 h

#### Bauteil 03.30 SpPl. Brahmsweg (1324)

**03.30.0010 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 124 m²
Menge: 6200,000 m²

**03.30.0020 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 41 m²
Menge: 2050,000 m²

**03.30.0030 Unterhaltungspflege an Fallschutzflächen auf Spielplätzen. Rasenfläche n.**
Unterhaltungspflege an Fallschutzflächen auf Spielplät
zen.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**03.30.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  292 m²
Menge: 2920,000 m²

**03.30.0050 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**03.30.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35 m²
Menge: 1750,000 m²

**03.30.0070 Natur- bzw. Betonsteinkante pflegen**
Natur- bzw. Betonsteinkante mechanisch oder von Hand
von pflanzlichem Bewuchs reinigen. Anfallendes Material
laden und zur Verwendung des AN abfahren. Wegebeläge
bzw. Fugen mit Brechsand 0/2 nachfugen, einschlämmen,
überschüssiges Material entfernen.
Ausführung in Teilflächen.
Abrechnung: nach Voraufmaß der bewachsenen Natur- bzw.
Betonsteinkanten.

2 Pflegegänge a 50 lfm
Menge: 100,000 lfdm

**03.30.0080 Rasen- und Wegeflächen von Laub säubern**
Rasen- und Wegeflächen nach Beendigung des
Laubfalles von Laub und Unrat säubern, anfallendes
Material laden und zur Verwendung des AN abfahren.
Ausführung in Teilflächen. Ein Anspruch auf Bezahlung
besteht nur für die Flächen, die auf Anweisung des AG
gesäubert worden sind.

2 Pflegegänge a 327 m²
Menge: 654,000 m²

**03.30.0090 Gehölzrandschnitt**
Gehölzrand aus verschiedenen Gehölzen zur
Wegefreihaltung sauber geschnitten halten,
Schnittgut, sowie alle beschädigten und
abgestorbenen Pflanzenteile entfernen, Material laden
und zur Verwendung des AN abfahren.
Habitus der Gehölzhöhe und -breite nach Angabe der
Bauleitung, Höhe ca. 100 cm bis 150 cm,
Abrechnung nach geschnittenen Flächen.

Anzahl der Pflegegänge : 2 St.
Menge: 200,000 lfdm

**03.30.0100 Landschaftsgärtner*innen**
Einsatz von Mitarbeitenden im Garten- und Landschaftsba
u im Rahmen von Stundenlohnarbeiten, ausschließlich auf
 Anweisung der Bauleitung
Menge: 10,000 h

**03.30.0110 Arbeiter*innen und Helfer*innen**
Einsatz von Mitarbeitenden im Garten- und Landschaftsba
u im Rahmen von Stundenlohnarbeiten, ausschließlich auf
 Anweisung der Bauleitung
Menge: 10,000 h

#### Bauteil 03.31

**03.31.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 3000,000 m²

**03.31.0020 Gehölzflächen/Optionsflächen mit Neigung durchforsten**
Gehölzflächen mit Bodendecker, Strauch- und Baumbestand
 sind in Teilbereichen selektiv zu durchforsten. Dies g
ilt für alle Pflegebereiche. Sträucher und Heister (Sta
mmumfang < 60 cm), Wildanflüge, Sämlinge sowie Brombeer
aufwuchs sind vollständig zu entfernen oder auf Stock z
u setzen. Ergänzend sind beschädigte bzw. abgestorbene
Pflanzenteile fachgerecht zurückzuschneiden.

Neigung der Flächen 1:4 bis 1:1.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 2000,000 m²

**03.31.0030 Landschaftsgärtner*innen**
Einsatz von Mitarbeitenden im Garten- und Landschaftsba
u im Rahmen von Stundenlohnarbeiten, ausschließlich auf
 Anweisung der Bauleitung
Menge: 10,000 h

**03.31.0040 Arbeiter*innen und Helfer*innen**
Einsatz von Mitarbeitenden im Garten- und Landschaftsba
u im Rahmen von Stundenlohnarbeiten, ausschließlich auf
 Anweisung der Bauleitung
Menge: 10,000 h

### Titel 04 Unterhaltungspflege 2030

#### Bauteil 04.01 SpPl Salierstraße (0308)

**04.01.0010 Natur- bzw. Betonsteinkante pflegen**
Natur- bzw. Betonsteinkante mechanisch oder von Hand
von pflanzlichem Bewuchs reinigen. Anfallendes Material
laden und zur Verwendung des AN abfahren. Wegebeläge
bzw. Fugen mit Brechsand 0/2 nachfugen, einschlämmen,
überschüssiges Material entfernen.
Ausführung in Teilflächen.
Abrechnung: nach Voraufmaß der bewachsenen Natur- bzw.
Betonsteinkanten.

2 Pflegegänge a 46 lfm
Menge: 92,000 lfdm

**04.01.0020 Pflasterfläche pflegen**
Befestigte Flächen aus Betonsteinpflaster oder -platten
,
bzw. Natursteinpflaster oder -platten, mechanisch oder
von Hand von pflanzlichem Bewuchs reinigen.Anfallendes
Material laden und zur Verwendung des AN abfahren.
Wegebeläge mit Brechsand 0/2 nachfugen bzw. einschlämme
n.
Überschüssiges Material entfernen und abfahren.
Ausführung in Teilflächen.
Abrechnung: nach Voraufmaß der bewachsenen Flächen.

2 Pflegegänge a 193 m²
Menge: 389,000 m²

**04.01.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 40 m²
Menge: 2000,000 m²

**04.01.0040 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 352 m²
Menge: 17600,000 m²

**04.01.0050 Unterhaltungspflege an Fallschutzflächen auf Spielplätzen. Rasenfläche n.**
Unterhaltungspflege an Fallschutzflächen auf Spielplätz
en
Art der Spielplatzfläche: Rasenfläche, Säuberung im Ber
eich des Fallraumes und 1,50 m um die entsprechenden Sp
ielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 43,80 m²
Menge: 2190,000 m²

**04.01.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 38 m²
Menge: 1900,000 m²

**04.01.0070 Fallschutzmaterial Rheinsand**
Fallschutzmaterial
Rheinsand 0/2 liefern, abladen und höhengerecht einbaue
n, unter Beachtung der DIN EN 1176.
Abrechnung erfolgt nach Original-Lieferscheinen und Wie
gekarten.
Menge: 1,000 m³

**04.01.0080 Fallschutzmaterial Perlkies**
Fallschutzmaterial
Perlkies 2/8 liefern, abladen und höhengerecht einbauen
, unter Beachtung der DIN EN 1176.
Abrechnung erfolgt nach Original-Lieferscheinen und Wie
gekarten.
Menge: 1,000 m³

**04.01.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 2.174 m²
Menge: 21740,000 m²

**04.01.0100 Rasen- und Wegeflächen von Laub säubern**
Rasen- und Wegeflächen nach Beendigung des
Laubfalles von Laub und Unrat säubern, anfallendes
Material laden und zur Verwendung des AN abfahren.
Ausführung in Teilflächen. Ein Anspruch auf Bezahlung
besteht nur für die Flächen, die auf Anweisung des AG
gesäubert worden sind.

2 Pflegegänge a 2.405 m²
Menge: 4930,000 m²

**04.01.0110 Landschaftsgärtner*innen**
Einsatz von Mitarbeitenden im Garten- und Landschaftsba
u im Rahmen von Stundenlohnarbeiten, ausschließlich auf
 Anweisung der Bauleitung
Menge: 10,000 h

**04.01.0120 Arbeiter*innen und Helfer*innen**
Einsatz von Mitarbeitenden im Garten- und Landschaftsba
u im Rahmen von Stundenlohnarbeiten, ausschließlich auf
 Anweisung der Bauleitung
Menge: 10,000 h

**04.01.0130 Gehölzrandschnitt**
Gehölzrand aus verschiedenen Gehölzen zur
Wegefreihaltung sauber geschnitten halten,
Schnittgut, sowie alle beschädigten und
abgestorbenen Pflanzenteile entfernen, Material laden
und zur Verwendung des AN abfahren.
Habitus der Gehölzhöhe und -breite nach Angabe der
Bauleitung, Höhe ca. 100 cm bis 150 cm,
Abrechnung nach geschnittenen Flächen.

Anzahl der Pflegegänge : 2 St.
Menge: 200,000 lfdm

#### Bauteil 04.02 SpPl Veilchenweg (0312)

**04.02.0010 Wassergebundene Wegedecke pflegen**
Wassergebundene Wegedecke mechanisch von pflanzlichem B
ewuchs reinigen. Anfallendes Material laden und zur Ver
wendung des AN abfahren.Teilflächen bei Bedarf mit zu l
ieferndem Dolomitbrechsand,Körnung: 0/5mm,Farbe: wie vo
rhanden,andecken. Wegedecke nach Pflegegang unter Wasse
rzugabe abwalzen. Ausführung in Teilflächen.
Abrechnung: nach Voraufmaß der bewachsenen Flächen.

2 Pflegegänge a 90 m²
Menge: 180,000 m²

**04.02.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**04.02.0030 Unterhaltungspflege an Fallschutzflächen auf Spielplätzen. Perlkiesflä chen.**
Unterhaltungspflege an Fallschutzflächen auf Spielplätz
enArt der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 138 m²
Menge: 6900,000 m²

**04.02.0040 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,50 m²
Menge: 3225,000 m²

**04.02.0050 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 4 m²
Menge: 200,000 m²

**04.02.0060 Fallschutzmaterial Rheinsand**
Fallschutzmaterial
Rheinsand 0/2 liefern, abladen und höhengerecht einbaue
n, unter Beachtung der DIN EN 1176.
Abrechnung erfolgt nach Original-Lieferscheinen und Wie
gekarten.
Menge: 1,000 m³

**04.02.0070 Fallschutzmaterial Perlkies**
Fallschutzmaterial
Perlkies 2/8 liefern, abladen und höhengerecht einbauen
, unter Beachtung der DIN EN 1176.
Abrechnung erfolgt nach Original-Lieferscheinen und Wie
gekarten.
Menge: 1,000 m³

**04.02.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.024 m²
Menge: 10240,000 m²

**04.02.0090 Rasen- und Wegeflächen von Laub säubern**
Rasenflächen nach Beendigung des
Laubfalles von Laub und Unrat säubern, anfallendes
Material laden und zur Verwendung des AN abfahren.
Ausführung in Teilflächen. Ein Anspruch auf Bezahlung
besteht nur für die Flächen, die auf Anweisung des AG
gesäubert worden sind.

2 Pflegegänge a 1.118 m²
Menge: 2236,000 m²

**04.02.0100 Landschaftsgärtner*innen**
Einsatz von Mitarbeitenden im Garten- und Landschaftsba
u im Rahmen von Stundenlohnarbeiten, ausschließlich auf
 Anweisung der Bauleitung
Menge: 10,000 h

**04.02.0110 Arbeiter*innen und Helfer*innen**
Einsatz von Mitarbeitenden im Garten- und Landschaftsba
u im Rahmen von Stundenlohnarbeiten, ausschließlich auf
 Anweisung der Bauleitung
Menge: 10,000 h

**04.02.0120 Natur- bzw. Betonsteinkante pflegen**
Natur- bzw. Betonsteinkante mechanisch oder von Hand
von pflanzlichem Bewuchs reinigen. Anfallendes Material
laden und zur Verwendung des AN abfahren. Wegebeläge
bzw. Fugen mit Brechsand 0/2 nachfugen, einschlämmen,
überschüssiges Material entfernen.
Ausführung in Teilflächen.
Abrechnung: nach Voraufmaß der bewachsenen Natur- bzw.
Betonsteinkanten.

2 Pflegegänge a 95 lfm
Menge: 190,000 lfdm

**04.02.0130 Gehölzrandschnitt**
Gehölzrand aus verschiedenen Gehölzen zur
Wegefreihaltung sauber geschnitten halten,
Schnittgut, sowie alle beschädigten und
abgestorbenen Pflanzenteile entfernen, Material laden
und zur Verwendung des AN abfahren.
Habitus der Gehölzhöhe und -breite nach Angabe der
Bauleitung, Höhe ca. 100 cm bis 150 cm,
Abrechnung nach geschnittenen Flächen.

Anzahl der Pflegegänge : 2 St.
Menge: 100,000 lfdm

#### Bauteil 04.03 SpPl Saturnweg (0314)

**04.03.0010 Grundpflegegang Gehölzflächen**
Im Zeitraum Januar bis Februar ist ein fachgerechter Gr
undpflegegang in Gehölzflächen mit und ohne Unterpflanz
ung (z. B. Bodendecker) durchzuführen. Die Maßnahme umf
asst insbesondere Pflanzflächen mit dichtem Bewuchs (Be
deckungsgrad meistens über 90 %, z. B. Efeu, Lonicera).

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 96 m²
Menge: 96,000 m²

**04.03.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 96 m²
Menge: 288,000 m²

**04.03.0030 Wassergebundene Wegedecke pflegen**
Wassergebundene Wegedecke mechanisch von pflanzlichem B
ewuchs reinigen. Anfallendes Material laden und zur Ver
wendung des AN abfahren.Teilflächen bei Bedarf mit zu l
ieferndem Dolomitbrechsand,Körnung: 0/5mm,Farbe: wie vo
rhanden,andecken. Wegedecke nach Pflegegang unter Wasse
rzugabe abwalzen. Ausführung in Teilflächen.
Abrechnung: nach Voraufmaß der bewachsenen Flächen.

2 Pflegegänge a 66 m²
Menge: 132,000 m²

**04.03.0040 Natur- bzw. Betonsteinkante pflegen**
Natur- bzw. Betonsteinkante mechanisch oder von Hand
von pflanzlichem Bewuchs reinigen. Anfallendes Material
laden und zur Verwendung des AN abfahren. Wegebeläge
bzw. Fugen mit Brechsand 0/2 nachfugen, einschlämmen,
überschüssiges Material entfernen.
Ausführung in Teilflächen.
Abrechnung: nach Voraufmaß der bewachsenen Natur- bzw.
Betonsteinkanten.

2 Pflegegänge a 46 lfdm
Menge: 92,000 lfdm

**04.03.0050 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**04.03.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 211 m²
Menge: 10550,000 m²

**04.03.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**04.03.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 57,80 m²
Menge: 2890,000 m²

**04.03.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 25,30 m²
Menge: 1265,000 m²

**04.03.0100 Fallschutzmaterial Rheinsand**
Fallschutzmaterial
Rheinsand 0/2 liefern, abladen und höhengerecht einbaue
n, unter Beachtung der DIN EN 1176.
Abrechnung erfolgt nach Original-Lieferscheinen und Wie
gekarten.
Menge: 1,000 m³

**04.03.0110 Fallschutzmaterial Perlkies**
Fallschutzmaterial
Perlkies 2/8 liefern, abladen und höhengerecht einbauen
, unter Beachtung der DIN EN 1176.
Abrechnung erfolgt nach Original-Lieferscheinen und Wie
gekarten.
Menge: 1,000 m³

**04.03.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  968 m²
Menge: 9680,000 m²

**04.03.0130 Rasen- und Wegeflächen von Laub säubern**
Rasen- und Wegeflächen nach Beendigung des
Laubfalles von Laub und Unrat säubern, anfallendes
Material laden und zur Verwendung des AN abfahren.
Ausführung in Teilflächen. Ein Anspruch auf Bezahlung
besteht nur für die Flächen, die auf Anweisung des AG
gesäubert worden sind.

2 Pflegegänge a 1.378 m²
Menge: 2756,000 m²

**04.03.0140 Landschaftsgärtner*innen**
Einsatz von Mitarbeitenden im Garten- und Landschaftsba
u im Rahmen von Stundenlohnarbeiten, ausschließlich auf
 Anweisung der Bauleitung
Menge: 10,000 h

**04.03.0150 Arbeiter*innen und Helfer*innen**
Einsatz von Mitarbeitenden im Garten- und Landschaftsba
u im Rahmen von Stundenlohnarbeiten, ausschließlich auf
 Anweisung der BauleitungArbeitereinsatz, Stundenlohnar
beiten, nur auf Anweisung der Bauleitung
Menge: 10,000 h

**04.03.0160 Gehölzrandschnitt**
Gehölzrand aus verschiedenen Gehölzen zur
Wegefreihaltung sauber geschnitten halten,
Schnittgut, sowie alle beschädigten und
abgestorbenen Pflanzenteile entfernen, Material laden
und zur Verwendung des AN abfahren.
Habitus der Gehölzhöhe und -breite nach Angabe der
Bauleitung, Höhe ca. 100 cm bis 150 cm,
Abrechnung nach geschnittenen Flächen.

Anzahl der Pflegegänge : 2 St.
Menge: 192,000 lfdm

#### Bauteil 04.04 SpPl Nelkenweg (0321)

**04.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 435 m
²
Menge: 435,000 m²

**04.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 435 m²
Menge: 1305,000 m²

**04.04.0030 Pflasterfläche pflegen**
Befestigte Flächen aus Betonsteinpflaster oder -platten
,
bzw. Natursteinpflaster oder -platten, mechanisch oder
von Hand von pflanzlichem Bewuchs reinigen.Anfallendes
Material laden und zur Verwendung des AN abfahren.
Wegebeläge mit Brechsand 0/2 nachfugen bzw. einschlämme
n.
Überschüssiges Material entfernen und abfahren.
Ausführung in Teilflächen.
Abrechnung: nach Voraufmaß der bewachsenen Flächen.

2 Pflegegänge a 427 m²
Menge: 854,000 m²

**04.04.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 122 m²
Menge: 6100,000 m²

**04.04.0050 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,70 m²
Menge: 2835,000 m²

**04.04.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 88,40 m²
Menge: 4420,000 m²

**04.04.0070 Fallschutzmaterial Rheinsand**
Fallschutzmaterial
Rheinsand 0/2 liefern, abladen und höhengerecht einbaue
n, unter Beachtung der DIN EN 1176.
Abrechnung erfolgt nach Original-Lieferscheinen und Wie
gekarten.
Menge: 1,000 m³

**04.04.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.092 m²
Menge: 10920,000 m²

**04.04.0090 Rasen- und Wegeflächen von Laub säubern**
Rasen- und Wegeflächen nach Beendigung des
Laubfalles von Laub und Unrat säubern, anfallendes
Material laden und zur Verwendung des AN abfahren.
Ausführung in Teilflächen. Ein Anspruch auf Bezahlung
besteht nur für die Flächen, die auf Anweisung des AG
gesäubert worden sind.

2 Pflegegänge a 1.519 m²
Menge: 3038,000 m²

**04.04.0100 Landschaftsgärtner*innen**
Einsatz von Mitarbeitenden im Garten- und Landschaftsba
u im Rahmen von Stundenlohnarbeiten, ausschließlich auf
 Anweisung der Bauleitung
Menge: 10,000 h

**04.04.0110 Arbeiter*innen und Helfer*innen**
Einsatz von Mitarbeitenden im Garten- und Landschaftsba
u im Rahmen von Stundenlohnarbeiten, ausschließlich auf
 Anweisung der Bauleitung
Menge: 10,000 h

**04.04.0120 Natur- bzw. Betonsteinkante pflegen**
Natur- bzw. Betonsteinkante mechanisch oder von Hand
von pflanzlichem Bewuchs reinigen. Anfallendes Material
laden und zur Verwendung des AN abfahren. Wegebeläge
bzw. Fugen mit Brechsand 0/2 nachfugen, einschlämmen,
überschüssiges Material entfernen.
Ausführung in Teilflächen.
Abrechnung: nach Voraufmaß der bewachsenen Natur- bzw.
Betonsteinkanten.

2 Pflegegänge a 75 lfdm
Menge: 150,000 lfdm

**04.04.0130 Gehölzrandschnitt**
Gehölzrand aus verschiedenen Gehölzen zur
Wegefreihaltung sauber geschnitten halten,
Schnittgut, sowie alle beschädigten und
abgestorbenen Pflanzenteile entfernen, Material laden
und zur Verwendung des AN abfahren.
Habitus der Gehölzhöhe und -breite nach Angabe der
Bauleitung, Höhe ca. 100 cm bis 150 cm,
Abrechnung nach geschnittenen Flächen.

Anzahl der Pflegegänge : 2 St.
Menge: 100,000 lfdm

#### Bauteil 04.05 SpPl Laubecksweg (0361) inkl. Bolzplatz

**04.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 310 m²
Menge: 310,000 m²

**04.05.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 310 m²
Menge: 930,000 m²

**04.05.0030 Wassergebundene Wegedecke pflegen**
Wassergebundene Wegedecke mechanisch von pflanzlichem B
ewuchs reinigen. Anfallendes Material laden und zur Ver
wendung des AN abfahren.Teilflächen bei Bedarf mit zu l
ieferndem Dolomitbrechsand,Körnung: 0/5mm,Farbe: wie vo
rhanden,andecken. Wegedecke nach Pflegegang unter Wasse
rzugabe abwalzen. Ausführung in Teilflächen.
Abrechnung: nach Voraufmaß der bewachsenen Flächen.

2 Pflegegänge a 571 m²
Menge: 1142,000 m²

**04.05.0040 Natur- bzw. Betonsteinkante pflegen**
Natur- bzw. Betonsteinkante mechanisch oder von Hand
von pflanzlichem Bewuchs reinigen. Anfallendes Material
laden und zur Verwendung des AN abfahren. Wegebeläge
bzw. Fugen mit Brechsand 0/2 nachfugen, einschlämmen,
überschüssiges Material entfernen.
Ausführung in Teilflächen.
Abrechnung: nach Voraufmaß der bewachsenen Natur- bzw.
Betonsteinkanten.

2 Pflegegänge a 75 lfdm
Menge: 150,000 lfdm

**04.05.0050 Pflasterfläche pflegen**
Befestigte Flächen aus Betonsteinpflaster oder -platten
,
bzw. Natursteinpflaster oder -platten, mechanisch oder
von Hand von pflanzlichem Bewuchs reinigen.Anfallendes
Material laden und zur Verwendung des AN abfahren.
Wegebeläge mit Brechsand 0/2 nachfugen bzw. einschlämme
n.
Überschüssiges Material entfernen und abfahren.
Ausführung in Teilflächen.
Abrechnung: nach Voraufmaß der bewachsenen Flächen.

2 Pflegegänge a 189 m²
Menge: 378,000 m²

**04.05.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres. Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 29 m²
Menge: 1450,000 m²

**04.05.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 98 m²
Menge: 4900,000 m²

**04.05.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,20 m²
Menge: 2060,000 m²

**04.05.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,40 m²
Menge: 1770,000 m²

**04.05.0100 Fallschutzmaterial Rheinsand**
Fallschutzmaterial
Rheinsand 0/2 liefern, abladen und höhengerecht einbaue
n, unter Beachtung der DIN EN 1176.
Abrechnung erfolgt nach Original-Lieferscheinen und Wie
gekarten.
Menge: 1,000 m³

**04.05.0110 Fallschutzmaterial Perlkies**
Fallschutzmaterial
Perlkies 2/8 liefern, abladen und höhengerecht einbauen
, unter Beachtung der DIN EN 1176.
Abrechnung erfolgt nach Original-Lieferscheinen und Wie
gekarten.
Menge: 1,000 m³

**04.05.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.163 m²
Menge: 11630,000 m²

**04.05.0130 Rasen- und Wegeflächen von Laub säubern**
Rasen- und Wegeflächen nach Beendigung des
Laubfalles von Laub und Unrat säubern, anfallendes
Material laden und zur Verwendung des AN abfahren.
Ausführung in Teilflächen. Ein Anspruch auf Bezahlung
besteht nur für die Flächen, die auf Anweisung des AG
gesäubert worden sind.

2 Pflegegänge a 1.352 m²
Menge: 2704,000 m²

**04.05.0140 Landschaftsgärtner*innen**
Einsatz von Mitarbeitenden im Garten- und Landschaftsba
u im Rahmen von Stundenlohnarbeiten, ausschließlich auf
 Anweisung der Bauleitung
Menge: 10,000 h

**04.05.0150 Arbeiter*innen und Helfer*innen**
Einsatz von Mitarbeitenden im Garten- und Landschaftsba
u im Rahmen von Stundenlohnarbeiten, ausschließlich auf
 Anweisung der Bauleitung
Menge: 10,000 h

**04.05.0160 Gehölzrandschnitt**
Gehölzrand aus verschiedenen Gehölzen zur
Wegefreihaltung sauber geschnitten halten,
Schnittgut, sowie alle beschädigten und
abgestorbenen Pflanzenteile entfernen, Material laden
und zur Verwendung des AN abfahren.
Habitus der Gehölzhöhe und -breite nach Angabe der
Bauleitung, Höhe ca. 100 cm bis 150 cm,
Abrechnung nach geschnittenen Flächen.

Anzahl der Pflegegänge : 2 St.
Menge: 160,000 lfdm

#### Bauteil 04.06 SpPl Karlsruher Straße (0450)

**04.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 114 m
²
Menge: 114,000 m²

**04.06.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 114 m²
Menge: 228,000 m²

**04.06.0030 Wassergebundene Wegedecke pflegen**
Wassergebundene Wegedecke mechanisch von pflanzlichem B
ewuchs reinigen. Anfallendes Material laden und zur Ver
wendung des AN abfahren.Teilflächen bei Bedarf mit zu l
ieferndem Dolomitbrechsand,Körnung: 0/5mm,Farbe: wie vo
rhanden,andecken. Wegedecke nach Pflegegang unter Wasse
rzugabe abwalzen. Ausführung in Teilflächen.
Abrechnung: nach Voraufmaß der bewachsenen Flächen.

2 Pflegegänge a 85 m²
Menge: 170,000 m²

**04.06.0040 Pflasterfläche pflegen**
Befestigte Flächen aus Betonsteinpflaster oder -platten
,
bzw. Natursteinpflaster oder -platten, mechanisch oder
von Hand von pflanzlichem Bewuchs reinigen.Anfallendes
Material laden und zur Verwendung des AN abfahren.
Wegebeläge mit Brechsand 0/2 nachfugen bzw. einschlämme
n.
Überschüssiges Material entfernen und abfahren.
Ausführung in Teilflächen.
Abrechnung: nach Voraufmaß der bewachsenen Flächen.

2 Pflegegänge a 80 m²
Menge: 160,000 m²

**04.06.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**04.06.0060 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 88 m²
Menge: 4400,000 m²

**04.06.0070 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,70 m²
Menge: 735,000 m²

**04.06.0080 Fallschutzmaterial Rheinsand**
Fallschutzmaterial
Rheinsand 0/2 liefern, abladen und höhengerecht einbaue
n, unter Beachtung der DIN EN 1176.
Abrechnung erfolgt nach Original-Lieferscheinen und Wie
gekarten.
Menge: 1,000 m³

**04.06.0090 Fallschutzmaterial Perlkies**
Fallschutzmaterial
Perlkies 2/8 liefern, abladen und höhengerecht einbauen
, unter Beachtung der DIN EN 1176.
Abrechnung erfolgt nach Original-Lieferscheinen und Wie
gekarten.
Menge: 1,000 m³

**04.06.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  247 m²
Menge: 2470,000 m²

**04.06.0110 Rasen- und Wegeflächen von Laub säubern**
Rasen- und Wegeflächen nach Beendigung des
Laubfalles von Laub und Unrat säubern, anfallendes
Material laden und zur Verwendung des AN abfahren.
Ausführung in Teilflächen. Ein Anspruch auf Bezahlung
besteht nur für die Flächen, die auf Anweisung des AG
gesäubert worden sind.

2 Pflegegänge a 327 m²
Menge: 654,000 m2

**04.06.0120 Landschaftsgärtner*innen**
Einsatz von Mitarbeitenden im Garten- und Landschaftsba
u im Rahmen von Stundenlohnarbeiten, ausschließlich auf
 Anweisung der Bauleitung
Menge: 10,000 h

**04.06.0130 Arbeiter*innen und Helfer*innen**
Einsatz von Mitarbeitenden im Garten- und Landschaftsba
u im Rahmen von Stundenlohnarbeiten, ausschließlich auf
 Anweisung der Bauleitung
Menge: 10,000 h

**04.06.0140 Natur- bzw. Betonsteinkante pflegen**
Natur- bzw. Betonsteinkante mechanisch oder von Hand
von pflanzlichem Bewuchs reinigen. Anfallendes Material
laden und zur Verwendung des AN abfahren. Wegebeläge
bzw. Fugen mit Brechsand 0/2 nachfugen, einschlämmen,
überschüssiges Material entfernen.
Ausführung in Teilflächen.
Abrechnung: nach Voraufmaß der bewachsenen Natur- bzw.
Betonsteinkanten.

2 Pflegegänge a 75 lfdm
Menge: 150,000 lfdm

**04.06.0150 Gehölzrandschnitt**
Gehölzrand aus verschiedenen Gehölzen zur
Wegefreihaltung sauber geschnitten halten,
Schnittgut, sowie alle beschädigten und
abgestorbenen Pflanzenteile entfernen, Material laden
und zur Verwendung des AN abfahren.
Habitus der Gehölzhöhe und -breite nach Angabe der
Bauleitung, Höhe ca. 100 cm bis 150 cm,
Abrechnung nach geschnittenen Flächen.

Anzahl der Pflegegänge : 2 St.
Menge: 80,000 lfdm

#### Bauteil 04.07 SpPl Eltener Straße (0451)

**04.07.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 72 m²
Menge: 3600,000 m²

**04.07.0020 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,70 m²
Menge: 2435,000 m²

**04.07.0030 Fallschutzmaterial Rheinsand**
Fallschutzmaterial
Rheinsand 0/2 liefern, abladen und höhengerecht einbaue
n, unter Beachtung der DIN EN 1176.
Abrechnung erfolgt nach Original-Lieferscheinen und Wie
gekarten.
Menge: 1,000 m³

**04.07.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 318 m²
Menge: 3180,000 m²

**04.07.0050 Rasen- und Wegeflächen von Laub säubern**
Rasen- und Wegeflächen nach Beendigung des
Laubfalles von Laub und Unrat säubern, anfallendes
Material laden und zur Verwendung des AN abfahren.
Ausführung in Teilflächen. Ein Anspruch auf Bezahlung
besteht nur für die Flächen, die auf Anweisung des AG
gesäubert worden sind.

2 Pflegegänge a 367 m²
Menge: 734,000 m²

**04.07.0060 Landschaftsgärtner*innen**
Einsatz von Mitarbeitenden im Garten- und Landschaftsba
u im Rahmen von Stundenlohnarbeiten, ausschließlich auf
 Anweisung der Bauleitung
Menge: 10,000 h

**04.07.0070 Arbeiter*innen und Helfer*innen**
Einsatz von Mitarbeitenden im Garten- und Landschaftsba
u im Rahmen von Stundenlohnarbeiten, ausschließlich auf
 Anweisung der Bauleitung
Menge: 10,000 h

**04.07.0080 Pflasterfläche pflegen**
Befestigte Flächen aus Betonsteinpflaster oder -platten
,
bzw. Natursteinpflaster oder -platten, mechanisch oder
von Hand von pflanzlichem Bewuchs reinigen.Anfallendes
Material laden und zur Verwendung des AN abfahren.
Wegebeläge mit Brechsand 0/2 nachfugen bzw. einschlämme
n.
Überschüssiges Material entfernen und abfahren.
Ausführung in Teilflächen.
Abrechnung: nach Voraufmaß der bewachsenen Flächen.

2 Pflegegänge a 49 m²
Menge: 98,000 m²

#### Bauteil 04.08 SpPl Hoffmannsweg (1286)

**04.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 210
m²
Menge: 210,000 m²

**04.08.0020 Gehölzrandschnitt**
Gehölzrand aus verschiedenen Gehölzen zur
Wegefreihaltung sauber geschnitten halten,
Schnittgut, sowie alle beschädigten und
abgestorbenen Pflanzenteile entfernen, Material laden
und zur Verwendung des AN abfahren.
Habitus der Gehölzhöhe und -breite nach Angabe der
Bauleitung, Höhe ca. 100 cm bis 150 cm,
Abrechnung nach geschnittenen Flächen.

Anzahl der Pflegegänge : 2 St.
Menge: 400,000 lfdm

**04.08.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 210 m²
Menge: 630,000 m²

**04.08.0040 Wassergebundene Wegedecke pflegen**
Wassergebundene Wegedecke mechanisch von pflanzlichem B
ewuchs reinigen. Anfallendes Material laden und zur Ver
wendung des AN abfahren.Teilflächen bei Bedarf mit zu l
ieferndem Dolomitbrechsand,Körnung: 0/5mm,Farbe: wie vo
rhanden,andecken. Wegedecke nach Pflegegang unter Wasse
rzugabe abwalzen. Ausführung in Teilflächen.
Abrechnung: nach Voraufmaß der bewachsenen Flächen.

2 Pflegegänge a 331 m²
Menge: 662,000 m²

**04.08.0050 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 209 m²
Menge: 10450,000 m²

**04.08.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**04.08.0070 Unterhaltungspflege an Fallschutzflächen auf Spielplätzen. Rasenfläche**
Unterhaltungspflege an Fallschutzflächen auf Spielplätz
en
Art der Spielplatzfläche: Rasenfläche,
im Bereich des Fallraumes, 1,50 m um das entsprechende
Spielgerät herum, sowie das Spielgerät selbst von Unrat
 säubern.
Durchführung der Säuberungen wöchentlich, sowie

zusätzliche Durchgänge nach Aufforderung durch den AG.

Anfallender Unrat ist gemäß den Vorbedingungen zu entso
rgen.

50 Pflegegänge a 276,10 m²
Menge: 13805,000 m²

**04.08.0080 Fallschutzmaterial Perlkies**
Fallschutzmaterial
Perlkies 2/8 liefern, abladen und höhengerecht einbauen
, unter Beachtung der DIN EN 1176.
Abrechnung erfolgt nach Original-Lieferscheinen und Wie
gekarten.
Menge: 1,000 m³

**04.08.0090 Fallschutzmaterial Rheinsand**
Fallschutzmaterial
Rheinsand 0/2 liefern, abladen und höhengerecht einbaue
n, unter Beachtung der DIN EN 1176.
Abrechnung erfolgt nach Original-Lieferscheinen und Wie
gekarten.
Menge: 1,000 m³

**04.08.0100 Sämlinge (STD 5-10 cm, H bis 5,0 m) bodennah entfernen**
Sämlinge (STD 5-10 cm, H bis 5,0 m) bodennah entfernen
In dem Gehölzbestand sind alle Sämlinge ab 5 cm Stammdu
rchmesser zu entfernen. Die Sämlinge < 5 cm Stammdurchm
esser sind stehen zu lassen.
Die Auslichtung erfolgt auf Anweisung der Bauleitung.
Die Sämlinge sind bodennah abzusägen.
Anfallendes Material wird Eigentum des AN und ist fachg
erecht zu entsorgen.

1 Pflegegang
Menge: 50,000 Stck

**04.08.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.597 m²
Menge: 15970,000 m²

**04.08.0120 Rasen- und Wegeflächen von Laub säubern**
Rasen- und Wegeflächen nach Beendigung des
Laubfalles von Laub und Unrat säubern, anfallendes
Material laden und zur Verwendung des AN abfahren.
Ausführung in Teilflächen. Ein Anspruch auf Bezahlung
besteht nur für die Flächen, die auf Anweisung des AG
gesäubert worden sind.

2 Pflegegänge a 1.937 m²
Menge: 3874,000 m²

**04.08.0130 Landschaftsgärtner*innen**
Einsatz von Mitarbeitenden im Garten- und Landschaftsba
u im Rahmen von Stundenlohnarbeiten, ausschließlich auf
 Anweisung der Bauleitung
Menge: 10,000 h

**04.08.0140 Arbeiter*innen und Helfer*innen**
Einsatz von Mitarbeitenden im Garten- und Landschaftsba
u im Rahmen von Stundenlohnarbeiten, ausschließlich auf
 Anweisung der Bauleitung
Menge: 10,000 h

**04.08.0150 Pflasterfläche pflegen**
Befestigte Flächen aus Betonsteinpflaster oder -platten
,
bzw. Natursteinpflaster oder -platten, mechanisch oder
von Hand von pflanzlichem Bewuchs reinigen.Anfallendes
Material laden und zur Verwendung des AN abfahren.
Wegebeläge mit Brechsand 0/2 nachfugen bzw. einschlämme
n.
Überschüssiges Material entfernen und abfahren.
Ausführung in Teilflächen.
Abrechnung: nach Voraufmaß der bewachsenen Flächen.

2 Pflegegänge a 9 m²
Menge: 18,000 m²

**04.08.0160 Natur- bzw. Betonsteinkante pflegen**
Natur- bzw. Betonsteinkante mechanisch oder von Hand
von pflanzlichem Bewuchs reinigen. Anfallendes Material
laden und zur Verwendung des AN abfahren. Wegebeläge
bzw. Fugen mit Brechsand 0/2 nachfugen, einschlämmen,
überschüssiges Material entfernen.
Ausführung in Teilflächen.
Abrechnung: nach Voraufmaß der bewachsenen Natur- bzw.
Betonsteinkanten.

2 Pflegegänge a x 30 lfm
Menge: 60,000 lfdm

#### Bauteil 04.09 GA Hoffmannsweg (1309)

**04.09.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.590 m²
Menge: 15900,000 m²

**04.09.0020 Rasen- und Wegeflächen von Laub säubern**
Rasen- und Wegeflächen nach Beendigung des
Laubfalles von Laub und Unrat säubern, anfallendes
Material laden und zur Verwendung des AN abfahren.
Ausführung in Teilflächen. Ein Anspruch auf Bezahlung
besteht nur für die Flächen, die auf Anweisung des AG
gesäubert worden sind.

2 Pflegegänge a 1.076 m²
Menge: 2152,000 m²

**04.09.0030 Wassergebundene Wegedecke pflegen**
Wassergebundene Wegedecke mechanisch von pflanzlichem B
ewuchs reinigen. Anfallendes Material laden und zur Ver
wendung des AN abfahren.Teilflächen bei Bedarf mit zu l
ieferndem Dolomitbrechsand,Körnung: 0/5mm,Farbe: wie vo
rhanden,andecken. Wegedecke nach Pflegegang unter Wasse
rzugabe abwalzen. Ausführung in Teilflächen.
Abrechnung: nach Voraufmaß der bewachsenen Flächen.

2 Pflegegänge a 456 m²
Menge: 912,000 m²

**04.09.0040 Landschaftsgärtner*innen**
Einsatz von Mitarbeitenden im Garten- und Landschaftsba
u im Rahmen von Stundenlohnarbeiten, ausschließlich auf
 Anweisung der Bauleitung
Menge: 10,000 h

**04.09.0050 Arbeiter*innen und Helfer*innen**
Einsatz von Mitarbeitenden im Garten- und Landschaftsba
u im Rahmen von Stundenlohnarbeiten, ausschließlich auf
 Anweisung der Bauleitung
Menge: 10,000 h

#### Bauteil 04.10 Brachfläche Veilchenweg (0715)

**04.10.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.085 m²
Menge: 10850,000 m²

**04.10.0020 Rasen- und Wegeflächen von Laub säubern**
Rasen- und Wegeflächen nach Beendigung des
Laubfalles von Laub und Unrat säubern, anfallendes
Material laden und zur Verwendung des AN abfahren.
Ausführung in Teilflächen. Ein Anspruch auf Bezahlung
besteht nur für die Flächen, die auf Anweisung des AG
gesäubert worden sind.

2 Pflegegänge a 1.085 m²
Menge: 2170,000 m²

**04.10.0030 Landschaftsgärtner*innen**
Einsatz von Mitarbeitenden im Garten- und Landschaftsba
u im Rahmen von Stundenlohnarbeiten, ausschließlich auf
 Anweisung der Bauleitung
Menge: 10,000 h

**04.10.0040 Arbeiter*innen und Helfer*innen**
Einsatz von Mitarbeitenden im Garten- und Landschaftsba
u im Rahmen von Stundenlohnarbeiten, ausschließlich auf
 Anweisung der Bauleitung
Menge: 10,000 h

#### Bauteil 04.11 Brachfläche Eisfahrtstraße (1219)

**04.11.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.120 m²
Menge: 11200,000 m²

**04.11.0020 Rasen- und Wegeflächen von Laub säubern**
Rasen- und Wegeflächen nach Beendigung des
Laubfalles von Laub und Unrat säubern, anfallendes
Material laden und zur Verwendung des AN abfahren.
Ausführung in Teilflächen. Ein Anspruch auf Bezahlung
besteht nur für die Flächen, die auf Anweisung des AG
gesäubert worden sind.

2 Pflegegänge a 1.120 m²
Menge: 2240,000 m²

**04.11.0030 Landschaftsgärtner*innen**
Einsatz von Mitarbeitenden im Garten- und Landschaftsba
u im Rahmen von Stundenlohnarbeiten, ausschließlich auf
 Anweisung der Bauleitung
Menge: 10,000 h

**04.11.0040 Arbeiter*innen und Helfer*innen**
Einsatz von Mitarbeitenden im Garten- und Landschaftsba
u im Rahmen von Stundenlohnarbeiten, ausschließlich auf
 Anweisung der Bauleitung
Menge: 10,000 h

#### Bauteil 04.12 SpPl Nesselbleck (0205) inkl. Bolzplatz

**04.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 183 m²
Menge: 183,000 m²

**04.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 183 m²
Menge: 549,000 m²

**04.12.0030 Wassergebundene Wegedecke pflegen**
Wassergebundene Wegedecke mechanisch von pflanzlichem B
ewuchs reinigen. Anfallendes Material laden und zur Ver
wendung des AN abfahren.Teilflächen bei Bedarf mit zu l
ieferndem Dolomitbrechsand,Körnung: 0/5mm,Farbe: wie vo
rhanden,andecken. Wegedecke nach Pflegegang unter Wasse
rzugabe abwalzen. Ausführung in Teilflächen.
Abrechnung: nach Voraufmaß der bewachsenen Flächen.

2 Pflegegänge a 1.287 m²
Menge: 2574,000 m²

**04.12.0040 Natur- bzw. Betonsteinkante pflegen**
Natur- bzw. Betonsteinkante mechanisch oder von Hand
von pflanzlichem Bewuchs reinigen. Anfallendes Material
laden und zur Verwendung des AN abfahren. Wegebeläge
bzw. Fugen mit Brechsand 0/2 nachfugen, einschlämmen,
überschüssiges Material entfernen.
Ausführung in Teilflächen.
Abrechnung: nach Voraufmaß der bewachsenen Natur- bzw.
Betonsteinkanten.

2 Pflegegänge a 100 lfm
Menge: 200,000 lfdm

**04.12.0050 Pflasterfläche pflegen**
Befestigte Flächen aus Betonsteinpflaster oder -platten
,
bzw. Natursteinpflaster oder -platten, mechanisch oder
von Hand von pflanzlichem Bewuchs reinigen.Anfallendes
Material laden und zur Verwendung des AN abfahren.
Wegebeläge mit Brechsand 0/2 nachfugen bzw. einschlämme
n.
Überschüssiges Material entfernen und abfahren.
Ausführung in Teilflächen.
Abrechnung: nach Voraufmaß der bewachsenen Flächen.

2 Pflegegänge a 248 m²
Menge: 496,000 m²

**04.12.0060 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 250cm.
Abrechnung nach geschnittenen Flächen.

2 Heckenschnitte a 115 m²
Menge: 230,000 m²

**04.12.0070 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 23 lfdm
Menge: 69,000 lfdm

**04.12.0080 Unterhaltungspflege an Fallschutzflächen auf Spielplätzen, Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 119 m²
Menge: 5950,000 m²

**04.12.0090 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 148 m²
Menge: 7400,000 m²

**04.12.0100 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 52,80 m²
Menge: 2640,000 m²

**04.12.0110 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 6 m²
Menge: 300,000 m²

**04.12.0120 Fallschutzmaterial Rheinsand**
Fallschutzmaterial
Rheinsand 0/2 liefern, abladen und höhengerecht einbaue
n, unter Beachtung der DIN EN 1176.
Abrechnung erfolgt nach Original-Lieferscheinen und Wie
gekarten.
Menge: 1,000 m³

**04.12.0130 Fallschutzmaterial Perlkies**
Fallschutzmaterial
Perlkies 2/8 liefern, abladen und höhengerecht einbauen
, unter Beachtung der DIN EN 1176.
Abrechnung erfolgt nach Original-Lieferscheinen und Wie
gekarten.
Menge: 1,000 m³

**04.12.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.395 m²
Menge: 13950,000 m²

**04.12.0150 Rasen- und Wegeflächen von Laub säubern**
Rasen- und Wegeflächen nach Beendigung des
Laubfalles von Laub und Unrat säubern, anfallendes
Material laden und zur Verwendung des AN abfahren.
Ausführung in Teilflächen. Ein Anspruch auf Bezahlung
besteht nur für die Flächen, die auf Anweisung des AG
gesäubert worden sind.

2 Pflegegänge a 1.643 m²
Menge: 3268,000 m²

**04.12.0160 Landschaftsgärtner*innen**
Einsatz von Mitarbeitenden im Garten- und Landschaftsba
u im Rahmen von Stundenlohnarbeiten, ausschließlich auf
 Anweisung der Bauleitung
Menge: 10,000 h

**04.12.0170 Arbeiter*innen und Helfer*innen**
Einsatz von Mitarbeitenden im Garten- und Landschaftsba
u im Rahmen von Stundenlohnarbeiten, ausschließlich auf
 Anweisung der Bauleitung
Menge: 10,000 h

#### Bauteil 04.13 SpPl Ernst-Tommes-Straße (0210)

**04.13.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 33 m²
Menge: 33,000 m²

**04.13.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 33 m²
Menge: 99,000 m²

**04.13.0030 Natur- bzw. Betonsteinkante pflegen**
Natur- bzw. Betonsteinkante mechanisch oder von Hand
von pflanzlichem Bewuchs reinigen. Anfallendes Material
laden und zur Verwendung des AN abfahren. Wegebeläge
bzw. Fugen mit Brechsand 0/2 nachfugen, einschlämmen,
überschüssiges Material entfernen.
Ausführung in Teilflächen.
Abrechnung: nach Voraufmaß der bewachsenen Natur- bzw.
Betonsteinkanten.

2 Pflegegänge a 65 lfdm
Menge: 130,000 lfdm

**04.13.0040 Pflasterfläche pflegen**
Befestigte Flächen aus Betonsteinpflaster oder -platten
,
bzw. Natursteinpflaster oder -platten, mechanisch oder
von Hand von pflanzlichem Bewuchs reinigen.Anfallendes
Material laden und zur Verwendung des AN abfahren.
Wegebeläge mit Brechsand 0/2 nachfugen bzw. einschlämme
n.
Überschüssiges Material entfernen und abfahren.
Ausführung in Teilflächen.
Abrechnung: nach Voraufmaß der bewachsenen Flächen.

2 Pflegegänge a 31 m²
Menge: 62,000 m²

**04.13.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 105 m²
Menge: 5250,000 m²

**04.13.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 32 m²
Menge: 1600,000 m²

**04.13.0070 Unterhaltungspflege an Fallschutzflächen auf Spielplätzen. Mulchfläche n.**
Unterhaltungspflege an Fallschutzflächen auf Spielplätz
en
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 221 m²
Menge: 11050,000 m²

**04.13.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,30 m²
Menge: 3215,000 m²

**04.13.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 31 m²
Menge: 1550,000 m²

**04.13.0100 Fallschutzmaterial Rheinsand**
Fallschutzmaterial
Rheinsand 0/2 liefern, abladen und höhengerecht einbaue
n, unter Beachtung der DIN EN 1176.
Abrechnung erfolgt nach Original-Lieferscheinen und Wie
gekarten.
Menge: 1,000 m³

**04.13.0110 Fallschutzmaterial Perlkies**
Fallschutzmaterial
Perlkies 2/8 liefern, abladen und höhengerecht einbauen
, unter Beachtung der DIN EN 1176.
Abrechnung erfolgt nach Original-Lieferscheinen und Wie
gekarten.
Menge: 1,000 m³

**04.13.0120 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**04.13.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.094 m²
Menge: 10940,000 m²

**04.13.0140 Rasen- und Wegeflächen von Laub säubern**
Rasen- und Wegeflächen nach Beendigung des
Laubfalles von Laub und Unrat säubern, anfallendes
Material laden und zur Verwendung des AN abfahren.
Ausführung in Teilflächen. Ein Anspruch auf Bezahlung
besteht nur für die Flächen, die auf Anweisung des AG
gesäubert worden sind.

2 Pflegegänge a 1.223 m²
Menge: 2446,000 m²

**04.13.0150 Landschaftsgärtner*innen**
Einsatz von Mitarbeitenden im Garten- und Landschaftsba
u im Rahmen von Stundenlohnarbeiten, ausschließlich auf
 Anweisung der Bauleitung
Menge: 10,000 h

**04.13.0160 Arbeiter*innen und Helfer*innen**
Einsatz von Mitarbeitenden im Garten- und Landschaftsba
u im Rahmen von Stundenlohnarbeiten, ausschließlich auf
 Anweisung der Bauleitung
Menge: 10,000 h

#### Bauteil 04.14 SpPl Otto-Pankok-Straße (0226)

**04.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 440 m
²
Menge: 440,000 m²

**04.14.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 440 m²
Menge: 1320,000 m²

**04.14.0030 Wassergebundene Wegedecke pflegen**
Wassergebundene Wegedecke mechanisch von pflanzlichem B
ewuchs reinigen. Anfallendes Material laden und zur Ver
wendung des AN abfahren.Teilflächen bei Bedarf mit zu l
ieferndem Dolomitbrechsand,Körnung: 0/5mm,Farbe: wie vo
rhanden,andecken. Wegedecke nach Pflegegang unter Wasse
rzugabe abwalzen. Ausführung in Teilflächen.
Abrechnung: nach Voraufmaß der bewachsenen Flächen.

2 Pflegegänge a 10 m²
Menge: 20,000 m²

**04.14.0040 Pflasterfläche pflegen**
Befestigte Flächen aus Betonsteinpflaster oder -platten
,
bzw. Natursteinpflaster oder -platten, mechanisch oder
von Hand von pflanzlichem Bewuchs reinigen.Anfallendes
Material laden und zur Verwendung des AN abfahren.
Wegebeläge mit Brechsand 0/2 nachfugen bzw. einschlämme
n.
Überschüssiges Material entfernen und abfahren.
Ausführung in Teilflächen.
Abrechnung: nach Voraufmaß der bewachsenen Flächen.

2 Pflegegänge a 314 m²
Menge: 628,000 m²

**04.14.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 270 m²
Menge: 13500,000 m²

**04.14.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**04.14.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**04.14.0080 Fallschutzmaterial Rheinsand**
Fallschutzmaterial
Rheinsand 0/2 liefern, abladen und höhengerecht einbaue
n, unter Beachtung der DIN EN 1176.
Abrechnung erfolgt nach Original-Lieferscheinen und Wie
gekarten.
Menge: 1,000 m³

**04.14.0090 Fallschutzmaterial Perlkies**
Fallschutzmaterial
Perlkies 2/8 liefern, abladen und höhengerecht einbauen
, unter Beachtung der DIN EN 1176.
Abrechnung erfolgt nach Original-Lieferscheinen und Wie
gekarten.
Menge: 1,000 m³

**04.14.0100 Bürgersteig / Gehweg (Anliegerpflicht) reinigen**
*** Bedarfsposition mit GB
Befestigte Wegefläche aus Gehwegplatten, Betonsteinpfla
ster, Natursteinpflaster etc. abscheren, von Laub, Unra
t usw säubern.
Ausführung nur auf Anweisung der Bauleitung.
Anfallendes Material ist gemäß den Vorbedingungen zu en
tsorgen.

5 Pflegegänge a 44,80 m²
Menge: 224,000 m²

**04.14.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 291 m²
Menge: 2910,000 m²

**04.14.0120 Rasen- und Wegeflächen von Laub säubern**
Rasen- und Wegeflächen nach Beendigung des
Laubfalles von Laub und Unrat säubern, anfallendes
Material laden und zur Verwendung des AN abfahren.
Ausführung in Teilflächen. Ein Anspruch auf Bezahlung
besteht nur für die Flächen, die auf Anweisung des AG
gesäubert worden sind.

2 Pflegegänge a 615 m²
Menge: 1230,000 m²

**04.14.0130 Landschaftsgärtner*innen**
Einsatz von Mitarbeitenden im Garten- und Landschaftsba
u im Rahmen von Stundenlohnarbeiten, ausschließlich auf
 Anweisung der Bauleitung
Menge: 10,000 h

**04.14.0140 Arbeiter*innen und Helfer*innen**
Einsatz von Mitarbeitenden im Garten- und Landschaftsba
u im Rahmen von Stundenlohnarbeiten, ausschließlich auf
 Anweisung der Bauleitung
Menge: 10,000 h

**04.14.0150 Gehölzrandschnitt**
Gehölzrand aus verschiedenen Gehölzen zur
Wegefreihaltung sauber geschnitten halten,
Schnittgut, sowie alle beschädigten und
abgestorbenen Pflanzenteile entfernen, Material laden
und zur Verwendung des AN abfahren.
Habitus der Gehölzhöhe und -breite nach Angabe der
Bauleitung, Höhe ca. 100 cm bis 150 cm,
Abrechnung nach geschnittenen Flächen.

Anzahl der Pflegegänge : 2 St.
Menge: 300,000 lfdm

#### Bauteil 04.15 SpPl Auf den Hufen (0230) inkl. Bolzplat

**04.15.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 161 m
²
Menge: 161,000 m²

**04.15.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 161 m²
Menge: 483,000 m²

**04.15.0030 Natur- bzw. Betonsteinkante pflegen**
Natur- bzw. Betonsteinkante mechanisch oder von Hand
von pflanzlichem Bewuchs reinigen. Anfallendes Material
laden und zur Verwendung des AN abfahren. Wegebeläge
bzw. Fugen mit Brechsand 0/2 nachfugen, einschlämmen,
überschüssiges Material entfernen.
Ausführung in Teilflächen.
Abrechnung: nach Voraufmaß der bewachsenen Natur- bzw.
Betonsteinkanten.

2 Pflegegänge a 100 lfm
Menge: 200,000 lfdm

**04.15.0040 Pflasterfläche pflegen**
Befestigte Flächen aus Betonsteinpflaster oder -platten
,
bzw. Natursteinpflaster oder -platten, mechanisch oder
von Hand von pflanzlichem Bewuchs reinigen.Anfallendes
Material laden und zur Verwendung des AN abfahren.
Wegebeläge mit Brechsand 0/2 nachfugen bzw. einschlämme
n.
Überschüssiges Material entfernen und abfahren.
Ausführung in Teilflächen.
Abrechnung: nach Voraufmaß der bewachsenen Flächen.

2 Pflegegänge a 745 m²
Menge: 1490,000 m²

**04.15.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 112 m²
Menge: 5600,000 m²

**04.15.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 112 m²
Menge: 5600,000 m²

**04.15.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 13,50 m²
Menge: 675,000 m²

**04.15.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 95,10 m²
Menge: 4755,000 m²

**04.15.0090 Fallschutzmaterial Rheinsand**
Fallschutzmaterial
Rheinsand 0/2 liefern, abladen und höhengerecht einbaue
n, unter Beachtung der DIN EN 1176.
Abrechnung erfolgt nach Original-Lieferscheinen und Wie
gekarten.
Menge: 1,000 m³

**04.15.0100 Fallschutzmaterial Perlkies**
Fallschutzmaterial
Perlkies 2/8 liefern, abladen und höhengerecht einbauen
, unter Beachtung der DIN EN 1176.
Abrechnung erfolgt nach Original-Lieferscheinen und Wie
gekarten.
Menge: 1,000 m³

**04.15.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 473 m²
Menge: 4730,000 m²

**04.15.0120 Rasen- und Wegeflächen von Laub säubern**
Rasen- und Wegeflächen nach Beendigung des
Laubfalles von Laub und Unrat säubern, anfallendes
Material laden und zur Verwendung des AN abfahren.
Ausführung in Teilflächen. Ein Anspruch auf Bezahlung
besteht nur für die Flächen, die auf Anweisung des AG
gesäubert worden sind.

2 Pflegegänge a 1.218 m²
Menge: 2436,000 m²

**04.15.0130 Landschaftsgärtner*innen**
Einsatz von Mitarbeitenden im Garten- und Landschaftsba
u im Rahmen von Stundenlohnarbeiten, ausschließlich auf
 Anweisung der Bauleitung
Menge: 10,000 h

**04.15.0140 Arbeiter*innen und Helfer*innen**
Einsatz von Mitarbeitenden im Garten- und Landschaftsba
u im Rahmen von Stundenlohnarbeiten, ausschließlich auf
 Anweisung der Bauleitung
Menge: 10,000 h

**04.15.0150 Gehölzrandschnitt**
Gehölzrand aus verschiedenen Gehölzen zur
Wegefreihaltung sauber geschnitten halten,
Schnittgut, sowie alle beschädigten und
abgestorbenen Pflanzenteile entfernen, Material laden
und zur Verwendung des AN abfahren.
Habitus der Gehölzhöhe und -breite nach Angabe der
Bauleitung, Höhe ca. 100 cm bis 150 cm,
Abrechnung nach geschnittenen Flächen.

Anzahl der Pflegegänge : 2 St.
Menge: 400,000 lfdm

#### Bauteil 04.16 SpPl Dennekamp (0235)

**04.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 153 m²
Menge: 153,000 m²

**04.16.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 153 m²
Menge: 459,000 m²

**04.16.0030 Natur- bzw. Betonsteinkante pflegen**
Natur- bzw. Betonsteinkante mechanisch oder von Hand
von pflanzlichem Bewuchs reinigen. Anfallendes Material
laden und zur Verwendung des AN abfahren. Wegebeläge
bzw. Fugen mit Brechsand 0/2 nachfugen, einschlämmen,
überschüssiges Material entfernen.
Ausführung in Teilflächen.
Abrechnung: nach Voraufmaß der bewachsenen Natur- bzw.
Betonsteinkanten.

2 Pflegegänge a 10 lfdm
Menge: 20,000 lfdm

**04.16.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**04.16.0050 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 300cm.
Abrechnung nach geschnittenen Flächen.

2 Heckenschnitte a 60 m²
Menge: 120,000 m²

**04.16.0060 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 10 lfdm
Menge: 30,000 lfdm

**04.16.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 21 m²
Menge: 1050,000 m²

**04.16.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 103 m²
Menge: 5150,000 m²

**04.16.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 114 m²
Menge: 5700,000 m²

**04.16.0100 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 53,70 m²
Menge: 2685,000 m²

**04.16.0110 Fallschutzmaterial Rheinsand**
Fallschutzmaterial
Rheinsand 0/2 liefern, abladen und höhengerecht einbaue
n, unter Beachtung der DIN EN 1176.
Abrechnung erfolgt nach Original-Lieferscheinen und Wie
gekarten.
Menge: 1,000 m³

**04.16.0120 Fallschutzmaterial Perlkies**
Fallschutzmaterial
Perlkies 2/8 liefern, abladen und höhengerecht einbauen
, unter Beachtung der DIN EN 1176.
Abrechnung erfolgt nach Original-Lieferscheinen und Wie
gekarten.
Menge: 1,000 m³

**04.16.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 699 m²
Menge: 6990,000 m²

**04.16.0140 Rasen- und Wegeflächen von Laub säubern**
Rasen- und Wegeflächen nach Beendigung des
Laubfalles von Laub und Unrat säubern, anfallendes
Material laden und zur Verwendung des AN abfahren.
Ausführung in Teilflächen. Ein Anspruch auf Bezahlung
besteht nur für die Flächen, die auf Anweisung des AG
gesäubert worden sind.

2 Pflegegänge a 1.071 m²
Menge: 2142,000 m²

**04.16.0150 Landschaftsgärtner*innen**
Einsatz von Mitarbeitenden im Garten- und Landschaftsba
u im Rahmen von Stundenlohnarbeiten, ausschließlich auf
 Anweisung der Bauleitung
Menge: 10,000 h

**04.16.0160 Arbeiter*innen und Helfer*innen**
Einsatz von Mitarbeitenden im Garten- und Landschaftsba
u im Rahmen von Stundenlohnarbeiten, ausschließlich auf
 Anweisung der Bauleitung
Menge: 10,000 h

**04.16.0170 Wassergebundene Wegedecke pflegen**
Wassergebundene Wegedecke mechanisch von pflanzlichem B
ewuchs reinigen. Anfallendes Material laden und zur Ver
wendung des AN abfahren.Teilflächen bei Bedarf mit zu l
ieferndem Dolomitbrechsand,Körnung: 0/5mm,Farbe: wie vo
rhanden,andecken. Wegedecke nach Pflegegang unter Wasse
rzugabe abwalzen. Ausführung in Teilflächen.
Abrechnung: nach Voraufmaß der bewachsenen Flächen.

2 Pflegegänge a 229 m²
Menge: 458,000 m²

#### Bauteil 04.17 Bolzplatz Dennekamp (0236)

**04.17.0010 Wegeflächen von Laub säubern**
Wegeflächen nach Beendigung des
Laubfalles von Laub und Unrat säubern, anfallendes
Material laden und zur Verwendung des AN abfahren.
Ausführung in Teilflächen. Ein Anspruch auf Bezahlung
besteht nur für die Flächen, die auf Anweisung des AG
gesäubert worden sind.

2 Pflegegänge a 350 m²
Menge: 700,000 m²

**04.17.0020 Wassergebundene Wegedecke pflegen**
Wassergebundene Wegedecke mechanisch von pflanzlichem B
ewuchs reinigen. Anfallendes Material laden und zur Ver
wendung des AN abfahren.Teilflächen bei Bedarf mit zu l
ieferndem Dolomitbrechsand,Körnung: 0/5mm,Farbe: wie vo
rhanden,andecken. Wegedecke nach Pflegegang unter Wasse
rzugabe abwalzen. Ausführung in Teilflächen.
Abrechnung: nach Voraufmaß der bewachsenen Flächen.

2 Pflegegänge a 350 m²
Menge: 700,000 m²

**04.17.0030 Bolzplatz säubern**
Bolzplatz säubern, einschließlich der Wegefläche, sowie
 der Ausstattungsgegenstände, pflanzlichen Bewuchs und
Unrat entfernen.Ausführungen wöchentlich, sowie zusätzl
ich auf Anweisung des AG.Incl.kompletter Laubentfernung
 zum Ende des Pflegejahres.
Anfallender Unrat wird Eigentumes des AN und ist zu bes
eitigen.

50 Pflegegänge a 100 m²
Menge: 5000,000 m²

**04.17.0040 Landschaftsgärtner*innen**
Einsatz von Mitarbeitenden im Garten- und Landschaftsba
u im Rahmen von Stundenlohnarbeiten, ausschließlich auf
 Anweisung der Bauleitung
Menge: 10,000 h

**04.17.0050 Arbeiter*innen und Helfer*innen**
Einsatz von Mitarbeitenden im Garten- und Landschaftsba
u im Rahmen von Stundenlohnarbeiten, ausschließlich auf
 Anweisung der Bauleitung
Menge: 10,000 h

#### Bauteil 04.18 SpPl Föhrenkamp (0250)

**04.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 125 m²
Menge: 125,000 m²

**04.18.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 125 m²
Menge: 375,000 m²

**04.18.0030 Pflasterfläche pflegen**
Befestigte Flächen aus Betonsteinpflaster oder -platten
,
bzw. Natursteinpflaster oder -platten, mechanisch oder
von Hand von pflanzlichem Bewuchs reinigen.Anfallendes
Material laden und zur Verwendung des AN abfahren.
Wegebeläge mit Brechsand 0/2 nachfugen bzw. einschlämme
n.
Überschüssiges Material entfernen und abfahren.
Ausführung in Teilflächen.
Abrechnung: nach Voraufmaß der bewachsenen Flächen.

2 Pflegegänge a 77 m²
Menge: 154,000 m²

**04.18.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 8 m²
Menge: 400,000 m²

**04.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 38 m²
Menge: 1900,000 m²

**04.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**04.18.0070 Fallschutzmaterial Rheinsand**
Fallschutzmaterial
Rheinsand 0/2 liefern, abladen und höhengerecht einbaue
n, unter Beachtung der DIN EN 1176.
Abrechnung erfolgt nach Original-Lieferscheinen und Wie
gekarten.
Menge: 1,000 m³

**04.18.0080 Fallschutzmaterial Perlkies**
Fallschutzmaterial
Perlkies 2/8 liefern, abladen und höhengerecht einbauen
, unter Beachtung der DIN EN 1176.
Abrechnung erfolgt nach Original-Lieferscheinen und Wie
gekarten.
Menge: 1,000 m³

**04.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  74 m²
Menge: 740,000 m²

**04.18.0100 Rasen- und Wegeflächen von Laub säubern**
Rasen- und Wegeflächen nach Beendigung des
Laubfalles von Laub und Unrat säubern, anfallendes
Material laden und zur Verwendung des AN abfahren.
Ausführung in Teilflächen. Ein Anspruch auf Bezahlung
besteht nur für die Flächen, die auf Anweisung des AG
gesäubert worden sind.

2 Pflegegänge a 151 m²
Menge: 302,000 m²

**04.18.0110 Landschaftsgärtner*innen**
Einsatz von Mitarbeitenden im Garten- und Landschaftsba
u im Rahmen von Stundenlohnarbeiten, ausschließlich auf
 Anweisung der Bauleitung
Menge: 10,000 h

**04.18.0120 Arbeiter*innen und Helfer*innen**
Einsatz von Mitarbeitenden im Garten- und Landschaftsba
u im Rahmen von Stundenlohnarbeiten, ausschließlich auf
 Anweisung der Bauleitung
Menge: 10,000 h

**04.18.0130 Natur- bzw. Betonsteinkante pflegen**
Natur- bzw. Betonsteinkante mechanisch oder von Hand
von pflanzlichem Bewuchs reinigen. Anfallendes Material
laden und zur Verwendung des AN abfahren. Wegebeläge
bzw. Fugen mit Brechsand 0/2 nachfugen, einschlämmen,
überschüssiges Material entfernen.
Ausführung in Teilflächen.
Abrechnung: nach Voraufmaß der bewachsenen Natur- bzw.
Betonsteinkanten.

2 Pflegegänge a 10 lfdm
Menge: 20,000 lfdm

#### Bauteil 04.19 SpPl Weißdornbogen (0259)

**04.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.191 m²
Menge: 2191,000 m²

**04.19.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.191 m²
Menge: 6573,000 m²

**04.19.0030 Wassergebundene Wegedecke pflegen**
Wassergebundene Wegedecke mechanisch von pflanzlichem B
ewuchs reinigen. Anfallendes Material laden und zur Ver
wendung des AN abfahren.Teilflächen bei Bedarf mit zu l
ieferndem Dolomitbrechsand,Körnung: 0/5mm,Farbe: wie vo
rhanden,andecken. Wegedecke nach Pflegegang unter Wasse
rzugabe abwalzen. Ausführung in Teilflächen.
Abrechnung: nach Voraufmaß der bewachsenen Flächen.

2 Pflegegänge a 1.495 m²
Menge: 2990,000 m²

**04.19.0040 Natur- bzw. Betonsteinkante pflegen**
Natur- bzw. Betonsteinkante mechanisch oder von Hand
von pflanzlichem Bewuchs reinigen. Anfallendes Material
laden und zur Verwendung des AN abfahren. Wegebeläge
bzw. Fugen mit Brechsand 0/2 nachfugen, einschlämmen,
überschüssiges Material entfernen.
Ausführung in Teilflächen.
Abrechnung: nach Voraufmaß der bewachsenen Natur- bzw.
Betonsteinkanten.

2 Pflegegänge a 480 lfm
Menge: 960,000 lfdm

**04.19.0050 Pflasterfläche pflegen**
Befestigte Flächen aus Betonsteinpflaster oder -platten
,
bzw. Natursteinpflaster oder -platten, mechanisch oder
von Hand von pflanzlichem Bewuchs reinigen.Anfallendes
Material laden und zur Verwendung des AN abfahren.
Wegebeläge mit Brechsand 0/2 nachfugen bzw. einschlämme
n.
Überschüssiges Material entfernen und abfahren.
Ausführung in Teilflächen.
Abrechnung: nach Voraufmaß der bewachsenen Flächen.

2 Pflegegänge a 591 m²
Menge: 1182,000 m²

**04.19.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 96 m²
Menge: 4800,000 m²

**04.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 44 m²
Menge: 2200,000 m²

**04.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28,20 m²
Menge: 1410,000 m²

**04.19.0090 Fallschutzmaterial Rheinsand**
Fallschutzmaterial
Rheinsand 0/2 liefern, abladen und höhengerecht einbaue
n, unter Beachtung der DIN EN 1176.
Abrechnung erfolgt nach Original-Lieferscheinen und Wie
gekarten.
Menge: 1,000 m³

**04.19.0100 Fallschutzmaterial Perlkies**
Fallschutzmaterial
Perlkies 2/8 liefern, abladen und höhengerecht einbauen
, unter Beachtung der DIN EN 1176.
Abrechnung erfolgt nach Original-Lieferscheinen und Wie
gekarten.
Menge: 1,000 m³

**04.19.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.055 m²
Menge: 10550,000 m²

**04.19.0120 Rasen- und Wegeflächen von Laub säubern**
Rasen- und Wegeflächen nach Beendigung des
Laubfalles von Laub und Unrat säubern, anfallendes
Material laden und zur Verwendung des AN abfahren.
Ausführung in Teilflächen. Ein Anspruch auf Bezahlung
besteht nur für die Flächen, die auf Anweisung des AG
gesäubert worden sind.

2 Pflegegänge a 3.141 m²
Menge: 6282,000 m²

**04.19.0130 Landschaftsgärtner*innen**
Einsatz von Mitarbeitenden im Garten- und Landschaftsba
u im Rahmen von Stundenlohnarbeiten, ausschließlich auf
 Anweisung der Bauleitung
Menge: 10,000 h

**04.19.0140 Arbeiter*innen und Helfer*innen**
Einsatz von Mitarbeitenden im Garten- und Landschaftsba
u im Rahmen von Stundenlohnarbeiten, ausschließlich auf
 Anweisung der Bauleitung
Menge: 10,000 h

**04.19.0150 Gehölzrandschnitt**
Gehölzrand aus verschiedenen Gehölzen zur
Wegefreihaltung sauber geschnitten halten,
Schnittgut, sowie alle beschädigten und
abgestorbenen Pflanzenteile entfernen, Material laden
und zur Verwendung des AN abfahren.
Habitus der Gehölzhöhe und -breite nach Angabe der
Bauleitung, Höhe ca. 100 cm bis 150 cm,
Abrechnung nach geschnittenen Flächen.

Anzahl der Pflegegänge : 2 St.
Menge: 400,000 lfdm

#### Bauteil 04.20 Bolzplatz Weissdornbogen (258)

**04.20.0010 Wegeflächen von Laub säubern**
Wegeflächen nach Beendigung des
Laubfalles von Laub und Unrat säubern, anfallendes
Material laden und zur Verwendung des AN abfahren.
Ausführung in Teilflächen. Ein Anspruch auf Bezahlung
besteht nur für die Flächen, die auf Anweisung des AG
gesäubert worden sind.

2 Pflegegänge a 495 m²
Menge: 990,000 m²

**04.20.0020 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 149 m²
Menge: 1490,000 m²

**04.20.0030 Wassergebundene Wegedecke pflegen**
Wassergebundene Wegedecke mechanisch von pflanzlichem B
ewuchs reinigen. Anfallendes Material laden und zur Ver
wendung des AN abfahren.Teilflächen bei Bedarf mit zu l
ieferndem Dolomitbrechsand,Körnung: 0/5mm,Farbe: wie vo
rhanden,andecken. Wegedecke nach Pflegegang unter Wasse
rzugabe abwalzen. Ausführung in Teilflächen.
Abrechnung: nach Voraufmaß der bewachsenen Flächen.

2 Pflegegänge a 495 m²
Menge: 990,000 m²

**04.20.0040 Bolzplatz säubern**
Bolzplatz säubern, einschließlich der Wegefläche, sowie
 der Ausstattungsgegenstände, pflanzlichen Bewuchs und
Unrat entfernen.Ausführungen wöchentlich, sowie zusätzl
ich auf Anweisung des AG.Incl.kompletter Laubentfernung
 zum Ende des Pflegejahres.
Anfallender Unrat wird Eigentumes des AN und ist zu bes
eitigen.

50 Pflegegänge a 495 m²
Menge: 24750,000 m²

**04.20.0050 Gehölzrandschnitt**
Gehölzrand aus verschiedenen Gehölzen zur
Wegefreihaltung sauber geschnitten halten,
Schnittgut, sowie alle beschädigten und
abgestorbenen Pflanzenteile entfernen, Material laden
und zur Verwendung des AN abfahren.
Habitus der Gehölzhöhe und -breite nach Angabe der
Bauleitung, Höhe ca. 100 cm bis 150 cm,
Abrechnung nach geschnittenen Flächen.

Anzahl der Pflegegänge : 2 St.
Menge: 400,000 lfdm

**04.20.0060 Landschaftsgärtner*innen**
Einsatz von Mitarbeitenden im Garten- und Landschaftsba
u im Rahmen von Stundenlohnarbeiten, ausschließlich auf
 Anweisung der Bauleitung
Menge: 10,000 h

**04.20.0070 Arbeiter*innen und Helfer*innen**
Einsatz von Mitarbeitenden im Garten- und Landschaftsba
u im Rahmen von Stundenlohnarbeiten, ausschließlich auf
 Anweisung der Bauleitung
Menge: 10,000 h

#### Bauteil 04.21 SpPl Rotdornbogen (0260)

**04.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 117 m²
Menge: 117,000 m²

**04.21.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 117 m²
Menge: 351,000 m²

**04.21.0030 Pflasterfläche pflegen**
Befestigte Flächen aus Betonsteinpflaster oder -platten
,
bzw. Natursteinpflaster oder -platten, mechanisch oder
von Hand von pflanzlichem Bewuchs reinigen.Anfallendes
Material laden und zur Verwendung des AN abfahren.
Wegebeläge mit Brechsand 0/2 nachfugen bzw. einschlämme
n.
Überschüssiges Material entfernen und abfahren.
Ausführung in Teilflächen.
Abrechnung: nach Voraufmaß der bewachsenen Flächen.

2 Pflegegänge a 103 m²
Menge: 206,000 m²

**04.21.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 6 m²
Menge: 300,000 m²

**04.21.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 36,10 m²
Menge: 1805,000 m²

**04.21.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**04.21.0070 Fallschutzmaterial Rheinsand**
Fallschutzmaterial
Rheinsand 0/2 liefern, abladen und höhengerecht einbaue
n, unter Beachtung der DIN EN 1176.
Abrechnung erfolgt nach Original-Lieferscheinen und Wie
gekarten.
Menge: 1,000 m³

**04.21.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  66 m²
Menge: 660,000 m²

**04.21.0090 Rasen- und Wegeflächen von Laub säubern**
Rasen- und Wegeflächen nach Beendigung des
Laubfalles von Laub und Unrat säubern, anfallendes
Material laden und zur Verwendung des AN abfahren.
Ausführung in Teilflächen. Ein Anspruch auf Bezahlung
besteht nur für die Flächen, die auf Anweisung des AG
gesäubert worden sind.

2 Pflegegänge a 169 m²
Menge: 338,000 m²

**04.21.0100 Landschaftsgärtner*innen**
Einsatz von Mitarbeitenden im Garten- und Landschaftsba
u im Rahmen von Stundenlohnarbeiten, ausschließlich auf
 Anweisung der Bauleitung
Menge: 10,000 h

**04.21.0110 Arbeiter*innen und Helfer*innen**
Einsatz von Mitarbeitenden im Garten- und Landschaftsba
u im Rahmen von Stundenlohnarbeiten, ausschließlich auf
 Anweisung der Bauleitung
Menge: 10,000 h

**04.21.0120 Natur- bzw. Betonsteinkante pflegen**
Natur- bzw. Betonsteinkante mechanisch oder von Hand
von pflanzlichem Bewuchs reinigen. Anfallendes Material
laden und zur Verwendung des AN abfahren. Wegebeläge
bzw. Fugen mit Brechsand 0/2 nachfugen, einschlämmen,
überschüssiges Material entfernen.
Ausführung in Teilflächen.
Abrechnung: nach Voraufmaß der bewachsenen Natur- bzw.
Betonsteinkanten.

2 Pflegegänge a 100 lfm
Menge: 200,000 lfdm

**04.21.0130 Gehölzrandschnitt**
Gehölzrand aus verschiedenen Gehölzen zur
Wegefreihaltung sauber geschnitten halten,
Schnittgut, sowie alle beschädigten und
abgestorbenen Pflanzenteile entfernen, Material laden
und zur Verwendung des AN abfahren.
Habitus der Gehölzhöhe und -breite nach Angabe der
Bauleitung, Höhe ca. 100 cm bis 150 cm,
Abrechnung nach geschnittenen Flächen.

Anzahl der Pflegegänge : 2 St.
Menge: 200,000 lfdm

#### Bauteil 04.22 SpPl Markscheider Hof (0264)

**04.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 149 m²
Menge: 149,000 m²

**04.22.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 149 m²
Menge: 447,000 m²

**04.22.0030 Wassergebundene Wegedecke pflegen**
Wassergebundene Wegedecke mechanisch von pflanzlichem B
ewuchs reinigen. Anfallendes Material laden und zur Ver
wendung des AN abfahren.Teilflächen bei Bedarf mit zu l
ieferndem Dolomitbrechsand,Körnung: 0/5mm,Farbe: wie vo
rhanden,andecken. Wegedecke nach Pflegegang unter Wasse
rzugabe abwalzen. Ausführung in Teilflächen.
Abrechnung: nach Voraufmaß der bewachsenen Flächen.

2 Pflegegänge a 316 m²
Menge: 632,000 m²

**04.22.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**04.22.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 271 m²
Menge: 13550,000 m²

**04.22.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 134 m²
Menge: 6700,000 m²

**04.22.0070 Unterhaltungspflege an Fallschutzflächen auf Spielplätzen. Mulchfläche n.**
Unterhaltungspflege an Fallschutzflächen auf Spielplätz
en.
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 142 m²
Menge: 7100,000 m²

**04.22.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,20 m²
Menge: 710,000 m²

**04.22.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 60 m²
Menge: 3000,000 m²

**04.22.0100 Fallschutzmaterial Rheinsand**
Fallschutzmaterial
Rheinsand 0/2 liefern, abladen und höhengerecht einbaue
n, unter Beachtung der DIN EN 1176.
Abrechnung erfolgt nach Original-Lieferscheinen und Wie
gekarten.
Menge: 1,000 m³

**04.22.0110 Fallschutzmaterial Perlkies**
Fallschutzmaterial
Perlkies 2/8 liefern, abladen und höhengerecht einbauen
, unter Beachtung der DIN EN 1176.
Abrechnung erfolgt nach Original-Lieferscheinen und Wie
gekarten.
Menge: 1,000 m³

**04.22.0120 Fallschutzmaterial Rindenmulch**
Fallschutzmaterial, bestehend aus
70 % Rindenmulch 0/40mm mit 30% Holzhackschnitzel 20/40
mm,  bauseits gestellt liefern, abladen und einbauen un
ter Beachtung der DIN EN 1176.

  Das Material ist am Lager
platz, Zeppelinstr.132 in Mülheim an der Ruhr zu laden
und zum Einbauort zu transportieren. Ein Ladegerät ist
nach Absprache mit dem AG vor Ort zum beladen. Transpor
twege bis 9 km innerhalb der Stadt sind zu berücksichti
gen. Die Arbeiten erfolgen ausdrücklich nach vorheriger
 Absprache mit dem AG.  Abr
echnung nach Kastenmaß.
Menge: 1,000 m³

**04.22.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.966 m²
Menge: 19660,000 m²

**04.22.0140 Rasen- und Wegeflächen von Laub säubern**
Rasen- und Wegeflächen nach Beendigung des
Laubfalles von Laub und Unrat säubern, anfallendes
Material laden und zur Verwendung des AN abfahren.
Ausführung in Teilflächen. Ein Anspruch auf Bezahlung
besteht nur für die Flächen, die auf Anweisung des AG
gesäubert worden sind.

2 Pflegegänge a 2.425 m²
Menge: 4850,000 m²

**04.22.0150 Landschaftsgärtner*innen**
Einsatz von Mitarbeitenden im Garten- und Landschaftsba
u im Rahmen von Stundenlohnarbeiten, ausschließlich auf
 Anweisung der Bauleitung
Menge: 10,000 h

**04.22.0160 Arbeiter*innen und Helfer*innen**
Einsatz von Mitarbeitenden im Garten- und Landschaftsba
u im Rahmen von Stundenlohnarbeiten, ausschließlich auf
 Anweisung der Bauleitung
Menge: 10,000 h

**04.22.0170 Natur- bzw. Betonsteinkante pflegen**
Natur- bzw. Betonsteinkante mechanisch oder von Hand
von pflanzlichem Bewuchs reinigen. Anfallendes Material
laden und zur Verwendung des AN abfahren. Wegebeläge
bzw. Fugen mit Brechsand 0/2 nachfugen, einschlämmen,
überschüssiges Material entfernen.
Ausführung in Teilflächen.
Abrechnung: nach Voraufmaß der bewachsenen Natur- bzw.
Betonsteinkanten.

2 Pflegegänge a 10 lfm
Menge: 20,000 lfdm

**04.22.0180 Gehölzrandschnitt**
Gehölzrand aus verschiedenen Gehölzen zur
Wegefreihaltung sauber geschnitten halten,
Schnittgut, sowie alle beschädigten und
abgestorbenen Pflanzenteile entfernen, Material laden
und zur Verwendung des AN abfahren.
Habitus der Gehölzhöhe und -breite nach Angabe der
Bauleitung, Höhe ca. 100 cm bis 150 cm,
Abrechnung nach geschnittenen Flächen.

Anzahl der Pflegegänge : 2 St.
Menge: 400,000 lfdm

#### Bauteil 04.23 SpPl Sachsensiedlung (0271)

**04.23.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 264 m²
Menge: 264,000 m²

**04.23.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 264 m²
Menge: 792,000 m²

**04.23.0030 Wassergebundene Wegedecke pflegen**
Wassergebundene Wegedecke mechanisch von pflanzlichem B
ewuchs reinigen. Anfallendes Material laden und zur Ver
wendung des AN abfahren.Teilflächen bei Bedarf mit zu l
ieferndem Dolomitbrechsand,Körnung: 0/5mm,Farbe: wie vo
rhanden,andecken. Wegedecke nach Pflegegang unter Wasse
rzugabe abwalzen. Ausführung in Teilflächen.
Abrechnung: nach Voraufmaß der bewachsenen Flächen.

2 Pflegegänge a 154 m²
Menge: 308,000 m²

**04.23.0040 Natur- bzw. Betonsteinkante pflegen**
Natur- bzw. Betonsteinkante mechanisch oder von Hand
von pflanzlichem Bewuchs reinigen. Anfallendes Material
laden und zur Verwendung des AN abfahren. Wegebeläge
bzw. Fugen mit Brechsand 0/2 nachfugen, einschlämmen,
überschüssiges Material entfernen.
Ausführung in Teilflächen.
Abrechnung: nach Voraufmaß der bewachsenen Natur- bzw.
Betonsteinkanten.

2 Pflegegänge a 10 lfm
Menge: 20,000 lfdm

**04.23.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23 m²
Menge: 1150,000 m²

**04.23.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 56 m²
Menge: 2800,000 m²

**04.23.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,80 m²
Menge: 1790,000 m²

**04.23.0080 Fallschutzmaterial Rheinsand**
Fallschutzmaterial
Rheinsand 0/2 liefern, abladen und höhengerecht einbaue
n, unter Beachtung der DIN EN 1176.
Abrechnung erfolgt nach Original-Lieferscheinen und Wie
gekarten.
Menge: 1,000 m³

**04.23.0090 Fallschutzmaterial Perlkies**
Fallschutzmaterial
Perlkies 2/8 liefern, abladen und höhengerecht einbauen
, unter Beachtung der DIN EN 1176.
Abrechnung erfolgt nach Original-Lieferscheinen und Wie
gekarten.
Menge: 1,000 m³

**04.23.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  224 m²
Menge: 2240,000 m²

**04.23.0110 Rasen- und Wegeflächen von Laub säubern**
Rasen- und Wegeflächen nach Beendigung des
Laubfalles von Laub und Unrat säubern, anfallendes
Material laden und zur Verwendung des AN abfahren.
Ausführung in Teilflächen. Ein Anspruch auf Bezahlung
besteht nur für die Flächen, die auf Anweisung des AG
gesäubert worden sind.

2 Pflegegänge a 378 m²
Menge: 756,000 m²

**04.23.0120 Landschaftsgärtner*innen**
Einsatz von Mitarbeitenden im Garten- und Landschaftsba
u im Rahmen von Stundenlohnarbeiten, ausschließlich auf
 Anweisung der Bauleitung
Menge: 10,000 h

**04.23.0130 Arbeiter*innen und Helfer*innen**
Einsatz von Mitarbeitenden im Garten- und Landschaftsba
u im Rahmen von Stundenlohnarbeiten, ausschließlich auf
 Anweisung der Bauleitung
Menge: 10,000 h

**04.23.0140 Gehölzrandschnitt**
Gehölzrand aus verschiedenen Gehölzen zur
Wegefreihaltung sauber geschnitten halten,
Schnittgut, sowie alle beschädigten und
abgestorbenen Pflanzenteile entfernen, Material laden
und zur Verwendung des AN abfahren.
Habitus der Gehölzhöhe und -breite nach Angabe der
Bauleitung, Höhe ca. 100 cm bis 150 cm,
Abrechnung nach geschnittenen Flächen.

Anzahl der Pflegegänge : 2 St.
Menge: 400,000 lfdm

#### Bauteil 04.24 SpPl Oemberg (0272) inkl. Bolzplatz (105

**04.24.0010 Wassergebundene Wegedecke pflegen**
Wassergebundene Wegedecke mechanisch von pflanzlichem B
ewuchs reinigen. Anfallendes Material laden und zur Ver
wendung des AN abfahren.Teilflächen bei Bedarf mit zu l
ieferndem Dolomitbrechsand,Körnung: 0/5mm,Farbe: wie vo
rhanden,andecken. Wegedecke nach Pflegegang unter Wasse
rzugabe abwalzen. Ausführung in Teilflächen.
Abrechnung: nach Voraufmaß der bewachsenen Flächen.

2 Pflegegänge a 99 m²
Menge: 198,000 m²

**04.24.0020 Natur- bzw. Betonsteinkante pflegen**
Natur- bzw. Betonsteinkante mechanisch oder von Hand
von pflanzlichem Bewuchs reinigen. Anfallendes Material
laden und zur Verwendung des AN abfahren. Wegebeläge
bzw. Fugen mit Brechsand 0/2 nachfugen, einschlämmen,
überschüssiges Material entfernen.
Ausführung in Teilflächen.
Abrechnung: nach Voraufmaß der bewachsenen Natur- bzw.
Betonsteinkanten.

2 Pflegegänge a 125 lfm
Menge: 250,000 lfdm

**04.24.0030 Pflasterfläche pflegen**
Befestigte Flächen aus Betonsteinpflaster oder -platten
,
bzw. Natursteinpflaster oder -platten, mechanisch oder
von Hand von pflanzlichem Bewuchs reinigen.Anfallendes
Material laden und zur Verwendung des AN abfahren.
Wegebeläge mit Brechsand 0/2 nachfugen bzw. einschlämme
n.
Überschüssiges Material entfernen und abfahren.
Ausführung in Teilflächen.
Abrechnung: nach Voraufmaß der bewachsenen Flächen.

2 Pflegegänge a 29 m²
Menge: 58,000 m²

**04.24.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 226 m²
Menge: 452,000 m²

**04.24.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 247 m²
Menge: 12350,000 m²

**04.24.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 118,80 m²
Menge: 5940,000 m²

**04.24.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**04.24.0080 Fallschutzmaterial Rheinsand**
Fallschutzmaterial
Rheinsand 0/2 liefern, abladen und höhengerecht einbaue
n, unter Beachtung der DIN EN 1176.
Abrechnung erfolgt nach Original-Lieferscheinen und Wie
gekarten.
Menge: 1,000 m³

**04.24.0090 Fallschutzmaterial Perlkies**
Fallschutzmaterial
Perlkies 2/8 liefern, abladen und höhengerecht einbauen
, unter Beachtung der DIN EN 1176.
Abrechnung erfolgt nach Original-Lieferscheinen und Wie
gekarten.
Menge: 1,000 m³

**04.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 4.376 m²
Menge: 43760,000 m²

**04.24.0110 Rasen- und Wegeflächen von Laub säubern**
Rasen- und Wegeflächen nach Beendigung des
Laubfalles von Laub und Unrat säubern, anfallendes
Material laden und zur Verwendung des AN abfahren.
Ausführung in Teilflächen. Ein Anspruch auf Bezahlung
besteht nur für die Flächen, die auf Anweisung des AG
gesäubert worden sind.

2 Pflegegänge a 4.504 m²
Menge: 9008,000 m²

**04.24.0120 Landschaftsgärtner*innen**
Einsatz von Mitarbeitenden im Garten- und Landschaftsba
u im Rahmen von Stundenlohnarbeiten, ausschließlich auf
 Anweisung der Bauleitung
Menge: 10,000 h

**04.24.0130 Arbeiter*innen und Helfer*innen**
Einsatz von Mitarbeitenden im Garten- und Landschaftsba
u im Rahmen von Stundenlohnarbeiten, ausschließlich auf
 Anweisung der Bauleitung
Menge: 10,000 h

**04.24.0140 Gehölzrandschnitt**
Gehölzrand aus verschiedenen Gehölzen zur
Wegefreihaltung sauber geschnitten halten,
Schnittgut, sowie alle beschädigten und
abgestorbenen Pflanzenteile entfernen, Material laden
und zur Verwendung des AN abfahren.
Habitus der Gehölzhöhe und -breite nach Angabe der
Bauleitung, Höhe ca. 100 cm bis 150 cm,
Abrechnung nach geschnittenen Flächen.

Anzahl der Pflegegänge : 2 St.
Menge: 400,000 lfdm

#### Bauteil 04.25 SpPl Kieler Straße (0292)

**04.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 251 m²
Menge: 251,000 m²

**04.25.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 251 m²
Menge: 753,000 m²

**04.25.0030 Natur- bzw. Betonsteinkante pflegen**
Natur- bzw. Betonsteinkante mechanisch oder von Hand
von pflanzlichem Bewuchs reinigen. Anfallendes Material
laden und zur Verwendung des AN abfahren. Wegebeläge
bzw. Fugen mit Brechsand 0/2 nachfugen, einschlämmen,
überschüssiges Material entfernen.
Ausführung in Teilflächen.
Abrechnung: nach Voraufmaß der bewachsenen Natur- bzw.
Betonsteinkanten.

2 Pflegegänge a 60 lfm
Menge: 120,000 lfdm

**04.25.0040 Pflasterfläche pflegen**
Befestigte Flächen aus Betonsteinpflaster oder -platten
,
bzw. Natursteinpflaster oder -platten, mechanisch oder
von Hand von pflanzlichem Bewuchs reinigen.Anfallendes
Material laden und zur Verwendung des AN abfahren.
Wegebeläge mit Brechsand 0/2 nachfugen bzw. einschlämme
n.
Überschüssiges Material entfernen und abfahren.
Ausführung in Teilflächen.
Abrechnung: nach Voraufmaß der bewachsenen Flächen.

2 Pflegegänge a 20 m²
Menge: 40,000 m²

**04.25.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 127 m²
Menge: 6350,000 m²

**04.25.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 78 m²
Menge: 3900,000 m²

**04.25.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 138,50 m²
Menge: 6925,000 m²

**04.25.0080 Fallschutzmaterial Rheinsand**
Fallschutzmaterial
Rheinsand 0/2 liefern, abladen und höhengerecht einbaue
n, unter Beachtung der DIN EN 1176.
Abrechnung erfolgt nach Original-Lieferscheinen und Wie
gekarten.
Menge: 1,000 m³

**04.25.0090 Fallschutzmaterial Perlkies**
Fallschutzmaterial
Perlkies 2/8 liefern, abladen und höhengerecht einbauen
, unter Beachtung der DIN EN 1176.
Abrechnung erfolgt nach Original-Lieferscheinen und Wie
gekarten.
Menge: 1,000 m³

**04.25.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.363 m²
Menge: 13630,000 m²

**04.25.0110 Rasen- und Wegeflächen von Laub säubern**
Rasen- und Wegeflächen nach Beendigung des
Laubfalles von Laub und Unrat säubern, anfallendes
Material laden und zur Verwendung des AN abfahren.
Ausführung in Teilflächen. Ein Anspruch auf Bezahlung
besteht nur für die Flächen, die auf Anweisung des AG
gesäubert worden sind.

2 Pflegegänge a 1.383 m²
Menge: 2766,000 m²

**04.25.0120 Landschaftsgärtner*innen**
Einsatz von Mitarbeitenden im Garten- und Landschaftsba
u im Rahmen von Stundenlohnarbeiten, ausschließlich auf
 Anweisung der Bauleitung
Menge: 10,000 h

**04.25.0130 Arbeiter*innen und Helfer*innen**
Einsatz von Mitarbeitenden im Garten- und Landschaftsba
u im Rahmen von Stundenlohnarbeiten, ausschließlich auf
 Anweisung der Bauleitung
Menge: 10,000 h

**04.25.0140 Gehölzrandschnitt**
Gehölzrand aus verschiedenen Gehölzen zur
Wegefreihaltung sauber geschnitten halten,
Schnittgut, sowie alle beschädigten und
abgestorbenen Pflanzenteile entfernen, Material laden
und zur Verwendung des AN abfahren.
Habitus der Gehölzhöhe und -breite nach Angabe der
Bauleitung, Höhe ca. 100 cm bis 150 cm,
Abrechnung nach geschnittenen Flächen.

Anzahl der Pflegegänge : 2 St.
Menge: 400,000 lfdm

#### Bauteil 04.26 SpPl Luxemburger Allee (0955)

**04.26.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 240 m²
Menge: 240,000 m²

**04.26.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 240 m²
Menge: 720,000 m²

**04.26.0030 Natur- bzw. Betonsteinkante pflegen**
Natur- bzw. Betonsteinkante mechanisch oder von Hand
von pflanzlichem Bewuchs reinigen. Anfallendes Material
laden und zur Verwendung des AN abfahren. Wegebeläge
bzw. Fugen mit Brechsand 0/2 nachfugen, einschlämmen,
überschüssiges Material entfernen.
Ausführung in Teilflächen.
Abrechnung: nach Voraufmaß der bewachsenen Natur- bzw.
Betonsteinkanten.

2 Pflegegänge a 250 lfm
Menge: 500,000 lfdm

**04.26.0040 Pflasterfläche pflegen**
Befestigte Flächen aus Betonsteinpflaster oder -platten
,
bzw. Natursteinpflaster oder -platten, mechanisch oder
von Hand von pflanzlichem Bewuchs reinigen.Anfallendes
Material laden und zur Verwendung des AN abfahren.
Wegebeläge mit Brechsand 0/2 nachfugen bzw. einschlämme
n.
Überschüssiges Material entfernen und abfahren.
Ausführung in Teilflächen.
Abrechnung: nach Voraufmaß der bewachsenen Flächen.

2 Pflegegänge a 633 m²
Menge: 1266,000 m²

**04.26.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**04.26.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 28 m²
Menge: 1400,000 m²

**04.26.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,10 m²
Menge: 2205,000 m²

**04.26.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,30 m²
Menge: 565,000 m²

**04.26.0090 Fallschutzmaterial Rheinsand**
Fallschutzmaterial
Rheinsand 0/2 liefern, abladen und höhengerecht einbaue
n, unter Beachtung der DIN EN 1176.
Abrechnung erfolgt nach Original-Lieferscheinen und Wie
gekarten.
Menge: 1,000 m³

**04.26.0100 Fallschutzmaterial Perlkies**
Fallschutzmaterial
Perlkies 2/8 liefern, abladen und höhengerecht einbauen
, unter Beachtung der DIN EN 1176.
Abrechnung erfolgt nach Original-Lieferscheinen und Wie
gekarten.
Menge: 1,000 m³

**04.26.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  129 m²
Menge: 1290,000 m²

**04.26.0120 Rasen- und Wegeflächen von Laub säubern**
Rasen- und Wegeflächen nach Beendigung des
Laubfalles von Laub und Unrat säubern, anfallendes
Material laden und zur Verwendung des AN abfahren.
Ausführung in Teilflächen. Ein Anspruch auf Bezahlung
besteht nur für die Flächen, die auf Anweisung des AG
gesäubert worden sind.

2 Pflegegänge a 762 m²
Menge: 1524,000 m²

**04.26.0130 Landschaftsgärtner*innen**
Einsatz von Mitarbeitenden im Garten- und Landschaftsba
u im Rahmen von Stundenlohnarbeiten, ausschließlich auf
 Anweisung der Bauleitung
Menge: 10,000 h

**04.26.0140 Arbeiter*innen und Helfer*innen**
Einsatz von Mitarbeitenden im Garten- und Landschaftsba
u im Rahmen von Stundenlohnarbeiten, ausschließlich auf
 Anweisung der Bauleitung
Menge: 10,000 h

**04.26.0150 Gehölzrandschnitt**
Gehölzrand aus verschiedenen Gehölzen zur
Wegefreihaltung sauber geschnitten halten,
Schnittgut, sowie alle beschädigten und
abgestorbenen Pflanzenteile entfernen, Material laden
und zur Verwendung des AN abfahren.
Habitus der Gehölzhöhe und -breite nach Angabe der
Bauleitung, Höhe ca. 100 cm bis 150 cm,
Abrechnung nach geschnittenen Flächen.

Anzahl der Pflegegänge : 2 St.
Menge: 400,000 lfdm

#### Bauteil 04.27 SpPl Alexander-Wiedenhoff-Straße (1120)

**04.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 15 m²
Menge: 15,000 m²

**04.27.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 15 m²
Menge: 45,000 m²

**04.27.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 180cm.
Abrechnung nach geschnittenen Flächen.

2 Heckenschnitte a 110 m²
Menge: 220,000 m²

**04.27.0040 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 27,50 lfdm
Menge: 82,500 lfdm

**04.27.0050 Natur- bzw. Betonsteinkante pflegen**
Natur- bzw. Betonsteinkante mechanisch oder von Hand
von pflanzlichem Bewuchs reinigen. Anfallendes Material
laden und zur Verwendung des AN abfahren. Wegebeläge
bzw. Fugen mit Brechsand 0/2 nachfugen, einschlämmen,
überschüssiges Material entfernen.
Ausführung in Teilflächen.
Abrechnung: nach Voraufmaß der bewachsenen Natur- bzw.
Betonsteinkanten.

2 Pflegegänge a 100 lfm
Menge: 200,000 lfdm

**04.27.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**04.27.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 37 m²
Menge: 1850,000 m²

**04.27.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 283 m²
Menge: 14150,000 m²

**04.27.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 10,90 m²
Menge: 545,000 m²

**04.27.0100 Fallschutzmaterial Rheinsand**
Fallschutzmaterial
Rheinsand 0/2 liefern, abladen und höhengerecht einbaue
n, unter Beachtung der DIN EN 1176.
Abrechnung erfolgt nach Original-Lieferscheinen und Wie
gekarten.
Menge: 1,000 m³

**04.27.0110 Fallschutzmaterial Perlkies**
Fallschutzmaterial
Perlkies 2/8 liefern, abladen und höhengerecht einbauen
, unter Beachtung der DIN EN 1176.
Abrechnung erfolgt nach Original-Lieferscheinen und Wie
gekarten.
Menge: 1,000 m³

**04.27.0120 Rasen mähen**
Rasenflächen mähen. Wuchshöhe 5 bis 8 cm. Schnitthöhe 3
 cm.Schnittfolge unter Beachtung der Wuchshöhe bei Beda
rf wöchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 709 m²
Menge: 7090,000 m²

**04.27.0130 Rasen und Wegeflächen von Laub säubern**
Rasenflächen und Wegeflächen in der Anliegerpflicht um
den Spielplatz außen,
nach Beendigung des Laubfalles von Laub und Unrat säube
rn, anfallendes Material laden und zur Verwendung des A
N abfahren.
Ausführung in Teilflächen. Ein Anspruch auf Bezahlung
besteht nur für die Flächen, die auf Anweisung des AG
gesäubert worden sind.

2 Pflegegänge a 810 m²
Menge: 1620,000 m²

**04.27.0140 Landschaftsgärtner*innen**
Einsatz von Mitarbeitenden im Garten- und Landschaftsba
u im Rahmen von Stundenlohnarbeiten, ausschließlich auf
 Anweisung der Bauleitung
Menge: 10,000 h

**04.27.0150 Arbeiter*innen und Helfer*innen**
Einsatz von Mitarbeitenden im Garten- und Landschaftsba
u im Rahmen von Stundenlohnarbeiten, ausschließlich auf
 Anweisung der Bauleitung
Menge: 10,000 h

**04.27.0160 Wassergebundene Wegedecke pflegen**
Wassergebundene Wegedecke mechanisch von pflanzlichem B
ewuchs reinigen. Anfallendes Material laden und zur Ver
wendung des AN abfahren.Teilflächen bei Bedarf mit zu l
ieferndem Dolomitbrechsand,Körnung: 0/5mm,Farbe: wie vo
rhanden,andecken. Wegedecke nach Pflegegang unter Wasse
rzugabe abwalzen. Ausführung in Teilflächen.
Abrechnung: nach Voraufmaß der bewachsenen Flächen.

2 Pflegegänge a 87 m²
Menge: 174,000 m²

**04.27.0170 Gehölzrandschnitt**
Gehölzrand aus verschiedenen Gehölzen zur
Wegefreihaltung sauber geschnitten halten,
Schnittgut, sowie alle beschädigten und
abgestorbenen Pflanzenteile entfernen, Material laden
und zur Verwendung des AN abfahren.
Habitus der Gehölzhöhe und -breite nach Angabe der
Bauleitung, Höhe ca. 100 cm bis 150 cm,
Abrechnung nach geschnittenen Flächen.

Anzahl der Pflegegänge : 2 St.
Menge: 20,000 lfdm

#### Bauteil 04.28 GA Winsterstraße (1211)

**04.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 146 m²
Menge: 146,000 m²

**04.28.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 146 m²
Menge: 438,000 m²

**04.28.0030 Pflasterfläche pflegen**
Befestigte Flächen aus Betonsteinpflaster oder -platten
,
bzw. Natursteinpflaster oder -platten, mechanisch oder
von Hand von pflanzlichem Bewuchs reinigen.Anfallendes
Material laden und zur Verwendung des AN abfahren.
Wegebeläge mit Brechsand 0/2 nachfugen bzw. einschlämme
n.
Überschüssiges Material entfernen und abfahren.
Ausführung in Teilflächen.
Abrechnung: nach Voraufmaß der bewachsenen Flächen.

2 Pflegegänge a 53 m²
Menge: 106,000 m²

**04.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  500 m²
Menge: 5000,000 m²

**04.28.0050 Rasen- und Wegeflächen von Laub säubern**
Rasen- und Wegeflächen nach Beendigung des
Laubfalles von Laub und Unrat säubern, anfallendes
Material laden und zur Verwendung des AN abfahren.
Ausführung in Teilflächen. Ein Anspruch auf Bezahlung
besteht nur für die Flächen, die auf Anweisung des AG
gesäubert worden sind.

2 Pflegegänge a 553 m²
Menge: 1106,000 m²

**04.28.0060 Landschaftsgärtner*innen**
Einsatz von Mitarbeitenden im Garten- und Landschaftsba
u im Rahmen von Stundenlohnarbeiten, ausschließlich auf
 Anweisung der Bauleitung
Menge: 10,000 h

**04.28.0070 Arbeiter*innen und Helfer*innen**
Einsatz von Mitarbeitenden im Garten- und Landschaftsba
u im Rahmen von Stundenlohnarbeiten, ausschließlich auf
 Anweisung der Bauleitung
Menge: 10,000 h

**04.28.0080 Natur- bzw. Betonsteinkante pflegen**
Natur- bzw. Betonsteinkante mechanisch oder von Hand
von pflanzlichem Bewuchs reinigen. Anfallendes Material
laden und zur Verwendung des AN abfahren. Wegebeläge
bzw. Fugen mit Brechsand 0/2 nachfugen, einschlämmen,
überschüssiges Material entfernen.
Ausführung in Teilflächen.
Abrechnung: nach Voraufmaß der bewachsenen Natur- bzw.
Betonsteinkanten.

2 Pflegegänge a 10 lfm
Menge: 20,000 lfdm

**04.28.0090 Gehölzrandschnitt**
Gehölzrand aus verschiedenen Gehölzen zur
Wegefreihaltung sauber geschnitten halten,
Schnittgut, sowie alle beschädigten und
abgestorbenen Pflanzenteile entfernen, Material laden
und zur Verwendung des AN abfahren.
Habitus der Gehölzhöhe und -breite nach Angabe der
Bauleitung, Höhe ca. 100 cm bis 150 cm,
Abrechnung nach geschnittenen Flächen.

Anzahl der Pflegegänge : 2 St.
Menge: 100,000 lfdm

#### Bauteil 04.29 Brachfläche Fängerweg (1273)

**04.29.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 290 m²
Menge: 2900,000 m²

**04.29.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.540 m²
Menge: 1540,000 m²

**04.29.0030 Rasen- und Wegeflächen von Laub säubern**
Rasen- und Wegeflächen nach Beendigung des
Laubfalles von Laub und Unrat säubern, anfallendes
Material laden und zur Verwendung des AN abfahren.
Ausführung in Teilflächen. Ein Anspruch auf Bezahlung
besteht nur für die Flächen, die auf Anweisung des AG
gesäubert worden sind.

2 Pflegegänge a 1.830 m²
Menge: 3660,000 m²

**04.29.0040 Landschaftsgärtner*innen**
Einsatz von Mitarbeitenden im Garten- und Landschaftsba
u im Rahmen von Stundenlohnarbeiten, ausschließlich auf
 Anweisung der Bauleitung
Menge: 10,000 h

**04.29.0050 Arbeiter*innen und Helfer*innen**
Einsatz von Mitarbeitenden im Garten- und Landschaftsba
u im Rahmen von Stundenlohnarbeiten, ausschließlich auf
 Anweisung der Bauleitung
Menge: 10,000 h

#### Bauteil 04.30 SpPl. Brahmsweg (1324)

**04.30.0010 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 124 m²
Menge: 6200,000 m²

**04.30.0020 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 41 m²
Menge: 2050,000 m²

**04.30.0030 Unterhaltungspflege an Fallschutzflächen auf Spielplätzen. Rasenfläche n.**
Unterhaltungspflege an Fallschutzflächen auf Spielplät
zen.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**04.30.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  292 m²
Menge: 2920,000 m²

**04.30.0050 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**04.30.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35 m²
Menge: 1750,000 m²

**04.30.0070 Natur- bzw. Betonsteinkante pflegen**
Natur- bzw. Betonsteinkante mechanisch oder von Hand
von pflanzlichem Bewuchs reinigen. Anfallendes Material
laden und zur Verwendung des AN abfahren. Wegebeläge
bzw. Fugen mit Brechsand 0/2 nachfugen, einschlämmen,
überschüssiges Material entfernen.
Ausführung in Teilflächen.
Abrechnung: nach Voraufmaß der bewachsenen Natur- bzw.
Betonsteinkanten.

2 Pflegegänge a 50 lfm
Menge: 100,000 lfdm

**04.30.0080 Rasen- und Wegeflächen von Laub säubern**
Rasen- und Wegeflächen nach Beendigung des
Laubfalles von Laub und Unrat säubern, anfallendes
Material laden und zur Verwendung des AN abfahren.
Ausführung in Teilflächen. Ein Anspruch auf Bezahlung
besteht nur für die Flächen, die auf Anweisung des AG
gesäubert worden sind.

2 Pflegegänge a 327 m²
Menge: 654,000 m²

**04.30.0090 Gehölzrandschnitt**
Gehölzrand aus verschiedenen Gehölzen zur
Wegefreihaltung sauber geschnitten halten,
Schnittgut, sowie alle beschädigten und
abgestorbenen Pflanzenteile entfernen, Material laden
und zur Verwendung des AN abfahren.
Habitus der Gehölzhöhe und -breite nach Angabe der
Bauleitung, Höhe ca. 100 cm bis 150 cm,
Abrechnung nach geschnittenen Flächen.

Anzahl der Pflegegänge : 2 St.
Menge: 200,000 lfdm

**04.30.0100 Landschaftsgärtner*innen**
Einsatz von Mitarbeitenden im Garten- und Landschaftsba
u im Rahmen von Stundenlohnarbeiten, ausschließlich auf
 Anweisung der Bauleitung
Menge: 10,000 h

**04.30.0110 Arbeiter*innen und Helfer*innen**
Einsatz von Mitarbeitenden im Garten- und Landschaftsba
u im Rahmen von Stundenlohnarbeiten, ausschließlich auf
 Anweisung der Bauleitung
Menge: 10,000 h

#### Bauteil 04.31

**04.31.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 3000,000 m²

**04.31.0020 Gehölzflächen/Optionsflächen mit Neigung durchforsten**
Gehölzflächen mit Bodendecker, Strauch- und Baumbestand
 sind in Teilbereichen selektiv zu durchforsten. Dies g
ilt für alle Pflegebereiche. Sträucher und Heister (Sta
mmumfang < 60 cm), Wildanflüge, Sämlinge sowie Brombeer
aufwuchs sind vollständig zu entfernen oder auf Stock z
u setzen. Ergänzend sind beschädigte bzw. abgestorbene
Pflanzenteile fachgerecht zurückzuschneiden.

Neigung der Flächen 1:4 bis 1:1.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 2000,000 m²

**04.31.0030 Landschaftsgärtner*innen**
Einsatz von Mitarbeitenden im Garten- und Landschaftsba
u im Rahmen von Stundenlohnarbeiten, ausschließlich auf
 Anweisung der Bauleitung
Menge: 10,000 h

**04.31.0040 Arbeiter*innen und Helfer*innen**
Einsatz von Mitarbeitenden im Garten- und Landschaftsba
u im Rahmen von Stundenlohnarbeiten, ausschließlich auf
 Anweisung der Bauleitung
Menge: 10,000 h

### Titel 05 Unterhaltungspflege 2031

#### Bauteil 05.01 SpPl Salierstraße (0308)

**05.01.0010 Natur- bzw. Betonsteinkante pflegen**
Natur- bzw. Betonsteinkante mechanisch oder von Hand
von pflanzlichem Bewuchs reinigen. Anfallendes Material
laden und zur Verwendung des AN abfahren. Wegebeläge
bzw. Fugen mit Brechsand 0/2 nachfugen, einschlämmen,
überschüssiges Material entfernen.
Ausführung in Teilflächen.
Abrechnung: nach Voraufmaß der bewachsenen Natur- bzw.
Betonsteinkanten.

2 Pflegegänge a 46 lfm
Menge: 92,000 lfdm

**05.01.0020 Pflasterfläche pflegen**
Befestigte Flächen aus Betonsteinpflaster oder -platten
,
bzw. Natursteinpflaster oder -platten, mechanisch oder
von Hand von pflanzlichem Bewuchs reinigen.Anfallendes
Material laden und zur Verwendung des AN abfahren.
Wegebeläge mit Brechsand 0/2 nachfugen bzw. einschlämme
n.
Überschüssiges Material entfernen und abfahren.
Ausführung in Teilflächen.
Abrechnung: nach Voraufmaß der bewachsenen Flächen.

2 Pflegegänge a 193 m²
Menge: 389,000 m²

**05.01.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 40 m²
Menge: 2000,000 m²

**05.01.0040 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 352 m²
Menge: 17600,000 m²

**05.01.0050 Unterhaltungspflege an Fallschutzflächen auf Spielplätzen. Rasenfläche n.**
Unterhaltungspflege an Fallschutzflächen auf Spielplätz
en
Art der Spielplatzfläche: Rasenfläche, Säuberung im Ber
eich des Fallraumes und 1,50 m um die entsprechenden Sp
ielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 43,80 m²
Menge: 2190,000 m²

**05.01.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 38 m²
Menge: 1900,000 m²

**05.01.0070 Fallschutzmaterial Rheinsand**
Fallschutzmaterial
Rheinsand 0/2 liefern, abladen und höhengerecht einbaue
n, unter Beachtung der DIN EN 1176.
Abrechnung erfolgt nach Original-Lieferscheinen und Wie
gekarten.
Menge: 1,000 m³

**05.01.0080 Fallschutzmaterial Perlkies**
Fallschutzmaterial
Perlkies 2/8 liefern, abladen und höhengerecht einbauen
, unter Beachtung der DIN EN 1176.
Abrechnung erfolgt nach Original-Lieferscheinen und Wie
gekarten.
Menge: 1,000 m³

**05.01.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 2.174 m²
Menge: 21740,000 m²

**05.01.0100 Rasen- und Wegeflächen von Laub säubern**
Rasen- und Wegeflächen nach Beendigung des
Laubfalles von Laub und Unrat säubern, anfallendes
Material laden und zur Verwendung des AN abfahren.
Ausführung in Teilflächen. Ein Anspruch auf Bezahlung
besteht nur für die Flächen, die auf Anweisung des AG
gesäubert worden sind.

2 Pflegegänge a 2.405 m²
Menge: 4930,000 m²

**05.01.0110 Landschaftsgärtner*innen**
Einsatz von Mitarbeitenden im Garten- und Landschaftsba
u im Rahmen von Stundenlohnarbeiten, ausschließlich auf
 Anweisung der Bauleitung
Menge: 10,000 h

**05.01.0120 Arbeiter*innen und Helfer*innen**
Einsatz von Mitarbeitenden im Garten- und Landschaftsba
u im Rahmen von Stundenlohnarbeiten, ausschließlich auf
 Anweisung der Bauleitung
Menge: 10,000 h

**05.01.0130 Gehölzrandschnitt**
Gehölzrand aus verschiedenen Gehölzen zur
Wegefreihaltung sauber geschnitten halten,
Schnittgut, sowie alle beschädigten und
abgestorbenen Pflanzenteile entfernen, Material laden
und zur Verwendung des AN abfahren.
Habitus der Gehölzhöhe und -breite nach Angabe der
Bauleitung, Höhe ca. 100 cm bis 150 cm,
Abrechnung nach geschnittenen Flächen.

Anzahl der Pflegegänge : 2 St.
Menge: 200,000 lfdm

#### Bauteil 05.02 SpPl Veilchenweg (0312)

**05.02.0010 Wassergebundene Wegedecke pflegen**
Wassergebundene Wegedecke mechanisch von pflanzlichem B
ewuchs reinigen. Anfallendes Material laden und zur Ver
wendung des AN abfahren.Teilflächen bei Bedarf mit zu l
ieferndem Dolomitbrechsand,Körnung: 0/5mm,Farbe: wie vo
rhanden,andecken. Wegedecke nach Pflegegang unter Wasse
rzugabe abwalzen. Ausführung in Teilflächen.
Abrechnung: nach Voraufmaß der bewachsenen Flächen.

2 Pflegegänge a 90 m²
Menge: 180,000 m²

**05.02.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**05.02.0030 Unterhaltungspflege an Fallschutzflächen auf Spielplätzen. Perlkiesflä chen.**
Unterhaltungspflege an Fallschutzflächen auf Spielplätz
enArt der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 138 m²
Menge: 6900,000 m²

**05.02.0040 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,50 m²
Menge: 3225,000 m²

**05.02.0050 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 4 m²
Menge: 200,000 m²

**05.02.0060 Fallschutzmaterial Rheinsand**
Fallschutzmaterial
Rheinsand 0/2 liefern, abladen und höhengerecht einbaue
n, unter Beachtung der DIN EN 1176.
Abrechnung erfolgt nach Original-Lieferscheinen und Wie
gekarten.
Menge: 1,000 m³

**05.02.0070 Fallschutzmaterial Perlkies**
Fallschutzmaterial
Perlkies 2/8 liefern, abladen und höhengerecht einbauen
, unter Beachtung der DIN EN 1176.
Abrechnung erfolgt nach Original-Lieferscheinen und Wie
gekarten.
Menge: 1,000 m³

**05.02.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.024 m²
Menge: 10240,000 m²

**05.02.0090 Rasen- und Wegeflächen von Laub säubern**
Rasenflächen nach Beendigung des
Laubfalles von Laub und Unrat säubern, anfallendes
Material laden und zur Verwendung des AN abfahren.
Ausführung in Teilflächen. Ein Anspruch auf Bezahlung
besteht nur für die Flächen, die auf Anweisung des AG
gesäubert worden sind.

2 Pflegegänge a 1.118 m²
Menge: 2236,000 m²

**05.02.0100 Landschaftsgärtner*innen**
Einsatz von Mitarbeitenden im Garten- und Landschaftsba
u im Rahmen von Stundenlohnarbeiten, ausschließlich auf
 Anweisung der Bauleitung
Menge: 10,000 h

**05.02.0110 Arbeiter*innen und Helfer*innen**
Einsatz von Mitarbeitenden im Garten- und Landschaftsba
u im Rahmen von Stundenlohnarbeiten, ausschließlich auf
 Anweisung der Bauleitung
Menge: 10,000 h

**05.02.0120 Natur- bzw. Betonsteinkante pflegen**
Natur- bzw. Betonsteinkante mechanisch oder von Hand
von pflanzlichem Bewuchs reinigen. Anfallendes Material
laden und zur Verwendung des AN abfahren. Wegebeläge
bzw. Fugen mit Brechsand 0/2 nachfugen, einschlämmen,
überschüssiges Material entfernen.
Ausführung in Teilflächen.
Abrechnung: nach Voraufmaß der bewachsenen Natur- bzw.
Betonsteinkanten.

2 Pflegegänge a 95 lfm
Menge: 190,000 lfdm

**05.02.0130 Gehölzrandschnitt**
Gehölzrand aus verschiedenen Gehölzen zur
Wegefreihaltung sauber geschnitten halten,
Schnittgut, sowie alle beschädigten und
abgestorbenen Pflanzenteile entfernen, Material laden
und zur Verwendung des AN abfahren.
Habitus der Gehölzhöhe und -breite nach Angabe der
Bauleitung, Höhe ca. 100 cm bis 150 cm,
Abrechnung nach geschnittenen Flächen.

Anzahl der Pflegegänge : 2 St.
Menge: 100,000 lfdm

#### Bauteil 05.03 SpPl Saturnweg (0314)

**05.03.0010 Grundpflegegang Gehölzflächen**
Im Zeitraum Januar bis Februar ist ein fachgerechter Gr
undpflegegang in Gehölzflächen mit und ohne Unterpflanz
ung (z. B. Bodendecker) durchzuführen. Die Maßnahme umf
asst insbesondere Pflanzflächen mit dichtem Bewuchs (Be
deckungsgrad meistens über 90 %, z. B. Efeu, Lonicera).

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 96 m²
Menge: 96,000 m²

**05.03.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 96 m²
Menge: 288,000 m²

**05.03.0030 Wassergebundene Wegedecke pflegen**
Wassergebundene Wegedecke mechanisch von pflanzlichem B
ewuchs reinigen. Anfallendes Material laden und zur Ver
wendung des AN abfahren.Teilflächen bei Bedarf mit zu l
ieferndem Dolomitbrechsand,Körnung: 0/5mm,Farbe: wie vo
rhanden,andecken. Wegedecke nach Pflegegang unter Wasse
rzugabe abwalzen. Ausführung in Teilflächen.
Abrechnung: nach Voraufmaß der bewachsenen Flächen.

2 Pflegegänge a 66 m²
Menge: 132,000 m²

**05.03.0040 Natur- bzw. Betonsteinkante pflegen**
Natur- bzw. Betonsteinkante mechanisch oder von Hand
von pflanzlichem Bewuchs reinigen. Anfallendes Material
laden und zur Verwendung des AN abfahren. Wegebeläge
bzw. Fugen mit Brechsand 0/2 nachfugen, einschlämmen,
überschüssiges Material entfernen.
Ausführung in Teilflächen.
Abrechnung: nach Voraufmaß der bewachsenen Natur- bzw.
Betonsteinkanten.

2 Pflegegänge a 46 lfdm
Menge: 92,000 lfdm

**05.03.0050 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**05.03.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 211 m²
Menge: 10550,000 m²

**05.03.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**05.03.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 57,80 m²
Menge: 2890,000 m²

**05.03.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 25,30 m²
Menge: 1265,000 m²

**05.03.0100 Fallschutzmaterial Rheinsand**
Fallschutzmaterial
Rheinsand 0/2 liefern, abladen und höhengerecht einbaue
n, unter Beachtung der DIN EN 1176.
Abrechnung erfolgt nach Original-Lieferscheinen und Wie
gekarten.
Menge: 1,000 m³

**05.03.0110 Fallschutzmaterial Perlkies**
Fallschutzmaterial
Perlkies 2/8 liefern, abladen und höhengerecht einbauen
, unter Beachtung der DIN EN 1176.
Abrechnung erfolgt nach Original-Lieferscheinen und Wie
gekarten.
Menge: 1,000 m³

**05.03.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  968 m²
Menge: 9680,000 m²

**05.03.0130 Rasen- und Wegeflächen von Laub säubern**
Rasen- und Wegeflächen nach Beendigung des
Laubfalles von Laub und Unrat säubern, anfallendes
Material laden und zur Verwendung des AN abfahren.
Ausführung in Teilflächen. Ein Anspruch auf Bezahlung
besteht nur für die Flächen, die auf Anweisung des AG
gesäubert worden sind.

2 Pflegegänge a 1.378 m²
Menge: 2756,000 m²

**05.03.0140 Landschaftsgärtner*innen**
Einsatz von Mitarbeitenden im Garten- und Landschaftsba
u im Rahmen von Stundenlohnarbeiten, ausschließlich auf
 Anweisung der Bauleitung
Menge: 10,000 h

**05.03.0150 Arbeiter*innen und Helfer*innen**
Einsatz von Mitarbeitenden im Garten- und Landschaftsba
u im Rahmen von Stundenlohnarbeiten, ausschließlich auf
 Anweisung der BauleitungArbeitereinsatz, Stundenlohnar
beiten, nur auf Anweisung der Bauleitung
Menge: 10,000 h

**05.03.0160 Gehölzrandschnitt**
Gehölzrand aus verschiedenen Gehölzen zur
Wegefreihaltung sauber geschnitten halten,
Schnittgut, sowie alle beschädigten und
abgestorbenen Pflanzenteile entfernen, Material laden
und zur Verwendung des AN abfahren.
Habitus der Gehölzhöhe und -breite nach Angabe der
Bauleitung, Höhe ca. 100 cm bis 150 cm,
Abrechnung nach geschnittenen Flächen.

Anzahl der Pflegegänge : 2 St.
Menge: 192,000 lfdm

#### Bauteil 05.04 SpPl Nelkenweg (0321)

**05.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 435 m
²
Menge: 435,000 m²

**05.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 435 m²
Menge: 1305,000 m²

**05.04.0030 Pflasterfläche pflegen**
Befestigte Flächen aus Betonsteinpflaster oder -platten
,
bzw. Natursteinpflaster oder -platten, mechanisch oder
von Hand von pflanzlichem Bewuchs reinigen.Anfallendes
Material laden und zur Verwendung des AN abfahren.
Wegebeläge mit Brechsand 0/2 nachfugen bzw. einschlämme
n.
Überschüssiges Material entfernen und abfahren.
Ausführung in Teilflächen.
Abrechnung: nach Voraufmaß der bewachsenen Flächen.

2 Pflegegänge a 427 m²
Menge: 854,000 m²

**05.04.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 122 m²
Menge: 6100,000 m²

**05.04.0050 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,70 m²
Menge: 2835,000 m²

**05.04.0060 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 88,40 m²
Menge: 4420,000 m²

**05.04.0070 Fallschutzmaterial Rheinsand**
Fallschutzmaterial
Rheinsand 0/2 liefern, abladen und höhengerecht einbaue
n, unter Beachtung der DIN EN 1176.
Abrechnung erfolgt nach Original-Lieferscheinen und Wie
gekarten.
Menge: 1,000 m³

**05.04.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.092 m²
Menge: 10920,000 m²

**05.04.0090 Rasen- und Wegeflächen von Laub säubern**
Rasen- und Wegeflächen nach Beendigung des
Laubfalles von Laub und Unrat säubern, anfallendes
Material laden und zur Verwendung des AN abfahren.
Ausführung in Teilflächen. Ein Anspruch auf Bezahlung
besteht nur für die Flächen, die auf Anweisung des AG
gesäubert worden sind.

2 Pflegegänge a 1.519 m²
Menge: 3038,000 m²

**05.04.0100 Landschaftsgärtner*innen**
Einsatz von Mitarbeitenden im Garten- und Landschaftsba
u im Rahmen von Stundenlohnarbeiten, ausschließlich auf
 Anweisung der Bauleitung
Menge: 10,000 h

**05.04.0110 Arbeiter*innen und Helfer*innen**
Einsatz von Mitarbeitenden im Garten- und Landschaftsba
u im Rahmen von Stundenlohnarbeiten, ausschließlich auf
 Anweisung der Bauleitung
Menge: 10,000 h

**05.04.0120 Natur- bzw. Betonsteinkante pflegen**
Natur- bzw. Betonsteinkante mechanisch oder von Hand
von pflanzlichem Bewuchs reinigen. Anfallendes Material
laden und zur Verwendung des AN abfahren. Wegebeläge
bzw. Fugen mit Brechsand 0/2 nachfugen, einschlämmen,
überschüssiges Material entfernen.
Ausführung in Teilflächen.
Abrechnung: nach Voraufmaß der bewachsenen Natur- bzw.
Betonsteinkanten.

2 Pflegegänge a 75 lfdm
Menge: 150,000 lfdm

**05.04.0130 Gehölzrandschnitt**
Gehölzrand aus verschiedenen Gehölzen zur
Wegefreihaltung sauber geschnitten halten,
Schnittgut, sowie alle beschädigten und
abgestorbenen Pflanzenteile entfernen, Material laden
und zur Verwendung des AN abfahren.
Habitus der Gehölzhöhe und -breite nach Angabe der
Bauleitung, Höhe ca. 100 cm bis 150 cm,
Abrechnung nach geschnittenen Flächen.

Anzahl der Pflegegänge : 2 St.
Menge: 100,000 lfdm

#### Bauteil 05.05 SpPl Laubecksweg (0361) inkl. Bolzplatz

**05.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 310 m²
Menge: 310,000 m²

**05.05.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 310 m²
Menge: 930,000 m²

**05.05.0030 Wassergebundene Wegedecke pflegen**
Wassergebundene Wegedecke mechanisch von pflanzlichem B
ewuchs reinigen. Anfallendes Material laden und zur Ver
wendung des AN abfahren.Teilflächen bei Bedarf mit zu l
ieferndem Dolomitbrechsand,Körnung: 0/5mm,Farbe: wie vo
rhanden,andecken. Wegedecke nach Pflegegang unter Wasse
rzugabe abwalzen. Ausführung in Teilflächen.
Abrechnung: nach Voraufmaß der bewachsenen Flächen.

2 Pflegegänge a 571 m²
Menge: 1142,000 m²

**05.05.0040 Natur- bzw. Betonsteinkante pflegen**
Natur- bzw. Betonsteinkante mechanisch oder von Hand
von pflanzlichem Bewuchs reinigen. Anfallendes Material
laden und zur Verwendung des AN abfahren. Wegebeläge
bzw. Fugen mit Brechsand 0/2 nachfugen, einschlämmen,
überschüssiges Material entfernen.
Ausführung in Teilflächen.
Abrechnung: nach Voraufmaß der bewachsenen Natur- bzw.
Betonsteinkanten.

2 Pflegegänge a 75 lfdm
Menge: 150,000 lfdm

**05.05.0050 Pflasterfläche pflegen**
Befestigte Flächen aus Betonsteinpflaster oder -platten
,
bzw. Natursteinpflaster oder -platten, mechanisch oder
von Hand von pflanzlichem Bewuchs reinigen.Anfallendes
Material laden und zur Verwendung des AN abfahren.
Wegebeläge mit Brechsand 0/2 nachfugen bzw. einschlämme
n.
Überschüssiges Material entfernen und abfahren.
Ausführung in Teilflächen.
Abrechnung: nach Voraufmaß der bewachsenen Flächen.

2 Pflegegänge a 189 m²
Menge: 378,000 m²

**05.05.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres. Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 29 m²
Menge: 1450,000 m²

**05.05.0070 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 98 m²
Menge: 4900,000 m²

**05.05.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,20 m²
Menge: 2060,000 m²

**05.05.0090 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,40 m²
Menge: 1770,000 m²

**05.05.0100 Fallschutzmaterial Rheinsand**
Fallschutzmaterial
Rheinsand 0/2 liefern, abladen und höhengerecht einbaue
n, unter Beachtung der DIN EN 1176.
Abrechnung erfolgt nach Original-Lieferscheinen und Wie
gekarten.
Menge: 1,000 m³

**05.05.0110 Fallschutzmaterial Perlkies**
Fallschutzmaterial
Perlkies 2/8 liefern, abladen und höhengerecht einbauen
, unter Beachtung der DIN EN 1176.
Abrechnung erfolgt nach Original-Lieferscheinen und Wie
gekarten.
Menge: 1,000 m³

**05.05.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.163 m²
Menge: 11630,000 m²

**05.05.0130 Rasen- und Wegeflächen von Laub säubern**
Rasen- und Wegeflächen nach Beendigung des
Laubfalles von Laub und Unrat säubern, anfallendes
Material laden und zur Verwendung des AN abfahren.
Ausführung in Teilflächen. Ein Anspruch auf Bezahlung
besteht nur für die Flächen, die auf Anweisung des AG
gesäubert worden sind.

2 Pflegegänge a 1.352 m²
Menge: 2704,000 m²

**05.05.0140 Landschaftsgärtner*innen**
Einsatz von Mitarbeitenden im Garten- und Landschaftsba
u im Rahmen von Stundenlohnarbeiten, ausschließlich auf
 Anweisung der Bauleitung
Menge: 10,000 h

**05.05.0150 Arbeiter*innen und Helfer*innen**
Einsatz von Mitarbeitenden im Garten- und Landschaftsba
u im Rahmen von Stundenlohnarbeiten, ausschließlich auf
 Anweisung der Bauleitung
Menge: 10,000 h

**05.05.0160 Gehölzrandschnitt**
Gehölzrand aus verschiedenen Gehölzen zur
Wegefreihaltung sauber geschnitten halten,
Schnittgut, sowie alle beschädigten und
abgestorbenen Pflanzenteile entfernen, Material laden
und zur Verwendung des AN abfahren.
Habitus der Gehölzhöhe und -breite nach Angabe der
Bauleitung, Höhe ca. 100 cm bis 150 cm,
Abrechnung nach geschnittenen Flächen.

Anzahl der Pflegegänge : 2 St.
Menge: 160,000 lfdm

#### Bauteil 05.06 SpPl Karlsruher Straße (0450)

**05.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 114 m
²
Menge: 114,000 m²

**05.06.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 114 m²
Menge: 228,000 m²

**05.06.0030 Wassergebundene Wegedecke pflegen**
Wassergebundene Wegedecke mechanisch von pflanzlichem B
ewuchs reinigen. Anfallendes Material laden und zur Ver
wendung des AN abfahren.Teilflächen bei Bedarf mit zu l
ieferndem Dolomitbrechsand,Körnung: 0/5mm,Farbe: wie vo
rhanden,andecken. Wegedecke nach Pflegegang unter Wasse
rzugabe abwalzen. Ausführung in Teilflächen.
Abrechnung: nach Voraufmaß der bewachsenen Flächen.

2 Pflegegänge a 85 m²
Menge: 170,000 m²

**05.06.0040 Pflasterfläche pflegen**
Befestigte Flächen aus Betonsteinpflaster oder -platten
,
bzw. Natursteinpflaster oder -platten, mechanisch oder
von Hand von pflanzlichem Bewuchs reinigen.Anfallendes
Material laden und zur Verwendung des AN abfahren.
Wegebeläge mit Brechsand 0/2 nachfugen bzw. einschlämme
n.
Überschüssiges Material entfernen und abfahren.
Ausführung in Teilflächen.
Abrechnung: nach Voraufmaß der bewachsenen Flächen.

2 Pflegegänge a 80 m²
Menge: 160,000 m²

**05.06.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**05.06.0060 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 88 m²
Menge: 4400,000 m²

**05.06.0070 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,70 m²
Menge: 735,000 m²

**05.06.0080 Fallschutzmaterial Rheinsand**
Fallschutzmaterial
Rheinsand 0/2 liefern, abladen und höhengerecht einbaue
n, unter Beachtung der DIN EN 1176.
Abrechnung erfolgt nach Original-Lieferscheinen und Wie
gekarten.
Menge: 1,000 m³

**05.06.0090 Fallschutzmaterial Perlkies**
Fallschutzmaterial
Perlkies 2/8 liefern, abladen und höhengerecht einbauen
, unter Beachtung der DIN EN 1176.
Abrechnung erfolgt nach Original-Lieferscheinen und Wie
gekarten.
Menge: 1,000 m³

**05.06.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  247 m²
Menge: 2470,000 m²

**05.06.0110 Rasen- und Wegeflächen von Laub säubern**
Rasen- und Wegeflächen nach Beendigung des
Laubfalles von Laub und Unrat säubern, anfallendes
Material laden und zur Verwendung des AN abfahren.
Ausführung in Teilflächen. Ein Anspruch auf Bezahlung
besteht nur für die Flächen, die auf Anweisung des AG
gesäubert worden sind.

2 Pflegegänge a 327 m²
Menge: 654,000 m2

**05.06.0120 Landschaftsgärtner*innen**
Einsatz von Mitarbeitenden im Garten- und Landschaftsba
u im Rahmen von Stundenlohnarbeiten, ausschließlich auf
 Anweisung der Bauleitung
Menge: 10,000 h

**05.06.0130 Arbeiter*innen und Helfer*innen**
Einsatz von Mitarbeitenden im Garten- und Landschaftsba
u im Rahmen von Stundenlohnarbeiten, ausschließlich auf
 Anweisung der Bauleitung
Menge: 10,000 h

**05.06.0140 Natur- bzw. Betonsteinkante pflegen**
Natur- bzw. Betonsteinkante mechanisch oder von Hand
von pflanzlichem Bewuchs reinigen. Anfallendes Material
laden und zur Verwendung des AN abfahren. Wegebeläge
bzw. Fugen mit Brechsand 0/2 nachfugen, einschlämmen,
überschüssiges Material entfernen.
Ausführung in Teilflächen.
Abrechnung: nach Voraufmaß der bewachsenen Natur- bzw.
Betonsteinkanten.

2 Pflegegänge a 75 lfdm
Menge: 150,000 lfdm

**05.06.0150 Gehölzrandschnitt**
Gehölzrand aus verschiedenen Gehölzen zur
Wegefreihaltung sauber geschnitten halten,
Schnittgut, sowie alle beschädigten und
abgestorbenen Pflanzenteile entfernen, Material laden
und zur Verwendung des AN abfahren.
Habitus der Gehölzhöhe und -breite nach Angabe der
Bauleitung, Höhe ca. 100 cm bis 150 cm,
Abrechnung nach geschnittenen Flächen.

Anzahl der Pflegegänge : 2 St.
Menge: 80,000 lfdm

#### Bauteil 05.07 SpPl Eltener Straße (0451)

**05.07.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 72 m²
Menge: 3600,000 m²

**05.07.0020 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,70 m²
Menge: 2435,000 m²

**05.07.0030 Fallschutzmaterial Rheinsand**
Fallschutzmaterial
Rheinsand 0/2 liefern, abladen und höhengerecht einbaue
n, unter Beachtung der DIN EN 1176.
Abrechnung erfolgt nach Original-Lieferscheinen und Wie
gekarten.
Menge: 1,000 m³

**05.07.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 318 m²
Menge: 3180,000 m²

**05.07.0050 Rasen- und Wegeflächen von Laub säubern**
Rasen- und Wegeflächen nach Beendigung des
Laubfalles von Laub und Unrat säubern, anfallendes
Material laden und zur Verwendung des AN abfahren.
Ausführung in Teilflächen. Ein Anspruch auf Bezahlung
besteht nur für die Flächen, die auf Anweisung des AG
gesäubert worden sind.

2 Pflegegänge a 367 m²
Menge: 734,000 m²

**05.07.0060 Landschaftsgärtner*innen**
Einsatz von Mitarbeitenden im Garten- und Landschaftsba
u im Rahmen von Stundenlohnarbeiten, ausschließlich auf
 Anweisung der Bauleitung
Menge: 10,000 h

**05.07.0070 Arbeiter*innen und Helfer*innen**
Einsatz von Mitarbeitenden im Garten- und Landschaftsba
u im Rahmen von Stundenlohnarbeiten, ausschließlich auf
 Anweisung der Bauleitung
Menge: 10,000 h

**05.07.0080 Pflasterfläche pflegen**
Befestigte Flächen aus Betonsteinpflaster oder -platten
,
bzw. Natursteinpflaster oder -platten, mechanisch oder
von Hand von pflanzlichem Bewuchs reinigen.Anfallendes
Material laden und zur Verwendung des AN abfahren.
Wegebeläge mit Brechsand 0/2 nachfugen bzw. einschlämme
n.
Überschüssiges Material entfernen und abfahren.
Ausführung in Teilflächen.
Abrechnung: nach Voraufmaß der bewachsenen Flächen.

2 Pflegegänge a 49 m²
Menge: 98,000 m²

#### Bauteil 05.08 SpPl Hoffmannsweg (1286)

**05.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 210
m²
Menge: 210,000 m²

**05.08.0020 Gehölzrandschnitt**
Gehölzrand aus verschiedenen Gehölzen zur
Wegefreihaltung sauber geschnitten halten,
Schnittgut, sowie alle beschädigten und
abgestorbenen Pflanzenteile entfernen, Material laden
und zur Verwendung des AN abfahren.
Habitus der Gehölzhöhe und -breite nach Angabe der
Bauleitung, Höhe ca. 100 cm bis 150 cm,
Abrechnung nach geschnittenen Flächen.

Anzahl der Pflegegänge : 2 St.
Menge: 400,000 lfdm

**05.08.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 210 m²
Menge: 630,000 m²

**05.08.0040 Wassergebundene Wegedecke pflegen**
Wassergebundene Wegedecke mechanisch von pflanzlichem B
ewuchs reinigen. Anfallendes Material laden und zur Ver
wendung des AN abfahren.Teilflächen bei Bedarf mit zu l
ieferndem Dolomitbrechsand,Körnung: 0/5mm,Farbe: wie vo
rhanden,andecken. Wegedecke nach Pflegegang unter Wasse
rzugabe abwalzen. Ausführung in Teilflächen.
Abrechnung: nach Voraufmaß der bewachsenen Flächen.

2 Pflegegänge a 331 m²
Menge: 662,000 m²

**05.08.0050 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 209 m²
Menge: 10450,000 m²

**05.08.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 25 m²
Menge: 1250,000 m²

**05.08.0070 Unterhaltungspflege an Fallschutzflächen auf Spielplätzen. Rasenfläche**
Unterhaltungspflege an Fallschutzflächen auf Spielplätz
en
Art der Spielplatzfläche: Rasenfläche,
im Bereich des Fallraumes, 1,50 m um das entsprechende
Spielgerät herum, sowie das Spielgerät selbst von Unrat
 säubern.
Durchführung der Säuberungen wöchentlich, sowie

zusätzliche Durchgänge nach Aufforderung durch den AG.

Anfallender Unrat ist gemäß den Vorbedingungen zu entso
rgen.

50 Pflegegänge a 276,10 m²
Menge: 13805,000 m²

**05.08.0080 Fallschutzmaterial Perlkies**
Fallschutzmaterial
Perlkies 2/8 liefern, abladen und höhengerecht einbauen
, unter Beachtung der DIN EN 1176.
Abrechnung erfolgt nach Original-Lieferscheinen und Wie
gekarten.
Menge: 1,000 m³

**05.08.0090 Fallschutzmaterial Rheinsand**
Fallschutzmaterial
Rheinsand 0/2 liefern, abladen und höhengerecht einbaue
n, unter Beachtung der DIN EN 1176.
Abrechnung erfolgt nach Original-Lieferscheinen und Wie
gekarten.
Menge: 1,000 m³

**05.08.0100 Sämlinge (STD 5-10 cm, H bis 5,0 m) bodennah entfernen**
Sämlinge (STD 5-10 cm, H bis 5,0 m) bodennah entfernen
In dem Gehölzbestand sind alle Sämlinge ab 5 cm Stammdu
rchmesser zu entfernen. Die Sämlinge < 5 cm Stammdurchm
esser sind stehen zu lassen.
Die Auslichtung erfolgt auf Anweisung der Bauleitung.
Die Sämlinge sind bodennah abzusägen.
Anfallendes Material wird Eigentum des AN und ist fachg
erecht zu entsorgen.

1 Pflegegang
Menge: 50,000 Stck

**05.08.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.597 m²
Menge: 15970,000 m²

**05.08.0120 Rasen- und Wegeflächen von Laub säubern**
Rasen- und Wegeflächen nach Beendigung des
Laubfalles von Laub und Unrat säubern, anfallendes
Material laden und zur Verwendung des AN abfahren.
Ausführung in Teilflächen. Ein Anspruch auf Bezahlung
besteht nur für die Flächen, die auf Anweisung des AG
gesäubert worden sind.

2 Pflegegänge a 1.937 m²
Menge: 3874,000 m²

**05.08.0130 Landschaftsgärtner*innen**
Einsatz von Mitarbeitenden im Garten- und Landschaftsba
u im Rahmen von Stundenlohnarbeiten, ausschließlich auf
 Anweisung der Bauleitung
Menge: 10,000 h

**05.08.0140 Arbeiter*innen und Helfer*innen**
Einsatz von Mitarbeitenden im Garten- und Landschaftsba
u im Rahmen von Stundenlohnarbeiten, ausschließlich auf
 Anweisung der Bauleitung
Menge: 10,000 h

**05.08.0150 Pflasterfläche pflegen**
Befestigte Flächen aus Betonsteinpflaster oder -platten
,
bzw. Natursteinpflaster oder -platten, mechanisch oder
von Hand von pflanzlichem Bewuchs reinigen.Anfallendes
Material laden und zur Verwendung des AN abfahren.
Wegebeläge mit Brechsand 0/2 nachfugen bzw. einschlämme
n.
Überschüssiges Material entfernen und abfahren.
Ausführung in Teilflächen.
Abrechnung: nach Voraufmaß der bewachsenen Flächen.

2 Pflegegänge a 9 m²
Menge: 18,000 m²

**05.08.0160 Natur- bzw. Betonsteinkante pflegen**
Natur- bzw. Betonsteinkante mechanisch oder von Hand
von pflanzlichem Bewuchs reinigen. Anfallendes Material
laden und zur Verwendung des AN abfahren. Wegebeläge
bzw. Fugen mit Brechsand 0/2 nachfugen, einschlämmen,
überschüssiges Material entfernen.
Ausführung in Teilflächen.
Abrechnung: nach Voraufmaß der bewachsenen Natur- bzw.
Betonsteinkanten.

2 Pflegegänge a x 30 lfm
Menge: 60,000 lfdm

#### Bauteil 05.09 GA Hoffmannsweg (1309)

**05.09.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.590 m²
Menge: 15900,000 m²

**05.09.0020 Rasen- und Wegeflächen von Laub säubern**
Rasen- und Wegeflächen nach Beendigung des
Laubfalles von Laub und Unrat säubern, anfallendes
Material laden und zur Verwendung des AN abfahren.
Ausführung in Teilflächen. Ein Anspruch auf Bezahlung
besteht nur für die Flächen, die auf Anweisung des AG
gesäubert worden sind.

2 Pflegegänge a 1.076 m²
Menge: 2152,000 m²

**05.09.0030 Wassergebundene Wegedecke pflegen**
Wassergebundene Wegedecke mechanisch von pflanzlichem B
ewuchs reinigen. Anfallendes Material laden und zur Ver
wendung des AN abfahren.Teilflächen bei Bedarf mit zu l
ieferndem Dolomitbrechsand,Körnung: 0/5mm,Farbe: wie vo
rhanden,andecken. Wegedecke nach Pflegegang unter Wasse
rzugabe abwalzen. Ausführung in Teilflächen.
Abrechnung: nach Voraufmaß der bewachsenen Flächen.

2 Pflegegänge a 456 m²
Menge: 912,000 m²

**05.09.0040 Landschaftsgärtner*innen**
Einsatz von Mitarbeitenden im Garten- und Landschaftsba
u im Rahmen von Stundenlohnarbeiten, ausschließlich auf
 Anweisung der Bauleitung
Menge: 10,000 h

**05.09.0050 Arbeiter*innen und Helfer*innen**
Einsatz von Mitarbeitenden im Garten- und Landschaftsba
u im Rahmen von Stundenlohnarbeiten, ausschließlich auf
 Anweisung der Bauleitung
Menge: 10,000 h

#### Bauteil 05.10 Brachfläche Veilchenweg (0715)

**05.10.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.085 m²
Menge: 10850,000 m²

**05.10.0020 Rasen- und Wegeflächen von Laub säubern**
Rasen- und Wegeflächen nach Beendigung des
Laubfalles von Laub und Unrat säubern, anfallendes
Material laden und zur Verwendung des AN abfahren.
Ausführung in Teilflächen. Ein Anspruch auf Bezahlung
besteht nur für die Flächen, die auf Anweisung des AG
gesäubert worden sind.

2 Pflegegänge a 1.085 m²
Menge: 2170,000 m²

**05.10.0030 Landschaftsgärtner*innen**
Einsatz von Mitarbeitenden im Garten- und Landschaftsba
u im Rahmen von Stundenlohnarbeiten, ausschließlich auf
 Anweisung der Bauleitung
Menge: 10,000 h

**05.10.0040 Arbeiter*innen und Helfer*innen**
Einsatz von Mitarbeitenden im Garten- und Landschaftsba
u im Rahmen von Stundenlohnarbeiten, ausschließlich auf
 Anweisung der Bauleitung
Menge: 10,000 h

#### Bauteil 05.11 Brachfläche Eisfahrtstraße (1219)

**05.11.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.120 m²
Menge: 11200,000 m²

**05.11.0020 Rasen- und Wegeflächen von Laub säubern**
Rasen- und Wegeflächen nach Beendigung des
Laubfalles von Laub und Unrat säubern, anfallendes
Material laden und zur Verwendung des AN abfahren.
Ausführung in Teilflächen. Ein Anspruch auf Bezahlung
besteht nur für die Flächen, die auf Anweisung des AG
gesäubert worden sind.

2 Pflegegänge a 1.120 m²
Menge: 2240,000 m²

**05.11.0030 Landschaftsgärtner*innen**
Einsatz von Mitarbeitenden im Garten- und Landschaftsba
u im Rahmen von Stundenlohnarbeiten, ausschließlich auf
 Anweisung der Bauleitung
Menge: 10,000 h

**05.11.0040 Arbeiter*innen und Helfer*innen**
Einsatz von Mitarbeitenden im Garten- und Landschaftsba
u im Rahmen von Stundenlohnarbeiten, ausschließlich auf
 Anweisung der Bauleitung
Menge: 10,000 h

#### Bauteil 05.12 SpPl Nesselbleck (0205) inkl. Bolzplatz

**05.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 183 m²
Menge: 183,000 m²

**05.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 183 m²
Menge: 549,000 m²

**05.12.0030 Wassergebundene Wegedecke pflegen**
Wassergebundene Wegedecke mechanisch von pflanzlichem B
ewuchs reinigen. Anfallendes Material laden und zur Ver
wendung des AN abfahren.Teilflächen bei Bedarf mit zu l
ieferndem Dolomitbrechsand,Körnung: 0/5mm,Farbe: wie vo
rhanden,andecken. Wegedecke nach Pflegegang unter Wasse
rzugabe abwalzen. Ausführung in Teilflächen.
Abrechnung: nach Voraufmaß der bewachsenen Flächen.

2 Pflegegänge a 1.287 m²
Menge: 2574,000 m²

**05.12.0040 Natur- bzw. Betonsteinkante pflegen**
Natur- bzw. Betonsteinkante mechanisch oder von Hand
von pflanzlichem Bewuchs reinigen. Anfallendes Material
laden und zur Verwendung des AN abfahren. Wegebeläge
bzw. Fugen mit Brechsand 0/2 nachfugen, einschlämmen,
überschüssiges Material entfernen.
Ausführung in Teilflächen.
Abrechnung: nach Voraufmaß der bewachsenen Natur- bzw.
Betonsteinkanten.

2 Pflegegänge a 100 lfm
Menge: 200,000 lfdm

**05.12.0050 Pflasterfläche pflegen**
Befestigte Flächen aus Betonsteinpflaster oder -platten
,
bzw. Natursteinpflaster oder -platten, mechanisch oder
von Hand von pflanzlichem Bewuchs reinigen.Anfallendes
Material laden und zur Verwendung des AN abfahren.
Wegebeläge mit Brechsand 0/2 nachfugen bzw. einschlämme
n.
Überschüssiges Material entfernen und abfahren.
Ausführung in Teilflächen.
Abrechnung: nach Voraufmaß der bewachsenen Flächen.

2 Pflegegänge a 248 m²
Menge: 496,000 m²

**05.12.0060 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 250cm.
Abrechnung nach geschnittenen Flächen.

2 Heckenschnitte a 115 m²
Menge: 230,000 m²

**05.12.0070 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 23 lfdm
Menge: 69,000 lfdm

**05.12.0080 Unterhaltungspflege an Fallschutzflächen auf Spielplätzen, Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 119 m²
Menge: 5950,000 m²

**05.12.0090 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 148 m²
Menge: 7400,000 m²

**05.12.0100 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 52,80 m²
Menge: 2640,000 m²

**05.12.0110 Unterhaltungspflege an Fallschutzflächen auf Spielplätzen. Befestigte Flächen.**
Unterhaltungspflege an Fallschutzflächen auf Spielplätz
en
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 6 m²
Menge: 300,000 m²

**05.12.0120 Fallschutzmaterial Rheinsand**
Fallschutzmaterial
Rheinsand 0/2 liefern, abladen und höhengerecht einbaue
n, unter Beachtung der DIN EN 1176.
Abrechnung erfolgt nach Original-Lieferscheinen und Wie
gekarten.
Menge: 1,000 m³

**05.12.0130 Fallschutzmaterial Perlkies**
Fallschutzmaterial
Perlkies 2/8 liefern, abladen und höhengerecht einbauen
, unter Beachtung der DIN EN 1176.
Abrechnung erfolgt nach Original-Lieferscheinen und Wie
gekarten.
Menge: 1,000 m³

**05.12.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.395 m²
Menge: 13950,000 m²

**05.12.0150 Rasen- und Wegeflächen von Laub säubern**
Rasen- und Wegeflächen nach Beendigung des
Laubfalles von Laub und Unrat säubern, anfallendes
Material laden und zur Verwendung des AN abfahren.
Ausführung in Teilflächen. Ein Anspruch auf Bezahlung
besteht nur für die Flächen, die auf Anweisung des AG
gesäubert worden sind.

2 Pflegegänge a 1.643 m²
Menge: 3268,000 m²

**05.12.0160 Landschaftsgärtner*innen**
Einsatz von Mitarbeitenden im Garten- und Landschaftsba
u im Rahmen von Stundenlohnarbeiten, ausschließlich auf
 Anweisung der Bauleitung
Menge: 10,000 h

**05.12.0170 Arbeiter*innen und Helfer*innen**
Einsatz von Mitarbeitenden im Garten- und Landschaftsba
u im Rahmen von Stundenlohnarbeiten, ausschließlich auf
 Anweisung der Bauleitung
Menge: 10,000 h

#### Bauteil 05.13 SpPl Ernst-Tommes-Straße (0210)

**05.13.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 33 m²
Menge: 33,000 m²

**05.13.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 33 m²
Menge: 99,000 m²

**05.13.0030 Natur- bzw. Betonsteinkante pflegen**
Natur- bzw. Betonsteinkante mechanisch oder von Hand
von pflanzlichem Bewuchs reinigen. Anfallendes Material
laden und zur Verwendung des AN abfahren. Wegebeläge
bzw. Fugen mit Brechsand 0/2 nachfugen, einschlämmen,
überschüssiges Material entfernen.
Ausführung in Teilflächen.
Abrechnung: nach Voraufmaß der bewachsenen Natur- bzw.
Betonsteinkanten.

2 Pflegegänge a 65 lfdm
Menge: 130,000 lfdm

**05.13.0040 Pflasterfläche pflegen**
Befestigte Flächen aus Betonsteinpflaster oder -platten
,
bzw. Natursteinpflaster oder -platten, mechanisch oder
von Hand von pflanzlichem Bewuchs reinigen.Anfallendes
Material laden und zur Verwendung des AN abfahren.
Wegebeläge mit Brechsand 0/2 nachfugen bzw. einschlämme
n.
Überschüssiges Material entfernen und abfahren.
Ausführung in Teilflächen.
Abrechnung: nach Voraufmaß der bewachsenen Flächen.

2 Pflegegänge a 31 m²
Menge: 62,000 m²

**05.13.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 105 m²
Menge: 5250,000 m²

**05.13.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 32 m²
Menge: 1600,000 m²

**05.13.0070 Unterhaltungspflege an Fallschutzflächen auf Spielplätzen. Mulchfläche n.**
Unterhaltungspflege an Fallschutzflächen auf Spielplätz
en
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 221 m²
Menge: 11050,000 m²

**05.13.0080 Unterhaltungspflege an Fallschutzflächen auf Spielplätzen. Rasenfläche n.**
Unterhaltungspflege an Fallschutzflächen auf Spielplätz
en
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 64,30 m²
Menge: 3215,000 m²

**05.13.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 31 m²
Menge: 1550,000 m²

**05.13.0100 Fallschutzmaterial Rheinsand**
Fallschutzmaterial
Rheinsand 0/2 liefern, abladen und höhengerecht einbaue
n, unter Beachtung der DIN EN 1176.
Abrechnung erfolgt nach Original-Lieferscheinen und Wie
gekarten.
Menge: 1,000 m³

**05.13.0110 Fallschutzmaterial Perlkies**
Fallschutzmaterial
Perlkies 2/8 liefern, abladen und höhengerecht einbauen
, unter Beachtung der DIN EN 1176.
Abrechnung erfolgt nach Original-Lieferscheinen und Wie
gekarten.
Menge: 1,000 m³

**05.13.0120 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**05.13.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.094 m²
Menge: 10940,000 m²

**05.13.0140 Rasen- und Wegeflächen von Laub säubern**
Rasen- und Wegeflächen nach Beendigung des
Laubfalles von Laub und Unrat säubern, anfallendes
Material laden und zur Verwendung des AN abfahren.
Ausführung in Teilflächen. Ein Anspruch auf Bezahlung
besteht nur für die Flächen, die auf Anweisung des AG
gesäubert worden sind.

2 Pflegegänge a 1.223 m²
Menge: 2446,000 m²

**05.13.0150 Landschaftsgärtner*innen**
Einsatz von Mitarbeitenden im Garten- und Landschaftsba
u im Rahmen von Stundenlohnarbeiten, ausschließlich auf
 Anweisung der Bauleitung
Menge: 10,000 h

**05.13.0160 Arbeiter*innen und Helfer*innen**
Einsatz von Mitarbeitenden im Garten- und Landschaftsba
u im Rahmen von Stundenlohnarbeiten, ausschließlich auf
 Anweisung der Bauleitung
Menge: 10,000 h

#### Bauteil 05.14 SpPl Otto-Pankok-Straße (0226)

**05.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 440 m
²
Menge: 440,000 m²

**05.14.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 440 m²
Menge: 1320,000 m²

**05.14.0030 Wassergebundene Wegedecke pflegen**
Wassergebundene Wegedecke mechanisch von pflanzlichem B
ewuchs reinigen. Anfallendes Material laden und zur Ver
wendung des AN abfahren.Teilflächen bei Bedarf mit zu l
ieferndem Dolomitbrechsand,Körnung: 0/5mm,Farbe: wie vo
rhanden,andecken. Wegedecke nach Pflegegang unter Wasse
rzugabe abwalzen. Ausführung in Teilflächen.
Abrechnung: nach Voraufmaß der bewachsenen Flächen.

2 Pflegegänge a 10 m²
Menge: 20,000 m²

**05.14.0040 Pflasterfläche pflegen**
Befestigte Flächen aus Betonsteinpflaster oder -platten
,
bzw. Natursteinpflaster oder -platten, mechanisch oder
von Hand von pflanzlichem Bewuchs reinigen.Anfallendes
Material laden und zur Verwendung des AN abfahren.
Wegebeläge mit Brechsand 0/2 nachfugen bzw. einschlämme
n.
Überschüssiges Material entfernen und abfahren.
Ausführung in Teilflächen.
Abrechnung: nach Voraufmaß der bewachsenen Flächen.

2 Pflegegänge a 314 m²
Menge: 628,000 m²

**05.14.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 270 m²
Menge: 13500,000 m²

**05.14.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**05.14.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**05.14.0080 Fallschutzmaterial Rheinsand**
Fallschutzmaterial
Rheinsand 0/2 liefern, abladen und höhengerecht einbaue
n, unter Beachtung der DIN EN 1176.
Abrechnung erfolgt nach Original-Lieferscheinen und Wie
gekarten.
Menge: 1,000 m³

**05.14.0090 Fallschutzmaterial Perlkies**
Fallschutzmaterial
Perlkies 2/8 liefern, abladen und höhengerecht einbauen
, unter Beachtung der DIN EN 1176.
Abrechnung erfolgt nach Original-Lieferscheinen und Wie
gekarten.
Menge: 1,000 m³

**05.14.0100 Bürgersteig / Gehweg (Anliegerpflicht) reinigen**
*** Bedarfsposition mit GB
Befestigte Wegefläche aus Gehwegplatten, Betonsteinpfla
ster, Natursteinpflaster etc. abscheren, von Laub, Unra
t usw säubern.
Ausführung nur auf Anweisung der Bauleitung.
Anfallendes Material ist gemäß den Vorbedingungen zu en
tsorgen.

5 Pflegegänge a 44,80 m²
Menge: 224,000 m²

**05.14.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 291 m²
Menge: 2910,000 m²

**05.14.0120 Rasen- und Wegeflächen von Laub säubern**
Rasen- und Wegeflächen nach Beendigung des
Laubfalles von Laub und Unrat säubern, anfallendes
Material laden und zur Verwendung des AN abfahren.
Ausführung in Teilflächen. Ein Anspruch auf Bezahlung
besteht nur für die Flächen, die auf Anweisung des AG
gesäubert worden sind.

2 Pflegegänge a 615 m²
Menge: 1230,000 m²

**05.14.0130 Landschaftsgärtner*innen**
Einsatz von Mitarbeitenden im Garten- und Landschaftsba
u im Rahmen von Stundenlohnarbeiten, ausschließlich auf
 Anweisung der Bauleitung
Menge: 10,000 h

**05.14.0140 Arbeiter*innen und Helfer*innen**
Einsatz von Mitarbeitenden im Garten- und Landschaftsba
u im Rahmen von Stundenlohnarbeiten, ausschließlich auf
 Anweisung der Bauleitung
Menge: 10,000 h

**05.14.0150 Gehölzrandschnitt**
Gehölzrand aus verschiedenen Gehölzen zur
Wegefreihaltung sauber geschnitten halten,
Schnittgut, sowie alle beschädigten und
abgestorbenen Pflanzenteile entfernen, Material laden
und zur Verwendung des AN abfahren.
Habitus der Gehölzhöhe und -breite nach Angabe der
Bauleitung, Höhe ca. 100 cm bis 150 cm,
Abrechnung nach geschnittenen Flächen.

Anzahl der Pflegegänge : 2 St.
Menge: 300,000 lfdm

#### Bauteil 05.15 SpPl Auf den Hufen (0230) inkl. Bolzplat

**05.15.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 161 m
²
Menge: 161,000 m²

**05.15.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 161 m²
Menge: 483,000 m²

**05.15.0030 Natur- bzw. Betonsteinkante pflegen**
Natur- bzw. Betonsteinkante mechanisch oder von Hand
von pflanzlichem Bewuchs reinigen. Anfallendes Material
laden und zur Verwendung des AN abfahren. Wegebeläge
bzw. Fugen mit Brechsand 0/2 nachfugen, einschlämmen,
überschüssiges Material entfernen.
Ausführung in Teilflächen.
Abrechnung: nach Voraufmaß der bewachsenen Natur- bzw.
Betonsteinkanten.

2 Pflegegänge a 100 lfm
Menge: 200,000 lfdm

**05.15.0040 Pflasterfläche pflegen**
Befestigte Flächen aus Betonsteinpflaster oder -platten
,
bzw. Natursteinpflaster oder -platten, mechanisch oder
von Hand von pflanzlichem Bewuchs reinigen.Anfallendes
Material laden und zur Verwendung des AN abfahren.
Wegebeläge mit Brechsand 0/2 nachfugen bzw. einschlämme
n.
Überschüssiges Material entfernen und abfahren.
Ausführung in Teilflächen.
Abrechnung: nach Voraufmaß der bewachsenen Flächen.

2 Pflegegänge a 745 m²
Menge: 1490,000 m²

**05.15.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 112 m²
Menge: 5600,000 m²

**05.15.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 112 m²
Menge: 5600,000 m²

**05.15.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 13,50 m²
Menge: 675,000 m²

**05.15.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 95,10 m²
Menge: 4755,000 m²

**05.15.0090 Fallschutzmaterial Rheinsand**
Fallschutzmaterial
Rheinsand 0/2 liefern, abladen und höhengerecht einbaue
n, unter Beachtung der DIN EN 1176.
Abrechnung erfolgt nach Original-Lieferscheinen und Wie
gekarten.
Menge: 1,000 m³

**05.15.0100 Fallschutzmaterial Perlkies**
Fallschutzmaterial
Perlkies 2/8 liefern, abladen und höhengerecht einbauen
, unter Beachtung der DIN EN 1176.
Abrechnung erfolgt nach Original-Lieferscheinen und Wie
gekarten.
Menge: 1,000 m³

**05.15.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 473 m²
Menge: 4730,000 m²

**05.15.0120 Rasen- und Wegeflächen von Laub säubern**
Rasen- und Wegeflächen nach Beendigung des
Laubfalles von Laub und Unrat säubern, anfallendes
Material laden und zur Verwendung des AN abfahren.
Ausführung in Teilflächen. Ein Anspruch auf Bezahlung
besteht nur für die Flächen, die auf Anweisung des AG
gesäubert worden sind.

2 Pflegegänge a 1.218 m²
Menge: 2436,000 m²

**05.15.0130 Landschaftsgärtner*innen**
Einsatz von Mitarbeitenden im Garten- und Landschaftsba
u im Rahmen von Stundenlohnarbeiten, ausschließlich auf
 Anweisung der Bauleitung
Menge: 10,000 h

**05.15.0140 Arbeiter*innen und Helfer*innen**
Einsatz von Mitarbeitenden im Garten- und Landschaftsba
u im Rahmen von Stundenlohnarbeiten, ausschließlich auf
 Anweisung der Bauleitung
Menge: 10,000 h

**05.15.0150 Gehölzrandschnitt**
Gehölzrand aus verschiedenen Gehölzen zur
Wegefreihaltung sauber geschnitten halten,
Schnittgut, sowie alle beschädigten und
abgestorbenen Pflanzenteile entfernen, Material laden
und zur Verwendung des AN abfahren.
Habitus der Gehölzhöhe und -breite nach Angabe der
Bauleitung, Höhe ca. 100 cm bis 150 cm,
Abrechnung nach geschnittenen Flächen.

Anzahl der Pflegegänge : 2 St.
Menge: 400,000 lfdm

#### Bauteil 05.16 SpPl Dennekamp (0235)

**05.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 153 m²
Menge: 153,000 m²

**05.16.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 153 m²
Menge: 459,000 m²

**05.16.0030 Natur- bzw. Betonsteinkante pflegen**
Natur- bzw. Betonsteinkante mechanisch oder von Hand
von pflanzlichem Bewuchs reinigen. Anfallendes Material
laden und zur Verwendung des AN abfahren. Wegebeläge
bzw. Fugen mit Brechsand 0/2 nachfugen, einschlämmen,
überschüssiges Material entfernen.
Ausführung in Teilflächen.
Abrechnung: nach Voraufmaß der bewachsenen Natur- bzw.
Betonsteinkanten.

2 Pflegegänge a 10 lfdm
Menge: 20,000 lfdm

**05.16.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**05.16.0050 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 300cm.
Abrechnung nach geschnittenen Flächen.

2 Heckenschnitte a 60 m²
Menge: 120,000 m²

**05.16.0060 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 10 lfdm
Menge: 30,000 lfdm

**05.16.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 21 m²
Menge: 1050,000 m²

**05.16.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 103 m²
Menge: 5150,000 m²

**05.16.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 114 m²
Menge: 5700,000 m²

**05.16.0100 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 53,70 m²
Menge: 2685,000 m²

**05.16.0110 Fallschutzmaterial Rheinsand**
Fallschutzmaterial
Rheinsand 0/2 liefern, abladen und höhengerecht einbaue
n, unter Beachtung der DIN EN 1176.
Abrechnung erfolgt nach Original-Lieferscheinen und Wie
gekarten.
Menge: 1,000 m³

**05.16.0120 Fallschutzmaterial Perlkies**
Fallschutzmaterial
Perlkies 2/8 liefern, abladen und höhengerecht einbauen
, unter Beachtung der DIN EN 1176.
Abrechnung erfolgt nach Original-Lieferscheinen und Wie
gekarten.
Menge: 1,000 m³

**05.16.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 699 m²
Menge: 6990,000 m²

**05.16.0140 Rasen- und Wegeflächen von Laub säubern**
Rasen- und Wegeflächen nach Beendigung des
Laubfalles von Laub und Unrat säubern, anfallendes
Material laden und zur Verwendung des AN abfahren.
Ausführung in Teilflächen. Ein Anspruch auf Bezahlung
besteht nur für die Flächen, die auf Anweisung des AG
gesäubert worden sind.

2 Pflegegänge a 1.071 m²
Menge: 2142,000 m²

**05.16.0150 Landschaftsgärtner*innen**
Einsatz von Mitarbeitenden im Garten- und Landschaftsba
u im Rahmen von Stundenlohnarbeiten, ausschließlich auf
 Anweisung der Bauleitung
Menge: 10,000 h

**05.16.0160 Arbeiter*innen und Helfer*innen**
Einsatz von Mitarbeitenden im Garten- und Landschaftsba
u im Rahmen von Stundenlohnarbeiten, ausschließlich auf
 Anweisung der Bauleitung
Menge: 10,000 h

**05.16.0170 Wassergebundene Wegedecke pflegen**
Wassergebundene Wegedecke mechanisch von pflanzlichem B
ewuchs reinigen. Anfallendes Material laden und zur Ver
wendung des AN abfahren.Teilflächen bei Bedarf mit zu l
ieferndem Dolomitbrechsand,Körnung: 0/5mm,Farbe: wie vo
rhanden,andecken. Wegedecke nach Pflegegang unter Wasse
rzugabe abwalzen. Ausführung in Teilflächen.
Abrechnung: nach Voraufmaß der bewachsenen Flächen.

2 Pflegegänge a 229 m²
Menge: 458,000 m²

#### Bauteil 05.17 Bolzplatz Dennekamp (0236)

**05.17.0010 Wegeflächen von Laub säubern**
Wegeflächen nach Beendigung des
Laubfalles von Laub und Unrat säubern, anfallendes
Material laden und zur Verwendung des AN abfahren.
Ausführung in Teilflächen. Ein Anspruch auf Bezahlung
besteht nur für die Flächen, die auf Anweisung des AG
gesäubert worden sind.

2 Pflegegänge a 350 m²
Menge: 700,000 m²

**05.17.0020 Wassergebundene Wegedecke pflegen**
Wassergebundene Wegedecke mechanisch von pflanzlichem B
ewuchs reinigen. Anfallendes Material laden und zur Ver
wendung des AN abfahren.Teilflächen bei Bedarf mit zu l
ieferndem Dolomitbrechsand,Körnung: 0/5mm,Farbe: wie vo
rhanden,andecken. Wegedecke nach Pflegegang unter Wasse
rzugabe abwalzen. Ausführung in Teilflächen.
Abrechnung: nach Voraufmaß der bewachsenen Flächen.

2 Pflegegänge a 350 m²
Menge: 700,000 m²

**05.17.0030 Bolzplatz säubern**
Bolzplatz säubern, einschließlich der Wegefläche, sowie
 der Ausstattungsgegenstände, pflanzlichen Bewuchs und
Unrat entfernen.Ausführungen wöchentlich, sowie zusätzl
ich auf Anweisung des AG.Incl.kompletter Laubentfernung
 zum Ende des Pflegejahres.
Anfallender Unrat wird Eigentumes des AN und ist zu bes
eitigen.

50 Pflegegänge a 100 m²
Menge: 5000,000 m²

**05.17.0040 Landschaftsgärtner*innen**
Einsatz von Mitarbeitenden im Garten- und Landschaftsba
u im Rahmen von Stundenlohnarbeiten, ausschließlich auf
 Anweisung der Bauleitung
Menge: 10,000 h

**05.17.0050 Arbeiter*innen und Helfer*innen**
Einsatz von Mitarbeitenden im Garten- und Landschaftsba
u im Rahmen von Stundenlohnarbeiten, ausschließlich auf
 Anweisung der Bauleitung
Menge: 10,000 h

#### Bauteil 05.18 SpPl Föhrenkamp (0250)

**05.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 125 m²
Menge: 125,000 m²

**05.18.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 125 m²
Menge: 375,000 m²

**05.18.0030 Pflasterfläche pflegen**
Befestigte Flächen aus Betonsteinpflaster oder -platten
,
bzw. Natursteinpflaster oder -platten, mechanisch oder
von Hand von pflanzlichem Bewuchs reinigen.Anfallendes
Material laden und zur Verwendung des AN abfahren.
Wegebeläge mit Brechsand 0/2 nachfugen bzw. einschlämme
n.
Überschüssiges Material entfernen und abfahren.
Ausführung in Teilflächen.
Abrechnung: nach Voraufmaß der bewachsenen Flächen.

2 Pflegegänge a 77 m²
Menge: 154,000 m²

**05.18.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 8 m²
Menge: 400,000 m²

**05.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 38 m²
Menge: 1900,000 m²

**05.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**05.18.0070 Fallschutzmaterial Rheinsand**
Fallschutzmaterial
Rheinsand 0/2 liefern, abladen und höhengerecht einbaue
n, unter Beachtung der DIN EN 1176.
Abrechnung erfolgt nach Original-Lieferscheinen und Wie
gekarten.
Menge: 1,000 m³

**05.18.0080 Fallschutzmaterial Perlkies**
Fallschutzmaterial
Perlkies 2/8 liefern, abladen und höhengerecht einbauen
, unter Beachtung der DIN EN 1176.
Abrechnung erfolgt nach Original-Lieferscheinen und Wie
gekarten.
Menge: 1,000 m³

**05.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  74 m²
Menge: 740,000 m²

**05.18.0100 Rasen- und Wegeflächen von Laub säubern**
Rasen- und Wegeflächen nach Beendigung des
Laubfalles von Laub und Unrat säubern, anfallendes
Material laden und zur Verwendung des AN abfahren.
Ausführung in Teilflächen. Ein Anspruch auf Bezahlung
besteht nur für die Flächen, die auf Anweisung des AG
gesäubert worden sind.

2 Pflegegänge a 151 m²
Menge: 302,000 m²

**05.18.0110 Landschaftsgärtner*innen**
Einsatz von Mitarbeitenden im Garten- und Landschaftsba
u im Rahmen von Stundenlohnarbeiten, ausschließlich auf
 Anweisung der Bauleitung
Menge: 10,000 h

**05.18.0120 Arbeiter*innen und Helfer*innen**
Einsatz von Mitarbeitenden im Garten- und Landschaftsba
u im Rahmen von Stundenlohnarbeiten, ausschließlich auf
 Anweisung der Bauleitung
Menge: 10,000 h

**05.18.0130 Natur- bzw. Betonsteinkante pflegen**
Natur- bzw. Betonsteinkante mechanisch oder von Hand
von pflanzlichem Bewuchs reinigen. Anfallendes Material
laden und zur Verwendung des AN abfahren. Wegebeläge
bzw. Fugen mit Brechsand 0/2 nachfugen, einschlämmen,
überschüssiges Material entfernen.
Ausführung in Teilflächen.
Abrechnung: nach Voraufmaß der bewachsenen Natur- bzw.
Betonsteinkanten.

2 Pflegegänge a 10 lfdm
Menge: 20,000 lfdm

#### Bauteil 05.19 SpPl Weißdornbogen (0259)

**05.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.191 m²
Menge: 2191,000 m²

**05.19.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.191 m²
Menge: 6573,000 m²

**05.19.0030 Wassergebundene Wegedecke pflegen**
Wassergebundene Wegedecke mechanisch von pflanzlichem B
ewuchs reinigen. Anfallendes Material laden und zur Ver
wendung des AN abfahren.Teilflächen bei Bedarf mit zu l
ieferndem Dolomitbrechsand,Körnung: 0/5mm,Farbe: wie vo
rhanden,andecken. Wegedecke nach Pflegegang unter Wasse
rzugabe abwalzen. Ausführung in Teilflächen.
Abrechnung: nach Voraufmaß der bewachsenen Flächen.

2 Pflegegänge a 1.495 m²
Menge: 2990,000 m²

**05.19.0040 Natur- bzw. Betonsteinkante pflegen**
Natur- bzw. Betonsteinkante mechanisch oder von Hand
von pflanzlichem Bewuchs reinigen. Anfallendes Material
laden und zur Verwendung des AN abfahren. Wegebeläge
bzw. Fugen mit Brechsand 0/2 nachfugen, einschlämmen,
überschüssiges Material entfernen.
Ausführung in Teilflächen.
Abrechnung: nach Voraufmaß der bewachsenen Natur- bzw.
Betonsteinkanten.

2 Pflegegänge a 480 lfm
Menge: 960,000 lfdm

**05.19.0050 Pflasterfläche pflegen**
Befestigte Flächen aus Betonsteinpflaster oder -platten
,
bzw. Natursteinpflaster oder -platten, mechanisch oder
von Hand von pflanzlichem Bewuchs reinigen.Anfallendes
Material laden und zur Verwendung des AN abfahren.
Wegebeläge mit Brechsand 0/2 nachfugen bzw. einschlämme
n.
Überschüssiges Material entfernen und abfahren.
Ausführung in Teilflächen.
Abrechnung: nach Voraufmaß der bewachsenen Flächen.

2 Pflegegänge a 591 m²
Menge: 1182,000 m²

**05.19.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 96 m²
Menge: 4800,000 m²

**05.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 44 m²
Menge: 2200,000 m²

**05.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28,20 m²
Menge: 1410,000 m²

**05.19.0090 Fallschutzmaterial Rheinsand**
Fallschutzmaterial
Rheinsand 0/2 liefern, abladen und höhengerecht einbaue
n, unter Beachtung der DIN EN 1176.
Abrechnung erfolgt nach Original-Lieferscheinen und Wie
gekarten.
Menge: 1,000 m³

**05.19.0100 Fallschutzmaterial Perlkies**
Fallschutzmaterial
Perlkies 2/8 liefern, abladen und höhengerecht einbauen
, unter Beachtung der DIN EN 1176.
Abrechnung erfolgt nach Original-Lieferscheinen und Wie
gekarten.
Menge: 1,000 m³

**05.19.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.055 m²
Menge: 10550,000 m²

**05.19.0120 Rasen- und Wegeflächen von Laub säubern**
Rasen- und Wegeflächen nach Beendigung des
Laubfalles von Laub und Unrat säubern, anfallendes
Material laden und zur Verwendung des AN abfahren.
Ausführung in Teilflächen. Ein Anspruch auf Bezahlung
besteht nur für die Flächen, die auf Anweisung des AG
gesäubert worden sind.

2 Pflegegänge a 3.141 m²
Menge: 6282,000 m²

**05.19.0130 Landschaftsgärtner*innen**
Einsatz von Mitarbeitenden im Garten- und Landschaftsba
u im Rahmen von Stundenlohnarbeiten, ausschließlich auf
 Anweisung der Bauleitung
Menge: 10,000 h

**05.19.0140 Arbeiter*innen und Helfer*innen**
Einsatz von Mitarbeitenden im Garten- und Landschaftsba
u im Rahmen von Stundenlohnarbeiten, ausschließlich auf
 Anweisung der Bauleitung
Menge: 10,000 h

**05.19.0150 Gehölzrandschnitt**
Gehölzrand aus verschiedenen Gehölzen zur
Wegefreihaltung sauber geschnitten halten,
Schnittgut, sowie alle beschädigten und
abgestorbenen Pflanzenteile entfernen, Material laden
und zur Verwendung des AN abfahren.
Habitus der Gehölzhöhe und -breite nach Angabe der
Bauleitung, Höhe ca. 100 cm bis 150 cm,
Abrechnung nach geschnittenen Flächen.

Anzahl der Pflegegänge : 2 St.
Menge: 400,000 lfdm

#### Bauteil 05.20 Bolzplatz Weissdornbogen (258)

**05.20.0010 Wegeflächen von Laub säubern**
Wegeflächen nach Beendigung des
Laubfalles von Laub und Unrat säubern, anfallendes
Material laden und zur Verwendung des AN abfahren.
Ausführung in Teilflächen. Ein Anspruch auf Bezahlung
besteht nur für die Flächen, die auf Anweisung des AG
gesäubert worden sind.

2 Pflegegänge a 495 m²
Menge: 990,000 m²

**05.20.0020 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 149 m²
Menge: 1490,000 m²

**05.20.0030 Wassergebundene Wegedecke pflegen**
Wassergebundene Wegedecke mechanisch von pflanzlichem B
ewuchs reinigen. Anfallendes Material laden und zur Ver
wendung des AN abfahren.Teilflächen bei Bedarf mit zu l
ieferndem Dolomitbrechsand,Körnung: 0/5mm,Farbe: wie vo
rhanden,andecken. Wegedecke nach Pflegegang unter Wasse
rzugabe abwalzen. Ausführung in Teilflächen.
Abrechnung: nach Voraufmaß der bewachsenen Flächen.

2 Pflegegänge a 495 m²
Menge: 990,000 m²

**05.20.0040 Bolzplatz säubern**
Bolzplatz säubern, einschließlich der Wegefläche, sowie
 der Ausstattungsgegenstände, pflanzlichen Bewuchs und
Unrat entfernen.Ausführungen wöchentlich, sowie zusätzl
ich auf Anweisung des AG.Incl.kompletter Laubentfernung
 zum Ende des Pflegejahres.
Anfallender Unrat wird Eigentumes des AN und ist zu bes
eitigen.

50 Pflegegänge a 495 m²
Menge: 24750,000 m²

**05.20.0050 Gehölzrandschnitt**
Gehölzrand aus verschiedenen Gehölzen zur
Wegefreihaltung sauber geschnitten halten,
Schnittgut, sowie alle beschädigten und
abgestorbenen Pflanzenteile entfernen, Material laden
und zur Verwendung des AN abfahren.
Habitus der Gehölzhöhe und -breite nach Angabe der
Bauleitung, Höhe ca. 100 cm bis 150 cm,
Abrechnung nach geschnittenen Flächen.

Anzahl der Pflegegänge : 2 St.
Menge: 400,000 lfdm

**05.20.0060 Landschaftsgärtner*innen**
Einsatz von Mitarbeitenden im Garten- und Landschaftsba
u im Rahmen von Stundenlohnarbeiten, ausschließlich auf
 Anweisung der Bauleitung
Menge: 10,000 h

**05.20.0070 Arbeiter*innen und Helfer*innen**
Einsatz von Mitarbeitenden im Garten- und Landschaftsba
u im Rahmen von Stundenlohnarbeiten, ausschließlich auf
 Anweisung der Bauleitung
Menge: 10,000 h

#### Bauteil 05.21 SpPl Rotdornbogen (0260)

**05.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 117 m²
Menge: 117,000 m²

**05.21.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 117 m²
Menge: 351,000 m²

**05.21.0030 Pflasterfläche pflegen**
Befestigte Flächen aus Betonsteinpflaster oder -platten
,
bzw. Natursteinpflaster oder -platten, mechanisch oder
von Hand von pflanzlichem Bewuchs reinigen.Anfallendes
Material laden und zur Verwendung des AN abfahren.
Wegebeläge mit Brechsand 0/2 nachfugen bzw. einschlämme
n.
Überschüssiges Material entfernen und abfahren.
Ausführung in Teilflächen.
Abrechnung: nach Voraufmaß der bewachsenen Flächen.

2 Pflegegänge a 103 m²
Menge: 206,000 m²

**05.21.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 6 m²
Menge: 300,000 m²

**05.21.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 36,10 m²
Menge: 1805,000 m²

**05.21.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**05.21.0070 Fallschutzmaterial Rheinsand**
Fallschutzmaterial
Rheinsand 0/2 liefern, abladen und höhengerecht einbaue
n, unter Beachtung der DIN EN 1176.
Abrechnung erfolgt nach Original-Lieferscheinen und Wie
gekarten.
Menge: 1,000 m³

**05.21.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  66 m²
Menge: 660,000 m²

**05.21.0090 Rasen- und Wegeflächen von Laub säubern**
Rasen- und Wegeflächen nach Beendigung des
Laubfalles von Laub und Unrat säubern, anfallendes
Material laden und zur Verwendung des AN abfahren.
Ausführung in Teilflächen. Ein Anspruch auf Bezahlung
besteht nur für die Flächen, die auf Anweisung des AG
gesäubert worden sind.

2 Pflegegänge a 169 m²
Menge: 338,000 m²

**05.21.0100 Landschaftsgärtner*innen**
Einsatz von Mitarbeitenden im Garten- und Landschaftsba
u im Rahmen von Stundenlohnarbeiten, ausschließlich auf
 Anweisung der Bauleitung
Menge: 10,000 h

**05.21.0110 Arbeiter*innen und Helfer*innen**
Einsatz von Mitarbeitenden im Garten- und Landschaftsba
u im Rahmen von Stundenlohnarbeiten, ausschließlich auf
 Anweisung der Bauleitung
Menge: 10,000 h

**05.21.0120 Natur- bzw. Betonsteinkante pflegen**
Natur- bzw. Betonsteinkante mechanisch oder von Hand
von pflanzlichem Bewuchs reinigen. Anfallendes Material
laden und zur Verwendung des AN abfahren. Wegebeläge
bzw. Fugen mit Brechsand 0/2 nachfugen, einschlämmen,
überschüssiges Material entfernen.
Ausführung in Teilflächen.
Abrechnung: nach Voraufmaß der bewachsenen Natur- bzw.
Betonsteinkanten.

2 Pflegegänge a 100 lfm
Menge: 200,000 lfdm

**05.21.0130 Gehölzrandschnitt**
Gehölzrand aus verschiedenen Gehölzen zur
Wegefreihaltung sauber geschnitten halten,
Schnittgut, sowie alle beschädigten und
abgestorbenen Pflanzenteile entfernen, Material laden
und zur Verwendung des AN abfahren.
Habitus der Gehölzhöhe und -breite nach Angabe der
Bauleitung, Höhe ca. 100 cm bis 150 cm,
Abrechnung nach geschnittenen Flächen.

Anzahl der Pflegegänge : 2 St.
Menge: 200,000 lfdm

#### Bauteil 05.22 SpPl Markscheider Hof (0264)

**05.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 149 m²
Menge: 149,000 m²

**05.22.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 149 m²
Menge: 447,000 m²

**05.22.0030 Wassergebundene Wegedecke pflegen**
Wassergebundene Wegedecke mechanisch von pflanzlichem B
ewuchs reinigen. Anfallendes Material laden und zur Ver
wendung des AN abfahren.Teilflächen bei Bedarf mit zu l
ieferndem Dolomitbrechsand,Körnung: 0/5mm,Farbe: wie vo
rhanden,andecken. Wegedecke nach Pflegegang unter Wasse
rzugabe abwalzen. Ausführung in Teilflächen.
Abrechnung: nach Voraufmaß der bewachsenen Flächen.

2 Pflegegänge a 316 m²
Menge: 632,000 m²

**05.22.0040 Pflasterfläche pflegen**
Befestigte Flächen aus Betonsteinpflaster oder -platten
,
bzw. Natursteinpflaster oder -platten, mechanisch oder
von Hand von pflanzlichem Bewuchs reinigen.Anfallendes
Material laden und zur Verwendung des AN abfahren.
Wegebeläge mit Brechsand 0/2 nachfugen bzw. einschlämme
n.
Überschüssiges Material entfernen und abfahren.
Ausführung in Teilflächen.
Abrechnung: nach Voraufmaß der bewachsenen Flächen.

2 Pflegegänge a 143 m²
Menge: 286,000 m²

**05.22.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 271 m²
Menge: 13550,000 m²

**05.22.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 134 m²
Menge: 6700,000 m²

**05.22.0070 Unterhaltungspflege an Fallschutzflächen auf Spielplätzen. Mulchfläche n.**
Unterhaltungspflege an Fallschutzflächen auf Spielplätz
en.
Art der Spielplatzfläche: Mulchfläche.
Einschließlich der Wege- und Mulchfläche, sowie der

Ausstattungsgegenstände, Unrat, Algen und pflanzlichen
Bewuchs entfernen.Müllablagerungen beseitigen.

Spielgeräte sind von Algenbelag und sonstigem Unrat zu

säubern.Mulchfläche bis 15 cm Tiefe lockern. Unrat (Gla
s,Plastik,Kot,Spritzen u.a.)aus
dem Mulchmaterial aufnehmen und ausgeworfenes Mulchmate
rial
zurückbefördern.Stark auftretende Müllablagerungen dem
AG unverzüglich melden.

Ausführung wöchentlich, sowie zusätzlich auf

Anweisung des AG.

Anfallender Unrat ist gemäß den Vorbedingungen zu entso
rgen. Incl.kompletter Laubentfernung zum Ende des Pfleg
ejahres.

50 Pflegegänge a 142 m²
Menge: 7100,000 m²

**05.22.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 14,20 m²
Menge: 710,000 m²

**05.22.0090 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 60 m²
Menge: 3000,000 m²

**05.22.0100 Fallschutzmaterial Rheinsand**
Fallschutzmaterial
Rheinsand 0/2 liefern, abladen und höhengerecht einbaue
n, unter Beachtung der DIN EN 1176.
Abrechnung erfolgt nach Original-Lieferscheinen und Wie
gekarten.
Menge: 1,000 m³

**05.22.0110 Fallschutzmaterial Perlkies**
Fallschutzmaterial
Perlkies 2/8 liefern, abladen und höhengerecht einbauen
, unter Beachtung der DIN EN 1176.
Abrechnung erfolgt nach Original-Lieferscheinen und Wie
gekarten.
Menge: 1,000 m³

**05.22.0120 Fallschutzmaterial Rindenmulch**
Fallschutzmaterial, bestehend aus
70 % Rindenmulch 0/40mm mit 30% Holzhackschnitzel 20/40
mm,  bauseits gestellt liefern, abladen und einbauen un
ter Beachtung der DIN EN 1176.

  Das Material ist am Lager
platz, Zeppelinstr.132 in Mülheim an der Ruhr zu laden
und zum Einbauort zu transportieren. Ein Ladegerät ist
nach Absprache mit dem AG vor Ort zum beladen. Transpor
twege bis 9 km innerhalb der Stadt sind zu berücksichti
gen. Die Arbeiten erfolgen ausdrücklich nach vorheriger
 Absprache mit dem AG.  Abr
echnung nach Kastenmaß.
Menge: 1,000 m³

**05.22.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.966 m²
Menge: 19660,000 m²

**05.22.0140 Rasen- und Wegeflächen von Laub säubern**
Rasen- und Wegeflächen nach Beendigung des
Laubfalles von Laub und Unrat säubern, anfallendes
Material laden und zur Verwendung des AN abfahren.
Ausführung in Teilflächen. Ein Anspruch auf Bezahlung
besteht nur für die Flächen, die auf Anweisung des AG
gesäubert worden sind.

2 Pflegegänge a 2.425 m²
Menge: 4850,000 m²

**05.22.0150 Landschaftsgärtner*innen**
Einsatz von Mitarbeitenden im Garten- und Landschaftsba
u im Rahmen von Stundenlohnarbeiten, ausschließlich auf
 Anweisung der Bauleitung
Menge: 10,000 h

**05.22.0160 Arbeiter*innen und Helfer*innen**
Einsatz von Mitarbeitenden im Garten- und Landschaftsba
u im Rahmen von Stundenlohnarbeiten, ausschließlich auf
 Anweisung der Bauleitung
Menge: 10,000 h

**05.22.0170 Natur- bzw. Betonsteinkante pflegen**
Natur- bzw. Betonsteinkante mechanisch oder von Hand
von pflanzlichem Bewuchs reinigen. Anfallendes Material
laden und zur Verwendung des AN abfahren. Wegebeläge
bzw. Fugen mit Brechsand 0/2 nachfugen, einschlämmen,
überschüssiges Material entfernen.
Ausführung in Teilflächen.
Abrechnung: nach Voraufmaß der bewachsenen Natur- bzw.
Betonsteinkanten.

2 Pflegegänge a 10 lfm
Menge: 20,000 lfdm

**05.22.0180 Gehölzrandschnitt**
Gehölzrand aus verschiedenen Gehölzen zur
Wegefreihaltung sauber geschnitten halten,
Schnittgut, sowie alle beschädigten und
abgestorbenen Pflanzenteile entfernen, Material laden
und zur Verwendung des AN abfahren.
Habitus der Gehölzhöhe und -breite nach Angabe der
Bauleitung, Höhe ca. 100 cm bis 150 cm,
Abrechnung nach geschnittenen Flächen.

Anzahl der Pflegegänge : 2 St.
Menge: 400,000 lfdm

#### Bauteil 05.23 SpPl Sachsensiedlung (0271)

**05.23.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 264 m²
Menge: 264,000 m²

**05.23.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 264 m²
Menge: 792,000 m²

**05.23.0030 Wassergebundene Wegedecke pflegen**
Wassergebundene Wegedecke mechanisch von pflanzlichem B
ewuchs reinigen. Anfallendes Material laden und zur Ver
wendung des AN abfahren.Teilflächen bei Bedarf mit zu l
ieferndem Dolomitbrechsand,Körnung: 0/5mm,Farbe: wie vo
rhanden,andecken. Wegedecke nach Pflegegang unter Wasse
rzugabe abwalzen. Ausführung in Teilflächen.
Abrechnung: nach Voraufmaß der bewachsenen Flächen.

2 Pflegegänge a 154 m²
Menge: 308,000 m²

**05.23.0040 Natur- bzw. Betonsteinkante pflegen**
Natur- bzw. Betonsteinkante mechanisch oder von Hand
von pflanzlichem Bewuchs reinigen. Anfallendes Material
laden und zur Verwendung des AN abfahren. Wegebeläge
bzw. Fugen mit Brechsand 0/2 nachfugen, einschlämmen,
überschüssiges Material entfernen.
Ausführung in Teilflächen.
Abrechnung: nach Voraufmaß der bewachsenen Natur- bzw.
Betonsteinkanten.

2 Pflegegänge a 10 lfm
Menge: 20,000 lfdm

**05.23.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23 m²
Menge: 1150,000 m²

**05.23.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 56 m²
Menge: 2800,000 m²

**05.23.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35,80 m²
Menge: 1790,000 m²

**05.23.0080 Fallschutzmaterial Rheinsand**
Fallschutzmaterial
Rheinsand 0/2 liefern, abladen und höhengerecht einbaue
n, unter Beachtung der DIN EN 1176.
Abrechnung erfolgt nach Original-Lieferscheinen und Wie
gekarten.
Menge: 1,000 m³

**05.23.0090 Fallschutzmaterial Perlkies**
Fallschutzmaterial
Perlkies 2/8 liefern, abladen und höhengerecht einbauen
, unter Beachtung der DIN EN 1176.
Abrechnung erfolgt nach Original-Lieferscheinen und Wie
gekarten.
Menge: 1,000 m³

**05.23.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  224 m²
Menge: 2240,000 m²

**05.23.0110 Rasen- und Wegeflächen von Laub säubern**
Rasen- und Wegeflächen nach Beendigung des
Laubfalles von Laub und Unrat säubern, anfallendes
Material laden und zur Verwendung des AN abfahren.
Ausführung in Teilflächen. Ein Anspruch auf Bezahlung
besteht nur für die Flächen, die auf Anweisung des AG
gesäubert worden sind.

2 Pflegegänge a 378 m²
Menge: 756,000 m²

**05.23.0120 Landschaftsgärtner*innen**
Einsatz von Mitarbeitenden im Garten- und Landschaftsba
u im Rahmen von Stundenlohnarbeiten, ausschließlich auf
 Anweisung der Bauleitung
Menge: 10,000 h

**05.23.0130 Arbeiter*innen und Helfer*innen**
Einsatz von Mitarbeitenden im Garten- und Landschaftsba
u im Rahmen von Stundenlohnarbeiten, ausschließlich auf
 Anweisung der Bauleitung
Menge: 10,000 h

**05.23.0140 Gehölzrandschnitt**
Gehölzrand aus verschiedenen Gehölzen zur
Wegefreihaltung sauber geschnitten halten,
Schnittgut, sowie alle beschädigten und
abgestorbenen Pflanzenteile entfernen, Material laden
und zur Verwendung des AN abfahren.
Habitus der Gehölzhöhe und -breite nach Angabe der
Bauleitung, Höhe ca. 100 cm bis 150 cm,
Abrechnung nach geschnittenen Flächen.

Anzahl der Pflegegänge : 2 St.
Menge: 400,000 lfdm

#### Bauteil 05.24 SpPl Oemberg (0272) inkl. Bolzplatz (105

**05.24.0010 Wassergebundene Wegedecke pflegen**
Wassergebundene Wegedecke mechanisch von pflanzlichem B
ewuchs reinigen. Anfallendes Material laden und zur Ver
wendung des AN abfahren.Teilflächen bei Bedarf mit zu l
ieferndem Dolomitbrechsand,Körnung: 0/5mm,Farbe: wie vo
rhanden,andecken. Wegedecke nach Pflegegang unter Wasse
rzugabe abwalzen. Ausführung in Teilflächen.
Abrechnung: nach Voraufmaß der bewachsenen Flächen.

2 Pflegegänge a 99 m²
Menge: 198,000 m²

**05.24.0020 Natur- bzw. Betonsteinkante pflegen**
Natur- bzw. Betonsteinkante mechanisch oder von Hand
von pflanzlichem Bewuchs reinigen. Anfallendes Material
laden und zur Verwendung des AN abfahren. Wegebeläge
bzw. Fugen mit Brechsand 0/2 nachfugen, einschlämmen,
überschüssiges Material entfernen.
Ausführung in Teilflächen.
Abrechnung: nach Voraufmaß der bewachsenen Natur- bzw.
Betonsteinkanten.

2 Pflegegänge a 125 lfm
Menge: 250,000 lfdm

**05.24.0030 Pflasterfläche pflegen**
Befestigte Flächen aus Betonsteinpflaster oder -platten
,
bzw. Natursteinpflaster oder -platten, mechanisch oder
von Hand von pflanzlichem Bewuchs reinigen.Anfallendes
Material laden und zur Verwendung des AN abfahren.
Wegebeläge mit Brechsand 0/2 nachfugen bzw. einschlämme
n.
Überschüssiges Material entfernen und abfahren.
Ausführung in Teilflächen.
Abrechnung: nach Voraufmaß der bewachsenen Flächen.

2 Pflegegänge a 29 m²
Menge: 58,000 m²

**05.24.0040 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 226 m²
Menge: 452,000 m²

**05.24.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 247 m²
Menge: 12350,000 m²

**05.24.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 118,80 m²
Menge: 5940,000 m²

**05.24.0070 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**05.24.0080 Fallschutzmaterial Rheinsand**
Fallschutzmaterial
Rheinsand 0/2 liefern, abladen und höhengerecht einbaue
n, unter Beachtung der DIN EN 1176.
Abrechnung erfolgt nach Original-Lieferscheinen und Wie
gekarten.
Menge: 1,000 m³

**05.24.0090 Fallschutzmaterial Perlkies**
Fallschutzmaterial
Perlkies 2/8 liefern, abladen und höhengerecht einbauen
, unter Beachtung der DIN EN 1176.
Abrechnung erfolgt nach Original-Lieferscheinen und Wie
gekarten.
Menge: 1,000 m³

**05.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 4.376 m²
Menge: 43760,000 m²

**05.24.0110 Rasen- und Wegeflächen von Laub säubern**
Rasen- und Wegeflächen nach Beendigung des
Laubfalles von Laub und Unrat säubern, anfallendes
Material laden und zur Verwendung des AN abfahren.
Ausführung in Teilflächen. Ein Anspruch auf Bezahlung
besteht nur für die Flächen, die auf Anweisung des AG
gesäubert worden sind.

2 Pflegegänge a 4.504 m²
Menge: 9008,000 m²

**05.24.0120 Landschaftsgärtner*innen**
Einsatz von Mitarbeitenden im Garten- und Landschaftsba
u im Rahmen von Stundenlohnarbeiten, ausschließlich auf
 Anweisung der Bauleitung
Menge: 10,000 h

**05.24.0130 Arbeiter*innen und Helfer*innen**
Einsatz von Mitarbeitenden im Garten- und Landschaftsba
u im Rahmen von Stundenlohnarbeiten, ausschließlich auf
 Anweisung der Bauleitung
Menge: 10,000 h

**05.24.0140 Gehölzrandschnitt**
Gehölzrand aus verschiedenen Gehölzen zur
Wegefreihaltung sauber geschnitten halten,
Schnittgut, sowie alle beschädigten und
abgestorbenen Pflanzenteile entfernen, Material laden
und zur Verwendung des AN abfahren.
Habitus der Gehölzhöhe und -breite nach Angabe der
Bauleitung, Höhe ca. 100 cm bis 150 cm,
Abrechnung nach geschnittenen Flächen.

Anzahl der Pflegegänge : 2 St.
Menge: 400,000 lfdm

#### Bauteil 05.25 SpPl Kieler Straße (0292)

**05.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 251 m²
Menge: 251,000 m²

**05.25.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 251 m²
Menge: 753,000 m²

**05.25.0030 Natur- bzw. Betonsteinkante pflegen**
Natur- bzw. Betonsteinkante mechanisch oder von Hand
von pflanzlichem Bewuchs reinigen. Anfallendes Material
laden und zur Verwendung des AN abfahren. Wegebeläge
bzw. Fugen mit Brechsand 0/2 nachfugen, einschlämmen,
überschüssiges Material entfernen.
Ausführung in Teilflächen.
Abrechnung: nach Voraufmaß der bewachsenen Natur- bzw.
Betonsteinkanten.

2 Pflegegänge a 60 lfm
Menge: 120,000 lfdm

**05.25.0040 Pflasterfläche pflegen**
Befestigte Flächen aus Betonsteinpflaster oder -platten
,
bzw. Natursteinpflaster oder -platten, mechanisch oder
von Hand von pflanzlichem Bewuchs reinigen.Anfallendes
Material laden und zur Verwendung des AN abfahren.
Wegebeläge mit Brechsand 0/2 nachfugen bzw. einschlämme
n.
Überschüssiges Material entfernen und abfahren.
Ausführung in Teilflächen.
Abrechnung: nach Voraufmaß der bewachsenen Flächen.

2 Pflegegänge a 20 m²
Menge: 40,000 m²

**05.25.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 127 m²
Menge: 6350,000 m²

**05.25.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 78 m²
Menge: 3900,000 m²

**05.25.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 138,50 m²
Menge: 6925,000 m²

**05.25.0080 Fallschutzmaterial Rheinsand**
Fallschutzmaterial
Rheinsand 0/2 liefern, abladen und höhengerecht einbaue
n, unter Beachtung der DIN EN 1176.
Abrechnung erfolgt nach Original-Lieferscheinen und Wie
gekarten.
Menge: 1,000 m³

**05.25.0090 Fallschutzmaterial Perlkies**
Fallschutzmaterial
Perlkies 2/8 liefern, abladen und höhengerecht einbauen
, unter Beachtung der DIN EN 1176.
Abrechnung erfolgt nach Original-Lieferscheinen und Wie
gekarten.
Menge: 1,000 m³

**05.25.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 1.363 m²
Menge: 13630,000 m²

**05.25.0110 Rasen- und Wegeflächen von Laub säubern**
Rasen- und Wegeflächen nach Beendigung des
Laubfalles von Laub und Unrat säubern, anfallendes
Material laden und zur Verwendung des AN abfahren.
Ausführung in Teilflächen. Ein Anspruch auf Bezahlung
besteht nur für die Flächen, die auf Anweisung des AG
gesäubert worden sind.

2 Pflegegänge a 1.383 m²
Menge: 2766,000 m²

**05.25.0120 Landschaftsgärtner*innen**
Einsatz von Mitarbeitenden im Garten- und Landschaftsba
u im Rahmen von Stundenlohnarbeiten, ausschließlich auf
 Anweisung der Bauleitung
Menge: 10,000 h

**05.25.0130 Arbeiter*innen und Helfer*innen**
Einsatz von Mitarbeitenden im Garten- und Landschaftsba
u im Rahmen von Stundenlohnarbeiten, ausschließlich auf
 Anweisung der Bauleitung
Menge: 10,000 h

**05.25.0140 Gehölzrandschnitt**
Gehölzrand aus verschiedenen Gehölzen zur
Wegefreihaltung sauber geschnitten halten,
Schnittgut, sowie alle beschädigten und
abgestorbenen Pflanzenteile entfernen, Material laden
und zur Verwendung des AN abfahren.
Habitus der Gehölzhöhe und -breite nach Angabe der
Bauleitung, Höhe ca. 100 cm bis 150 cm,
Abrechnung nach geschnittenen Flächen.

Anzahl der Pflegegänge : 2 St.
Menge: 400,000 lfdm

#### Bauteil 05.26 SpPl Luxemburger Allee (0955)

**05.26.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 240 m²
Menge: 240,000 m²

**05.26.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 240 m²
Menge: 720,000 m²

**05.26.0030 Natur- bzw. Betonsteinkante pflegen**
Natur- bzw. Betonsteinkante mechanisch oder von Hand
von pflanzlichem Bewuchs reinigen. Anfallendes Material
laden und zur Verwendung des AN abfahren. Wegebeläge
bzw. Fugen mit Brechsand 0/2 nachfugen, einschlämmen,
überschüssiges Material entfernen.
Ausführung in Teilflächen.
Abrechnung: nach Voraufmaß der bewachsenen Natur- bzw.
Betonsteinkanten.

2 Pflegegänge a 250 lfm
Menge: 500,000 lfdm

**05.26.0040 Pflasterfläche pflegen**
Befestigte Flächen aus Betonsteinpflaster oder -platten
,
bzw. Natursteinpflaster oder -platten, mechanisch oder
von Hand von pflanzlichem Bewuchs reinigen.Anfallendes
Material laden und zur Verwendung des AN abfahren.
Wegebeläge mit Brechsand 0/2 nachfugen bzw. einschlämme
n.
Überschüssiges Material entfernen und abfahren.
Ausführung in Teilflächen.
Abrechnung: nach Voraufmaß der bewachsenen Flächen.

2 Pflegegänge a 633 m²
Menge: 1266,000 m²

**05.26.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**05.26.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 28 m²
Menge: 1400,000 m²

**05.26.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,10 m²
Menge: 2205,000 m²

**05.26.0080 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,30 m²
Menge: 565,000 m²

**05.26.0090 Fallschutzmaterial Rheinsand**
Fallschutzmaterial
Rheinsand 0/2 liefern, abladen und höhengerecht einbaue
n, unter Beachtung der DIN EN 1176.
Abrechnung erfolgt nach Original-Lieferscheinen und Wie
gekarten.
Menge: 1,000 m³

**05.26.0100 Fallschutzmaterial Perlkies**
Fallschutzmaterial
Perlkies 2/8 liefern, abladen und höhengerecht einbauen
, unter Beachtung der DIN EN 1176.
Abrechnung erfolgt nach Original-Lieferscheinen und Wie
gekarten.
Menge: 1,000 m³

**05.26.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  129 m²
Menge: 1290,000 m²

**05.26.0120 Rasen- und Wegeflächen von Laub säubern**
Rasen- und Wegeflächen nach Beendigung des
Laubfalles von Laub und Unrat säubern, anfallendes
Material laden und zur Verwendung des AN abfahren.
Ausführung in Teilflächen. Ein Anspruch auf Bezahlung
besteht nur für die Flächen, die auf Anweisung des AG
gesäubert worden sind.

2 Pflegegänge a 762 m²
Menge: 1524,000 m²

**05.26.0130 Landschaftsgärtner*innen**
Einsatz von Mitarbeitenden im Garten- und Landschaftsba
u im Rahmen von Stundenlohnarbeiten, ausschließlich auf
 Anweisung der Bauleitung
Menge: 10,000 h

**05.26.0140 Arbeiter*innen und Helfer*innen**
Einsatz von Mitarbeitenden im Garten- und Landschaftsba
u im Rahmen von Stundenlohnarbeiten, ausschließlich auf
 Anweisung der Bauleitung
Menge: 10,000 h

**05.26.0150 Gehölzrandschnitt**
Gehölzrand aus verschiedenen Gehölzen zur
Wegefreihaltung sauber geschnitten halten,
Schnittgut, sowie alle beschädigten und
abgestorbenen Pflanzenteile entfernen, Material laden
und zur Verwendung des AN abfahren.
Habitus der Gehölzhöhe und -breite nach Angabe der
Bauleitung, Höhe ca. 100 cm bis 150 cm,
Abrechnung nach geschnittenen Flächen.

Anzahl der Pflegegänge : 2 St.
Menge: 400,000 lfdm

#### Bauteil 05.27 SpPl Alexander-Wiedenhoff-Straße (1120)

**05.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 15 m²
Menge: 15,000 m²

**05.27.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 15 m²
Menge: 45,000 m²

**05.27.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 180cm.
Abrechnung nach geschnittenen Flächen.

2 Heckenschnitte a 110 m²
Menge: 220,000 m²

**05.27.0040 Heckenfußflächen pflegen**
Heckenfußflächen, Breite gesamt bis 100 cm,
  wildkrautfrei und gelockert halten.

Heckenfuß unter Schonung des Wurzelwerkes und der

oberirdischen Teile lockern. Wildkräuter und allen

sonstigen Unrat entfernen. Material laden und zur

Verwendung des AN abfahren.

Bearbeitungsart: hacken oder kultivieren.

Bearbeitungstiefe: ca. 3 cm

Im März/April ist ein Pflegegang durchzuführen, im

Zuge dieser Arbeiten ist alles verbliebene Laub zu

entfernen.

3 Pflegegänge a 27,50 lfdm
Menge: 82,500 lfdm

**05.27.0050 Natur- bzw. Betonsteinkante pflegen**
Natur- bzw. Betonsteinkante mechanisch oder von Hand
von pflanzlichem Bewuchs reinigen. Anfallendes Material
laden und zur Verwendung des AN abfahren. Wegebeläge
bzw. Fugen mit Brechsand 0/2 nachfugen, einschlämmen,
überschüssiges Material entfernen.
Ausführung in Teilflächen.
Abrechnung: nach Voraufmaß der bewachsenen Natur- bzw.
Betonsteinkanten.

2 Pflegegänge a 100 lfm
Menge: 200,000 lfdm

**05.27.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**05.27.0070 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 37 m²
Menge: 1850,000 m²

**05.27.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 283 m²
Menge: 14150,000 m²

**05.27.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 10,90 m²
Menge: 545,000 m²

**05.27.0100 Fallschutzmaterial Rheinsand**
Fallschutzmaterial
Rheinsand 0/2 liefern, abladen und höhengerecht einbaue
n, unter Beachtung der DIN EN 1176.
Abrechnung erfolgt nach Original-Lieferscheinen und Wie
gekarten.
Menge: 1,000 m³

**05.27.0110 Fallschutzmaterial Perlkies**
Fallschutzmaterial
Perlkies 2/8 liefern, abladen und höhengerecht einbauen
, unter Beachtung der DIN EN 1176.
Abrechnung erfolgt nach Original-Lieferscheinen und Wie
gekarten.
Menge: 1,000 m³

**05.27.0120 Rasen mähen**
Rasenflächen mähen. Wuchshöhe 5 bis 8 cm. Schnitthöhe 3
 cm.Schnittfolge unter Beachtung der Wuchshöhe bei Beda
rf wöchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 709 m²
Menge: 7090,000 m²

**05.27.0130 Rasen und Wegeflächen von Laub säubern**
Rasenflächen und Wegeflächen in der Anliegerpflicht um
den Spielplatz außen,
nach Beendigung des Laubfalles von Laub und Unrat säube
rn, anfallendes Material laden und zur Verwendung des A
N abfahren.
Ausführung in Teilflächen. Ein Anspruch auf Bezahlung
besteht nur für die Flächen, die auf Anweisung des AG
gesäubert worden sind.

2 Pflegegänge a 810 m²
Menge: 1620,000 m²

**05.27.0140 Landschaftsgärtner*innen**
Einsatz von Mitarbeitenden im Garten- und Landschaftsba
u im Rahmen von Stundenlohnarbeiten, ausschließlich auf
 Anweisung der Bauleitung
Menge: 10,000 h

**05.27.0150 Arbeiter*innen und Helfer*innen**
Einsatz von Mitarbeitenden im Garten- und Landschaftsba
u im Rahmen von Stundenlohnarbeiten, ausschließlich auf
 Anweisung der Bauleitung
Menge: 10,000 h

**05.27.0160 Wassergebundene Wegedecke pflegen**
Wassergebundene Wegedecke mechanisch von pflanzlichem B
ewuchs reinigen. Anfallendes Material laden und zur Ver
wendung des AN abfahren.Teilflächen bei Bedarf mit zu l
ieferndem Dolomitbrechsand,Körnung: 0/5mm,Farbe: wie vo
rhanden,andecken. Wegedecke nach Pflegegang unter Wasse
rzugabe abwalzen. Ausführung in Teilflächen.
Abrechnung: nach Voraufmaß der bewachsenen Flächen.

2 Pflegegänge a 87 m²
Menge: 174,000 m²

**05.27.0170 Gehölzrandschnitt**
Gehölzrand aus verschiedenen Gehölzen zur
Wegefreihaltung sauber geschnitten halten,
Schnittgut, sowie alle beschädigten und
abgestorbenen Pflanzenteile entfernen, Material laden
und zur Verwendung des AN abfahren.
Habitus der Gehölzhöhe und -breite nach Angabe der
Bauleitung, Höhe ca. 100 cm bis 150 cm,
Abrechnung nach geschnittenen Flächen.

Anzahl der Pflegegänge : 2 St.
Menge: 20,000 lfdm

#### Bauteil 05.28 GA Winsterstraße (1211)

**05.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 146 m²
Menge: 146,000 m²

**05.28.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 146 m²
Menge: 438,000 m²

**05.28.0030 Pflasterfläche pflegen**
Befestigte Flächen aus Betonsteinpflaster oder -platten
,
bzw. Natursteinpflaster oder -platten, mechanisch oder
von Hand von pflanzlichem Bewuchs reinigen.Anfallendes
Material laden und zur Verwendung des AN abfahren.
Wegebeläge mit Brechsand 0/2 nachfugen bzw. einschlämme
n.
Überschüssiges Material entfernen und abfahren.
Ausführung in Teilflächen.
Abrechnung: nach Voraufmaß der bewachsenen Flächen.

2 Pflegegänge a 53 m²
Menge: 106,000 m²

**05.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  500 m²
Menge: 5000,000 m²

**05.28.0050 Rasen- und Wegeflächen von Laub säubern**
Rasen- und Wegeflächen nach Beendigung des
Laubfalles von Laub und Unrat säubern, anfallendes
Material laden und zur Verwendung des AN abfahren.
Ausführung in Teilflächen. Ein Anspruch auf Bezahlung
besteht nur für die Flächen, die auf Anweisung des AG
gesäubert worden sind.

2 Pflegegänge a 553 m²
Menge: 1106,000 m²

**05.28.0060 Landschaftsgärtner*innen**
Einsatz von Mitarbeitenden im Garten- und Landschaftsba
u im Rahmen von Stundenlohnarbeiten, ausschließlich auf
 Anweisung der Bauleitung
Menge: 10,000 h

**05.28.0070 Arbeiter*innen und Helfer*innen**
Einsatz von Mitarbeitenden im Garten- und Landschaftsba
u im Rahmen von Stundenlohnarbeiten, ausschließlich auf
 Anweisung der Bauleitung
Menge: 10,000 h

**05.28.0080 Natur- bzw. Betonsteinkante pflegen**
Natur- bzw. Betonsteinkante mechanisch oder von Hand
von pflanzlichem Bewuchs reinigen. Anfallendes Material
laden und zur Verwendung des AN abfahren. Wegebeläge
bzw. Fugen mit Brechsand 0/2 nachfugen, einschlämmen,
überschüssiges Material entfernen.
Ausführung in Teilflächen.
Abrechnung: nach Voraufmaß der bewachsenen Natur- bzw.
Betonsteinkanten.

2 Pflegegänge a 10 lfm
Menge: 20,000 lfdm

**05.28.0090 Gehölzrandschnitt**
Gehölzrand aus verschiedenen Gehölzen zur
Wegefreihaltung sauber geschnitten halten,
Schnittgut, sowie alle beschädigten und
abgestorbenen Pflanzenteile entfernen, Material laden
und zur Verwendung des AN abfahren.
Habitus der Gehölzhöhe und -breite nach Angabe der
Bauleitung, Höhe ca. 100 cm bis 150 cm,
Abrechnung nach geschnittenen Flächen.

Anzahl der Pflegegänge : 2 St.
Menge: 100,000 lfdm

#### Bauteil 05.29 Brachfläche Fängerweg (1273)

**05.29.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a 290 m²
Menge: 2900,000 m²

**05.29.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.540 m²
Menge: 1540,000 m²

**05.29.0030 Rasen- und Wegeflächen von Laub säubern**
Rasen- und Wegeflächen nach Beendigung des
Laubfalles von Laub und Unrat säubern, anfallendes
Material laden und zur Verwendung des AN abfahren.
Ausführung in Teilflächen. Ein Anspruch auf Bezahlung
besteht nur für die Flächen, die auf Anweisung des AG
gesäubert worden sind.

2 Pflegegänge a 1.830 m²
Menge: 3660,000 m²

**05.29.0040 Landschaftsgärtner*innen**
Einsatz von Mitarbeitenden im Garten- und Landschaftsba
u im Rahmen von Stundenlohnarbeiten, ausschließlich auf
 Anweisung der Bauleitung
Menge: 10,000 h

**05.29.0050 Arbeiter*innen und Helfer*innen**
Einsatz von Mitarbeitenden im Garten- und Landschaftsba
u im Rahmen von Stundenlohnarbeiten, ausschließlich auf
 Anweisung der Bauleitung
Menge: 10,000 h

#### Bauteil 05.30 SpPl. Brahmsweg (1324)

**05.30.0010 Unterhaltungspflege an Fallschutzflächen auf Spielplätzen. Perlkiesflä chen.**
Unterhaltungspflege an Fallschutzflächen auf Spielplätz
en
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 124 m²
Menge: 6200,000 m²

**05.30.0020 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 41 m²
Menge: 2050,000 m²

**05.30.0030 Unterhaltungspflege an Fallschutzflächen auf Spielplätzen. Rasenfläche n.**
Unterhaltungspflege an Fallschutzflächen auf Spielplät
zen.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 20 m²
Menge: 1000,000 m²

**05.30.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusäen. Eine Ve
rgütung für diese Leistung besteht nicht.Der evtl.entst
ehende Aufwand ist in den Einheitspreis mit einzukalkul
ieren.
Ausführung in Teilflächen. Ein Anspruch auf Bezahlung
besteht nur für Flächen, die auf Anweisung des AG
gemäht worden sind.

10 Rasenschnitte a  292 m²
Menge: 2920,000 m²

**05.30.0050 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**05.30.0060 Unterhaltungspflege an Fallschutzflächen auf Spielplätzen. Befestigte Flächen.**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 35 m²
Menge: 1750,000 m²

**05.30.0070 Natur- bzw. Betonsteinkante pflegen**
Natur- bzw. Betonsteinkante mechanisch oder von Hand
von pflanzlichem Bewuchs reinigen. Anfallendes Material
laden und zur Verwendung des AN abfahren. Wegebeläge
bzw. Fugen mit Brechsand 0/2 nachfugen, einschlämmen,
überschüssiges Material entfernen.
Ausführung in Teilflächen.
Abrechnung: nach Voraufmaß der bewachsenen Natur- bzw.
Betonsteinkanten.

2 Pflegegänge a 50 lfm
Menge: 100,000 lfdm

**05.30.0080 Rasen- und Wegeflächen von Laub säubern**
Rasen- und Wegeflächen nach Beendigung des
Laubfalles von Laub und Unrat säubern, anfallendes
Material laden und zur Verwendung des AN abfahren.
Ausführung in Teilflächen. Ein Anspruch auf Bezahlung
besteht nur für die Flächen, die auf Anweisung des AG
gesäubert worden sind.

2 Pflegegänge a 327 m²
Menge: 654,000 m²

**05.30.0090 Gehölzrandschnitt**
Gehölzrand aus verschiedenen Gehölzen zur
Wegefreihaltung sauber geschnitten halten,
Schnittgut, sowie alle beschädigten und
abgestorbenen Pflanzenteile entfernen, Material laden
und zur Verwendung des AN abfahren.
Habitus der Gehölzhöhe und -breite nach Angabe der
Bauleitung, Höhe ca. 100 cm bis 150 cm,
Abrechnung nach geschnittenen Flächen.

Anzahl der Pflegegänge : 2 St.
Menge: 200,000 lfdm

**05.30.0100 Landschaftsgärtner*innen**
Einsatz von Mitarbeitenden im Garten- und Landschaftsba
u im Rahmen von Stundenlohnarbeiten, ausschließlich auf
 Anweisung der Bauleitung
Menge: 10,000 h

**05.30.0110 Arbeiter*innen und Helfer*innen**
Einsatz von Mitarbeitenden im Garten- und Landschaftsba
u im Rahmen von Stundenlohnarbeiten, ausschließlich auf
 Anweisung der Bauleitung
Menge: 10,000 h

#### Bauteil 05.31

**05.31.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 3000,000 m²

**05.31.0020 Gehölzflächen/Optionsflächen mit Neigung durchforsten**
Gehölzflächen mit Bodendecker, Strauch- und Baumbestand
 sind in Teilbereichen selektiv zu durchforsten. Dies g
ilt für alle Pflegebereiche. Sträucher und Heister (Sta
mmumfang < 60 cm), Wildanflüge, Sämlinge sowie Brombeer
aufwuchs sind vollständig zu entfernen oder auf Stock z
u setzen. Ergänzend sind beschädigte bzw. abgestorbene
Pflanzenteile fachgerecht zurückzuschneiden.

Neigung der Flächen 1:4 bis 1:1.

Das anfallende Material ist gemäß den Vorbedingungen zu
 entsorgen oder kann gehäckselt auf der Fläche verbleib
en.

Ausführung:
Anfang Oktober bis Ende Februar unter Einhaltung der Vo
gelschutzbestimmungen und nach vorheriger Abstimmung mi
t dem Auftraggeber.

Abrechnung erfolgt auf Grundlage eines Aufmaßes in Abst
immung mit dem Auftraggeber.

Die Leistung muss vom Auftraggeber vor Arbeitsbeginn fr
eigegeben werden und ist als ein Pflegedurchgang je Pfl
egejahr auszuführen.
Menge: 2000,000 m²

**05.31.0030 Landschaftsgärtner*innen**
Einsatz von Mitarbeitenden im Garten- und Landschaftsba
u im Rahmen von Stundenlohnarbeiten, ausschließlich auf
 Anweisung der Bauleitung
Menge: 10,000 h

**05.31.0040 Arbeiter*innen und Helfer*innen**
Einsatz von Mitarbeitenden im Garten- und Landschaftsba
u im Rahmen von Stundenlohnarbeiten, ausschließlich auf
 Anweisung der Bauleitung
Menge: 10,000 h
